# 2026 LV-Texte mit ZTV DEMO
Kostenanschlag (GAEB DA XML 3.3, DA82)
Projekt: VRM_4
Währung: EUR
Erstellt mit: GXML Toolbox V3.3 R20220330, ORCA AVA 26.0.8 26.00.08, 05.11.2025

## 5 LV-Texte 2026 - DEMO KGR 500 | DREIPLUS

### KGR 000 Baustelleneinrichtung

#### 000.01 BE - Gesamt für AN, vollumfänglich

**000.01.10 Baustelleneinrichtung AN, vollumfänglich**
Menge: 0,000 St; EP: 0,000
DIN 276-18: 391
Leistungsbereiche: 000

**000.01.20 Baustelleneinrichtung AN vollumfänglich, vorhalten + betreiben**
Menge: 0,000 StWo; EP: 0,000
DIN 276-18: 391
Leistungsbereiche: 000

#### 000.02 BE - Einzelleistungen (über AN-Nutzung hinaus)

**000.02.10 Einholen öffentlich-rechtliche Genehmigung für BE**
Menge: 0,000 m2; EP: 0,000
DIN 276-18: 391
Leistungsbereiche: 000

**000.02.20 Einholen öffentlich-rechtliche Genehmigung für BE, Folgezeit**
Menge: 0,000 m2Wo; EP: 0,000
DIN 276-18: 391
Leistungsbereiche: 000

#### 000.03 BE - Baustellen-Videobewachung

**000.03.10 Auf-/Abbau Kameraturm Netzstrom**
Menge: 0,000 St; EP: 0,000
DIN 276-18: 391
Leistungsbereiche: 000

**000.03.20 Auf-/Abbau Kameraturm PV/Akku**
Menge: 0,000 St; EP: 0,000
DIN 276-18: 391
Leistungsbereiche: 000

**000.03.30 Betrieb Kameraturm netzstromversorgt**
Menge: 0,000 StWo; EP: 0,000
DIN 276-18: 391
Leistungsbereiche: 000

**000.03.40 Betrieb Kameraturm netzstromunabhängig**
Menge: 0,000 StWo; EP: 0,000
DIN 276-18: 391
Leistungsbereiche: 000

**000.03.50 Umsetzen Kameraturm netzstromversorgt**
Menge: 0,000 psch; EP: 0,000
DIN 276-18: 391
Leistungsbereiche: 000

**000.03.60 Umsetzen Kameraturm netzstromunabhängig**
Menge: 0,000 psch; EP: 0,000
DIN 276-18: 391
Leistungsbereiche: 000

#### 000.04 BE - Bauleitungs-, Mannschafts-, Lager-, WC-Container

**000.04.10 Gründung Container 1st.**
Menge: 0,000 St; EP: 0,000
DIN 276-18: 391
Leistungsbereiche: 000

**000.04.20 Gründung Container 2st.**
Menge: 0,000 St; EP: 0,000
DIN 276-18: 391
Leistungsbereiche: 000

**000.04.30 Gründung Container 3st.**
Menge: 0,000 St; EP: 0,000
DIN 276-18: 391
Leistungsbereiche: 000

**000.04.40 Bürocontainer, 15,00m2**
Menge: 0,000 St; EP: 0,000
DIN 276-18: 391
Leistungsbereiche: 000

**000.04.50 Bürocontainer, 15,00m2, vorhalten + betreiben**
Menge: 0,000 StWo; EP: 0,000
DIN 276-18: 391
Leistungsbereiche: 000

**000.04.60 Bürocontainer, 30,00m2**
Menge: 0,000 St; EP: 0,000
DIN 276-18: 391
Leistungsbereiche: 000

**000.04.70 Bürocontainer, 30,00m2, vorhalten + betreiben**
Menge: 0,000 StWo; EP: 0,000
DIN 276-18: 391
Leistungsbereiche: 000

**000.04.80 Bürocontainer mit WC, 15,00m2**
Menge: 0,000 St; EP: 0,000
DIN 276-18: 391
Leistungsbereiche: 000

**000.04.90 Bürocontainer mit WC, 15,00m2, vorhalten + betreiben**
Menge: 0,000 StWo; EP: 0,000
DIN 276-18: 391
Leistungsbereiche: 000

**000.04.100 Besprechungscontainer, 30,00m2**
Menge: 0,000 St; EP: 0,000
DIN 276-18: 391
Leistungsbereiche: 000

**000.04.110 Besprechungscontainer, 30,00m2, vorhalten + betreiben**
Menge: 0,000 StWo; EP: 0,000
DIN 276-18: 391
Leistungsbereiche: 000

**000.04.120 Besprechungscontainer, 45,00m2**
Menge: 0,000 St; EP: 0,000
DIN 276-18: 391
Leistungsbereiche: 000

**000.04.130 Besprechungscontainer, 45,00m2, vorhalten + betreiben**
Menge: 0,000 StWo; EP: 0,000
DIN 276-18: 391
Leistungsbereiche: 000

**000.04.140 Sanitätscontainer, 15,00m2**
Menge: 0,000 St; EP: 0,000
DIN 276-18: 391
Leistungsbereiche: 000

**000.04.150 Sanitätscontainer, 15,00m2, vorhalten + betreiben**
Menge: 0,000 StWo; EP: 0,000
DIN 276-18: 391
Leistungsbereiche: 000

**000.04.160 Sanitärcontainer, WC-Anlage, 15,00m2**
Menge: 0,000 St; EP: 0,000
DIN 276-18: 391
Leistungsbereiche: 000

**000.04.170 Sanitärcontainer, WC-Anlage, 15,00m2, vorhalten + betreiben**
Menge: 0,000 StWo; EP: 0,000
DIN 276-18: 391
Leistungsbereiche: 000

**000.04.180 Sanitärcontainer, WC-Anlage, 30,00m2**
Menge: 0,000 St; EP: 0,000
DIN 276-18: 391
Leistungsbereiche: 000

**000.04.190 Sanitärcontainer, WC-Anlage, 30,00m2, vorhalten + betreiben**
Menge: 0,000 StWo; EP: 0,000
DIN 276-18: 391
Leistungsbereiche: 000

**000.04.200 WC-/Teeküchencontainer, 15,00m2**
Menge: 0,000 St; EP: 0,000
DIN 276-18: 391
Leistungsbereiche: 000

**000.04.210 WC-/Teeküchencontainer, 15,00m2, vorhalten + betreiben**
Menge: 0,000 StWo; EP: 0,000
DIN 276-18: 391
Leistungsbereiche: 000

**000.04.220 Chemie-Toilette**
Menge: 0,000 St; EP: 0,000
DIN 276-18: 391
Leistungsbereiche: 000

**000.04.230 Chemie-Toilette, vorhalten + betreiben**
Menge: 0,000 StWo; EP: 0,000
DIN 276-18: 391
Leistungsbereiche: 000

**000.04.240 Mannschafts-/Umkleidecontainer, 15,00m2**
Menge: 0,000 St; EP: 0,000
DIN 276-18: 391
Leistungsbereiche: 000

**000.04.250 Mannschafts-/Umkleidecontainer, 15,00m2, vorhalten + betreiben**
Menge: 0,000 StWo; EP: 0,000
DIN 276-18: 391
Leistungsbereiche: 000

**000.04.260 Mannschafts-/Umkleidecontainer, 15,00m2**
Menge: 0,000 St; EP: 0,000
DIN 276-18: 391
Leistungsbereiche: 000

**000.04.270 Mannschafts-/Umkleidecontainer, 15,00m2, vorhalten + betreiben**
Menge: 0,000 StWo; EP: 0,000
DIN 276-18: 391
Leistungsbereiche: 000

**000.04.280 Mannschafts-/Umkleidecontainer, 30,00m2**
Menge: 0,000 St; EP: 0,000
DIN 276-18: 391
Leistungsbereiche: 000

**000.04.290 Mannschafts-/Umkleidecontainer, 30,00m2, vorhalten + betreiben**
Menge: 0,000 StWo; EP: 0,000
DIN 276-18: 391
Leistungsbereiche: 000

**000.04.300 EDV-/Teeküchencontainer, 15,00m2**
Menge: 0,000 St; EP: 0,000
DIN 276-18: 391
Leistungsbereiche: 000

**000.04.310 EDV-/Teeküchencontainer, 15,00m2, vorhalten + betreiben**
Menge: 0,000 StWo; EP: 0,000
DIN 276-18: 391
Leistungsbereiche: 000

**000.04.320 Material-Lagercontainer, 9,00m2**
Menge: 0,000 St; EP: 0,000
DIN 276-18: 391
Leistungsbereiche: 000

**000.04.330 Material-Lagercontainer, 9,00m2, vorhalten + betreiben**
Menge: 0,000 StWo; EP: 0,000
DIN 276-18: 391
Leistungsbereiche: 000

**000.04.340 Werkzeug-/Materiallagercontainer, 15,00m2**
Menge: 0,000 St; EP: 0,000
DIN 276-18: 391
Leistungsbereiche: 000

**000.04.350 Werkzeug-/Materiallagercontainer, 15,00m2, vorhalten + betreiben**
Menge: 0,000 StWo; EP: 0,000
DIN 276-18: 391
Leistungsbereiche: 000

**000.04.360 Treppen, Galerien, Flur-/Verteilungscontainer**
Menge: 0,000 St; EP: 0,000
DIN 276-18: 391
Leistungsbereiche: 000

**000.04.370 Treppen, Galerien, Flur-/Verteilungscontainer, vorhalten + betreiben**
Menge: 0,000 StWo; EP: 0,000
DIN 276-18: 391
Leistungsbereiche: 000

**000.04.380 Erschließungstreppe**
Menge: 0,000 St; EP: 0,000
DIN 276-18: 391
Leistungsbereiche: 000

**000.04.390 Erschließungstreppe, vorhalten**
Menge: 0,000 StWo; EP: 0,000
DIN 276-18: 391
Leistungsbereiche: 000

**000.04.400 Galerie und Überdach**
Menge: 0,000 m; EP: 0,000
DIN 276-18: 391
Leistungsbereiche: 000

**000.04.410 Galerie und Überdach, vorhalten**
Menge: 0,000 mWo; EP: 0,000
DIN 276-18: 391
Leistungsbereiche: 000

#### 000.05 BE - Ausstattung der BE

**000.05.10 TK/IT-Ausstattung der BE**
Menge: 0,000 St; EP: 0,000
DIN 276-18: 391
Leistungsbereiche: 000

**000.05.20 TK/IT-Ausstattung, vorhalten + betreiben**
Menge: 0,000 StWo; EP: 0,000
DIN 276-18: 391
Leistungsbereiche: 000

**000.05.30 Besprechungscontainer EDV-Ausstattung**
Menge: 0,000 St; EP: 0,000
DIN 276-18: 391
Leistungsbereiche: 000

**000.05.40 Besprechungscont. EDV vorhalten + betreiben**
Menge: 0,000 StWo; EP: 0,000
DIN 276-18: 391
Leistungsbereiche: 000

**000.05.50 Arbeitsplatz EDV-Verkabelung**
Menge: 0,000 St; EP: 0,000
DIN 276-18: 391
Leistungsbereiche: 000

**000.05.60 Arbeitsplatz EDV-Verkabelung vorhalten + betreiben**
Menge: 0,000 StWo; EP: 0,000
DIN 276-18: 391
Leistungsbereiche: 000

**000.05.70 Wachschutz-Container (bauseitig gestellt) EDV-Verkabelung**
Menge: 0,000 St; EP: 0,000
DIN 276-18: 391
Leistungsbereiche: 000

**000.05.80 Wachschutz-Container EDV-Verkabelung vorhalten + betreiben**
Menge: 0,000 StWo; EP: 0,000
DIN 276-18: 391
Leistungsbereiche: 000

**000.05.90 Kamera-Verkabelung**
Menge: 0,000 St; EP: 0,000
DIN 276-18: 391
Leistungsbereiche: 000

**000.05.100 Kamera-Verkabelung vorhalten + betreiben**
Menge: 0,000 StWo; EP: 0,000
DIN 276-18: 391
Leistungsbereiche: 000

#### 000.06 BE - Turmdrehkrane

**000.06.10 Turmdrehkran, H=>25,00m, L=>30,00m, >1t**
Menge: 0,000 St; EP: 0,000
DIN 276-18: 391
Leistungsbereiche: 000

**000.06.20 Vorhaltung Turmdrehkran, H=>25,00m, L=>30,00m, >1t**
Menge: 0,000 StWo; EP: 0,000
DIN 276-18: 391
Leistungsbereiche: 000

**000.06.30 Turmdrehkran, H=>30,00m, L=>40,00m, >1,1t**
Menge: 0,000 St; EP: 0,000
DIN 276-18: 391
Leistungsbereiche: 000

**000.06.40 Vorhaltung Turmdrehkran, H=>30,00m, L=>40,00m, >1,1t**
Menge: 0,000 StWo; EP: 0,000
DIN 276-18: 391
Leistungsbereiche: 000

**000.06.50 Turmdrehkran, H=>33,00m, L=>50,00m, >1,2t**
Menge: 0,000 St; EP: 0,000
DIN 276-18: 391
Leistungsbereiche: 000

**000.06.60 Vorhaltung Turmdrehkran, H=>33,00m, L=>50,00m, >1,2t**
Menge: 0,000 StWo; EP: 0,000
DIN 276-18: 391
Leistungsbereiche: 000

#### 000.07 BE - Medienversorgung (Bauwasser/-strom)

**000.07.10 Bauwasserversorgung**
Menge: 0,000 St; EP: 0,000
DIN 276-18: 391
Leistungsbereiche: 000

**000.07.20 Bauwasserversorgung, vorhalten + betreiben**
Menge: 0,000 StWo; EP: 0,000
DIN 276-18: 391
Leistungsbereiche: 000

**000.07.30 Abwasserentsorgung**
Menge: 0,000 St; EP: 0,000
DIN 276-18: 391
Leistungsbereiche: 000

**000.07.40 Abwasserentsorgung, vorhalten + betreiben**
Menge: 0,000 StWo; EP: 0,000
DIN 276-18: 391
Leistungsbereiche: 000

**000.07.50 Baustromversorgung**
Menge: 0,000 St; EP: 0,000
DIN 276-18: 391
Leistungsbereiche: 000

**000.07.60 Baustromanschluss, vorhalten + betreiben**
Menge: 0,000 StWo; EP: 0,000
DIN 276-18: 391
Leistungsbereiche: 000

**000.07.70 TK/DSL/LTE-Versorgung der BE**
Menge: 0,000 St; EP: 0,000
DIN 276-18: 391
Leistungsbereiche: 000

**000.07.80 TK/DSL/LTE-Versorgung der BE, vorhalten + betreiben**
Menge: 0,000 StWo; EP: 0,000
DIN 276-18: 391
Leistungsbereiche: 000

#### 000.08 BE - Baustraßen, Gehwegüberfahrten

**000.08.10 Baustraße als Schutz vorhandener Beläge mit Rückbau**
Menge: 0,000 m2; EP: 0,000
DIN 276-18: 391
Leistungsbereiche: 000

**000.08.20 Baustraße aus Recyclingmaterial**
Menge: 0,000 m2; EP: 0,000
DIN 276-18: 391
Leistungsbereiche: 000

**000.08.30 Baustraße, Bitumentragschicht**
Menge: 0,000 m2; EP: 0,000
DIN 276-18: 391
Leistungsbereiche: 000

**000.08.40 Schutzabdeckung Pflaster mit Holzbohlen**
Menge: 0,000 m2; EP: 0,000
DIN 276-18: 391
Leistungsbereiche: 000

**000.08.50 Schutzabdeckung Pflaster, aus Bitumen**
Menge: 0,000 m2; EP: 0,000
DIN 276-18: 391
Leistungsbereiche: 000

#### 000.09 BE - Bauzaun, Passantenschutz, Schrammbord

**000.09.10 Bauzaun (geschlossen)**
Menge: 0,000 m; EP: 0,000
DIN 276-18: 391
Leistungsbereiche: 000

**000.09.20 Bauzaun (geschlossen), vorhalten + betreiben**
Menge: 0,000 mWo; EP: 0,000
DIN 276-18: 391
Leistungsbereiche: 000

**000.09.30 Bauzauntür, 1flg, Holz, 1,00m**
Menge: 0,000 St; EP: 0,000
DIN 276-18: 391
Leistungsbereiche: 000

**000.09.40 Bauzauntür, 1flg, Holz, 1,00m, vorhalten + betreiben**
Menge: 0,000 StWo; EP: 0,000
DIN 276-18: 391
Leistungsbereiche: 000

**000.09.50 Bauzauntor, 2flg, Holz, 4,00m**
Menge: 0,000 St; EP: 0,000
DIN 276-18: 391
Leistungsbereiche: 000

**000.09.60 Bauzauntor, 2flg, Holz, 4,00m, vorhalten + betreiben**
Menge: 0,000 StWo; EP: 0,000
DIN 276-18: 391
Leistungsbereiche: 000

**000.09.70 Mobilbauzaun, H=2,00m**
Menge: 0,000 m; EP: 0,000
DIN 276-18: 391
Leistungsbereiche: 000

**000.09.80 Mobilbauzaun, H=2,00m, vorhalten + betreiben**
Menge: 0,000 mWo; EP: 0,000
DIN 276-18: 391
Leistungsbereiche: 000

**000.09.90 Tür, Mobilbauzaun, 1flg, 1,00m**
Menge: 0,000 St; EP: 0,000
DIN 276-18: 391
Leistungsbereiche: 000

**000.09.100 Tür, Mobilbauzaun, 1flg, 1,00m, vorhalten + betreiben**
Menge: 0,000 StWo; EP: 0,000
DIN 276-18: 391
Leistungsbereiche: 000

**000.09.110 Tor, Mobilbauzaun, 4,00m**
Menge: 0,000 St; EP: 0,000
DIN 276-18: 391
Leistungsbereiche: 000

**000.09.120 Tor, Mobilbauzaun, 2flg, 4,00m, vorhalten + betreiben**
Menge: 0,000 StWo; EP: 0,000
DIN 276-18: 391
Leistungsbereiche: 000

**000.09.130 Fußgängertunnel mit Schutzdach**
Menge: 0,000 m; EP: 0,000
DIN 276-18: 391
Leistungsbereiche: 000

**000.09.140 Fußgängertunnel mit Schutzdach, vorhalten + betreiben**
Menge: 0,000 mWo; EP: 0,000
DIN 276-18: 391
Leistungsbereiche: 000

**000.09.150 Schrammbord**
Menge: 0,000 m; EP: 0,000
DIN 276-18: 391
Leistungsbereiche: 000

**000.09.160 Schrammbord, vorhalten + betreiben**
Menge: 0,000 mWo; EP: 0,000
DIN 276-18: 391
Leistungsbereiche: 000

#### 000.10 BE - Schutzmaßnahmen (Außen + Innen)

**000.10.10 Baumschutz, Holz, H=3,00m**
Menge: 0,000 St; EP: 0,000
DIN 276-18: 391
Leistungsbereiche: 000

**000.10.20 Baumschutz, Holz, H=3,00m, vorhalten + betreiben**
Menge: 0,000 StWo; EP: 0,000
DIN 276-18: 391
Leistungsbereiche: 000

**000.10.30 Baumschutz Polsterung, Ø<50cm**
Menge: 0,000 St; EP: 0,000
DIN 276-18: 391
Leistungsbereiche: 000

**000.10.40 Baumschutz Polsterung, vorhalten + betreiben**
Menge: 0,000 StWo; EP: 0,000
DIN 276-18: 391
Leistungsbereiche: 000

#### 000.11 BE - Sonstiges

**000.11.10 Verkehrssicherung der Baustelle**
Menge: 0,000 St; EP: 0,000
DIN 276-18: 391
Leistungsbereiche: 000

**000.11.20 Verkehrssicherung vorhalten + betreiben**
Menge: 0,000 StWo; EP: 0,000
DIN 276-18: 391
Leistungsbereiche: 000

**000.11.30 Bautafel ca. 5,00x3,00m**
Menge: 0,000 St; EP: 0,000
DIN 276-18: 391
Leistungsbereiche: 000

**000.11.40 Schnurgerüst und Einmessung**
Menge: 0,000 psch; EP: 0,000
DIN 276-18: 391
Leistungsbereiche: 000

**000.11.50 Höhenfestpunkt einschl. Fundament**
Menge: 0,000 St; EP: 0,000
DIN 276-18: 391
Leistungsbereiche: 000

#### 000.12 Bauschuttbeseitigung

**000.12.10 Absetzcontainer, Bauschutt, 7,00m3**
Menge: 0,000 St; EP: 0,000
DIN 276-18: 396
Leistungsbereiche: 000

**000.12.20 Absetzcontainer, einschl. Deckel, Bauschutt, 7,00m3**
Menge: 0,000 St; EP: 0,000
DIN 276-18: 396
Leistungsbereiche: 000

**000.12.30 Abrollcontainer, Bauschutt, 10,00m3, An- und Abfuhr, Grundstandzeit**
Menge: 0,000 St; EP: 0,000
DIN 276-18: 396
Leistungsbereiche: 000

**000.12.40 Abrollcontainer, 30,00m3, An- und Abfuhr, Grundstandzeit**
Menge: 0,000 St; EP: 0,000
DIN 276-18: 396
Leistungsbereiche: 000

**000.12.50 Sortierung/Entsorgung, Baumisch, mineralisch, AVV 170107**
Menge: 0,000 t; EP: 0,000
DIN 276-18: 396
Leistungsbereiche: 000

**000.12.60 Sortierung/Entsorgung, Kunststoff, AVV 170203**
Menge: 0,000 t; EP: 0,000
DIN 276-18: 396
Leistungsbereiche: 000

**000.12.70 Sortierung/Entsorgung, Bitumen, AVV 170302**
Menge: 0,000 t; EP: 0,000
DIN 276-18: 396
Leistungsbereiche: 000

**000.12.80 Sortierung/Entsorgung, Gips, AVV 170802**
Menge: 0,000 t; EP: 0,000
DIN 276-18: 396
Leistungsbereiche: 000

**000.12.90 Sortierung/Entsorgung, Baumisch, AVV 170904**
Menge: 0,000 t; EP: 0,000
DIN 276-18: 396
Leistungsbereiche: 000

**000.12.100 Sortierung/Entsorgung, Holz, AVV 170201**
Menge: 0,000 t; EP: 0,000
DIN 276-18: 396
Leistungsbereiche: 000

**000.12.110 Sortierung/Entsorgung, Dämmung (neu), AVV 170604**
Menge: 0,000 t; EP: 0,000
DIN 276-18: 396
Leistungsbereiche: 000

**000.12.120 Sortierung/Entsorgung, Eisen + Stahl, AVV 170405**
Menge: 0,000 t; EP: 0,000
DIN 276-18: 396
Leistungsbereiche: 000

**000.12.130 Müllwart 8h/Tag**
Menge: 0,000 Mon; EP: 0,000
DIN 276-18: 396
Leistungsbereiche: 000

**000.12.140 Müllwart 12h/Tag**
Menge: 0,000 Mon; EP: 0,000
DIN 276-18: 396
Leistungsbereiche: 000

**000.12.150 Abfallpersonal 8h/Tag**
Menge: 0,000 Mon; EP: 0,000
DIN 276-18: 396
Leistungsbereiche: 000

**000.12.160 Abfallpersonal 12h/Tag**
Menge: 0,000 Mon; EP: 0,000
DIN 276-18: 396
Leistungsbereiche: 000

#### 000.13 Winterbau-Heizanlage

*Hinweis: Baubeschreibung Winterbauheizung*

**000.13.10 Bauheizung, Ölheizgerät**
Menge: 0,000 St; EP: 0,000
DIN 276-18: 397
Leistungsbereiche: 000

**000.13.20 Bauheizung, Ölheizgerät, vorhalten + betreiben**
Menge: 0,000 StWo; EP: 0,000
DIN 276-18: 397
Leistungsbereiche: 000

**000.13.30 Umsetzung Ölheizgeräte**
Menge: 0,000 St; EP: 0,000
DIN 276-18: 397
Leistungsbereiche: 000

**000.13.40 Lieferung + Befüllen Heizöltank**
Menge: 0,000 l; EP: 0,000
DIN 276-18: 397
Leistungsbereiche: 000

#### 000.14 BE für Umbaumaßnahmen

**000.14.10 Staubschutzwände, Folie + Holz-UK**
Menge: 0,000 m2; EP: 0,000
DIN 276-18: 398
Leistungsbereiche: 000

**000.14.20 Schlupftür**
Menge: 0,000 St; EP: 0,000
DIN 276-18: 398
Leistungsbereiche: 000

**000.14.30 Massive Schutzwand als Einbruchschutz**
Menge: 0,000 m2; EP: 0,000
DIN 276-18: 398
Leistungsbereiche: 000

**000.14.40 Schlupftür als Einbruchschutz**
Menge: 0,000 St; EP: 0,000
DIN 276-18: 398
Leistungsbereiche: 000

**000.14.50 Bautür (behelfsmäßig), Stahlblech**
Menge: 0,000 St; EP: 0,000
DIN 276-18: 398
Leistungsbereiche: 000

**000.14.60 Schutz Einbauteile**
Menge: 0,000 m2; EP: 0,000
DIN 276-18: 398
Leistungsbereiche: 000

**000.14.70 Schutz Bodenbeläge, Hartfaser**
Menge: 0,000 m2; EP: 0,000
DIN 276-18: 398
Leistungsbereiche: 000

**000.14.80 Schutz Treppenstufen, Hartfaser**
Menge: 0,000 St; EP: 0,000
DIN 276-18: 398
Leistungsbereiche: 000

**000.14.90 Abdeckung von Öffnungen**
Menge: 0,000 St; EP: 0,000
DIN 276-18: 398
Leistungsbereiche: 000

**000.14.100 Absturzsicherung Decken-/Podestränder, Holz**
Menge: 0,000 m; EP: 0,000
DIN 276-18: 398
Leistungsbereiche: 000

**000.14.110 Fensteröffnungen schließen, Folie**
Menge: 0,000 m2; EP: 0,000
DIN 276-18: 398
Leistungsbereiche: 000

**000.14.120 Schuttrutsche aus Kunststoffrohren, D=60cm**
Menge: 0,000 m; EP: 0,000
DIN 276-18: 398
Leistungsbereiche: 000

**000.14.130 Fußgängerbrücke, Holz, 1,00x2,50m**
Menge: 0,000 St; EP: 0,000
DIN 276-18: 398
Leistungsbereiche: 000

#### 000.15 Feierlichkeiten

**000.15.10 Feierliche Grundsteinlegung, 50 Personen alles inklusive**
Menge: 0,000 St; EP: 0,000
DIN 276-18: 763
Leistungsbereiche: 000

**000.15.20 Richtfest, 50 Personen alle inklusive**
Menge: 0,000 St; EP: 0,000
DIN 276-18: 763
Leistungsbereiche: 000

#### 000.16 Personalversorgung

**000.16.10 Bier für Bauleitung**
Menge: 0,000 St; EP: 0,000
DIN 276-18: 763
Leistungsbereiche: 000

#### 000.90 Stundenlohnarbeiten

*Hinweis: ABRECHNUNGSHINWEIS Stundenlohnarbeiten*

**000.90.10 Stundensatz: Fachwerker**
*** Bedarfsposition ohne GB
Menge: 0,000 h; EP: 0,000
DIN 276-18: 399
Leistungsbereiche: 000

**000.90.20 Stundensatz: Bauhelfer**
*** Bedarfsposition ohne GB
Menge: 0,000 h; EP: 0,000
DIN 276-18: 399
Leistungsbereiche: 000

#### 000.99 Kostenberechnungspauschale

**000.99.10 Kostenberechnungspauschale: Baustelleneinrichtung**
Menge: 0,000 psch; EP: 0,000
DIN 276-18: 399
Leistungsbereiche: 000

### KGR 002 Erdarbeiten

#### 002.01 Baubeschreibung/Baugrund

*Hinweis: Kurzbaubeschreibung Erdarbeiten*

*Hinweis: Definition Homogenbereiche*

#### 002.02 Beprobung, Analytik, Dokumentation

**002.02.10 Vorerkundung nach BBodSchV**
Menge: 0,000 psch; EP: 0,000
DIN 276-18: 721
Leistungsbereiche: 002

**002.02.20 Untersuchung nach BaustoffmantelV**
Menge: 0,000 psch; EP: 0,000
DIN 276-18: 721
Leistungsbereiche: 002

**002.02.30 Haufwerksbildung auf Grundstück**
Menge: 0,000 m3; EP: 0,000
DIN 276-18: 721
Leistungsbereiche: 002

**002.02.40 Haufwerksbildung Platz des AN**
Menge: 0,000 m3; EP: 0,000
DIN 276-18: 721
Leistungsbereiche: 002

**002.02.50 Lastplattendruckversuch**
Menge: 0,000 St; EP: 0,000
DIN 276-18: 744
Leistungsbereiche: 002

**002.02.60 Abschlussvermessung Baugrube**
Menge: 0,000 psch; EP: 0,000
DIN 276-18: 745
Leistungsbereiche: 002

**002.02.70 Dokumentation nach Ersatzbaustoffmantelverordnung**
Menge: 0,000 psch; EP: 0,000
DIN 276-18: 745
Leistungsbereiche: 002

#### 002.03 Vorbereitende Maßnahmen

**002.03.10 vorbereitende Leistungen**
Menge: 0,000 psch; EP: 0,000
DIN 276-18: 219
Leistungsbereiche: 002

**002.03.20 Baufeld Mineralschutt beräumen (AVV 170107)**
Menge: 0,000 t; EP: 0,000
DIN 276-18: 219
Leistungsbereiche: 002

**002.03.30 Baufeld Metallabfall beräumen (AVV 170407)**
Menge: 0,000 t; EP: 0,000
DIN 276-18: 219
Leistungsbereiche: 002

**002.03.40 Baufeld Sperrmüll beräumen (AVV 200307)**
Menge: 0,000 m3; EP: 0,000
DIN 276-18: 219
Leistungsbereiche: 002

**002.03.50 Einholung Fällgenehmigung**
Menge: 0,000 St; EP: 0,000
DIN 276-18: 214
Leistungsbereiche: 003

**002.03.60 Baum, StU<80cm, fällen, entsorgen**
Menge: 0,000 St; EP: 0,000
DIN 276-18: 214
Leistungsbereiche: 003

**002.03.70 Baum, StU>80cm, fällen, entsorgen**
Menge: 0,000 St; EP: 0,000
DIN 276-18: 214
Leistungsbereiche: 003

**002.03.80 Baumstubben, StU<80cm, roden, entsorgen**
Menge: 0,000 St; EP: 0,000
DIN 276-18: 214
Leistungsbereiche: 003

**002.03.90 Baum, StU<80cm, fällen, roden, entsorgen**
Menge: 0,000 St; EP: 0,000
DIN 276-18: 214
Leistungsbereiche: 003

**002.03.100 Baum, StU>80cm, fällen, roden, entsorgen**
Menge: 0,000 St; EP: 0,000
DIN 276-18: 214
Leistungsbereiche: 003

**002.03.110 Sträucher roden, H=<1,50m**
Menge: 0,000 St; EP: 0,000
DIN 276-18: 214
Leistungsbereiche: 003

**002.03.120 Sträucher roden, H=>1,50m**
Menge: 0,000 St; EP: 0,000
DIN 276-18: 214
Leistungsbereiche: 003

**002.03.130 Heckenpflanzung, 1reihig, roden, H=<1,50m**
Menge: 0,000 m; EP: 0,000
DIN 276-18: 214
Leistungsbereiche: 003

**002.03.140 Heckenpflanzung, 1reihig, roden, H=>1,50m**
Menge: 0,000 m; EP: 0,000
DIN 276-18: 214
Leistungsbereiche: 003

**002.03.150 Heckenpflanzung, 2reihig, roden, H=<1,50m**
Menge: 0,000 m; EP: 0,000
DIN 276-18: 214
Leistungsbereiche: 003

**002.03.160 Heckenpflanzung, 2reihig, roden, H=>1,50m**
Menge: 0,000 m; EP: 0,000
DIN 276-18: 214
Leistungsbereiche: 003

**002.03.170 Staudenpflanzungen entfernen**
Menge: 0,000 m2; EP: 0,000
DIN 276-18: 214
Leistungsbereiche: 003

**002.03.180 Vegetationsschicht entfernen**
Menge: 0,000 m2; EP: 0,000
DIN 276-18: 214
Leistungsbereiche: 003

#### 002.10 Oberboden (OLDSCHOOL)

**002.10.10 Abtrag Oberboden**
Menge: 0,000 m3; EP: 0,000
DIN 276-18: 311
Leistungsbereiche: 002

**002.10.20 Lagerung Oberboden <50,00m**
Menge: 0,000 m3; EP: 0,000
DIN 276-18: 311
Leistungsbereiche: 002

**002.10.30 Lagerung Oberboden <75,00m**
Menge: 0,000 m3; EP: 0,000
DIN 276-18: 311
Leistungsbereiche: 002

**002.10.40 Lagerung Oberboden <100,00m**
Menge: 0,000 m3; EP: 0,000
DIN 276-18: 311
Leistungsbereiche: 002

**002.10.50 Begrünung Oberbodenmieten > 2 Monate**
Menge: 0,000 m2; EP: 0,000
DIN 276-18: 311
Leistungsbereiche: 002

**002.10.60 Oberboden, <50,00m gelagert, andecken**
Menge: 0,000 m3; EP: 0,000
DIN 276-18: 311
Leistungsbereiche: 002

**002.10.70 Oberboden, <75,00m gelagert, andecken**
Menge: 0,000 m3; EP: 0,000
DIN 276-18: 311
Leistungsbereiche: 002

**002.10.80 Oberboden, <100,00m gelagert, andecken**
Menge: 0,000 m3; EP: 0,000
DIN 276-18: 311
Leistungsbereiche: 002

**002.10.90 Oberboden, Anfuhr, andecken**
Menge: 0,000 m3; EP: 0,000
DIN 276-18: 311
Leistungsbereiche: 002

**002.10.100 Abfuhr Oberboden, BM-0 entsorgen**
Menge: 0,000 t; EP: 0,000
DIN 276-18: 311
Leistungsbereiche: 002

**002.10.110 Abfuhr Oberboden, BM-F1 entsorgen**
Menge: 0,000 t; EP: 0,000
DIN 276-18: 311
Leistungsbereiche: 002

**002.10.120 Abfuhr Oberboden, BM-F2 entsorgen**
Menge: 0,000 t; EP: 0,000
DIN 276-18: 311
Leistungsbereiche: 002

**002.10.130 Abfuhr Oberboden, BM-F3 entsorgen**
Menge: 0,000 t; EP: 0,000
DIN 276-18: 311
Leistungsbereiche: 002

#### 002.11 Oberboden (VOB-konform)

**002.11.10 Abtrag Oberboden**
Menge: 0,000 m3; EP: 0,000
DIN 276-18: 311
Leistungsbereiche: 002

**002.11.20 Lagerung Oberboden <50,00m**
Menge: 0,000 m3; EP: 0,000
DIN 276-18: 311
Leistungsbereiche: 002

**002.11.30 Lagerung Oberboden <75,00m**
Menge: 0,000 m3; EP: 0,000
DIN 276-18: 311
Leistungsbereiche: 002

**002.11.40 Lagerung Oberboden <100,00m**
Menge: 0,000 m3; EP: 0,000
DIN 276-18: 311
Leistungsbereiche: 002

**002.11.50 Begrünung Oberbodenmieten > 2 Monate**
Menge: 0,000 m2; EP: 0,000
DIN 276-18: 311
Leistungsbereiche: 002

**002.11.60 Oberboden, <50,00m gelagert, andecken**
Menge: 0,000 m3; EP: 0,000
DIN 276-18: 311
Leistungsbereiche: 002

**002.11.70 Oberboden, <75,00m gelagert, andecken**
Menge: 0,000 m3; EP: 0,000
DIN 276-18: 311
Leistungsbereiche: 002

**002.11.80 Oberboden, <100,00m gelagert, andecken**
Menge: 0,000 m3; EP: 0,000
DIN 276-18: 311
Leistungsbereiche: 002

**002.11.90 Oberboden, Anfuhr, andecken**
Menge: 0,000 m3; EP: 0,000
DIN 276-18: 311
Leistungsbereiche: 002

**002.11.100 Oberboden, BM-0 entsorgen**
Menge: 0,000 t; EP: 0,000
DIN 276-18: 311
Leistungsbereiche: 002

**002.11.110 Oberboden, BM-F1 entsorgen**
Menge: 0,000 t; EP: 0,000
DIN 276-18: 311
Leistungsbereiche: 002

**002.11.120 Oberboden, BM-F2 entsorgen**
Menge: 0,000 t; EP: 0,000
DIN 276-18: 311
Leistungsbereiche: 002

**002.11.130 Oberboden, BM-F3 entsorgen**
Menge: 0,000 t; EP: 0,000
DIN 276-18: 311
Leistungsbereiche: 002

#### 002.20 Erdarbeiten (OLDSCHOOL)

*Hinweis: SCHÜRFEN/ERKUNDUNG*

**002.20.10 Schürfgrube mit Wiederanfüllung (St)**
Menge: 0,000 St; EP: 0,000
DIN 276-18: 319
Leistungsbereiche: 002

**002.20.20 Schürfgrube mit Wiederanfüllung (m3)**
Menge: 0,000 m3; EP: 0,000
DIN 276-18: 319
Leistungsbereiche: 002

*Hinweis: AUSHUB*

**002.20.30 Baugrubenaushub, Bodenklasse 3-4**
Menge: 0,000 m3; EP: 0,000
DIN 276-18: 311
Leistungsbereiche: 002

**002.20.40 Baugrubenaushub, Bodenklasse 5-6**
Menge: 0,000 m3; EP: 0,000
DIN 276-18: 311
Leistungsbereiche: 002

**002.20.50 Restaushub Sohle 50cm, Bodenklasse 3-4**
Menge: 0,000 m3; EP: 0,000
DIN 276-18: 311
Leistungsbereiche: 002

**002.20.60 Restaushub Sohle 50cm, Bodenklasse 5-6**
Menge: 0,000 m3; EP: 0,000
DIN 276-18: 311
Leistungsbereiche: 002

**002.20.70 Fundamentaushub, Bodenklasse 3-4**
Menge: 0,000 m3; EP: 0,000
DIN 276-18: 322
Leistungsbereiche: 002

**002.20.80 Fundamentaushub, Bodenklasse 5-6**
Menge: 0,000 m3; EP: 0,000
DIN 276-18: 322
Leistungsbereiche: 002

**002.20.90 Handaushub Bodenklasse 3**
Menge: 0,000 m3; EP: 0,000
DIN 276-18: 311
Leistungsbereiche: 002

**002.20.100 Handaushub Bodenklasse 4**
Menge: 0,000 m3; EP: 0,000
DIN 276-18: 311
Leistungsbereiche: 002

**002.20.110 Böschungssicherung**
Menge: 0,000 m2; EP: 0,000
DIN 276-18: 311
Leistungsbereiche: 002

**002.20.120 Zulage Aufhaldung nach Bodenklassen**
Menge: 0,000 m3; EP: 0,000
DIN 276-18: 311
Leistungsbereiche: 002

*Hinweis: PLANUM*

**002.20.130 Planum und Verdichtung waagerechte Baugrubensohle**
Menge: 0,000 m2; EP: 0,000
DIN 276-18: 311
Leistungsbereiche: 002

**002.20.140 Planum und Verdichtung geneigte Baugrubensohle**
Menge: 0,000 m2; EP: 0,000
DIN 276-18: 311
Leistungsbereiche: 002

*Hinweis: SEITLICHE LAGERUNG FÜR WIEDEREINBAU*

**002.20.150 Lagerung Baugrubenaushub <50,00m**
Menge: 0,000 m2; EP: 0,000
DIN 276-18: 311
Leistungsbereiche: 002

**002.20.160 Lagerung Baugrubenaushub <75,00m**
Menge: 0,000 m2; EP: 0,000
DIN 276-18: 311
Leistungsbereiche: 002

**002.20.170 Lagerung Baugrubenaushub <100m**
Menge: 0,000 m2; EP: 0,000
DIN 276-18: 311
Leistungsbereiche: 002

**002.20.180 Begrünung Aushubmiete > 2 Monate**
Menge: 0,000 m2; EP: 0,000
DIN 276-18: 311
Leistungsbereiche: 002

*Hinweis: ENTSORGUNG BODENMATERIAL*

**002.20.190 Entsorgung Bodenklasse 3-4, BM-0**
Menge: 0,000 t; EP: 0,000
DIN 276-18: 311
Leistungsbereiche: 002

**002.20.200 Entsorgung Bodenklasse 3-4, BM-F1**
Menge: 0,000 t; EP: 0,000
DIN 276-18: 311
Leistungsbereiche: 002

**002.20.210 Entsorgung Bodenklasse 3-4, BM-F2**
Menge: 0,000 t; EP: 0,000
DIN 276-18: 311
Leistungsbereiche: 002

**002.20.220 Entsorgung Bodenklasse 3-4, BM-F3**
Menge: 0,000 t; EP: 0,000
DIN 276-18: 311
Leistungsbereiche: 002

**002.20.230 Entsorgung Bodenklasse 5-6, BM-0**
Menge: 0,000 t; EP: 0,000
DIN 276-18: 311
Leistungsbereiche: 002

**002.20.240 Entsorgung Bodenklasse 5-6, BM-F1**
Menge: 0,000 t; EP: 0,000
DIN 276-18: 311
Leistungsbereiche: 002

**002.20.250 Entsorgung Bodenklasse 5-6, BM-F2**
Menge: 0,000 t; EP: 0,000
DIN 276-18: 311
Leistungsbereiche: 002

**002.20.260 Entsorgung Bodenklasse 5-6, BM-F3**
Menge: 0,000 t; EP: 0,000
DIN 276-18: 311
Leistungsbereiche: 002

*Hinweis: ANFÜLLMATERIAL*

**002.20.270 Anfüll-Liefermaterial BM-0**
Menge: 0,000 m3; EP: 0,000
DIN 276-18: 311
Leistungsbereiche: 002

**002.20.280 Anfüll-Liefermaterial BM-F1**
Menge: 0,000 m3; EP: 0,000
DIN 276-18: 311
Leistungsbereiche: 002

**002.20.290 Anfüll-Liefermaterial RC-1**
Menge: 0,000 m3; EP: 0,000
DIN 276-18: 311
Leistungsbereiche: 002

**002.20.300 Anfüll-Liefermaterial RC-3**
Menge: 0,000 m3; EP: 0,000
DIN 276-18: 311
Leistungsbereiche: 002

*Hinweis: AUFFÜLLMATERIAL*

**002.20.310 Auffüll-Liefermaterial BM-0**
Menge: 0,000 m3; EP: 0,000
DIN 276-18: 311
Leistungsbereiche: 002

**002.20.320 Auffüll-Liefermaterial BM-F1**
Menge: 0,000 m3; EP: 0,000
DIN 276-18: 311
Leistungsbereiche: 002

**002.20.330 Auffüll-Liefermaterial RC-1**
Menge: 0,000 m3; EP: 0,000
DIN 276-18: 311
Leistungsbereiche: 002

**002.20.340 Auffüll-Liefermaterial RC-3**
Menge: 0,000 m3; EP: 0,000
DIN 276-18: 311
Leistungsbereiche: 002

*Hinweis: WIEDEREINBAU BODEN*

**002.20.350 Wiedereinbau seitlich gelagerten Bodenmaterials**
Menge: 0,000 m3; EP: 0,000
DIN 276-18: 311
Leistungsbereiche: 002

*Hinweis: ROHR- UND KABELGRÄBEN*

**002.20.360 Rohrgrabenaushub, 0,00<1,25m**
Menge: 0,000 m; EP: 0,000
DIN 276-18: 311
Leistungsbereiche: 002

**002.20.370 Rohrgrabenaushub, 1,25<1,75m, Verbau**
Menge: 0,000 m; EP: 0,000
DIN 276-18: 311
Leistungsbereiche: 002

**002.20.380 Rohrgrabenaushub, 1,75<2,50m, Verbau**
Menge: 0,000 m; EP: 0,000
DIN 276-18: 311
Leistungsbereiche: 002

**002.20.390 Rohrgrabenaushub, Handschachtung**
Menge: 0,000 m3; EP: 0,000
DIN 276-18: 311
Leistungsbereiche: 002

**002.20.400 Verfüllung Rohrgräben Liefermaterial**
Menge: 0,000 m3; EP: 0,000
DIN 276-18: 311
Leistungsbereiche: 002

**002.20.410 Rohrbettung, Sand**
Menge: 0,000 m3; EP: 0,000
DIN 276-18: 311
Leistungsbereiche: 002

*Hinweis: HINDERNISSE*

**002.20.420 Hindernis aus Mauerwerk abbrechen + entsorgen**
Menge: 0,000 m3; EP: 0,000
DIN 276-18: 329
Leistungsbereiche: 002

**002.20.430 Hindernis aus Stahlbeton abbrechen + entsorgen**
Menge: 0,000 m3; EP: 0,000
DIN 276-18: 329
Leistungsbereiche: 002

*Hinweis: BODENAUSTAUSCH UND -VERBESSERUNG*

**002.20.440 Geotextil, 1lg, GRK 4**
Menge: 0,000 m2; EP: 0,000
DIN 276-18: 321
Leistungsbereiche: 002

**002.20.450 Bodenverfestigung, d=10cm**
Menge: 0,000 m2; EP: 0,000
DIN 276-18: 321
Leistungsbereiche: 002

**002.20.460 Bodenverfestigung, d=20cm**
Menge: 0,000 m2; EP: 0,000
DIN 276-18: 321
Leistungsbereiche: 002

*Hinweis: TRAG- UND DÄMMSCHICHTEN*

**002.20.470 Bettungspolster, Sand, d=50cm**
Menge: 0,000 m3; EP: 0,000
DIN 276-18: 321
Leistungsbereiche: 002

**002.20.480 Schottertragschicht, d=30cm**
Menge: 0,000 m3; EP: 0,000
DIN 276-18: 321
Leistungsbereiche: 002

**002.20.490 Kies-Schotter-Tragschicht, d=30cm**
Menge: 0,000 m3; EP: 0,000
DIN 276-18: 321
Leistungsbereiche: 002

**002.20.500 Schaumglasschotter, t=20cm**
Menge: 0,000 m2; EP: 0,000
DIN 276-18: 321
Leistungsbereiche: 002

**002.20.510 Schaumglasschotter, t=30cm**
Menge: 0,000 m2; EP: 0,000
DIN 276-18: 321
Leistungsbereiche: 002

**002.20.520 Schaumglasschotter, t=40cm**
Menge: 0,000 m3; EP: 0,000
DIN 276-18: 321
Leistungsbereiche: 002

**002.20.530 Schaumglasschotter, t=50cm**
Menge: 0,000 m3; EP: 0,000
DIN 276-18: 321
Leistungsbereiche: 002

*Hinweis: RÜTTELSTOPFVERDICHTUNG*

**002.20.540 Baustelleneinrichtung**
Menge: 0,000 psch; EP: 0,000
DIN 276-18: 321
Leistungsbereiche: 002

**002.20.550 statische Berechnung**
Menge: 0,000 psch; EP: 0,000
DIN 276-18: 321
Leistungsbereiche: 002

**002.20.560 Einmessung Stopfpunkte**
Menge: 0,000 St; EP: 0,000
DIN 276-18: 321
Leistungsbereiche: 002

**002.20.570 Rüttelstopfverdichtung**
Menge: 0,000 m; EP: 0,000
DIN 276-18: 321
Leistungsbereiche: 002

**002.20.580 Zugabematerial**
Menge: 0,000 t; EP: 0,000
DIN 276-18: 321
Leistungsbereiche: 002

**002.20.590 Leerschlagsstrecken**
Menge: 0,000 m; EP: 0,000
DIN 276-18: 321
Leistungsbereiche: 002

**002.20.600 Kolonnenstunde**
Menge: 0,000 h; EP: 0,000
DIN 276-18: 321
Leistungsbereiche: 002

**002.20.610 Kolonnenstillstandsstunde**
Menge: 0,000 h; EP: 0,000
DIN 276-18: 321
Leistungsbereiche: 002

#### 002.21 Erdarbeiten (VOB-konform)

*Hinweis: SCHÜRFEN/ERKUNDUNG*

**002.21.10 Schürfgrube mit Wiederanfüllung (St)**
Menge: 0,000 St; EP: 0,000
DIN 276-18: 319
Leistungsbereiche: 002

**002.21.20 Schürfgrube mit Wiederanfüllung (m3)**
Menge: 0,000 m3; EP: 0,000
DIN 276-18: 319
Leistungsbereiche: 002

*Hinweis: AUSHUB*

**002.21.30 Baugrubenaushub, Bodenklasse 3-4**
Menge: 0,000 m3; EP: 0,000
DIN 276-18: 311
Leistungsbereiche: 002

**002.21.40 Baugrubenaushub, Bodenklasse 5-6**
Menge: 0,000 m3; EP: 0,000
DIN 276-18: 311
Leistungsbereiche: 002

**002.21.50 Restaushub Sohle 50cm, Bodenklasse 3-4**
Menge: 0,000 m3; EP: 0,000
DIN 276-18: 311
Leistungsbereiche: 002

**002.21.60 Restaushub Sohle 50cm, Bodenklasse 5-6**
Menge: 0,000 m3; EP: 0,000
DIN 276-18: 311
Leistungsbereiche: 002

**002.21.70 Fundamentaushub, Bodenklasse 3-4**
Menge: 0,000 m3; EP: 0,000
DIN 276-18: 322
Leistungsbereiche: 002

**002.21.80 Fundamentaushub, Bodenklasse 5-6**
Menge: 0,000 m3; EP: 0,000
DIN 276-18: 322
Leistungsbereiche: 002

**002.21.90 Handaushub Bodenklasse 3**
Menge: 0,000 m3; EP: 0,000
DIN 276-18: 311
Leistungsbereiche: 002

**002.21.100 Handaushub Bodenklasse 4**
Menge: 0,000 m3; EP: 0,000
DIN 276-18: 311
Leistungsbereiche: 002

**002.21.110 Böschungssicherung**
Menge: 0,000 m2; EP: 0,000
DIN 276-18: 311
Leistungsbereiche: 002

**002.21.120 Zulage Aufhaldung nach Bodenklassen**
Menge: 0,000 m3; EP: 0,000
DIN 276-18: 311
Leistungsbereiche: 002

*Hinweis: PLANUM*

**002.21.130 Planum und Verdichtung waagerechte Baugrubensohle**
Menge: 0,000 m2; EP: 0,000
DIN 276-18: 311
Leistungsbereiche: 002

**002.21.140 Planum und Verdichtung geneigte Baugrubensohle**
Menge: 0,000 m2; EP: 0,000
DIN 276-18: 311
Leistungsbereiche: 002

*Hinweis: SEITLICHE LAGERUNG FÜR WIEDEREINBAU*

**002.21.150 Lagerung Baugrubenaushub <50,00m**
Menge: 0,000 m3; EP: 0,000
DIN 276-18: 311
Leistungsbereiche: 002

**002.21.160 Lagerung Baugrubenaushub <75,00m**
Menge: 0,000 m3; EP: 0,000
DIN 276-18: 311
Leistungsbereiche: 002

**002.21.170 Lagerung Baugrubenaushub <100m**
Menge: 0,000 m3; EP: 0,000
DIN 276-18: 311
Leistungsbereiche: 002

**002.21.180 Begrünung Aushubmiete > 2 Monate**
Menge: 0,000 m2; EP: 0,000
DIN 276-18: 311
Leistungsbereiche: 002

*Hinweis: ENTSORGUNG BODENMATERIAL*

**002.21.190 Entsorgung Bodenklasse 3-4, BM-0**
Menge: 0,000 t; EP: 0,000
DIN 276-18: 311
Leistungsbereiche: 002

**002.21.200 Entsorgung Bodenklasse 3-4, BM-F1**
Menge: 0,000 t; EP: 0,000
DIN 276-18: 311
Leistungsbereiche: 002

**002.21.210 Entsorgung Bodenklasse 3-4, BM-F2**
Menge: 0,000 t; EP: 0,000
DIN 276-18: 311
Leistungsbereiche: 002

**002.21.220 Entsorgung Bodenklasse 3-4, BM-F3**
Menge: 0,000 t; EP: 0,000
DIN 276-18: 311
Leistungsbereiche: 002

**002.21.230 Entsorgung Bodenklasse 5-6, BM-0**
Menge: 0,000 t; EP: 0,000
DIN 276-18: 311
Leistungsbereiche: 002

**002.21.240 Entsorgung Bodenklasse 5-6, BM-F1**
Menge: 0,000 t; EP: 0,000
DIN 276-18: 311
Leistungsbereiche: 002

**002.21.250 Entsorgung Bodenklasse 5-6, BM-F2**
Menge: 0,000 t; EP: 0,000
DIN 276-18: 311
Leistungsbereiche: 002

**002.21.260 Entsorgung Bodenklasse 5-6, BM-F3**
Menge: 0,000 t; EP: 0,000
DIN 276-18: 311
Leistungsbereiche: 002

*Hinweis: ANFÜLLMATERIAL*

**002.21.270 Anfüll-Liefermaterial BM-0**
Menge: 0,000 m3; EP: 0,000
DIN 276-18: 311
Leistungsbereiche: 002

**002.21.280 Anfüll-Liefermaterial BM-F1**
Menge: 0,000 m3; EP: 0,000
DIN 276-18: 311
Leistungsbereiche: 002

**002.21.290 Anfüll-Liefermaterial RC-1**
Menge: 0,000 m3; EP: 0,000
DIN 276-18: 311
Leistungsbereiche: 002

**002.21.300 Anfüll-Liefermaterial RC-3**
Menge: 0,000 m3; EP: 0,000
DIN 276-18: 311
Leistungsbereiche: 002

*Hinweis: AUFFÜLLMATERIAL*

**002.21.310 Auffüll-Liefermaterial BM-0**
Menge: 0,000 m3; EP: 0,000
DIN 276-18: 311
Leistungsbereiche: 002

**002.21.320 Auffüll-Liefermaterial BM-F1**
Menge: 0,000 m3; EP: 0,000
DIN 276-18: 311
Leistungsbereiche: 002

**002.21.330 Auffüll-Liefermaterial RC-1**
Menge: 0,000 m3; EP: 0,000
DIN 276-18: 311
Leistungsbereiche: 002

**002.21.340 Auffüll-Liefermaterial RC-3**
Menge: 0,000 m3; EP: 0,000
DIN 276-18: 311
Leistungsbereiche: 002

*Hinweis: WIEDEREINBAU BODEN*

**002.21.350 Wiedereinbau seitlich gelagerten Bodenmaterials**
Menge: 0,000 m3; EP: 0,000
DIN 276-18: 311
Leistungsbereiche: 002

*Hinweis: ROHR- UND KABELGRÄBEN*

**002.21.360 Rohrgrabenaushub, 0,00<1,25m**
Menge: 0,000 m; EP: 0,000
DIN 276-18: 311
Leistungsbereiche: 002

**002.21.370 Rohrgrabenaushub, 1,25<1,75m, Verbau**
Menge: 0,000 m; EP: 0,000
DIN 276-18: 311
Leistungsbereiche: 002

**002.21.380 Rohrgrabenaushub, 1,75<2,50m, Verbau**
Menge: 0,000 m; EP: 0,000
DIN 276-18: 311
Leistungsbereiche: 002

**002.21.390 Rohrgrabenaushub, Handschachtung**
Menge: 0,000 m3; EP: 0,000
DIN 276-18: 311
Leistungsbereiche: 002

**002.21.400 Rohrbettung, Sand**
Menge: 0,000 m3; EP: 0,000
DIN 276-18: 311
Leistungsbereiche: 002

**002.21.410 Verfüllung Rohrgräben Liefermaterial**
Menge: 0,000 m3; EP: 0,000
DIN 276-18: 311
Leistungsbereiche: 002

*Hinweis: HINDERNISSE*

**002.21.420 Hindernis aus Mauerwerk abbrechen + entsorgen**
Menge: 0,000 m3; EP: 0,000
DIN 276-18: 329
Leistungsbereiche: 002

**002.21.430 Hindernis aus Stahlbeton abbrechen + entsorgen**
Menge: 0,000 m3; EP: 0,000
DIN 276-18: 329
Leistungsbereiche: 002

*Hinweis: BODENAUSTAUSCH UND -VERBESSERUNG*

**002.21.440 Geotextil, 1lg, GRK 4**
Menge: 0,000 m2; EP: 0,000
DIN 276-18: 321
Leistungsbereiche: 002

**002.21.450 Bodenverfestigung, d=10cm**
Menge: 0,000 m2; EP: 0,000
DIN 276-18: 321
Leistungsbereiche: 002

**002.21.460 Bodenverfestigung, d=20cm**
Menge: 0,000 m2; EP: 0,000
DIN 276-18: 321
Leistungsbereiche: 002

*Hinweis: TRAG- UND DÄMMSCHICHTEN*

**002.21.470 Bettungspolster, Sand, d=50cm**
Menge: 0,000 m3; EP: 0,000
DIN 276-18: 321
Leistungsbereiche: 002

**002.21.480 Schottertragschicht, d=30cm**
Menge: 0,000 m3; EP: 0,000
DIN 276-18: 321
Leistungsbereiche: 002

**002.21.490 Kies-Schotter-Tragschicht, d=30cm**
Menge: 0,000 m3; EP: 0,000
DIN 276-18: 321
Leistungsbereiche: 002

**002.21.500 Schaumglasschotter, t=20cm**
Menge: 0,000 m2; EP: 0,000
DIN 276-18: 321
Leistungsbereiche: 002

**002.21.510 Schaumglasschotter, t=30cm**
Menge: 0,000 m2; EP: 0,000
DIN 276-18: 321
Leistungsbereiche: 002

**002.21.520 Schaumglasschotter, t=40cm**
Menge: 0,000 m3; EP: 0,000
DIN 276-18: 321
Leistungsbereiche: 002

**002.21.530 Schaumglasschotter, t=50cm**
Menge: 0,000 m3; EP: 0,000
DIN 276-18: 321
Leistungsbereiche: 002

*Hinweis: RÜTTELSTOPFVERDICHTUNG*

**002.21.540 Baustelleneinrichtung**
Menge: 0,000 psch; EP: 0,000
DIN 276-18: 321
Leistungsbereiche: 002

**002.21.550 statische Berechnung**
Menge: 0,000 psch; EP: 0,000
DIN 276-18: 321
Leistungsbereiche: 002

**002.21.560 Einmessung Stopfpunkte**
Menge: 0,000 St; EP: 0,000
DIN 276-18: 321
Leistungsbereiche: 002

**002.21.570 Rüttelstopfverdichtung**
Menge: 0,000 m; EP: 0,000
DIN 276-18: 321
Leistungsbereiche: 002

**002.21.580 Zugabematerial**
Menge: 0,000 t; EP: 0,000
DIN 276-18: 321
Leistungsbereiche: 002

**002.21.590 Leerschlagsstrecken**
Menge: 0,000 m; EP: 0,000
DIN 276-18: 321
Leistungsbereiche: 002

**002.21.600 Kolonnenstunde**
Menge: 0,000 h; EP: 0,000
DIN 276-18: 321
Leistungsbereiche: 002

**002.21.610 Kolonnenstillstandsstunde**
Menge: 0,000 h; EP: 0,000
DIN 276-18: 321
Leistungsbereiche: 002

#### 002.30 Erdarbeiten Bestandsgebäude

*Hinweis: BODENAUSHUB*

**002.30.10 Handaushub Sohle in Bestand, H=50cm**
Menge: 0,000 m3; EP: 0,000
DIN 276-18: 324
Leistungsbereiche: 002

**002.30.20 Handaushub Fundament in Bestand, H=50cm**
Menge: 0,000 m3; EP: 0,000
DIN 276-18: 322
Leistungsbereiche: 002

**002.30.30 Handaushub Unterfangung in Bestand, H=50cm**
Menge: 0,000 m3; EP: 0,000
DIN 276-18: 322
Leistungsbereiche: 002

**002.30.40 Maschinenaushub Sohle in Bestand, H=50cm**
Menge: 0,000 m3; EP: 0,000
DIN 276-18: 324
Leistungsbereiche: 002

**002.30.50 Maschinenaushub Fundament in Bestand, H=50cm**
Menge: 0,000 m3; EP: 0,000
DIN 276-18: 322
Leistungsbereiche: 002

*Hinweis: BODENEINBAU*

**002.30.60 Handeinbau kapillarbrech. Kies, d=20cm, innen**
Menge: 0,000 m3; EP: 0,000
DIN 276-18: 311
Leistungsbereiche: 002

**002.30.70 Hinterfüllung Fundament, Handarbeit, Liefermaterial, innen**
Menge: 0,000 m3; EP: 0,000
DIN 276-18: 311
Leistungsbereiche: 002

**002.30.80 Maschin. Einbau kapillarbrech. Kies, d=20cm, innen**
Menge: 0,000 m3; EP: 0,000
DIN 276-18: 311
Leistungsbereiche: 002

**002.30.90 Maschin. Hinterfüllung Fundament, Handarbeit, Liefermaterial, innen**
Menge: 0,000 m3; EP: 0,000
DIN 276-18: 311
Leistungsbereiche: 002

#### 002.90 Stundenlohnarbeiten

*Hinweis: ABRECHNUNGSHINWEIS Stundenlohnarbeiten*

**002.90.10 Stundensatz: Fachwerker**
*** Bedarfsposition ohne GB
Menge: 0,000 h; EP: 0,000
DIN 276-18: 329
Leistungsbereiche: 002

**002.90.20 Stundensatz: Bauhelfer**
*** Bedarfsposition ohne GB
Menge: 0,000 h; EP: 0,000
DIN 276-18: 329
Leistungsbereiche: 002

#### 002.99 Kostenberechnungspauschale

**002.99.10 Kostenberechnungspauschale: Erdarbeiten**
Menge: 0,000 psch; EP: 0,000
DIN 276-18: 319
Leistungsbereiche: 002

### KGR 003 Landschaftsbauarbeiten

#### 003.01 Herrichten/Abbruch

##### Titel 003.01.01 Fällarbeiten

**003.01.01.10 Fällgenehmigung**
Menge: 0,000 St; EP: 0,000
DIN 276-18: 214
Leistungsbereiche: 003

**003.01.01.20 Baum, StU<80cm, fällen, entsorgen**
Menge: 0,000 St; EP: 0,000
DIN 276-18: 214
Leistungsbereiche: 003

**003.01.01.30 Baum, StU>80cm, fällen, entsorgen**
Menge: 0,000 St; EP: 0,000
DIN 276-18: 214
Leistungsbereiche: 003

**003.01.01.40 Baumstubben, StU<80cm, roden, entsorgen**
Menge: 0,000 St; EP: 0,000
DIN 276-18: 214
Leistungsbereiche: 003

**003.01.01.50 Baum, StU<80cm, fällen, roden, entsorgen**
Menge: 0,000 St; EP: 0,000
DIN 276-18: 214
Leistungsbereiche: 003

**003.01.01.60 Baum, StU>80cm, fällen, roden, entsorgen**
Menge: 0,000 St; EP: 0,000
DIN 276-18: 214
Leistungsbereiche: 003

**003.01.01.70 Sträucher roden, H=<1,50m**
Menge: 0,000 St; EP: 0,000
DIN 276-18: 214
Leistungsbereiche: 003

**003.01.01.80 Sträucher roden, H=>1,50m**
Menge: 0,000 St; EP: 0,000
DIN 276-18: 214
Leistungsbereiche: 003

**003.01.01.90 Heckenpflanzung, 1reihig, roden, H=<1,50m**
Menge: 0,000 m; EP: 0,000
DIN 276-18: 214
Leistungsbereiche: 003

**003.01.01.100 Heckenpflanzung, 1reihig, roden, H=>1,50m**
Menge: 0,000 m; EP: 0,000
DIN 276-18: 214
Leistungsbereiche: 003

**003.01.01.110 Heckenpflanzung, 2reihig, roden, H=<1,50m**
Menge: 0,000 m; EP: 0,000
DIN 276-18: 214
Leistungsbereiche: 003

**003.01.01.120 Heckenpflanzung, 2reihig, roden, H=>1,50m**
Menge: 0,000 m; EP: 0,000
DIN 276-18: 214
Leistungsbereiche: 003

**003.01.01.130 Staudenpflanzungen entfernen**
Menge: 0,000 m2; EP: 0,000
DIN 276-18: 214
Leistungsbereiche: 003

**003.01.01.140 Vegetationsschicht entfernen**
Menge: 0,000 m2; EP: 0,000
DIN 276-18: 214
Leistungsbereiche: 003

##### Titel 003.01.02 Abbruch befestigter Flächen

*Hinweis: ASPHALTFLÄCHEN*

**003.01.02.10 Fahrbahnfläche, Asphalt, einschl. Unterbau abbrechen**
Menge: 0,000 m2; EP: 0,000
DIN 276-18: 594
Leistungsbereiche: 080

**003.01.02.20 Asphalt fräsen, entsorgen, T=4cm**
Menge: 0,000 m2; EP: 0,000
DIN 276-18: 594
Leistungsbereiche: 080

**003.01.02.30 Asphalt fräsen, entsorgen, T=8-12cm**
Menge: 0,000 m2; EP: 0,000
DIN 276-18: 594
Leistungsbereiche: 080

**003.01.02.40 Asphaltoberbau schneiden, T=12cm**
Menge: 0,000 m; EP: 0,000
DIN 276-18: 594
Leistungsbereiche: 080

*Hinweis: BETONFLÄCHEN*

**003.01.02.50 Fahrbahnfläche, Beton, einschl. Unterbau abbrechen**
Menge: 0,000 m2; EP: 0,000
DIN 276-18: 594
Leistungsbereiche: 080

**003.01.02.60 Betonoberfläche schneiden, T=25cm**
Menge: 0,000 m; EP: 0,000
DIN 276-18: 594
Leistungsbereiche: 080

*Hinweis: PFLASTERFLÄCHEN*

**003.01.02.70 Betonverbundsteine aufnehmen, lagern**
Menge: 0,000 m2; EP: 0,000
DIN 276-18: 594
Leistungsbereiche: 080

**003.01.02.80 Betonverbundsteine aufnehmen, entsorgen**
Menge: 0,000 m2; EP: 0,000
DIN 276-18: 594
Leistungsbereiche: 080

**003.01.02.90 Mosaikpflaster, Sand/Splittbett, aufnehmen, lagern**
Menge: 0,000 m2; EP: 0,000
DIN 276-18: 594
Leistungsbereiche: 080

**003.01.02.100 Mosaikpflaster, Sand/Splittbett, aufnehmen, entsorgen**
Menge: 0,000 m2; EP: 0,000
DIN 276-18: 594
Leistungsbereiche: 080

**003.01.02.110 Mosaikpflaster, Mörtelbett, aufnehmen, lagern**
Menge: 0,000 m2; EP: 0,000
DIN 276-18: 594
Leistungsbereiche: 080

**003.01.02.120 Mosaikpflaster, Mörtelbett, aufnehmen, entsorgen**
Menge: 0,000 m2; EP: 0,000
DIN 276-18: 594
Leistungsbereiche: 080

**003.01.02.130 Kleinsteinpflaster, Sand/Splittbett, aufnehmen, lagern**
Menge: 0,000 m2; EP: 0,000
DIN 276-18: 594
Leistungsbereiche: 080

**003.01.02.140 Kleinsteinpflaster, Sand/Splittbett, aufnehmen, entsorgen**
Menge: 0,000 m2; EP: 0,000
DIN 276-18: 594
Leistungsbereiche: 080

**003.01.02.150 Kleinsteinpflaster, Mörtelbett, aufnehmen, lagern**
Menge: 0,000 m2; EP: 0,000
DIN 276-18: 594
Leistungsbereiche: 080

**003.01.02.160 Kleinsteinpflaster, Mörtelbett, aufnehmen, entsorgen**
Menge: 0,000 m2; EP: 0,000
DIN 276-18: 594
Leistungsbereiche: 080

**003.01.02.170 Großsteinpflaster, Sand/Splittbett, aufnehmen, lagern**
Menge: 0,000 m2; EP: 0,000
DIN 276-18: 594
Leistungsbereiche: 080

**003.01.02.180 Großsteinpflaster, Sand/Splittbett, aufnehmen, entsorgen**
Menge: 0,000 m2; EP: 0,000
DIN 276-18: 594
Leistungsbereiche: 080

**003.01.02.190 Großsteinpflaster, Mörtelbett, aufnehmen, lagern**
Menge: 0,000 m2; EP: 0,000
DIN 276-18: 594
Leistungsbereiche: 080

**003.01.02.200 Großsteinpflaster, Mörtelbett, aufnehmen, entsorgen**
Menge: 0,000 m2; EP: 0,000
DIN 276-18: 594
Leistungsbereiche: 080

**003.01.02.210 Rasengittersteine aufnehmen, lagern**
Menge: 0,000 m2; EP: 0,000
DIN 276-18: 594
Leistungsbereiche: 080

**003.01.02.220 Rasengittersteine aufnehmen, entsorgen**
Menge: 0,000 m2; EP: 0,000
DIN 276-18: 594
Leistungsbereiche: 080

**003.01.02.230 Betonplatten aufnehmen, lagern**
Menge: 0,000 m2; EP: 0,000
DIN 276-18: 594
Leistungsbereiche: 080

**003.01.02.240 Betonplatten aufnehmen, entsorgen**
Menge: 0,000 m2; EP: 0,000
DIN 276-18: 594
Leistungsbereiche: 080

*Hinweis: TRAGSCHICHTEN*

**003.01.02.250 Schottertragschicht, d=20cm, ausbauen, lagern**
Menge: 0,000 m2; EP: 0,000
DIN 276-18: 594
Leistungsbereiche: 080

**003.01.02.260 Schottertragschicht, d=20cm, ausbauen, entsorgen**
Menge: 0,000 m2; EP: 0,000
DIN 276-18: 594
Leistungsbereiche: 080

**003.01.02.270 Schottertragschicht, d=25cm, ausbauen, lagern**
Menge: 0,000 m2; EP: 0,000
DIN 276-18: 594
Leistungsbereiche: 080

**003.01.02.280 Schottertragschicht, d=25cm, ausbauen, entsorgen**
Menge: 0,000 m2; EP: 0,000
DIN 276-18: 594
Leistungsbereiche: 080

*Hinweis: FROSTSCHUTZSCHICHTEN*

**003.01.02.290 Frostschutzschicht, d=20cm, ausbauen, lagern**
Menge: 0,000 m2; EP: 0,000
DIN 276-18: 594
Leistungsbereiche: 080

**003.01.02.300 Frostschutzschicht, d=20cm, ausbauen, entsorgen**
Menge: 0,000 m2; EP: 0,000
DIN 276-18: 594
Leistungsbereiche: 080

**003.01.02.310 Frostschutzschicht, d=25cm, ausbauen, lagern**
Menge: 0,000 m2; EP: 0,000
DIN 276-18: 594
Leistungsbereiche: 080

**003.01.02.320 Frostschutzschicht, d=25cm, ausbauen, entsorgen**
Menge: 0,000 m2; EP: 0,000
DIN 276-18: 594
Leistungsbereiche: 080

*Hinweis: BORDE, KANTENSTEINE*

**003.01.02.330 Betonhochbord aufnehmen, lagern**
Menge: 0,000 m; EP: 0,000
DIN 276-18: 594
Leistungsbereiche: 080

**003.01.02.340 Betonhochbord aufnehmen, entsorgen**
Menge: 0,000 m; EP: 0,000
DIN 276-18: 594
Leistungsbereiche: 080

**003.01.02.350 Betontiefbord aufnehmen, lagern**
Menge: 0,000 m; EP: 0,000
DIN 276-18: 594
Leistungsbereiche: 080

**003.01.02.360 Betontiefbord aufnehmen, entsorgen**
Menge: 0,000 m; EP: 0,000
DIN 276-18: 594
Leistungsbereiche: 080

**003.01.02.370 Betonkantenstein aufnehmen, lagern**
Menge: 0,000 m; EP: 0,000
DIN 276-18: 594
Leistungsbereiche: 080

**003.01.02.380 Betonkantenstein aufnehmen, entsorgen**
Menge: 0,000 m; EP: 0,000
DIN 276-18: 594
Leistungsbereiche: 080

*Hinweis: SONSTIGES*

**003.01.02.390 Fundament/MW abbrechen, entsorgen**
Menge: 0,000 m3; EP: 0,000
DIN 276-18: 594
Leistungsbereiche: 080

**003.01.02.400 Fundament/Stb abbrechen, entsorgen**
Menge: 0,000 m3; EP: 0,000
DIN 276-18: 594
Leistungsbereiche: 080

**003.01.02.410 Hofablauf, KS, ausbauen, lagern**
Menge: 0,000 St; EP: 0,000
DIN 276-18: 594
Leistungsbereiche: 080

**003.01.02.420 Hofablauf, KS, ausbauen, entsorgen**
Menge: 0,000 St; EP: 0,000
DIN 276-18: 594
Leistungsbereiche: 080

**003.01.02.430 Hofablauf, Polymerbeton, ausbauen, lagern**
Menge: 0,000 St; EP: 0,000
DIN 276-18: 594
Leistungsbereiche: 080

**003.01.02.440 Hofablauf, Polymerbeton, ausbauen, entsorgen**
Menge: 0,000 St; EP: 0,000
DIN 276-18: 594
Leistungsbereiche: 080

**003.01.02.450 Straßenablauf, KS, ausbauen, lagern**
Menge: 0,000 St; EP: 0,000
DIN 276-18: 594
Leistungsbereiche: 080

**003.01.02.460 Straßenablauf, KS, ausbauen, entsorgen**
Menge: 0,000 St; EP: 0,000
DIN 276-18: 594
Leistungsbereiche: 080

**003.01.02.470 Straßenablauf, Beton, ausbauen, lagern**
Menge: 0,000 St; EP: 0,000
DIN 276-18: 594
Leistungsbereiche: 080

**003.01.02.480 Straßenablauf, Beton, ausbauen, entsorgen**
Menge: 0,000 St; EP: 0,000
DIN 276-18: 594
Leistungsbereiche: 080

##### Titel 003.01.03 Abbruch unbefestigter Flächen

**003.01.03.10 Wurzelstöcke roden, entsorgen**
Menge: 0,000 St; EP: 0,000
DIN 276-18: 214
Leistungsbereiche: 003

**003.01.03.20 Anfahrt, Einrichtung Wurzelfräse**
Menge: 0,000 psch; EP: 0,000
DIN 276-18: 214
Leistungsbereiche: 003

**003.01.03.30 Wurzelstöcke ausfräsen, StU<40cm, t=30cm**
Menge: 0,000 St; EP: 0,000
DIN 276-18: 214
Leistungsbereiche: 003

**003.01.03.40 Wurzelstöcke ausfräsen, StU<40cm, t=50cm**
Menge: 0,000 St; EP: 0,000
DIN 276-18: 214
Leistungsbereiche: 003

**003.01.03.50 Wurzelstöcke ausfräsen, StU<80cm, t=80cm**
Menge: 0,000 St; EP: 0,000
DIN 276-18: 214
Leistungsbereiche: 003

**003.01.03.60 Wurzelstöcke ausfräsen, StU<100cm, t=80cm**
Menge: 0,000 St; EP: 0,000
DIN 276-18: 214
Leistungsbereiche: 003

**003.01.03.70 Grasnarbe abräumen**
Menge: 0,000 m2; EP: 0,000
DIN 276-18: 214
Leistungsbereiche: 003

**003.01.03.80 Oberboden abtragen, entsorgen**
Menge: 0,000 m2; EP: 0,000
DIN 276-18: 214
Leistungsbereiche: 003

##### Titel 003.01.04 Abbruch Ausstattungen, Einbauten, Einfriedungen

**003.01.04.10 Abbruch Müllbox, Beton, ca. 3,00m3**
Menge: 0,000 St; EP: 0,000
DIN 276-18: 594
Leistungsbereiche: 003

**003.01.04.20 Rückbau Poller**
Menge: 0,000 St; EP: 0,000
DIN 276-18: 594
Leistungsbereiche: 003

**003.01.04.30 Abbruch Winkelstützelement, 50/100cm**
Menge: 0,000 m; EP: 0,000
DIN 276-18: 594
Leistungsbereiche: 003

**003.01.04.40 Abbruch Winkelstützelement, 95/180cm**
Menge: 0,000 m; EP: 0,000
DIN 276-18: 594
Leistungsbereiche: 003

**003.01.04.50 Abbruch Blockstufen, L=1,20m**
Menge: 0,000 St; EP: 0,000
DIN 276-18: 594
Leistungsbereiche: 003

**003.01.04.60 Abbruch Zaunanlage, Maschendraht, H=1,20m**
Menge: 0,000 m; EP: 0,000
DIN 276-18: 594
Leistungsbereiche: 003

**003.01.04.70 Abbruch Zaunanlage, Maschendraht, H=2,00m**
Menge: 0,000 m; EP: 0,000
DIN 276-18: 594
Leistungsbereiche: 003

**003.01.04.80 Rückbau Tür/Tor, 1flg, Maschendraht, H=1,20m**
Menge: 0,000 St; EP: 0,000
DIN 276-18: 594
Leistungsbereiche: 003

**003.01.04.90 Rückbau Tür/Tor, 1flg, Maschendraht, H=2,00m**
Menge: 0,000 St; EP: 0,000
DIN 276-18: 594
Leistungsbereiche: 003

**003.01.04.100 Rückbau Tür/Tor, 2flg, Maschendraht, H=1,20m**
Menge: 0,000 St; EP: 0,000
DIN 276-18: 594
Leistungsbereiche: 003

**003.01.04.110 Rückbau Tür/Tor, 2flg, Maschendraht, H=2,00m**
Menge: 0,000 St; EP: 0,000
DIN 276-18: 594
Leistungsbereiche: 003

**003.01.04.120 Abbruch Zaunanlage, Stabmatten, H=1,20m**
Menge: 0,000 m; EP: 0,000
DIN 276-18: 594
Leistungsbereiche: 003

**003.01.04.130 Abbruch Zaunanlage, Stabmatten, H=2,00m**
Menge: 0,000 m; EP: 0,000
DIN 276-18: 594
Leistungsbereiche: 003

**003.01.04.140 Rückbau Tür/Tor, 1flg, Stabmatten, H=1,20m**
Menge: 0,000 St; EP: 0,000
DIN 276-18: 594
Leistungsbereiche: 003

**003.01.04.150 Rückbau Tür/Tor, 1flg, Stabmatten, H=2,00m**
Menge: 0,000 St; EP: 0,000
DIN 276-18: 594
Leistungsbereiche: 003

**003.01.04.160 Rückbau Tür/Tor, 2flg, Stabmatten, H=1,20m**
Menge: 0,000 St; EP: 0,000
DIN 276-18: 594
Leistungsbereiche: 003

**003.01.04.170 Rückbau Tür/Tor, 2flg, Stabmatten, H=2,00m**
Menge: 0,000 St; EP: 0,000
DIN 276-18: 594
Leistungsbereiche: 003

**003.01.04.180 Abbruch Zaunanlage, Holz, H=1,20m**
Menge: 0,000 m; EP: 0,000
DIN 276-18: 594
Leistungsbereiche: 003

**003.01.04.190 Rückbau Tür/Tor, 1flg, Holz, H=1,20m**
Menge: 0,000 St; EP: 0,000
DIN 276-18: 594
Leistungsbereiche: 003

**003.01.04.200 Rückbau Tür/Tor, 2flg, Holz, H=1,20m**
Menge: 0,000 St; EP: 0,000
DIN 276-18: 594
Leistungsbereiche: 003

#### 003.02 Erdarbeiten

##### Titel 003.02.01 Bodenarbeiten befestigte Flächen

**003.02.01.10 Bodenabtrag mit Abfuhr**
Menge: 0,000 m3; EP: 0,000
DIN 276-18: 511
Leistungsbereiche: 080

**003.02.01.20 Grobplanum**
Menge: 0,000 m2; EP: 0,000
DIN 276-18: 511
Leistungsbereiche: 080

**003.02.01.30 Auffüllung, Lagermaterial, Bodenklasse 3**
Menge: 0,000 m3; EP: 0,000
DIN 276-18: 511
Leistungsbereiche: 080

**003.02.01.40 Auffüllung, Liefermaterial, Bodenklasse 3**
Menge: 0,000 m3; EP: 0,000
DIN 276-18: 511
Leistungsbereiche: 080

**003.02.01.50 Feinplanum Fahrbahn**
Menge: 0,000 m2; EP: 0,000
DIN 276-18: 532
Leistungsbereiche: 080

**003.02.01.60 Feinplanum Geh- und Radweg**
Menge: 0,000 m2; EP: 0,000
DIN 276-18: 531
Leistungsbereiche: 080

##### Titel 003.02.02 Bodenarbeiten Vegetationsflächen

**003.02.02.10 Bodenabtrag für Pflanzflächen, T=30cm**
Menge: 0,000 m3; EP: 0,000
DIN 276-18: 511
Leistungsbereiche: 003

**003.02.02.20 Auffüllung, Lagermaterial, Bodenklasse 3**
Menge: 0,000 m3; EP: 0,000
DIN 276-18: 511
Leistungsbereiche: 003

**003.02.02.30 Auffüllung, Liefermaterial, Bodenklasse 3**
Menge: 0,000 m3; EP: 0,000
DIN 276-18: 511
Leistungsbereiche: 003

**003.02.02.40 Vegetationstragschicht maschinell lockern**
Menge: 0,000 m2; EP: 0,000
DIN 276-18: 571
Leistungsbereiche: 003

**003.02.02.50 Vegetationstragschicht lockern, Hand**
Menge: 0,000 m2; EP: 0,000
DIN 276-18: 571
Leistungsbereiche: 003

**003.02.02.60 Feinplanie für unbefestigte Flächen**
Menge: 0,000 m2; EP: 0,000
DIN 276-18: 571
Leistungsbereiche: 003

**003.02.02.70 Zulage Geländemodellierung Böschung**
Menge: 0,000 m2; EP: 0,000
DIN 276-18: 571
Leistungsbereiche: 003

**003.02.02.80 Zulage Geländemodellierung Graben**
Menge: 0,000 m; EP: 0,000
DIN 276-18: 571
Leistungsbereiche: 003

**003.02.02.90 Bodenverbesserung durch Düngung**
Menge: 0,000 m2; EP: 0,000
DIN 276-18: 571
Leistungsbereiche: 003

**003.02.02.100 Oberboden liefern**
Menge: 0,000 m3; EP: 0,000
DIN 276-18: 511
Leistungsbereiche: 003

**003.02.02.110 Oberboden andecken, d=15cm**
Menge: 0,000 m2; EP: 0,000
DIN 276-18: 571
Leistungsbereiche: 003

**003.02.02.120 Oberboden andecken, d=30cm**
Menge: 0,000 m2; EP: 0,000
DIN 276-18: 571
Leistungsbereiche: 003

**003.02.02.130 Oberboden andecken, d=40cm**
Menge: 0,000 m2; EP: 0,000
DIN 276-18: 571
Leistungsbereiche: 003

##### Titel 003.02.03 Rohrgrabenaushub Abwasserleitungen

*Hinweis: Hinweise für den LV-Ersteller*

**003.02.03.10 Rohrgrabenaushub, T=<1,25m, lösen, lagern**
Menge: 0,000 m; EP: 0,000
DIN 276-18: 511
Leistungsbereiche: 002

**003.02.03.20 Rohrgrabenaushub, T=<1,75m, Verbau, lösen, lagern**
Menge: 0,000 m; EP: 0,000
DIN 276-18: 511
Leistungsbereiche: 002

**003.02.03.30 Rohrgrabenaushub, T=<2,50m, Verbau, lösen, lagern**
Menge: 0,000 m; EP: 0,000
DIN 276-18: 511
Leistungsbereiche: 002

**003.02.03.40 Rohrgrabenaushub, T=<1,25m, Handschachtung**
Menge: 0,000 m3; EP: 0,000
DIN 276-18: 511
Leistungsbereiche: 002

**003.02.03.50 Schachtaushub, T=<1,25m, lösen, lagern**
Menge: 0,000 m3; EP: 0,000
DIN 276-18: 511
Leistungsbereiche: 002

**003.02.03.60 Schachtaushub, T=<1,75m, Verbau, lösen, lagern**
Menge: 0,000 m3; EP: 0,000
DIN 276-18: 511
Leistungsbereiche: 002

**003.02.03.70 Schachtaushub, T=<2,50m, Verbau, lösen, lagern**
Menge: 0,000 m3; EP: 0,000
DIN 276-18: 511
Leistungsbereiche: 002

**003.02.03.80 Rohrbettung, Sand**
Menge: 0,000 m3; EP: 0,000
DIN 276-18: 511
Leistungsbereiche: 002

**003.02.03.90 Trassenwarnband**
Menge: 0,000 m; EP: 0,000
DIN 276-18: 511
Leistungsbereiche: 002

**003.02.03.100 Verfüllung Rohrgräben/Schächte, Lagermaterial**
Menge: 0,000 m3; EP: 0,000
DIN 276-18: 511
Leistungsbereiche: 002

**003.02.03.110 Verfüllung Rohrgräben/Schächte, Liefermaterial**
Menge: 0,000 m3; EP: 0,000
DIN 276-18: 511
Leistungsbereiche: 002

#### 003.03 Vegetationsflächen

##### Titel 003.03.01 Pflanzarbeiten

*Hinweis: BÄUME/SOLITÄRE*

*Hinweis: Hinweis für den LV-Ersteller, Baumpflanzungen*

**003.03.01.10 Pflanzgrube Baum/Solitär, maschinell, m. Bodenverbesserung**
Menge: 0,000 m3; EP: 0,000
DIN 276-18: 571
Leistungsbereiche: 004

**003.03.01.20 Pflanzgrube Baum/Solitär, Hand, m. Bodenverbesserung**
Menge: 0,000 m3; EP: 0,000
DIN 276-18: 571
Leistungsbereiche: 004

**003.03.01.30 Pflanzgrube Baum/Solitär, maschinell, m. Substrat**
Menge: 0,000 m3; EP: 0,000
DIN 276-18: 571
Leistungsbereiche: 004

**003.03.01.40 Pflanzgrube Baum/Solitär, Hand, m. Substrat**
Menge: 0,000 m3; EP: 0,000
DIN 276-18: 571
Leistungsbereiche: 004

**003.03.01.50 Pflanzloch Baum, STU 12-18**
Menge: 0,000 St; EP: 0,000
DIN 276-18: 571
Leistungsbereiche: 004

**003.03.01.60 Pflanzloch Baum, STU 18-25**
Menge: 0,000 St; EP: 0,000
DIN 276-18: 571
Leistungsbereiche: 004

**003.03.01.70 Pflanzloch Baum, STU 25-30**
Menge: 0,000 St; EP: 0,000
DIN 276-18: 571
Leistungsbereiche: 004

**003.03.01.80 Pflanzloch Solitär**
Menge: 0,000 St; EP: 0,000
DIN 276-18: 571
Leistungsbereiche: 004

**003.03.01.90 Baum, lagernd, setzen, STU 12-18**
Menge: 0,000 St; EP: 0,000
DIN 276-18: 573
Leistungsbereiche: 004

**003.03.01.100 Baum, lagernd, setzen, STU 18-25**
Menge: 0,000 St; EP: 0,000
DIN 276-18: 573
Leistungsbereiche: 004

**003.03.01.110 Baum, lagernd, setzen, STU 25-30**
Menge: 0,000 St; EP: 0,000
DIN 276-18: 573
Leistungsbereiche: 004

**003.03.01.120 Solitär, lagernd, setzen, H=125-150cm**
Menge: 0,000 St; EP: 0,000
DIN 276-18: 573
Leistungsbereiche: 004

**003.03.01.130 Pflanzloch verfüllen, Ober-/Unterboden**
Menge: 0,000 m3; EP: 0,000
DIN 276-18: 573
Leistungsbereiche: 004

**003.03.01.140 Pflanzloch verfüllen, verbesserter Ober-/Unterboden**
Menge: 0,000 m3; EP: 0,000
DIN 276-18: 573
Leistungsbereiche: 004

**003.03.01.150 Pflanzloch verfüllen, Substrat**
Menge: 0,000 m3; EP: 0,000
DIN 276-18: 573
Leistungsbereiche: 004

**003.03.01.160 Gehölzverankerung, Schrägpfahl**
Menge: 0,000 St; EP: 0,000
DIN 276-18: 573
Leistungsbereiche: 004

**003.03.01.170 Gehölzverankerung, Baumpfahl**
Menge: 0,000 St; EP: 0,000
DIN 276-18: 573
Leistungsbereiche: 004

**003.03.01.180 Gehölzverankerung, Standard-Zweibock**
Menge: 0,000 St; EP: 0,000
DIN 276-18: 573
Leistungsbereiche: 004

**003.03.01.190 Gehölzverankerung, Standard-Dreibock**
Menge: 0,000 St; EP: 0,000
DIN 276-18: 573
Leistungsbereiche: 004

**003.03.01.200 Gehölzverankerung, Standard-Vierbock**
Menge: 0,000 St; EP: 0,000
DIN 276-18: 573
Leistungsbereiche: 004

**003.03.01.210 Ballenverankerung, Unterflur, StU= bis 20cm**
Menge: 0,000 St; EP: 0,000
DIN 276-18: 573
Leistungsbereiche: 004

**003.03.01.220 Ballenverankerung, Unterflur, StU= bis 35cm**
Menge: 0,000 St; EP: 0,000
DIN 276-18: 573
Leistungsbereiche: 004

**003.03.01.230 Ballenverankerung, Unterflur, StU= bis 75cm**
Menge: 0,000 St; EP: 0,000
DIN 276-18: 573
Leistungsbereiche: 004

**003.03.01.240 Stammschutz mit Stammschutzfarbe**
Menge: 0,000 St; EP: 0,000
DIN 276-18: 573
Leistungsbereiche: 004

**003.03.01.250 Stammschutz mit Matten**
Menge: 0,000 St; EP: 0,000
DIN 276-18: 573
Leistungsbereiche: 004

**003.03.01.260 Stammschutz mit Drahtgeflecht**
Menge: 0,000 St; EP: 0,000
DIN 276-18: 573
Leistungsbereiche: 004

**003.03.01.270 Stammschutz mit Fichtenholz**
Menge: 0,000 St; EP: 0,000
DIN 276-18: 573
Leistungsbereiche: 004

**003.03.01.280 Baumpflanzung, Komplettleistung, ohne Baum, STU 12-18**
Menge: 0,000 St; EP: 0,000
DIN 276-18: 573
Leistungsbereiche: 004

**003.03.01.290 Baumpflanzung, Komplettleistung, ohne Baum, STU 18-25**
Menge: 0,000 St; EP: 0,000
DIN 276-18: 573
Leistungsbereiche: 004

**003.03.01.300 Baumpflanzung, Komplettleistung, ohne Baum, STU 25-30**
Menge: 0,000 St; EP: 0,000
DIN 276-18: 573
Leistungsbereiche: 004

*Hinweis: HECKEN*

**003.03.01.310 Pflanzgraben für Hecken**
Menge: 0,000 m; EP: 0,000
DIN 276-18: 571
Leistungsbereiche: 004

**003.03.01.320 Pflanzloch für Hecken**
Menge: 0,000 St; EP: 0,000
DIN 276-18: 573
Leistungsbereiche: 004

**003.03.01.330 Hecke, lagernd, setzen**
Menge: 0,000 St; EP: 0,000
DIN 276-18: 573
Leistungsbereiche: 004

*Hinweis: STRÄUCHER*

**003.03.01.340 Pflanzloch für Sträucher**
Menge: 0,000 St; EP: 0,000
DIN 276-18: 571
Leistungsbereiche: 004

**003.03.01.350 Sträucher, lagernd, setzen**
Menge: 0,000 St; EP: 0,000
DIN 276-18: 573
Leistungsbereiche: 004

*Hinweis: STAUDEN; BODENDECKER; GRÄSER*

**003.03.01.360 Bodendecker, Stauden, Gräser, lagernd, setzen**
Menge: 0,000 St; EP: 0,000
DIN 276-18: 573
Leistungsbereiche: 004

*Hinweis: RANKPFLANZEN*

**003.03.01.370 Rank-/Schling-/Kletterpflanzen, lagernd, setzen**
Menge: 0,000 St; EP: 0,000
DIN 276-18: 573
Leistungsbereiche: 004

*Hinweis: BLUMENZWIEBELN/-KNOLLEN*

**003.03.01.380 Blumenzwiebel/Knollen, lagernd, stecken**
Menge: 0,000 St; EP: 0,000
DIN 276-18: 573
Leistungsbereiche: 004

*Hinweis: SONSTIGES*

**003.03.01.390 Vegetationsfläche abdecken, Rindenmulch**
Menge: 0,000 m2; EP: 0,000
DIN 276-18: 573
Leistungsbereiche: 004

##### Titel 003.03.02 Pflanzen - NUR LIEFERUNG

*Hinweis: Hinweise für LV-Ersteller, Wichtige Abkürzungen*

*Hinweis: Begriffserklärungen*

*Hinweis: BÄUME*

**003.03.02.10 Acer campestre, Ho, 3xv, mDb, StU=12-14cm**
Menge: 0,000 St; EP: 0,000
DIN 276-18: 573
Leistungsbereiche: 004

**003.03.02.20 Acer campestre, Ho, 3xv, mDb, StU=14-16cm**
Menge: 0,000 St; EP: 0,000
DIN 276-18: 573
Leistungsbereiche: 004

**003.03.02.30 Acer campestre, Ho, 3xv, mDb, StU=16-18cm**
Menge: 0,000 St; EP: 0,000
DIN 276-18: 573
Leistungsbereiche: 004

**003.03.02.40 Acer campestre, Ho, 3xv, mDb, StU=18-20cm**
Menge: 0,000 St; EP: 0,000
DIN 276-18: 573
Leistungsbereiche: 004

**003.03.02.50 Acer campestre, Ho, 4xv, mDb, StU=20-25cm**
Menge: 0,000 St; EP: 0,000
DIN 276-18: 573
Leistungsbereiche: 004

**003.03.02.60 Carpinus betulus, Ho, 3xv, mDb, StU=12-14cm**
Menge: 0,000 St; EP: 0,000
DIN 276-18: 573
Leistungsbereiche: 004

**003.03.02.70 Carpinus betulus, Ho, 3xv, mDb, StU=14-16cm**
Menge: 0,000 St; EP: 0,000
DIN 276-18: 573
Leistungsbereiche: 004

**003.03.02.80 Carpinus betulus, Ho, 3xv, mDb, StU=16-18cm**
Menge: 0,000 St; EP: 0,000
DIN 276-18: 573
Leistungsbereiche: 004

**003.03.02.90 Carpinus betulus, Ho, 3xv, mDb, StU=18-20cm**
Menge: 0,000 St; EP: 0,000
DIN 276-18: 573
Leistungsbereiche: 004

**003.03.02.100 Carpinus betulus, Ho, 3xv, mDb, StU=20-25cm**
Menge: 0,000 St; EP: 0,000
DIN 276-18: 573
Leistungsbereiche: 004

**003.03.02.110 Carpinus betulus "Fastigiata", Ho, 3xv, mDb, StU=12-14cm**
Menge: 0,000 St; EP: 0,000
DIN 276-18: 573
Leistungsbereiche: 004

**003.03.02.120 Carpinus betulus "Fastigiata", Ho, 3xv, mDb, StU=14-16cm**
Menge: 0,000 St; EP: 0,000
DIN 276-18: 573
Leistungsbereiche: 004

**003.03.02.130 Carpinus betulus "Fastigiata", Ho, 3xv, mDb, StU=16-18cm**
Menge: 0,000 St; EP: 0,000
DIN 276-18: 573
Leistungsbereiche: 004

**003.03.02.140 Carpinus betulus "Fastigiata", Ho, 3xv, mDb, StU=18-20cm**
Menge: 0,000 St; EP: 0,000
DIN 276-18: 573
Leistungsbereiche: 004

**003.03.02.150 Carpinus betulus "Fastigiata", Ho, 4xv, mDb, StU=16-18cm**
Menge: 0,000 St; EP: 0,000
DIN 276-18: 573
Leistungsbereiche: 004

**003.03.02.160 Carpinus betulus "Fastigiata", Ho, 4xv, mDb, StU=18-20cm**
Menge: 0,000 St; EP: 0,000
DIN 276-18: 573
Leistungsbereiche: 004

**003.03.02.170 Malus "Liset", Ho, 4xv, mDb, StU=20-25cm**
Menge: 0,000 St; EP: 0,000
DIN 276-18: 573
Leistungsbereiche: 004

**003.03.02.180 Malus "floribunda", Ho, 4xv, mDb, StU=20-25cm**
Menge: 0,000 St; EP: 0,000
DIN 276-18: 573
Leistungsbereiche: 004

**003.03.02.190 Prunus avium, Ho, 3xv, mDb, StU=12-14cm**
Menge: 0,000 St; EP: 0,000
DIN 276-18: 573
Leistungsbereiche: 004

**003.03.02.200 Prunus avium, Ho, 3xv, mDb, StU=14-16cm**
Menge: 0,000 St; EP: 0,000
DIN 276-18: 573
Leistungsbereiche: 004

**003.03.02.210 Prunus avium, Ho, 3xv, mDb, StU=16-18cm**
Menge: 0,000 St; EP: 0,000
DIN 276-18: 573
Leistungsbereiche: 004

**003.03.02.220 Prunus avium, Ho, 3xv, mDb, StU=18-20cm**
Menge: 0,000 St; EP: 0,000
DIN 276-18: 573
Leistungsbereiche: 004

**003.03.02.230 Prunus avium, Ho, 3xv, mDb, StU=20-25cm**
Menge: 0,000 St; EP: 0,000
DIN 276-18: 573
Leistungsbereiche: 004

**003.03.02.240 Prunus hybrida "Accolade", Form, 5xv, mDb**
Menge: 0,000 St; EP: 0,000
DIN 276-18: 573
Leistungsbereiche: 004

*Hinweis: SOLITÄR*

**003.03.02.250 Amelanchier lamarckii, Sol, 3xv, mB, H=125-150cm**
Menge: 0,000 St; EP: 0,000
DIN 276-18: 573
Leistungsbereiche: 004

**003.03.02.260 Amelanchier lamarckii, Sol, 3xv, mDb, H=150-200cm**
Menge: 0,000 St; EP: 0,000
DIN 276-18: 573
Leistungsbereiche: 004

**003.03.02.270 Amelanchier ovalis, Sol, 3xv, mDb, H=150-175cm**
Menge: 0,000 St; EP: 0,000
DIN 276-18: 573
Leistungsbereiche: 004

**003.03.02.280 Cornus alba "Sibirica", Sol, 3xv, mB, H=125-150 cm**
Menge: 0,000 St; EP: 0,000
DIN 276-18: 573
Leistungsbereiche: 004

**003.03.02.290 Cornus mas, Sol, 3xv, mB, H=125-150cm**
Menge: 0,000 St; EP: 0,000
DIN 276-18: 573
Leistungsbereiche: 004

**003.03.02.300 Cornus mas, Sol, 3xv, mDb, H=150-175cm**
Menge: 0,000 St; EP: 0,000
DIN 276-18: 573
Leistungsbereiche: 004

**003.03.02.310 Cornus stolonifera, Sol, 3xv, mB, H=125-150cm**
Menge: 0,000 St; EP: 0,000
DIN 276-18: 573
Leistungsbereiche: 004

**003.03.02.320 Fothergilla gardenii, Sol, 4xv, ew, mB, H=80-100cm**
Menge: 0,000 St; EP: 0,000
DIN 276-18: 573
Leistungsbereiche: 004

**003.03.02.330 Hydrangea serrata "Preziosa", Sol, H=100-125cm**
Menge: 0,000 St; EP: 0,000
DIN 276-18: 573
Leistungsbereiche: 004

**003.03.02.340 Lonicera ledebourii, Sol, 3xv, mB, H=150-200cm**
Menge: 0,000 St; EP: 0,000
DIN 276-18: 573
Leistungsbereiche: 004

**003.03.02.350 Quercus turneri "Pseudoturneri", Sol, 5xv**
Menge: 0,000 St; EP: 0,000
DIN 276-18: 573
Leistungsbereiche: 004

**003.03.02.360 Rhododendron hybrida "Le Progrés", H=90-100cm**
Menge: 0,000 St; EP: 0,000
DIN 276-18: 573
Leistungsbereiche: 004

**003.03.02.370 Syringa "Josée", Sol, 4xv, mDb, H=200-250cm**
Menge: 0,000 St; EP: 0,000
DIN 276-18: 573
Leistungsbereiche: 004

**003.03.02.380 Taxus baccata, Kugel, 6xv, mDb, H=100-120cm**
Menge: 0,000 St; EP: 0,000
DIN 276-18: 573
Leistungsbereiche: 004

**003.03.02.390 Viburnum tinus, Sol, 3xv, mB, H=50-60cm**
Menge: 0,000 St; EP: 0,000
DIN 276-18: 573
Leistungsbereiche: 004

*Hinweis: HECKEN*

**003.03.02.400 Carpinus betulus, 3xv, mDb, H=200cm**
Menge: 0,000 St; EP: 0,000
DIN 276-18: 573
Leistungsbereiche: 004

**003.03.02.410 Fagus sylvatica, He, 2xv, mB, H=80-100cm**
Menge: 0,000 St; EP: 0,000
DIN 276-18: 573
Leistungsbereiche: 004

**003.03.02.420 Ligustrum vulgare, He, 2xv, mB, H=80-100cm**
Menge: 0,000 St; EP: 0,000
DIN 276-18: 573
Leistungsbereiche: 004

**003.03.02.430 Ligustrum vulg. "Atrovirens", He, 2xv, mB, H=125-150cm**
Menge: 0,000 St; EP: 0,000
DIN 276-18: 573
Leistungsbereiche: 004

**003.03.02.440 Stephanandra incisa "Crispa", He, 2xv, mB, H=80-100cm**
Menge: 0,000 St; EP: 0,000
DIN 276-18: 573
Leistungsbereiche: 004

**003.03.02.450 Taxus baccata, 4xv, mDb, H=100cm**
Menge: 0,000 St; EP: 0,000
DIN 276-18: 573
Leistungsbereiche: 004

**003.03.02.460 Taxus baccata, 5xv, mDb, H=150cm**
Menge: 0,000 St; EP: 0,000
DIN 276-18: 573
Leistungsbereiche: 004

*Hinweis: STRÄUCHER*

**003.03.02.470 Ligustrum vulgare, Str, 2xv, mB, H=80-100cm**
Menge: 0,000 St; EP: 0,000
DIN 276-18: 573
Leistungsbereiche: 004

**003.03.02.480 Spiraea arguta, Str, v, oB, 4Tr, H=60-100cm**
Menge: 0,000 St; EP: 0,000
DIN 276-18: 573
Leistungsbereiche: 004

**003.03.02.490 Viburnum davidii, Str, 2xv, mB, H=30-40cm**
Menge: 0,000 St; EP: 0,000
DIN 276-18: 573
Leistungsbereiche: 004

*Hinweis: KLETTERPFLANZEN*

**003.03.02.500 Clematis montana "Rubens"**
Menge: 0,000 St; EP: 0,000
DIN 276-18: 573
Leistungsbereiche: 004

**003.03.02.510 Parthenocissus quinquefolia**
Menge: 0,000 St; EP: 0,000
DIN 276-18: 573
Leistungsbereiche: 004

*Hinweis: STAUDEN, GRÄSER, FARNE*

**003.03.02.520 Aruncus dioicus**
Menge: 0,000 St; EP: 0,000
DIN 276-18: 573
Leistungsbereiche: 004

**003.03.02.530 Bergenia-Hybride "Herbstblüte"**
Menge: 0,000 St; EP: 0,000
DIN 276-18: 573
Leistungsbereiche: 004

**003.03.02.540 Brunnera macrophylla**
Menge: 0,000 St; EP: 0,000
DIN 276-18: 573
Leistungsbereiche: 004

**003.03.02.550 Carex conica "Snowline"**
Menge: 0,000 St; EP: 0,000
DIN 276-18: 573
Leistungsbereiche: 004

**003.03.02.560 Carex morrowii "Variegata"**
Menge: 0,000 St; EP: 0,000
DIN 276-18: 573
Leistungsbereiche: 004

**003.03.02.570 Carex pendula**
Menge: 0,000 St; EP: 0,000
DIN 276-18: 573
Leistungsbereiche: 004

**003.03.02.580 Carex sylvatica**
Menge: 0,000 St; EP: 0,000
DIN 276-18: 573
Leistungsbereiche: 004

**003.03.02.590 Cimicifuga acerina "Compacta"**
Menge: 0,000 St; EP: 0,000
DIN 276-18: 573
Leistungsbereiche: 004

**003.03.02.600 Cimicifuga racemosa var. cordifolia**
Menge: 0,000 St; EP: 0,000
DIN 276-18: 573
Leistungsbereiche: 004

**003.03.02.610 Dicentra eximia**
Menge: 0,000 St; EP: 0,000
DIN 276-18: 573
Leistungsbereiche: 004

**003.03.02.620 Epimedium versicolor "Sulphureum"**
Menge: 0,000 St; EP: 0,000
DIN 276-18: 573
Leistungsbereiche: 004

**003.03.02.630 Geranium endressii**
Menge: 0,000 St; EP: 0,000
DIN 276-18: 573
Leistungsbereiche: 004

**003.03.02.640 Hedera helix, Con, 3Tr, H=30-40cm**
Menge: 0,000 St; EP: 0,000
DIN 276-18: 573
Leistungsbereiche: 004

**003.03.02.650 Helleborus-Orientalis-Hybriden**
Menge: 0,000 St; EP: 0,000
DIN 276-18: 573
Leistungsbereiche: 004

**003.03.02.660 Hosta ventricosa**
Menge: 0,000 St; EP: 0,000
DIN 276-18: 573
Leistungsbereiche: 004

**003.03.02.670 Hypericum androsaemum**
Menge: 0,000 St; EP: 0,000
DIN 276-18: 573
Leistungsbereiche: 004

**003.03.02.680 Matteuccia struthiopteris**
Menge: 0,000 St; EP: 0,000
DIN 276-18: 573
Leistungsbereiche: 004

**003.03.02.690 Miscanthus sinensis "Kleine Fontäne"**
Menge: 0,000 St; EP: 0,000
DIN 276-18: 573
Leistungsbereiche: 004

**003.03.02.700 Omphalodes verna**
Menge: 0,000 St; EP: 0,000
DIN 276-18: 573
Leistungsbereiche: 004

**003.03.02.710 Phyllitis scolopendrium**
Menge: 0,000 St; EP: 0,000
DIN 276-18: 573
Leistungsbereiche: 004

**003.03.02.720 Polystichum aculeatum**
Menge: 0,000 St; EP: 0,000
DIN 276-18: 573
Leistungsbereiche: 004

**003.03.02.730 Vinca minor**
Menge: 0,000 St; EP: 0,000
DIN 276-18: 573
Leistungsbereiche: 004

**003.03.02.740 Waldsteinia ternata**
Menge: 0,000 St; EP: 0,000
DIN 276-18: 573
Leistungsbereiche: 004

*Hinweis: ROSEN*

**003.03.02.750 Rosa "White Roadrunner"**
Menge: 0,000 St; EP: 0,000
DIN 276-18: 573
Leistungsbereiche: 004

**003.03.02.760 Rosa "Pink Roadrunner"**
Menge: 0,000 St; EP: 0,000
DIN 276-18: 573
Leistungsbereiche: 004

*Hinweis: BLUMENZWIEBELN*

**003.03.02.770 Anemone nemorosa**
Menge: 0,000 St; EP: 0,000
DIN 276-18: 573
Leistungsbereiche: 004

**003.03.02.780 Eranthis hyemalis**
Menge: 0,000 St; EP: 0,000
DIN 276-18: 573
Leistungsbereiche: 004

**003.03.02.790 Galanthus nivalis**
Menge: 0,000 St; EP: 0,000
DIN 276-18: 573
Leistungsbereiche: 004

**003.03.02.800 Hyacinthoides non-scripta**
Menge: 0,000 St; EP: 0,000
DIN 276-18: 573
Leistungsbereiche: 004

**003.03.02.810 Narcissus poeticus**
Menge: 0,000 St; EP: 0,000
DIN 276-18: 573
Leistungsbereiche: 004

**003.03.02.820 Tulipa turkestanica**
Menge: 0,000 St; EP: 0,000
DIN 276-18: 573
Leistungsbereiche: 004

##### Titel 003.03.03 Rasenarbeiten

*Hinweis: Hinweis für den LV-Ersteller*

**003.03.03.10 Rasenansaatfläche düngen, mineralisch**
Menge: 0,000 m2; EP: 0,000
DIN 276-18: 571
Leistungsbereiche: 004

**003.03.03.20 Rasenansaatfläche lockern/fräsen**
Menge: 0,000 m2; EP: 0,000
DIN 276-18: 571
Leistungsbereiche: 004

**003.03.03.30 Feinplanie für Rasenansaat**
Menge: 0,000 m2; EP: 0,000
DIN 276-18: 571
Leistungsbereiche: 004

**003.03.03.40 Feinplanie nacharbeiten, von Hand, für Rasen**
Menge: 0,000 m2; EP: 0,000
DIN 276-18: 571
Leistungsbereiche: 004

**003.03.03.50 Feinplanie für Fertig-/Rollrasen**
Menge: 0,000 m2; EP: 0,000
DIN 276-18: 571
Leistungsbereiche: 004

**003.03.03.60 Rasenansaat, Zierrasen**
Menge: 0,000 m2; EP: 0,000
DIN 276-18: 574
Leistungsbereiche: 004

**003.03.03.70 Rasenansaat, Gebrauchsrasen**
Menge: 0,000 m2; EP: 0,000
DIN 276-18: 574
Leistungsbereiche: 004

**003.03.03.80 Rasenansaat, Strapazierrasen, Sport-/Spielflächen**
Menge: 0,000 m2; EP: 0,000
DIN 276-18: 574
Leistungsbereiche: 004

**003.03.03.90 Rasenansaat, Strapazierrasen, Parkplätze**
Menge: 0,000 m2; EP: 0,000
DIN 276-18: 574
Leistungsbereiche: 004

**003.03.03.100 Rasenansaat, Landschaftsrasen**
Menge: 0,000 m2; EP: 0,000
DIN 276-18: 574
Leistungsbereiche: 004

**003.03.03.110 Fertig-/Rollrasen**
Menge: 0,000 m2; EP: 0,000
DIN 276-18: 574
Leistungsbereiche: 004

##### Titel 003.03.04 Pflege

*Hinweis: FERTIGSTELLUNGSPFLEGE*

**003.03.04.10 Fertigstellungspflege Pflanzflächen**
Menge: 0,000 m2; EP: 0,000
DIN 276-18: 573
Leistungsbereiche: 003

**003.03.04.20 Fertigstellungspflege Bäume**
Menge: 0,000 St; EP: 0,000
DIN 276-18: 573
Leistungsbereiche: 003

**003.03.04.30 Fertigstellungspflege Rasenflächen**
Menge: 0,000 m2; EP: 0,000
DIN 276-18: 574
Leistungsbereiche: 003

**003.03.04.40 Fertigstellungspflege Fertigrasenflächen**
Menge: 0,000 m2; EP: 0,000
DIN 276-18: 574
Leistungsbereiche: 003

*Hinweis: ENTWICKLUNGSPFLEGE*

**003.03.04.50 Entwicklungspflege Pflanzflächen, 1 Jahr**
Menge: 0,000 m2; EP: 0,000
DIN 276-18: 579
Leistungsbereiche: 003

**003.03.04.60 Entwicklungspflege Bäume, 1 Jahr**
Menge: 0,000 St; EP: 0,000
DIN 276-18: 579
Leistungsbereiche: 003

**003.03.04.70 Entwicklungspflege Rasenflächen, 1 Jahr**
Menge: 0,000 m2; EP: 0,000
DIN 276-18: 579
Leistungsbereiche: 003

##### Titel 003.03.05 Einfassungen

*Hinweis: KANTENSTEINE*

**003.03.05.10 Rasenkantenstein, 50x25x5cm**
Menge: 0,000 m; EP: 0,000
DIN 276-18: 579
Leistungsbereiche: 003

**003.03.05.20 Rasenkantenstein, 100x25x6cm**
Menge: 0,000 m; EP: 0,000
DIN 276-18: 579
Leistungsbereiche: 003

*Hinweis: FLACHSTAHLBAND*

**003.03.05.30 Flachstahlband, verz., Randeinfassung, H=100mm**
Menge: 0,000 m; EP: 0,000
DIN 276-18: 579
Leistungsbereiche: 003

**003.03.05.40 Flachstahlband, unverz., Randeinfassung, H=100mm**
Menge: 0,000 m; EP: 0,000
DIN 276-18: 579
Leistungsbereiche: 003

**003.03.05.50 Flachstahlband, Corten, Randeinfassung, H=100mm**
Menge: 0,000 m; EP: 0,000
DIN 276-18: 579
Leistungsbereiche: 003

**003.03.05.60 Flachstahlband, VA, Randeinfassung, H=100mm**
Menge: 0,000 m; EP: 0,000
DIN 276-18: 579
Leistungsbereiche: 003

**003.03.05.70 Flachband, Alu, Randeinfassung, H=100mm**
Menge: 0,000 m; EP: 0,000
DIN 276-18: 579
Leistungsbereiche: 003

*Hinweis: HOLZEINFASSUNG*

**003.03.05.80 Holzeinfassung, Eiche**
Menge: 0,000 m; EP: 0,000
DIN 276-18: 579
Leistungsbereiche: 003

#### 003.04 Befestigte Flächen

##### Titel 003.04.01 Frostschutzschicht

*Hinweis: STRASSEN*

**003.04.01.10 Frostschutzschicht, Schotter/Splitt, 0/32, d=20cm**
Menge: 0,000 m2; EP: 0,000
DIN 276-18: 532
Leistungsbereiche: 080

**003.04.01.20 Frostschutzschicht, gebr.Naturstein, 0/32, d=27cm**
Menge: 0,000 m2; EP: 0,000
DIN 276-18: 532
Leistungsbereiche: 080

**003.04.01.30 Frostschutzschicht, Naturstein/Kies, 0/32, d=30cm**
Menge: 0,000 m2; EP: 0,000
DIN 276-18: 532
Leistungsbereiche: 080

**003.04.01.40 Frostschutzschicht, nat./künstl. Material, 0/32, d=50cm**
Menge: 0,000 m2; EP: 0,000
DIN 276-18: 532
Leistungsbereiche: 080

**003.04.01.50 Frostschutzschicht, Schotter, 0/56, d=30cm**
Menge: 0,000 m2; EP: 0,000
DIN 276-18: 532
Leistungsbereiche: 080

**003.04.01.60 Frostschutzschicht, RC-1, 0/56, d=30cm**
Menge: 0,000 m2; EP: 0,000
DIN 276-18: 532
Leistungsbereiche: 080

**003.04.01.70 Frostschutzschicht, RC-2, 0/56, d=30cm**
Menge: 0,000 m2; EP: 0,000
DIN 276-18: 532
Leistungsbereiche: 080

*Hinweis: WEGE*

**003.04.01.80 Frostschutzschicht, Schotter, 0/56, d=20cm**
Menge: 0,000 m2; EP: 0,000
DIN 276-18: 531
Leistungsbereiche: 080

**003.04.01.90 Frostschutzschicht, RC1, 0/56, d=20cm**
Menge: 0,000 m2; EP: 0,000
DIN 276-18: 531
Leistungsbereiche: 080

**003.04.01.100 Frostschutzschicht, RC2, 0/56, d=20cm**
Menge: 0,000 m2; EP: 0,000
DIN 276-18: 531
Leistungsbereiche: 080

**003.04.01.110 Frostschutzschicht, Sand, d=20cm**
Menge: 0,000 m2; EP: 0,000
DIN 276-18: 531
Leistungsbereiche: 080

*Hinweis: SONSTIGES*

**003.04.01.120 Mehr-/Minderkosten Frostschutz, Kiessand, je 5cm**
Menge: 0,000 m2; EP: 0,000
DIN 276-18: 531
Leistungsbereiche: 080

**003.04.01.130 Mehr-/Minderkosten Frostschutz, Schotter, 0/56, je 5cm**
Menge: 0,000 m2; EP: 0,000
DIN 276-18: 531
Leistungsbereiche: 080

**003.04.01.140 Mehr-/Minderkosten Frostschutz, RC, 0/56, je 5cm**
Menge: 0,000 m2; EP: 0,000
DIN 276-18: 531
Leistungsbereiche: 080

**003.04.01.150 Lastplattendruckversuch, statisch**
Menge: 0,000 St; EP: 0,000
DIN 276-18: 532
Leistungsbereiche: 080

**003.04.01.160 Lastplattendruckversuch, dynamisch**
Menge: 0,000 St; EP: 0,000
DIN 276-18: 532
Leistungsbereiche: 080

##### Titel 003.04.02 Kies- und Schottertragschicht

*Hinweis: STRASSEN*

**003.04.02.10 Schotter-Tragschicht, 0/45, d=15cm**
Menge: 0,000 m2; EP: 0,000
DIN 276-18: 532
Leistungsbereiche: 080

**003.04.02.20 Schotter-Tragschicht, 0/45, d=20cm**
Menge: 0,000 m2; EP: 0,000
DIN 276-18: 532
Leistungsbereiche: 080

**003.04.02.30 Schotter-Tragschicht, 0/45, d=25cm**
Menge: 0,000 m2; EP: 0,000
DIN 276-18: 532
Leistungsbereiche: 080

**003.04.02.40 Schotter-Tragschicht, 0/45, d=30cm**
Menge: 0,000 m2; EP: 0,000
DIN 276-18: 532
Leistungsbereiche: 080

**003.04.02.50 Tragschicht, RC-1, 0/32, d=15cm**
Menge: 0,000 m2; EP: 0,000
DIN 276-18: 532
Leistungsbereiche: 080

**003.04.02.60 Tragschicht, RC-1, 0/32, d=20cm**
Menge: 0,000 m2; EP: 0,000
DIN 276-18: 532
Leistungsbereiche: 080

**003.04.02.70 Tragschicht, RC-1, 0/32,d=25cm**
Menge: 0,000 m2; EP: 0,000
DIN 276-18: 532
Leistungsbereiche: 080

**003.04.02.80 Tragschicht, RC-1, 0/32, d=30cm**
Menge: 0,000 m2; EP: 0,000
DIN 276-18: 532
Leistungsbereiche: 080

**003.04.02.90 Tragschicht, RC-2, 0/32, d=15cm**
Menge: 0,000 m2; EP: 0,000
DIN 276-18: 532
Leistungsbereiche: 080

**003.04.02.100 Tragschicht, RC-2, 0/32, d=20cm**
Menge: 0,000 m2; EP: 0,000
DIN 276-18: 532
Leistungsbereiche: 080

**003.04.02.110 Tragschicht, RC-2, 0/32,d=25cm**
Menge: 0,000 m2; EP: 0,000
DIN 276-18: 532
Leistungsbereiche: 080

**003.04.02.120 Tragschicht, RC-2, 0/32, d=30cm**
Menge: 0,000 m2; EP: 0,000
DIN 276-18: 532
Leistungsbereiche: 080

**003.04.02.130 Dränbeton-Tragschicht, d=15cm**
Menge: 0,000 m2; EP: 0,000
DIN 276-18: 532
Leistungsbereiche: 080

**003.04.02.140 Dränbeton-Tragschicht, d=20cm**
Menge: 0,000 m2; EP: 0,000
DIN 276-18: 532
Leistungsbereiche: 080

*Hinweis: WEGE*

**003.04.02.150 Schotter-Tragschicht, 0/45, d=15cm**
Menge: 0,000 m2; EP: 0,000
DIN 276-18: 531
Leistungsbereiche: 080

**003.04.02.160 Schotter-Tragschicht, 0/45, d=25cm**
Menge: 0,000 m2; EP: 0,000
DIN 276-18: 531
Leistungsbereiche: 080

**003.04.02.170 Wegetragschicht, RC-1, 0/32, d=15cm**
Menge: 0,000 m2; EP: 0,000
DIN 276-18: 532
Leistungsbereiche: 080

**003.04.02.180 Wegetragschicht, RC-1, 0/32, d=20cm**
Menge: 0,000 m2; EP: 0,000
DIN 276-18: 532
Leistungsbereiche: 080

**003.04.02.190 Wegetragschicht, RC-2, 0/32, d=15cm**
Menge: 0,000 m2; EP: 0,000
DIN 276-18: 532
Leistungsbereiche: 080

**003.04.02.200 Wegetragschicht, RC-2, 0/32, d=20cm**
Menge: 0,000 m2; EP: 0,000
DIN 276-18: 532
Leistungsbereiche: 080

*Hinweis: SONSTIGES*

**003.04.02.210 Mehr-/Minderkosten RC-Tragschicht, 0/32, je 5cm**
Menge: 0,000 m2; EP: 0,000
DIN 276-18: 532
Leistungsbereiche: 080

**003.04.02.220 Mehr-/Minderkosten Schotter-Tragschicht, 0/45, je 5cm**
Menge: 0,000 m2; EP: 0,000
DIN 276-18: 532
Leistungsbereiche: 080

**003.04.02.230 Mehr-/Minderkosten Dränbeton-Tragschicht, je 5cm**
Menge: 0,000 m2; EP: 0,000
DIN 276-18: 532
Leistungsbereiche: 080

##### Titel 003.04.03 Wassergebundene Wegedecke

*Hinweis: EINZELSCHICHTEN*

**003.04.03.10 Kies-Tragschicht, d=25cm**
Menge: 0,000 m2; EP: 0,000
DIN 276-18: 531
Leistungsbereiche: 080

**003.04.03.20 Schotter-Tragschicht, d=25cm**
Menge: 0,000 m2; EP: 0,000
DIN 276-18: 531
Leistungsbereiche: 080

**003.04.03.30 Kies-Schotter-Tragschicht, d=15cm**
Menge: 0,000 m2; EP: 0,000
DIN 276-18: 531
Leistungsbereiche: 080

**003.04.03.40 Dynamische Schicht, wassergebundene Wegedecke, d=6cm**
Menge: 0,000 m2; EP: 0,000
DIN 276-18: 531
Leistungsbereiche: 080

**003.04.03.50 Deckschicht wassergebundene Wegedecke, d=5cm**
Menge: 0,000 m2; EP: 0,000
DIN 276-18: 531
Leistungsbereiche: 080

**003.04.03.60 Deckschicht wassergebundene Wegedecke, d=10cm**
Menge: 0,000 m2; EP: 0,000
DIN 276-18: 531
Leistungsbereiche: 080

*Hinweis: KOMPLETTAUFBAUTEN*

**003.04.03.70 Wassergebundene Wegedecke, 1schichtig**
Menge: 0,000 m2; EP: 0,000
DIN 276-18: 531
Leistungsbereiche: 080

**003.04.03.80 Wassergebundene Wegedecke, 2schichtig**
Menge: 0,000 m2; EP: 0,000
DIN 276-18: 531
Leistungsbereiche: 080

**003.04.03.90 Wassergebundene Wegedecke, 3schichtig**
Menge: 0,000 m2; EP: 0,000
DIN 276-18: 531
Leistungsbereiche: 080

##### Titel 003.04.04 Asphaltarbeiten

*Hinweis: STRASSENBELAG - KOMPLETT*

*Hinweis: Hinweis*

**003.04.04.10 Asphaltbelag, Splittmastix, d=26cm, 14/8/4cm, Bk32**
Menge: 0,000 m2; EP: 0,000
DIN 276-18: 532
Leistungsbereiche: 080

**003.04.04.20 Asphaltbelag, Gussasphalt, d=26cm, 14/9/3cm, Bk32**
Menge: 0,000 m2; EP: 0,000
DIN 276-18: 532
Leistungsbereiche: 080

**003.04.04.30 Asphaltbelag, Splittmastix, d=22cm, 10/8,5/2,5cm, Bk10**
Menge: 0,000 m2; EP: 0,000
DIN 276-18: 532
Leistungsbereiche: 080

**003.04.04.40 Asphaltbelag, Splittmastix, d=22cm, 10/8/10cm, Bk10**
Menge: 0,000 m2; EP: 0,000
DIN 276-18: 532
Leistungsbereiche: 080

**003.04.04.50 Asphaltbelag, Splittmastix, d=20cm, 10/6,5/3,5cm, Bk3,2**
Menge: 0,000 m2; EP: 0,000
DIN 276-18: 532
Leistungsbereiche: 080

**003.04.04.60 Asphaltbelag, Asphaltbeton, d=20cm, 10/6/4cm, Bk3,2**
Menge: 0,000 m2; EP: 0,000
DIN 276-18: 532
Leistungsbereiche: 080

**003.04.04.70 Asphaltbelag, Asphaltbeton, d=16cm, 12/4cm, Bk1,8**
Menge: 0,000 m2; EP: 0,000
DIN 276-18: 532
Leistungsbereiche: 080

**003.04.04.80 Asphaltbelag, Gussasphalt, d=16cm, 13/3cm, Bk1,8**
Menge: 0,000 m2; EP: 0,000
DIN 276-18: 532
Leistungsbereiche: 080

**003.04.04.90 Asphaltbelag, Asphaltbeton, d=14cm, 10/4cm, Bk1,0**
Menge: 0,000 m2; EP: 0,000
DIN 276-18: 532
Leistungsbereiche: 080

**003.04.04.100 Asphaltbelag, Splittmastix, d= 14cm, 11/3cm, Bk1,0**
Menge: 0,000 m2; EP: 0,000
DIN 276-18: 532
Leistungsbereiche: 080

**003.04.04.110 Asphaltbelag, Asphaltbeton, d=12cm, 9/3cm, Bk0,3**
Menge: 0,000 m2; EP: 0,000
DIN 276-18: 532
Leistungsbereiche: 080

**003.04.04.120 Asphaltbelag, Asphaltbeton, d=12cm, 8/4cm, Bk0,3**
Menge: 0,000 m2; EP: 0,000
DIN 276-18: 532
Leistungsbereiche: 080

*Hinweis: GEH- UND RADWEGBELAG - KOMPLETT*

*Hinweis: Hinweis*

**003.04.04.130 Asphaltbelag, Asphaltbeton, d=10cm, 8/2cm, Geh-/Radweg**
Menge: 0,000 m2; EP: 0,000
DIN 276-18: 531
Leistungsbereiche: 080

**003.04.04.140 Asphaltbelag, Gussasphalt, d=10cm, 8/2cm, Geh-/Radweg**
Menge: 0,000 m2; EP: 0,000
DIN 276-18: 531
Leistungsbereiche: 080

*Hinweis: EINZELSCHICHTEN*

*Hinweis: ASPHALTTRAGSCHICHTEN*

**003.04.04.150 Asphalttragschicht, AC32 TS, d=14cm**
Menge: 0,000 m2; EP: 0,000
DIN 276-18: 532
Leistungsbereiche: 080

**003.04.04.160 Asphalttragschicht, AC32 TS, d=12cm**
Menge: 0,000 m2; EP: 0,000
DIN 276-18: 532
Leistungsbereiche: 080

**003.04.04.170 Asphalttragschicht, AC32 TS, d=10cm**
Menge: 0,000 m2; EP: 0,000
DIN 276-18: 532
Leistungsbereiche: 080

**003.04.04.180 Asphalttragschicht, AC32 TS, d=8cm**
Menge: 0,000 m2; EP: 0,000
DIN 276-18: 532
Leistungsbereiche: 080

**003.04.04.190 Asphalttragschicht, AC32 TN, d=14cm**
Menge: 0,000 m2; EP: 0,000
DIN 276-18: 532
Leistungsbereiche: 080

**003.04.04.200 Asphalttragschicht, AC32 TN, d=12cm**
Menge: 0,000 m2; EP: 0,000
DIN 276-18: 532
Leistungsbereiche: 080

**003.04.04.210 Asphalttragschicht, AC32 TN, d=10cm**
Menge: 0,000 m2; EP: 0,000
DIN 276-18: 532
Leistungsbereiche: 080

**003.04.04.220 Asphalttragschicht, AC22 TN, d=14cm**
Menge: 0,000 m2; EP: 0,000
DIN 276-18: 532
Leistungsbereiche: 080

**003.04.04.230 Asphalttragschicht, AC22 TN, d=12cm**
Menge: 0,000 m2; EP: 0,000
DIN 276-18: 532
Leistungsbereiche: 080

**003.04.04.240 Asphalttragschicht, AC22 TN, d=10cm**
Menge: 0,000 m2; EP: 0,000
DIN 276-18: 532
Leistungsbereiche: 080

*Hinweis: ASPHALTBINDERSCHICHTEN*

**003.04.04.250 Asphaltbinderschicht, AC 22 BS, d=10cm**
Menge: 0,000 m2; EP: 0,000
DIN 276-18: 532
Leistungsbereiche: 080

**003.04.04.260 Asphaltbinderschicht, AC 22 BS, d=9cm**
Menge: 0,000 m2; EP: 0,000
DIN 276-18: 532
Leistungsbereiche: 080

**003.04.04.270 Asphaltbinderschicht, AC 22 BS, d=8cm**
Menge: 0,000 m2; EP: 0,000
DIN 276-18: 532
Leistungsbereiche: 080

**003.04.04.280 Asphaltbinderschicht, AC 16 BS, d=7cm**
Menge: 0,000 m2; EP: 0,000
DIN 276-18: 532
Leistungsbereiche: 080

**003.04.04.290 Asphaltbinderschicht, AC 16 BS, d=6cm**
Menge: 0,000 m2; EP: 0,000
DIN 276-18: 532
Leistungsbereiche: 080

*Hinweis: ASPHALTDECKSCHICHTEN*

**003.04.04.300 Asphaltdeckschicht, Splittmastix SMA 11 S, d=4cm**
Menge: 0,000 m2; EP: 0,000
DIN 276-18: 532
Leistungsbereiche: 080

**003.04.04.310 Asphaltdeckschicht, Splittmastix SMA 11 S, d=3,5cm**
Menge: 0,000 m2; EP: 0,000
DIN 276-18: 532
Leistungsbereiche: 080

**003.04.04.320 Asphaltdeckschicht, Splittmastix SMA 8 S, d=4cm**
Menge: 0,000 m2; EP: 0,000
DIN 276-18: 532
Leistungsbereiche: 080

**003.04.04.330 Asphaltdeckschicht, Splittmastix SMA 8 S, d=3,5cm**
Menge: 0,000 m2; EP: 0,000
DIN 276-18: 532
Leistungsbereiche: 080

**003.04.04.340 Asphaltdeckschicht, Splittmastix SMA 8 S, d=3cm**
Menge: 0,000 m2; EP: 0,000
DIN 276-18: 532
Leistungsbereiche: 080

**003.04.04.350 Asphaltdeckschicht, Splittmastix SMA 8 N, d=3,5cm**
Menge: 0,000 m2; EP: 0,000
DIN 276-18: 532
Leistungsbereiche: 080

**003.04.04.360 Asphaltdeckschicht, Splittmastix SMA 8 N, d=3cm**
Menge: 0,000 m2; EP: 0,000
DIN 276-18: 532
Leistungsbereiche: 080

**003.04.04.370 Asphaltdeckschicht, Gussasphalt MA 8 N, d=3cm**
Menge: 0,000 m2; EP: 0,000
DIN 276-18: 532
Leistungsbereiche: 080

**003.04.04.380 Asphaltdeckschicht, Gussasphalt MA 5 N, d=2cm**
Menge: 0,000 m2; EP: 0,000
DIN 276-18: 532
Leistungsbereiche: 080

**003.04.04.390 Asphaltdeckschicht, Asphaltbeton AC 11 DS, d=5cm**
Menge: 0,000 m2; EP: 0,000
DIN 276-18: 532
Leistungsbereiche: 080

**003.04.04.400 Asphaltdeckschicht, Asphaltbeton AC 11 DS, d=4cm**
Menge: 0,000 m2; EP: 0,000
DIN 276-18: 532
Leistungsbereiche: 080

**003.04.04.410 Asphaltdeckschicht, Asphaltbeton AC 11 DN, d=4cm**
Menge: 0,000 m2; EP: 0,000
DIN 276-18: 532
Leistungsbereiche: 080

**003.04.04.420 Asphaltdeckschicht, Asphaltbeton AC 8 DN, d=4cm**
Menge: 0,000 m2; EP: 0,000
DIN 276-18: 532
Leistungsbereiche: 080

**003.04.04.430 Asphaltdeckschicht, Asphaltbeton AC 8 DN, d=3cm**
Menge: 0,000 m2; EP: 0,000
DIN 276-18: 532
Leistungsbereiche: 080

**003.04.04.440 Asphaltdeckschicht, Asphaltbeton AC 5 DL, d=3cm**
Menge: 0,000 m2; EP: 0,000
DIN 276-18: 532
Leistungsbereiche: 080

**003.04.04.450 Asphaltdeckschicht, Asphaltbeton AC 5 DL, d=2cm**
Menge: 0,000 m2; EP: 0,000
DIN 276-18: 532
Leistungsbereiche: 080

*Hinweis: BITUMENEMULSION*

**003.04.04.460 Bitumenemulsion, C40B5-S**
Menge: 0,000 m2; EP: 0,000
DIN 276-18: 532
Leistungsbereiche: 080

**003.04.04.470 Bitumenemulsion, C60BP4-S**
Menge: 0,000 m2; EP: 0,000
DIN 276-18: 532
Leistungsbereiche: 080

*Hinweis: SONSTIGES*

**003.04.04.480 Deckschicht abstumpfen, Brechsand/Splitt 1/3**
Menge: 0,000 m2; EP: 0,000
DIN 276-18: 532
Leistungsbereiche: 080

**003.04.04.490 Randabdichtung, Bindemittel 25/55-55A, d= bis 5cm**
Menge: 0,000 m; EP: 0,000
DIN 276-18: 532
Leistungsbereiche: 080

**003.04.04.500 Randabdichtung, Bindemittel 25/55-55A, d=5-10cm**
Menge: 0,000 m; EP: 0,000
DIN 276-18: 532
Leistungsbereiche: 080

**003.04.04.510 Mehrkosten Randabdichtung, Bindemittel 25/55-55A, je weitere 5cm**
Menge: 0,000 m; EP: 0,000
DIN 276-18: 532
Leistungsbereiche: 080

**003.04.04.520 Randabdichtung, Bindemittel 70/100, d= bis 5cm**
Menge: 0,000 m; EP: 0,000
DIN 276-18: 532
Leistungsbereiche: 080

**003.04.04.530 Randabdichtung, Bindemittel 70/100, d=5-10cm**
Menge: 0,000 m; EP: 0,000
DIN 276-18: 532
Leistungsbereiche: 080

**003.04.04.540 Mehrkosten Randabdichtung, Bindemittel 70/100, je weitere 5cm**
Menge: 0,000 m; EP: 0,000
DIN 276-18: 532
Leistungsbereiche: 080

**003.04.04.550 Fugenband, schmelzbar**
Menge: 0,000 m; EP: 0,000
DIN 276-18: 532
Leistungsbereiche: 080

**003.04.04.560 Fuge Deckschicht, nachträglich schneiden, t=35mm**
Menge: 0,000 m; EP: 0,000
DIN 276-18: 532
Leistungsbereiche: 080

**003.04.04.570 Fuge Deck-/Binderschicht, nachträglich schneiden, t=55mm**
Menge: 0,000 m; EP: 0,000
DIN 276-18: 532
Leistungsbereiche: 080

##### Titel 003.04.05 Pflasterarbeiten

*Hinweis: Hinweis für den LV-Ersteller*

*Hinweis: NATURSTEINBELÄGE*

**003.04.05.10 Pflasterflächen, Mosaikpflaster, Granit**
Menge: 0,000 m2; EP: 0,000
DIN 276-18: 532
Leistungsbereiche: 080

**003.04.05.20 Pflasterflächen, Kleinpflaster, Granit**
Menge: 0,000 m2; EP: 0,000
DIN 276-18: 532
Leistungsbereiche: 080

**003.04.05.30 Pflasterflächen, Großpflaster, Granit**
Menge: 0,000 m2; EP: 0,000
DIN 276-18: 532
Leistungsbereiche: 080

**003.04.05.40 Mosaikpflaster, Sandbettung, Wiedereinbau**
Menge: 0,000 m2; EP: 0,000
DIN 276-18: 532
Leistungsbereiche: 080

**003.04.05.50 Kleinpflaster, Sandbettung, Wiedereinbau**
Menge: 0,000 m2; EP: 0,000
DIN 276-18: 532
Leistungsbereiche: 080

**003.04.05.60 Großpflaster, Sandbettung, Wiedereinbau**
Menge: 0,000 m2; EP: 0,000
DIN 276-18: 532
Leistungsbereiche: 080

**003.04.05.70 Zulage Verlegung in Bögen**
Menge: 0,000 m2; EP: 0,000
DIN 276-18: 532
Leistungsbereiche: 080

**003.04.05.80 Zulage Verlegung in Mörtelbett**
Menge: 0,000 m2; EP: 0,000
DIN 276-18: 532
Leistungsbereiche: 080

*Hinweis: BETONSTEINBELÄGE*

**003.04.05.90 Beton-Rechteckpflaster, 20x10x8cm**
Menge: 0,000 m2; EP: 0,000
DIN 276-18: 532
Leistungsbereiche: 080

**003.04.05.100 Beton-Rechteckpflaster, 20x10x10cm**
Menge: 0,000 m2; EP: 0,000
DIN 276-18: 532
Leistungsbereiche: 080

**003.04.05.110 Beton-Quadratpflaster, 20x20x8cm**
Menge: 0,000 m2; EP: 0,000
DIN 276-18: 532
Leistungsbereiche: 080

**003.04.05.120 Beton-Quadratpflaster, 20x20x10cm**
Menge: 0,000 m2; EP: 0,000
DIN 276-18: 532
Leistungsbereiche: 080

**003.04.05.130 Doppel-T-Verbundpflaster, 20x14x8cm**
Menge: 0,000 m2; EP: 0,000
DIN 276-18: 532
Leistungsbereiche: 080

**003.04.05.140 Doppel-T-Verbundpflaster, 20x14x10cm**
Menge: 0,000 m2; EP: 0,000
DIN 276-18: 532
Leistungsbereiche: 080

**003.04.05.150 Wabensteinpflaster, 6eck, 24,4x21,2x8cm**
Menge: 0,000 m2; EP: 0,000
DIN 276-18: 532
Leistungsbereiche: 080

**003.04.05.160 Wabensteinpflaster, 6eck, 24,4x21,2x10cm**
Menge: 0,000 m2; EP: 0,000
DIN 276-18: 532
Leistungsbereiche: 080

**003.04.05.170 Betonpflaster, 4 verschiedene Abmessungen**
Menge: 0,000 m2; EP: 0,000
DIN 276-18: 532
Leistungsbereiche: 080

**003.04.05.180 Betonpflasterplatten, 60x40x8cm**
Menge: 0,000 m2; EP: 0,000
DIN 276-18: 532
Leistungsbereiche: 080

**003.04.05.190 Betonpflasterplatten, 20x20x8cm**
Menge: 0,000 m2; EP: 0,000
DIN 276-18: 532
Leistungsbereiche: 080

**003.04.05.200 Randausbildung Betonpflasterplatten**
Menge: 0,000 m; EP: 0,000
DIN 276-18: 532
Leistungsbereiche: 080

**003.04.05.210 Zulage farbige Ausführung**
Menge: 0,000 m2; EP: 0,000
DIN 276-18: 532
Leistungsbereiche: 080

**003.04.05.220 Zulage Verlegung in Fischgrät**
Menge: 0,000 m2; EP: 0,000
DIN 276-18: 532
Leistungsbereiche: 080

*Hinweis: RASENGITTER*

**003.04.05.230 Rasengittersteine, Kunststoff, 40x40x3,5cm**
Menge: 0,000 m2; EP: 0,000
DIN 276-18: 532
Leistungsbereiche: 080

**003.04.05.240 Rasengittersteine, Kunststoff, 50x50x4cm**
Menge: 0,000 m2; EP: 0,000
DIN 276-18: 532
Leistungsbereiche: 080

**003.04.05.250 Rasengittersteine, Kunststoff, 50x50x5cm**
Menge: 0,000 m2; EP: 0,000
DIN 276-18: 532
Leistungsbereiche: 080

**003.04.05.260 Rasengittersteine, Beton, 60x40x8cm**
Menge: 0,000 m2; EP: 0,000
DIN 276-18: 532
Leistungsbereiche: 080

**003.04.05.270 Rasengittersteine, Beton, 60x40x10cm**
Menge: 0,000 m2; EP: 0,000
DIN 276-18: 532
Leistungsbereiche: 080

*Hinweis: SONSTIGES*

**003.04.05.280 Zulage Verlegung als Streifen im Mörtelbett**
Menge: 0,000 m; EP: 0,000
DIN 276-18: 532
Leistungsbereiche: 080

**003.04.05.290 Zulage zementgeschlämmt anstelle sandgeschlämmt**
Menge: 0,000 m2; EP: 0,000
DIN 276-18: 532
Leistungsbereiche: 080

**003.04.05.300 Zulage Randausbildung rund anstelle eckig**
Menge: 0,000 m; EP: 0,000
DIN 276-18: 532
Leistungsbereiche: 080

**003.04.05.310 Verbundsteinpflaster wieder einbauen**
Menge: 0,000 m2; EP: 0,000
DIN 276-18: 532
Leistungsbereiche: 080

**003.04.05.320 Anarbeiten an rechteckige Einbauten, <2500cm2**
Menge: 0,000 St; EP: 0,000
DIN 276-18: 532
Leistungsbereiche: 080

**003.04.05.330 Anarbeiten an rechteckige Einbauten, <10000cm2**
Menge: 0,000 St; EP: 0,000
DIN 276-18: 532
Leistungsbereiche: 080

**003.04.05.340 Anarbeiten an runde Einbauten, D=<50cm**
Menge: 0,000 St; EP: 0,000
DIN 276-18: 532
Leistungsbereiche: 080

**003.04.05.350 Anarbeiten an runde Einbauten, D=<100cm**
Menge: 0,000 St; EP: 0,000
DIN 276-18: 532
Leistungsbereiche: 080

**003.04.05.360 Anarbeiten an Rinnen, Kantensteine**
Menge: 0,000 m; EP: 0,000
DIN 276-18: 532
Leistungsbereiche: 080

##### Titel 003.04.06 Plattenbeläge

*Hinweis: EINZELPLATTEN*

**003.04.06.10 Trittplattenbelag, Beton, Sand/Splitt, 30x30x4cm**
Menge: 0,000 St; EP: 0,000
DIN 276-18: 531
Leistungsbereiche: 080

**003.04.06.20 Trittplattenbelag, Beton, Sand/Splitt, 40x40x5cm**
Menge: 0,000 St; EP: 0,000
DIN 276-18: 531
Leistungsbereiche: 080

**003.04.06.30 Trittplattenbelag, Beton, Sand/Splitt, 50x50x5cm**
Menge: 0,000 St; EP: 0,000
DIN 276-18: 531
Leistungsbereiche: 080

**003.04.06.40 Trittplattenbelag, Beton, Sand/Splitt, 60x60x10cm**
Menge: 0,000 St; EP: 0,000
DIN 276-18: 531
Leistungsbereiche: 080

**003.04.06.50 Trittplattenbelag, Beton, Sand/Splitt, 90x60x12cm**
Menge: 0,000 St; EP: 0,000
DIN 276-18: 531
Leistungsbereiche: 080

**003.04.06.60 Trittplattenbelag, 2schichtig, Sand/Splitt, 30x30x4cm**
Menge: 0,000 St; EP: 0,000
DIN 276-18: 531
Leistungsbereiche: 080

**003.04.06.70 Trittplattenbelag, 2schichtig, Sand/Splitt, 40x40x5cm**
Menge: 0,000 St; EP: 0,000
DIN 276-18: 531
Leistungsbereiche: 080

**003.04.06.80 Trittplattenbelag, 2schichtig, Sand/Splitt, 50x50x5cm**
Menge: 0,000 St; EP: 0,000
DIN 276-18: 531
Leistungsbereiche: 080

**003.04.06.90 Trittplattenbelag, 2schichtig, Sand/Splitt, 60x60x10cm**
Menge: 0,000 St; EP: 0,000
DIN 276-18: 531
Leistungsbereiche: 080

**003.04.06.100 Trittplattenbelag, 2schichtig, Sand/Splitt, 90x60x12cm**
Menge: 0,000 St; EP: 0,000
DIN 276-18: 531
Leistungsbereiche: 080

**003.04.06.110 Trittplattenbelag, 2schichtig, Drainbeton, 90x60x12cm**
Menge: 0,000 St; EP: 0,000
DIN 276-18: 531
Leistungsbereiche: 080

*Hinweis: FLÄCHE*

**003.04.06.120 Plattenbelag, Beton, Sand/Splitt, 30x30x4cm**
Menge: 0,000 m2; EP: 0,000
DIN 276-18: 531
Leistungsbereiche: 080

**003.04.06.130 Plattenbelag, Beton, Sand/Splitt, 40x40x5cm**
Menge: 0,000 m2; EP: 0,000
DIN 276-18: 531
Leistungsbereiche: 080

**003.04.06.140 Plattenbelag, Beton, Sand/Splitt, 50x50x5cm**
Menge: 0,000 m2; EP: 0,000
DIN 276-18: 531
Leistungsbereiche: 080

**003.04.06.150 Plattenbelag, Beton, Sand/Splitt, 60x60x10cm**
Menge: 0,000 m2; EP: 0,000
DIN 276-18: 531
Leistungsbereiche: 080

**003.04.06.160 Plattenbelag, Beton, Sand/Splitt, 90x60x12cm**
Menge: 0,000 m2; EP: 0,000
DIN 276-18: 531
Leistungsbereiche: 080

**003.04.06.170 Plattenbelag, 2schichtig, Sand/Splitt, 60x60x4cm**
Menge: 0,000 m2; EP: 0,000
DIN 276-18: 531
Leistungsbereiche: 080

**003.04.06.180 Plattenbelag, 2schichtig, Drainbeton, 90x60x12cm**
Menge: 0,000 m2; EP: 0,000
DIN 276-18: 531
Leistungsbereiche: 080

**003.04.06.190 Plattenbelag, 2schichtig, Sand/Splitt, 40x40x4 und 60x40x4cm**
Menge: 0,000 m2; EP: 0,000
DIN 276-18: 531
Leistungsbereiche: 080

**003.04.06.200 Plattenbelag, 2schichtig, Sand/Splitt, 40x40x8 und 60x40x8cm**
Menge: 0,000 m2; EP: 0,000
DIN 276-18: 531
Leistungsbereiche: 080

**003.04.06.210 Plattenbelag, 2schichtig, Mörtelbett, 40x40x4 und 60x40x4cm**
Menge: 0,000 m2; EP: 0,000
DIN 276-18: 531
Leistungsbereiche: 080

##### Titel 003.04.07 Borde, Einfassungen

*Hinweis: TIEFBORDSTEINE*

**003.04.07.10 Tiefbordstein, Beton, eins. Rückenstütze, 8x25x100cm**
Menge: 0,000 m; EP: 0,000
DIN 276-18: 532
Leistungsbereiche: 080

**003.04.07.20 Tiefbordstein, Beton, eins. Rückenstütze, 10x30x100cm**
Menge: 0,000 m; EP: 0,000
DIN 276-18: 532
Leistungsbereiche: 080

**003.04.07.30 Tiefbordstein, Beton, beids. Rückenstütze, 8x25x100cm**
Menge: 0,000 m; EP: 0,000
DIN 276-18: 532
Leistungsbereiche: 080

**003.04.07.40 Tiefbordstein, Beton, beids. Rückenstütze, 10x30x100cm**
Menge: 0,000 m; EP: 0,000
DIN 276-18: 532
Leistungsbereiche: 080

**003.04.07.50 Zulage: Tiefbordstein, offene Fugen**
Menge: 0,000 m; EP: 0,000
DIN 276-18: 532
Leistungsbereiche: 080

**003.04.07.60 Zulage: Tiefbordstein, gerundete Verlegung**
Menge: 0,000 m; EP: 0,000
DIN 276-18: 532
Leistungsbereiche: 080

**003.04.07.70 Zulage: Tiefbordstein, abgesenkt**
Menge: 0,000 m; EP: 0,000
DIN 276-18: 532
Leistungsbereiche: 080

*Hinweis: HOCHBORDSTEINE*

**003.04.07.80 Hochbordsteine, Beton, eins. Rückenstütze, 15x25x100cm**
Menge: 0,000 m; EP: 0,000
DIN 276-18: 532
Leistungsbereiche: 080

**003.04.07.90 Hochbordsteine, Beton, eins. Rückenstütze, 15x30x100cm**
Menge: 0,000 m; EP: 0,000
DIN 276-18: 532
Leistungsbereiche: 080

**003.04.07.100 Hochbordsteine, Beton, eins. Rückenstütze, 18x30x100cm**
Menge: 0,000 m; EP: 0,000
DIN 276-18: 532
Leistungsbereiche: 080

**003.04.07.110 Hochbordsteine, Beton, beids. Rückenstütze, 15x25x100cm**
Menge: 0,000 m; EP: 0,000
DIN 276-18: 532
Leistungsbereiche: 080

**003.04.07.120 Hochbordsteine, Beton, beids. Rückenstütze, 15x30x100cm**
Menge: 0,000 m; EP: 0,000
DIN 276-18: 532
Leistungsbereiche: 080

**003.04.07.130 Hochbordsteine, Beton, beids. Rückenstütze, 18x30x100cm**
Menge: 0,000 m; EP: 0,000
DIN 276-18: 532
Leistungsbereiche: 080

**003.04.07.140 Zulage Hochbordstein, offene Fugen**
Menge: 0,000 m; EP: 0,000
DIN 276-18: 532
Leistungsbereiche: 080

**003.04.07.150 Zulage Hochbordstein, gerundete Verlegung**
Menge: 0,000 m; EP: 0,000
DIN 276-18: 532
Leistungsbereiche: 080

**003.04.07.160 Zulage Hochbordstein, abgesenkt**
Menge: 0,000 m; EP: 0,000
DIN 276-18: 532
Leistungsbereiche: 080

*Hinweis: KANTENSTEINE*

**003.04.07.170 Rasenkantenstein, 50x25x5cm**
Menge: 0,000 m; EP: 0,000
DIN 276-18: 531
Leistungsbereiche: 080

**003.04.07.180 Rasenkantenstein, 100x25x6cm**
Menge: 0,000 m; EP: 0,000
DIN 276-18: 531
Leistungsbereiche: 080

*Hinweis: FLACHSTAHLBAND*

**003.04.07.190 Flachstahlband, verz., Randeinfassung, H=100mm**
Menge: 0,000 m; EP: 0,000
DIN 276-18: 531
Leistungsbereiche: 080

**003.04.07.200 Flachstahlband, unverz., Randeinfassung, H=100mm**
Menge: 0,000 m; EP: 0,000
DIN 276-18: 531
Leistungsbereiche: 080

**003.04.07.210 Flachstahlband, Corten, Randeinfassung, H=100mm**
Menge: 0,000 m; EP: 0,000
DIN 276-18: 531
Leistungsbereiche: 080

**003.04.07.220 Flachstahlband, VA, Randeinfassung, H=100mm**
Menge: 0,000 m; EP: 0,000
DIN 276-18: 531
Leistungsbereiche: 080

**003.04.07.230 Flachband, Alu, Randeinfassung, H=100mm**
Menge: 0,000 m; EP: 0,000
DIN 276-18: 531
Leistungsbereiche: 080

##### Titel 003.04.08 Markierungsarbeiten

*Hinweis: EIN-/ZWEIKOMPONENTENFARBE*

**003.04.08.10 Pkw-Stellplatzmarkierung, Farbe, B=120mm**
Menge: 0,000 m; EP: 0,000
DIN 276-18: 534
Leistungsbereiche: 080

**003.04.08.20 Pkw-Stellplatznummerierung, Farbe, H=150mm**
Menge: 0,000 St; EP: 0,000
DIN 276-18: 534
Leistungsbereiche: 080

**003.04.08.30 Markierung/Linierung, Farbe, B=500mm**
Menge: 0,000 m; EP: 0,000
DIN 276-18: 534
Leistungsbereiche: 080

**003.04.08.40 Flächenmarkierung, Farbe**
Menge: 0,000 m2; EP: 0,000
DIN 276-18: 534
Leistungsbereiche: 080

**003.04.08.50 Richtungspfeile, Farbe, L=5,00m**
Menge: 0,000 St; EP: 0,000
DIN 276-18: 534
Leistungsbereiche: 080

**003.04.08.60 Piktogramm, Farbe, 70x100cm**
Menge: 0,000 St; EP: 0,000
DIN 276-18: 534
Leistungsbereiche: 080

*Hinweis: HEISSPLASTIK*

**003.04.08.70 Pkw-Stellplatzmarkierung, Heißplastik, B=120mm**
Menge: 0,000 m; EP: 0,000
DIN 276-18: 534
Leistungsbereiche: 080

**003.04.08.80 Pkw-Stellplatznummerierung, Heißplastik, H=150mm**
Menge: 0,000 St; EP: 0,000
DIN 276-18: 534
Leistungsbereiche: 080

**003.04.08.90 Markierung/Linierung, Heißplastik, B=500mm**
Menge: 0,000 m; EP: 0,000
DIN 276-18: 534
Leistungsbereiche: 080

**003.04.08.100 Flächenmarkierung, Heißplastik**
Menge: 0,000 m2; EP: 0,000
DIN 276-18: 534
Leistungsbereiche: 080

**003.04.08.110 Richtungspfeile, Heißplastik, L=5,00m**
Menge: 0,000 St; EP: 0,000
DIN 276-18: 534
Leistungsbereiche: 080

**003.04.08.120 Piktogramm, Heißplastik, 70x100cm**
Menge: 0,000 St; EP: 0,000
DIN 276-18: 534
Leistungsbereiche: 080

*Hinweis: KALTPLASTIK*

**003.04.08.130 Pkw-Stellplatzmarkierung, Kaltplastik, B=120mm**
Menge: 0,000 m; EP: 0,000
DIN 276-18: 534
Leistungsbereiche: 080

**003.04.08.140 Pkw-Stellplatznummerierung, Kaltplastik, H=150mm**
Menge: 0,000 St; EP: 0,000
DIN 276-18: 534
Leistungsbereiche: 080

**003.04.08.150 Markierung/Linierung, Kaltplastik, B=500mm**
Menge: 0,000 m; EP: 0,000
DIN 276-18: 534
Leistungsbereiche: 080

**003.04.08.160 Flächenmarkierung, Kaltplastik**
Menge: 0,000 m2; EP: 0,000
DIN 276-18: 534
Leistungsbereiche: 080

**003.04.08.170 Richtungspfeile, Kaltplastik, L=5,00m**
Menge: 0,000 St; EP: 0,000
DIN 276-18: 534
Leistungsbereiche: 080

**003.04.08.180 Piktogramm, Kaltplastik, 70x100cm**
Menge: 0,000 St; EP: 0,000
DIN 276-18: 534
Leistungsbereiche: 080

*Hinweis: MARKIERUNGSFOLIE*

**003.04.08.190 Pkw-Stellplatzmarkierung, Markierungsfolie, B=120mm**
Menge: 0,000 m; EP: 0,000
DIN 276-18: 534
Leistungsbereiche: 080

**003.04.08.200 Pkw-Stellplatznummerierung, Markierungsfolie, H=150mm**
Menge: 0,000 St; EP: 0,000
DIN 276-18: 534
Leistungsbereiche: 080

**003.04.08.210 Markierung/Linierung, Markierungsfolie, B=500mm**
Menge: 0,000 m; EP: 0,000
DIN 276-18: 534
Leistungsbereiche: 080

**003.04.08.220 Flächenmarkierung, Markierungsfolie**
Menge: 0,000 m2; EP: 0,000
DIN 276-18: 534
Leistungsbereiche: 080

**003.04.08.230 Richtungspfeile, Markierungsfolie, L=5,00m**
Menge: 0,000 St; EP: 0,000
DIN 276-18: 534
Leistungsbereiche: 080

**003.04.08.240 Piktogramm, Markierungsfolie, 70x100cm**
Menge: 0,000 St; EP: 0,000
DIN 276-18: 534
Leistungsbereiche: 080

##### Titel 003.04.09 Schüttungen

*Hinweis: TRAUFSTREIFEN/SCHÜTTUNG, KIES*

**003.04.09.10 Traufstreifen, Geröllkies 54/72, BxT=20x30cm**
Menge: 0,000 m; EP: 0,000
DIN 276-18: 533
Leistungsbereiche: 003

**003.04.09.20 Traufstreifen, Geröllkies 54/72, BxT=50x30cm**
Menge: 0,000 m; EP: 0,000
DIN 276-18: 533
Leistungsbereiche: 003

**003.04.09.30 Traufstreifen, Geröllkies 54/72, BxT=80x30cm**
Menge: 0,000 m; EP: 0,000
DIN 276-18: 533
Leistungsbereiche: 003

**003.04.09.40 Traufstreifen, Flusskies 8/32, BxT=20x30cm**
Menge: 0,000 m; EP: 0,000
DIN 276-18: 533
Leistungsbereiche: 003

**003.04.09.50 Traufstreifen, Flusskies 8/32, BxT=50x30cm**
Menge: 0,000 m; EP: 0,000
DIN 276-18: 533
Leistungsbereiche: 003

**003.04.09.60 Traufstreifen, Flusskies 8/32, BxT=80x30cm**
Menge: 0,000 m; EP: 0,000
DIN 276-18: 533
Leistungsbereiche: 003

**003.04.09.70 Traufstreifen, Marmorkies 16/25, BxT=20x30cm**
Menge: 0,000 m; EP: 0,000
DIN 276-18: 533
Leistungsbereiche: 003

**003.04.09.80 Traufstreifen, Marmorkies 16/25, BxT=50x30cm**
Menge: 0,000 m; EP: 0,000
DIN 276-18: 533
Leistungsbereiche: 003

**003.04.09.90 Traufstreifen, Marmorkies 16/25, BxT=80x30cm**
Menge: 0,000 m; EP: 0,000
DIN 276-18: 533
Leistungsbereiche: 003

**003.04.09.100 Schüttung, Geröllkies 54/72, T=30cm**
Menge: 0,000 m2; EP: 0,000
DIN 276-18: 533
Leistungsbereiche: 003

*Hinweis: TRAUFSTREIFEN/SCHÜTTUNG, BASALT*

**003.04.09.110 Schüttung, Basalt 32/64, T=20cm**
Menge: 0,000 m2; EP: 0,000
DIN 276-18: 533
Leistungsbereiche: 003

*Hinweis: TRAUFSTREIFEN/SCHÜTTUNG, GRANIT*

**003.04.09.120 Traufstreifen, Granitsplitt/Schotter, BxT=30x20cm**
Menge: 0,000 m; EP: 0,000
DIN 276-18: 533
Leistungsbereiche: 003

**003.04.09.130 Traufstreifen, Granitsplitt/Schotter, BxT=45x20cm**
Menge: 0,000 m; EP: 0,000
DIN 276-18: 533
Leistungsbereiche: 003

**003.04.09.140 Schüttung, Granitsplitt/Schotter, T=20cm**
Menge: 0,000 m2; EP: 0,000
DIN 276-18: 533
Leistungsbereiche: 003

##### Titel 003.04.10 Schotterrasen

**003.04.10.10 Schotterrasen, Kat. N1, d=15cm**
Menge: 0,000 m2; EP: 0,000
DIN 276-18: 531
Leistungsbereiche: 080

**003.04.10.20 Schotterrasen, Kat. N2+3, d=20cm**
Menge: 0,000 m2; EP: 0,000
DIN 276-18: 532
Leistungsbereiche: 080

**003.04.10.30 Schotterrasen, Kat. N FW, d=20cm**
Menge: 0,000 m2; EP: 0,000
DIN 276-18: 532
Leistungsbereiche: 080

#### 003.05 Entwässerung, Versickerung

##### Titel 003.05.01 Dränagepackung

**003.05.01.10 Dränagepackung, Kies, 8/32mm, BxH=<30/30cm**
Menge: 0,000 m; EP: 0,000
DIN 276-18: 525
Leistungsbereiche: 010

##### Titel 003.05.02 Mulden

*Hinweis: RINNEN - PFLASTER, PLATTEN*

**003.05.02.10 Muldenrinne, Betonplatten, 30x33x12cm**
Menge: 0,000 m; EP: 0,000
DIN 276-18: 532
Leistungsbereiche: 080

**003.05.02.20 Rinne, Betonpflastersteine, 2reihig, B=20cm**
Menge: 0,000 m; EP: 0,000
DIN 276-18: 532
Leistungsbereiche: 080

**003.05.02.30 Rinne, Betonpflastersteine, 3reihig, B=30cm**
Menge: 0,000 m; EP: 0,000
DIN 276-18: 532
Leistungsbereiche: 080

**003.05.02.40 Rinne, Granitpflastersteinen, 2reihig, B=32cm**
Menge: 0,000 m; EP: 0,000
DIN 276-18: 532
Leistungsbereiche: 080

**003.05.02.50 Rinne, Granitpflastersteinen, 3reihig, B=48cm**
Menge: 0,000 m; EP: 0,000
DIN 276-18: 532
Leistungsbereiche: 080

##### Titel 003.05.03 Fassadenrinnen

*Hinweis: FIXE BAUHÖHE*

**003.05.03.10 Fassadenrinne, Stahl verz., B=<130mm, H=75/100mm**
Menge: 0,000 m; EP: 0,000
DIN 276-18: 551
Leistungsbereiche: 080

**003.05.03.20 Fassadenrinne, Stahl verz., B=155mm, H=75/100mm**
Menge: 0,000 m; EP: 0,000
DIN 276-18: 551
Leistungsbereiche: 080

**003.05.03.30 Fassadenrinne, Stahl verz., B=200mm, H=75mm**
Menge: 0,000 m; EP: 0,000
DIN 276-18: 551
Leistungsbereiche: 080

**003.05.03.40 Fassadenrinne, VA, B=100mm, H=75/100mm**
Menge: 0,000 m; EP: 0,000
DIN 276-18: 551
Leistungsbereiche: 080

**003.05.03.50 Fassadenrinne, VA, B=130mm, H=75**
Menge: 0,000 m; EP: 0,000
DIN 276-18: 551
Leistungsbereiche: 080

**003.05.03.60 Fassadenrinne, VA, B=155mm, H=75/100mm**
Menge: 0,000 m; EP: 0,000
DIN 276-18: 551
Leistungsbereiche: 080

**003.05.03.70 Fassadenrinne, VA, B=200mm, H=75mm**
Menge: 0,000 m; EP: 0,000
DIN 276-18: 551
Leistungsbereiche: 080

*Hinweis: HÖHENVERSTELLBAR*

**003.05.03.80 Fassadenrinne, Stahl verz., B=<130mm, höhenverstellbar, H=55-108mm**
Menge: 0,000 m; EP: 0,000
DIN 276-18: 551
Leistungsbereiche: 080

**003.05.03.90 Fassadenrinne, Stahl verz., B=<130mm, höhenverstellbar, H=108-168mm**
Menge: 0,000 m; EP: 0,000
DIN 276-18: 551
Leistungsbereiche: 080

**003.05.03.100 Fassadenrinne, Stahl verz., B=155mm, höhenverstellbar, H=55-108mm**
Menge: 0,000 m; EP: 0,000
DIN 276-18: 551
Leistungsbereiche: 080

**003.05.03.110 Fassadenrinne, Stahl verz., B=155mm, höhenverstellbar, H=108-168mm**
Menge: 0,000 m; EP: 0,000
DIN 276-18: 551
Leistungsbereiche: 080

**003.05.03.120 Fassadenrinne, Stahl verz., B=200mm, höhenverstellbar, H=55-108mm**
Menge: 0,000 m; EP: 0,000
DIN 276-18: 551
Leistungsbereiche: 080

**003.05.03.130 Fassadenrinne, Stahl verz., B=200mm, höhenverstellbar, H=108-168mm**
Menge: 0,000 m; EP: 0,000
DIN 276-18: 551
Leistungsbereiche: 080

**003.05.03.140 Fassadenrinne, Stahl verz., B=250mm, höhenverstellbar, H=55-108mm**
Menge: 0,000 m; EP: 0,000
DIN 276-18: 551
Leistungsbereiche: 080

**003.05.03.150 Fassadenrinne, Stahl verz., B=250mm, höhenverstellbar, H=108-168mm**
Menge: 0,000 m; EP: 0,000
DIN 276-18: 551
Leistungsbereiche: 080

**003.05.03.160 Fassadenrinne, VA, B=<130mm, höhenverstellbar, H=55-78mm**
Menge: 0,000 m; EP: 0,000
DIN 276-18: 551
Leistungsbereiche: 080

**003.05.03.170 Fassadenrinne, VA, B=<130mm, höhenverstellbar, H=78-108mm**
Menge: 0,000 m; EP: 0,000
DIN 276-18: 551
Leistungsbereiche: 080

**003.05.03.180 Fassadenrinne, VA, B=<130mm, höhenverstellbar, H=108-168mm**
Menge: 0,000 m; EP: 0,000
DIN 276-18: 551
Leistungsbereiche: 080

**003.05.03.190 Fassadenrinne, VA, B=155mm, höhenverstellbar, H=55-78mm**
Menge: 0,000 m; EP: 0,000
DIN 276-18: 551
Leistungsbereiche: 080

**003.05.03.200 Fassadenrinne, VA, B=155mm, höhenverstellbar, H=78-108mm**
Menge: 0,000 m; EP: 0,000
DIN 276-18: 551
Leistungsbereiche: 080

**003.05.03.210 Fassadenrinne, VA, B=155mm, höhenverstellbar, H=108-168mm**
Menge: 0,000 m; EP: 0,000
DIN 276-18: 551
Leistungsbereiche: 080

**003.05.03.220 Fassadenrinne, VA, B=200mm, höhenverstellbar, H=55-78mm**
Menge: 0,000 m; EP: 0,000
DIN 276-18: 551
Leistungsbereiche: 080

**003.05.03.230 Fassadenrinne, VA, B=200mm, höhenverstellbar, H=78-108mm**
Menge: 0,000 m; EP: 0,000
DIN 276-18: 551
Leistungsbereiche: 080

**003.05.03.240 Fassadenrinne, VA, B=200mm, höhenverstellbar, H=108-168mm**
Menge: 0,000 m; EP: 0,000
DIN 276-18: 551
Leistungsbereiche: 080

**003.05.03.250 Fassadenrinne, VA, B=250mm, höhenverstellbar, H=55-78mm**
Menge: 0,000 m; EP: 0,000
DIN 276-18: 551
Leistungsbereiche: 080

**003.05.03.260 Fassadenrinne, VA, B=250mm, höhenverstellbar, H=78-108mm**
Menge: 0,000 m; EP: 0,000
DIN 276-18: 551
Leistungsbereiche: 080

**003.05.03.270 Fassadenrinne, VA, B=250mm, höhenverstellbar, H=108-168mm**
Menge: 0,000 m; EP: 0,000
DIN 276-18: 551
Leistungsbereiche: 080

##### Titel 003.05.04 Entwässerungsrinnen

*Hinweis: RINNEN - POLYMERBETON*

**003.05.04.10 Entwässerungsrinne, Kante verz., NW100**
Menge: 0,000 m; EP: 0,000
DIN 276-18: 551
Leistungsbereiche: 080

**003.05.04.20 Entwässerungsrinne, Kante verz., NW150**
Menge: 0,000 m; EP: 0,000
DIN 276-18: 551
Leistungsbereiche: 080

**003.05.04.30 Entwässerungsrinne, Kante verz., NW200**
Menge: 0,000 m; EP: 0,000
DIN 276-18: 551
Leistungsbereiche: 080

**003.05.04.40 Entwässerungsrinne, Kante verz., NW300**
Menge: 0,000 m; EP: 0,000
DIN 276-18: 551
Leistungsbereiche: 080

**003.05.04.50 Entwässerungsrinne, Kante VA, NW100**
Menge: 0,000 m; EP: 0,000
DIN 276-18: 551
Leistungsbereiche: 080

**003.05.04.60 Entwässerungsrinne, Kante VA, NW150**
Menge: 0,000 m; EP: 0,000
DIN 276-18: 551
Leistungsbereiche: 080

**003.05.04.70 Entwässerungsrinne, Kante VA, NW200**
Menge: 0,000 m; EP: 0,000
DIN 276-18: 551
Leistungsbereiche: 080

**003.05.04.80 Entwässerungsrinne, Kante VA, NW300**
Menge: 0,000 m; EP: 0,000
DIN 276-18: 551
Leistungsbereiche: 080

**003.05.04.90 Flachrinne, Polymerbeton, Kante verz., NW100**
Menge: 0,000 m; EP: 0,000
DIN 276-18: 551
Leistungsbereiche: 080

**003.05.04.100 Flachrinne, Polymerbeton, Kante verz., NW150**
Menge: 0,000 m; EP: 0,000
DIN 276-18: 551
Leistungsbereiche: 080

**003.05.04.110 Flachrinne, Polymerbeton, Kante verz., NW200**
Menge: 0,000 m; EP: 0,000
DIN 276-18: 551
Leistungsbereiche: 080

**003.05.04.120 Flachrinne, Polymerbeton, Kante VA, NW100**
Menge: 0,000 m; EP: 0,000
DIN 276-18: 551
Leistungsbereiche: 080

**003.05.04.130 Flachrinne, Polymerbeton, Kante VA, NW150**
Menge: 0,000 m; EP: 0,000
DIN 276-18: 551
Leistungsbereiche: 080

**003.05.04.140 Flachrinne, Polymerbeton, Kante VA, NW200**
Menge: 0,000 m; EP: 0,000
DIN 276-18: 551
Leistungsbereiche: 080

*Hinweis: EINLAUFKASTEN*

**003.05.04.150 Einlaufkasten, Polymerbeton, Kante verz., NW100**
Menge: 0,000 St; EP: 0,000
DIN 276-18: 551
Leistungsbereiche: 080

**003.05.04.160 Einlaufkasten, Polymerbeton, Kante verz., NW150**
Menge: 0,000 St; EP: 0,000
DIN 276-18: 551
Leistungsbereiche: 080

**003.05.04.170 Einlaufkasten, Polymerbeton, Kante verz., NW200**
Menge: 0,000 St; EP: 0,000
DIN 276-18: 551
Leistungsbereiche: 080

**003.05.04.180 Einlaufkasten, Polymerbeton, Kante verz., NW300**
Menge: 0,000 St; EP: 0,000
DIN 276-18: 551
Leistungsbereiche: 080

**003.05.04.190 Einlaufkasten, Polymerbeton, Kante VA, NW100**
Menge: 0,000 St; EP: 0,000
DIN 276-18: 551
Leistungsbereiche: 080

**003.05.04.200 Einlaufkasten, Polymerbeton, Kante VA, NW150**
Menge: 0,000 St; EP: 0,000
DIN 276-18: 551
Leistungsbereiche: 080

**003.05.04.210 Einlaufkasten, Polymerbeton, Kante VA, NW200**
Menge: 0,000 St; EP: 0,000
DIN 276-18: 551
Leistungsbereiche: 080

**003.05.04.220 Einlaufkasten, Polymerbeton, Kante VA, NW300**
Menge: 0,000 St; EP: 0,000
DIN 276-18: 551
Leistungsbereiche: 080

**003.05.04.230 Einlaufkasten Flachrinne, Polymerbeton, Kante verz., NW100**
Menge: 0,000 St; EP: 0,000
DIN 276-18: 551
Leistungsbereiche: 080

**003.05.04.240 Einlaufkasten Flachrinne, Polymerbeton, Kante verz., NW150**
Menge: 0,000 St; EP: 0,000
DIN 276-18: 551
Leistungsbereiche: 080

**003.05.04.250 Einlaufkasten Flachrinne, Polymerbeton, Kante verz., NW200**
Menge: 0,000 St; EP: 0,000
DIN 276-18: 551
Leistungsbereiche: 080

**003.05.04.260 Einlaufkasten Flachrinne, Polymerbeton, Kante VA, NW100**
Menge: 0,000 St; EP: 0,000
DIN 276-18: 551
Leistungsbereiche: 080

**003.05.04.270 Einlaufkasten Flachrinne, Polymerbeton, Kante VA, NW150**
Menge: 0,000 St; EP: 0,000
DIN 276-18: 551
Leistungsbereiche: 080

**003.05.04.280 Einlaufkasten Flachrinne, Polymerbeton, Kante VA, NW200**
Menge: 0,000 St; EP: 0,000
DIN 276-18: 551
Leistungsbereiche: 080

*Hinweis: ABDECKUNGEN*

**003.05.04.290 Abdeckung, Stegrost, Stahl verz., A15, NW100**
Menge: 0,000 m; EP: 0,000
DIN 276-18: 551
Leistungsbereiche: 080

**003.05.04.300 Abdeckung, Stegrost, Stahl verz., C250, NW100**
Menge: 0,000 m; EP: 0,000
DIN 276-18: 551
Leistungsbereiche: 080

**003.05.04.310 Abdeckung, Stegrost, VA, A15, NW100**
Menge: 0,000 m; EP: 0,000
DIN 276-18: 551
Leistungsbereiche: 080

**003.05.04.320 Abdeckung, Stegrost, VA, C250, NW100**
Menge: 0,000 m; EP: 0,000
DIN 276-18: 551
Leistungsbereiche: 080

**003.05.04.330 Abdeckung, Stegrost, Gusseisen, B125, NW100**
Menge: 0,000 m; EP: 0,000
DIN 276-18: 551
Leistungsbereiche: 080

**003.05.04.340 Abdeckung, Stegrost, Gusseisen, C250, NW100**
Menge: 0,000 m; EP: 0,000
DIN 276-18: 551
Leistungsbereiche: 080

**003.05.04.350 Abdeckung, Stegrost, Gusseisen, C250, NW150**
Menge: 0,000 m; EP: 0,000
DIN 276-18: 551
Leistungsbereiche: 080

**003.05.04.360 Abdeckung, Stegrost, Gusseisen, C250, NW200**
Menge: 0,000 m; EP: 0,000
DIN 276-18: 551
Leistungsbereiche: 080

**003.05.04.370 Abdeckung, Stegrost, Gusseisen, C250, NW300**
Menge: 0,000 m; EP: 0,000
DIN 276-18: 551
Leistungsbereiche: 080

**003.05.04.380 Abdeckung, Stegrost, Gusseisen, D400, NW100**
Menge: 0,000 m; EP: 0,000
DIN 276-18: 551
Leistungsbereiche: 080

**003.05.04.390 Abdeckung, Stegrost, Gusseisen, D400, NW150**
Menge: 0,000 m; EP: 0,000
DIN 276-18: 551
Leistungsbereiche: 080

**003.05.04.400 Abdeckung, Stegrost, Gusseisen, D400, NW200**
Menge: 0,000 m; EP: 0,000
DIN 276-18: 551
Leistungsbereiche: 080

**003.05.04.410 Abdeckung, Stegrost, Gusseisen, D400, NW300**
Menge: 0,000 m; EP: 0,000
DIN 276-18: 551
Leistungsbereiche: 080

**003.05.04.420 Abdeckung, Stegrost, Gusseisen, E600, NW100**
Menge: 0,000 m; EP: 0,000
DIN 276-18: 551
Leistungsbereiche: 080

**003.05.04.430 Abdeckung, Stegrost, Gusseisen, E600, NW150**
Menge: 0,000 m; EP: 0,000
DIN 276-18: 551
Leistungsbereiche: 080

**003.05.04.440 Abdeckung, Stegrost, Gusseisen, E600, NW200**
Menge: 0,000 m; EP: 0,000
DIN 276-18: 551
Leistungsbereiche: 080

**003.05.04.450 Abdeckung, Stegrost, Gusseisen, E600, NW300**
Menge: 0,000 m; EP: 0,000
DIN 276-18: 551
Leistungsbereiche: 080

**003.05.04.460 Abdeckung, Schlitzrahmen, Stahl verz., C250, NW100**
Menge: 0,000 m; EP: 0,000
DIN 276-18: 551
Leistungsbereiche: 080

**003.05.04.470 Abdeckung, Schlitzrahmen, Stahl verz., C250, NW150**
Menge: 0,000 m; EP: 0,000
DIN 276-18: 551
Leistungsbereiche: 080

**003.05.04.480 Abdeckung, Schlitzrahmen, Stahl verz., C250, NW200**
Menge: 0,000 m; EP: 0,000
DIN 276-18: 551
Leistungsbereiche: 080

**003.05.04.490 Abdeckung, Schlitzrahmen, Stahl verz., D400, NW100**
Menge: 0,000 m; EP: 0,000
DIN 276-18: 551
Leistungsbereiche: 080

**003.05.04.500 Abdeckung, Schlitzrahmen, Stahl verz., D400, NW150**
Menge: 0,000 m; EP: 0,000
DIN 276-18: 551
Leistungsbereiche: 080

**003.05.04.510 Abdeckung, Schlitzrahmen, Stahl verz., D400, NW200**
Menge: 0,000 m; EP: 0,000
DIN 276-18: 551
Leistungsbereiche: 080

**003.05.04.520 Abdeckung, Schlitzrahmen, VA, C250, NW100**
Menge: 0,000 m; EP: 0,000
DIN 276-18: 551
Leistungsbereiche: 080

**003.05.04.530 Abdeckung, Schlitzrahmen, VA, C250, NW150**
Menge: 0,000 m; EP: 0,000
DIN 276-18: 551
Leistungsbereiche: 080

**003.05.04.540 Abdeckung, Schlitzrahmen, VA, C250, NW200**
Menge: 0,000 m; EP: 0,000
DIN 276-18: 551
Leistungsbereiche: 080

**003.05.04.550 Abdeckung, Schlitzrahmen, VA, D400, NW100**
Menge: 0,000 m; EP: 0,000
DIN 276-18: 551
Leistungsbereiche: 080

**003.05.04.560 Abdeckung, Schlitzrahmen, VA, D400, NW150**
Menge: 0,000 m; EP: 0,000
DIN 276-18: 551
Leistungsbereiche: 080

**003.05.04.570 Abdeckung, Schlitzrahmen, VA, D400, NW200**
Menge: 0,000 m; EP: 0,000
DIN 276-18: 551
Leistungsbereiche: 080

##### Titel 003.05.05 Einläufe

*Hinweis: PUNKT/HOFABLÄUFE*

**003.05.05.10 Punktablauf, Kunststoff, Kunststoffrost, B125, 250x250x205mm**
Menge: 0,000 St; EP: 0,000
DIN 276-18: 551
Leistungsbereiche: 080

**003.05.05.20 Punktablauf, Kunststoff, Maschenrost, Stahl verz., B125, 250x250x205mm**
Menge: 0,000 St; EP: 0,000
DIN 276-18: 551
Leistungsbereiche: 080

**003.05.05.30 Punktablauf, Polymerbeton, Rahmen Guss, B125, 300x300x400mm**
Menge: 0,000 St; EP: 0,000
DIN 276-18: 551
Leistungsbereiche: 080

**003.05.05.40 Punktablauf, Polymerbeton, Rahmen verz., B125, 294x294x400mm**
Menge: 0,000 St; EP: 0,000
DIN 276-18: 551
Leistungsbereiche: 080

**003.05.05.50 Aufsatzkasten Punktablauf, Polymerbeton, B125, H=232mm**
Menge: 0,000 St; EP: 0,000
DIN 276-18: 551
Leistungsbereiche: 080

**003.05.05.60 Punktablauf, Polymerbeton, Rahmen Guss, D400, 300x300x275mm**
Menge: 0,000 St; EP: 0,000
DIN 276-18: 551
Leistungsbereiche: 080

**003.05.05.70 Punktablauf, Polymerbeton, Rahmen Guss, D400, 300x300x580mm**
Menge: 0,000 St; EP: 0,000
DIN 276-18: 551
Leistungsbereiche: 080

**003.05.05.80 Zwischenteil Punktablauf, Polymerbeton, D400, H=290mm**
Menge: 0,000 St; EP: 0,000
DIN 276-18: 551
Leistungsbereiche: 080

**003.05.05.90 Hofablauf, Kunststoff, lagernd, einbauen**
Menge: 0,000 St; EP: 0,000
DIN 276-18: 551
Leistungsbereiche: 080

*Hinweis: STRASSENABLÄUFE*

**003.05.05.100 Straßenablauf, Kunststoff PP, H=700mm**
Menge: 0,000 St; EP: 0,000
DIN 276-18: 551
Leistungsbereiche: 080

**003.05.05.110 Zwischenteil, Kunststoff PP, H=350mm**
Menge: 0,000 St; EP: 0,000
DIN 276-18: 551
Leistungsbereiche: 080

**003.05.05.120 Aufstockelement, Kunststoff PP, 300x500x120mm**
Menge: 0,000 St; EP: 0,000
DIN 276-18: 551
Leistungsbereiche: 080

**003.05.05.130 Aufstockelement, Kunststoff PP, 500x500x120mm**
Menge: 0,000 St; EP: 0,000
DIN 276-18: 551
Leistungsbereiche: 080

**003.05.05.140 Aufsatz mit Rost, Gusseisen, C250, 300x500mm**
Menge: 0,000 St; EP: 0,000
DIN 276-18: 551
Leistungsbereiche: 080

**003.05.05.150 Aufsatz mit Rost, Gusseisen, D400, 300x500mm**
Menge: 0,000 St; EP: 0,000
DIN 276-18: 551
Leistungsbereiche: 080

**003.05.05.160 Aufsatz mit Rost, Gusseisen, D400, 500x500mm**
Menge: 0,000 St; EP: 0,000
DIN 276-18: 551
Leistungsbereiche: 080

##### Titel 003.05.06 Rigolen

**003.05.06.10 Bodenaushub, Bodenklasse 3-4, lagern**
Menge: 0,000 m3; EP: 0,000
DIN 276-18: 511
Leistungsbereiche: 003

**003.05.06.20 Sauberkeitsschicht, Kies, t=5cm**
Menge: 0,000 m2; EP: 0,000
DIN 276-18: 524
Leistungsbereiche: 003

**003.05.06.30 Verfüllung, Lagermaterial**
Menge: 0,000 m3; EP: 0,000
DIN 276-18: 511
Leistungsbereiche: 003

**003.05.06.40 Versickerungsanlage (Rigole), H=0,60m**
Menge: 0,000 m3; EP: 0,000
DIN 276-18: 525
Leistungsbereiche: 003

**003.05.06.50 Revisionsschacht, Gussabdeckung, H=1,00m**
Menge: 0,000 St; EP: 0,000
DIN 276-18: 525
Leistungsbereiche: 003

#### 003.06 Ausstattung und Einbauten

##### Titel 003.06.01 Treppen

**003.06.01.10 Blockstufe, Sichtbeton, BxHxL=31x19x110cm**
Menge: 0,000 St; EP: 0,000
DIN 276-18: 544
Leistungsbereiche: 003

**003.06.01.20 Blockstufe, Sichtbeton, BxHxL=31x19x130cm**
Menge: 0,000 St; EP: 0,000
DIN 276-18: 544
Leistungsbereiche: 003

**003.06.01.30 Blockstufe, Sichtbeton, BxHxL=31x19x150cm**
Menge: 0,000 St; EP: 0,000
DIN 276-18: 544
Leistungsbereiche: 003

**003.06.01.40 Blockstufe, Sichtbeton, BxH=31x19cm**
Menge: 0,000 m; EP: 0,000
DIN 276-18: 544
Leistungsbereiche: 003

**003.06.01.50 Treppenanlage, Betonblockstufen, 3Stg, B=1,10m**
Menge: 0,000 St; EP: 0,000
DIN 276-18: 544
Leistungsbereiche: 003

**003.06.01.60 Treppenanlage, Beton, 3Stg, B=1,25m**
Menge: 0,000 St; EP: 0,000
DIN 276-18: 544
Leistungsbereiche: 003

**003.06.01.70 Treppenanlage, Beton, 5Stg, B=1,25m**
Menge: 0,000 St; EP: 0,000
DIN 276-18: 544
Leistungsbereiche: 003

##### Titel 003.06.02 Geländer im Außenbereich

*Hinweis: SENKRECHTE FÜLLSTÄBE, STAHLHANDLAUF*

**003.06.02.10 Geländer, Füllstäbe, Handlauf, verzinkt, H=0,90m**
Menge: 0,000 m; EP: 0,000
DIN 276-18: 544
Leistungsbereiche: 003

**003.06.02.20 Geländer, Füllstäbe, Handlauf, verz.+pulv., H=0,90m**
Menge: 0,000 m; EP: 0,000
DIN 276-18: 544
Leistungsbereiche: 003

**003.06.02.30 Geländer, Füllstäbe, Handlauf, VA, H=0,90m**
Menge: 0,000 m; EP: 0,000
DIN 276-18: 544
Leistungsbereiche: 003

*Hinweis: KNIESTABGELÄNDER*

**003.06.02.40 Geländer, Kniestab, Handlauf, verzinkt, H=0,90m**
Menge: 0,000 m; EP: 0,000
DIN 276-18: 544
Leistungsbereiche: 003

**003.06.02.50 Geländer, Kniestab, Handlauf, verz.+pulv., H=0,90m**
Menge: 0,000 m; EP: 0,000
DIN 276-18: 544
Leistungsbereiche: 003

**003.06.02.60 Zulage je weitere Querstrebe**
Menge: 0,000 m; EP: 0,000
DIN 276-18: 544
Leistungsbereiche: 003

**003.06.02.70 Geländer, Kniestab, Handlauf, VA, H=0,90m**
Menge: 0,000 m; EP: 0,000
DIN 276-18: 544
Leistungsbereiche: 003

**003.06.02.80 Zulage je weitere Querstrebe VA**
Menge: 0,000 m; EP: 0,000
DIN 276-18: 544
Leistungsbereiche: 003

*Hinweis: TREPPENHANDLAUF*

**003.06.02.90 Treppenhandlauf, freistehend, verzinkt, H=0,90m**
Menge: 0,000 m; EP: 0,000
DIN 276-18: 544
Leistungsbereiche: 003

**003.06.02.100 Treppenhandlauf, freistehend, verz.+pulv., H=0,90m**
Menge: 0,000 m; EP: 0,000
DIN 276-18: 544
Leistungsbereiche: 003

**003.06.02.110 Treppenhandlauf, freistehend, VA, H=0,90m**
Menge: 0,000 m; EP: 0,000
DIN 276-18: 544
Leistungsbereiche: 003

*Hinweis: ZULAGEN, ALLGEMEIN*

**003.06.02.120 Zulage Stahl-Handlaufenden abgerundet**
Menge: 0,000 St; EP: 0,000
DIN 276-18: 544
Leistungsbereiche: 003

**003.06.02.130 Zulage VA-Handlaufenden abgerundet**
Menge: 0,000 St; EP: 0,000
DIN 276-18: 544
Leistungsbereiche: 003

##### Titel 003.06.03 Sitzbänke

*Hinweis: OHNE RÜCKENLEHNE*

**003.06.03.10 Sitzbank Fichte, L=1,80m**
Menge: 0,000 St; EP: 0,000
DIN 276-18: 561
Leistungsbereiche: 003

**003.06.03.20 Sitzbank, Lärche, L=1,80m**
Menge: 0,000 St; EP: 0,000
DIN 276-18: 561
Leistungsbereiche: 003

**003.06.03.30 Sitzbank, Beton/Holz Kiefer, L=1,80m**
Menge: 0,000 St; EP: 0,000
DIN 276-18: 561
Leistungsbereiche: 003

*Hinweis: MIT RÜCKENLEHNE*

**003.06.03.40 Sitzbank, Rückenlehne, Fichte, L=1,80m**
Menge: 0,000 St; EP: 0,000
DIN 276-18: 561
Leistungsbereiche: 003

**003.06.03.50 Sitzbank, Rückenlehne, Gußeisen/Holz Lärche, L=1,80m**
Menge: 0,000 St; EP: 0,000
DIN 276-18: 561
Leistungsbereiche: 003

**003.06.03.60 Sitzbank, Rückenlehne, Beton/Holz Kiefer, L=1,80m**
Menge: 0,000 St; EP: 0,000
DIN 276-18: 561
Leistungsbereiche: 003

##### Titel 003.06.04 Fahrradbügel

*Hinweis: RUNDROHR*

**003.06.04.10 Fahrrad-Bügel, RR, 500x800mm, Zn**
Menge: 0,000 St; EP: 0,000
DIN 276-18: 561
Leistungsbereiche: 003

**003.06.04.20 Fahrrad-Bügel, RR, 500x800mm, VA**
Menge: 0,000 St; EP: 0,000
DIN 276-18: 561
Leistungsbereiche: 003

**003.06.04.30 Fahrrad-Bügel, RR, Holm, 1000x800mm, Zn**
Menge: 0,000 St; EP: 0,000
DIN 276-18: 561
Leistungsbereiche: 003

**003.06.04.40 Fahrrad-Bügel, RR, Holm, 1000x800mm, Zn+beschichtet**
Menge: 0,000 St; EP: 0,000
DIN 276-18: 561
Leistungsbereiche: 003

**003.06.04.50 Fahrrad-Bügel, RR, 1000x950mm, Zn**
Menge: 0,000 St; EP: 0,000
DIN 276-18: 561
Leistungsbereiche: 003

**003.06.04.60 Fahrrad-Bügel, RR, 1000x950mm, VA**
Menge: 0,000 St; EP: 0,000
DIN 276-18: 561
Leistungsbereiche: 003

**003.06.04.70 Fahrrad-Bügel, RR, Holm, 1000x950mm, Zn**
Menge: 0,000 St; EP: 0,000
DIN 276-18: 561
Leistungsbereiche: 003

**003.06.04.80 Fahrrad-Bügel, RR, Holm, 1000x950mm, VA**
Menge: 0,000 St; EP: 0,000
DIN 276-18: 561
Leistungsbereiche: 003

*Hinweis: FLACHSTAHL*

**003.06.04.90 Fahrrad-Bügel, FS, 850x850mm, Zn**
Menge: 0,000 St; EP: 0,000
DIN 276-18: 561
Leistungsbereiche: 003

**003.06.04.100 Fahrrad-Bügel, FS, 850x850mm, Zn+beschichtet**
Menge: 0,000 St; EP: 0,000
DIN 276-18: 561
Leistungsbereiche: 003

**003.06.04.110 Fahrrad-Bügel, FS, 850x850mm, VA**
Menge: 0,000 St; EP: 0,000
DIN 276-18: 561
Leistungsbereiche: 003

**003.06.04.120 Fahrrad-Bügel, FS, Holm, 850x850mm, Zn**
Menge: 0,000 St; EP: 0,000
DIN 276-18: 561
Leistungsbereiche: 003

**003.06.04.130 Fahrrad-Bügel, FS, Holm, 850x850mm, Zn+beschichtet**
Menge: 0,000 St; EP: 0,000
DIN 276-18: 561
Leistungsbereiche: 003

**003.06.04.140 Fahrrad-Bügel, FS, Querholm, 850x850mm, VA**
Menge: 0,000 St; EP: 0,000
DIN 276-18: 561
Leistungsbereiche: 003

*Hinweis: REIHENPARKER*

**003.06.04.150 Reihenparker, hoch/tief, 2 Fahrräder**
Menge: 0,000 St; EP: 0,000
DIN 276-18: 561
Leistungsbereiche: 003

**003.06.04.160 Reihenparker, hoch/tief, 3 Fahrräder**
Menge: 0,000 St; EP: 0,000
DIN 276-18: 561
Leistungsbereiche: 003

**003.06.04.170 Reihenparker, hoch/tief, 4 Fahrräder**
Menge: 0,000 St; EP: 0,000
DIN 276-18: 561
Leistungsbereiche: 003

**003.06.04.180 Reihenparker, hoch/tief, 5 Fahrräder**
Menge: 0,000 St; EP: 0,000
DIN 276-18: 561
Leistungsbereiche: 003

##### Titel 003.06.05 Abfallbehälter/Ascher

**003.06.05.10 Abfallbehälter, Stahl, rund, 40L**
Menge: 0,000 St; EP: 0,000
DIN 276-18: 561
Leistungsbereiche: 003

**003.06.05.20 Abfallbehälter, Stahl, eckig, 40L**
Menge: 0,000 St; EP: 0,000
DIN 276-18: 561
Leistungsbereiche: 003

**003.06.05.30 Abfallbehälter mit Ascher, Stahl, eckig, 40L**
Menge: 0,000 St; EP: 0,000
DIN 276-18: 561
Leistungsbereiche: 003

**003.06.05.40 Standascher, Stahl, eckig, 4,3L**
Menge: 0,000 St; EP: 0,000
DIN 276-18: 561
Leistungsbereiche: 003

##### Titel 003.06.06 Mülleinhausung

**003.06.06.10 Mülltonnenbox, 1türig, Stahlblech, ca. 0,70x0,80x1,20m**
Menge: 0,000 St; EP: 0,000
DIN 276-18: 561
Leistungsbereiche: 003

**003.06.06.20 Mülltonnenbox, 2türig, Stahlblech, ca. 1,30x0,80x1,20m**
Menge: 0,000 St; EP: 0,000
DIN 276-18: 561
Leistungsbereiche: 003

**003.06.06.30 Mülltonnenbox, 3türig, Stahlblech, ca. 2,00x0,80x1,20m**
Menge: 0,000 St; EP: 0,000
DIN 276-18: 561
Leistungsbereiche: 003

**003.06.06.40 Müllplatzeinhausung, Stahl/Alu, 4,60x4,20x2,40m**
Menge: 0,000 St; EP: 0,000
DIN 276-18: 561
Leistungsbereiche: 003

**003.06.06.50 Müllplatzeinhausung, Stahl/Holz, 4,60x4,20x2,40m**
Menge: 0,000 St; EP: 0,000
DIN 276-18: 561
Leistungsbereiche: 003

##### Titel 003.06.07 Fahnenmast

*Hinweis: FAHNENMAST OHNE AUSLEGER*

**003.06.07.10 Fahnenmast, D=90mm, L=7,00m**
Menge: 0,000 St; EP: 0,000
DIN 276-18: 561
Leistungsbereiche: 003

**003.06.07.20 Fahnenmast, D=90mm, L=8,00m**
Menge: 0,000 St; EP: 0,000
DIN 276-18: 561
Leistungsbereiche: 003

*Hinweis: FAHNENMAST MIT AUSLEGER*

**003.06.07.30 Fahnenmast, D=90mm, L=7,00m**
Menge: 0,000 St; EP: 0,000
DIN 276-18: 561
Leistungsbereiche: 003

**003.06.07.40 Fahnenmast, D=90mm, L=8,00m**
Menge: 0,000 St; EP: 0,000
DIN 276-18: 561
Leistungsbereiche: 003

##### Titel 003.06.08 Pflanztröge

*Hinweis: PFLANZTRÖGE*

**003.06.08.10 Pflanztrog, Fiberglas, 60x60x60cm**
Menge: 0,000 St; EP: 0,000
DIN 276-18: 561
Leistungsbereiche: 003

**003.06.08.20 Pflanztrog, Fiberglas, 120x50x60cm**
Menge: 0,000 St; EP: 0,000
DIN 276-18: 561
Leistungsbereiche: 003

**003.06.08.30 Pflanztrog, Fiberglas, 200x50x60cm**
Menge: 0,000 St; EP: 0,000
DIN 276-18: 561
Leistungsbereiche: 003

**003.06.08.40 Pflanztrog, Alu, 60x60x60cm**
Menge: 0,000 St; EP: 0,000
DIN 276-18: 561
Leistungsbereiche: 003

**003.06.08.50 Pflanztrog, Alu, 120x50x60cm**
Menge: 0,000 St; EP: 0,000
DIN 276-18: 561
Leistungsbereiche: 003

**003.06.08.60 Pflanztrog, Alu, 200x50x60cm**
Menge: 0,000 St; EP: 0,000
DIN 276-18: 561
Leistungsbereiche: 003

**003.06.08.70 Pflanztrog, Cortenstahl, 60x60x60cm**
Menge: 0,000 St; EP: 0,000
DIN 276-18: 561
Leistungsbereiche: 003

**003.06.08.80 Pflanztrog, Cortenstahl, 120x50x60cm**
Menge: 0,000 St; EP: 0,000
DIN 276-18: 561
Leistungsbereiche: 003

**003.06.08.90 Pflanztrog, Cortenstahl, 200x50x60cm**
Menge: 0,000 St; EP: 0,000
DIN 276-18: 561
Leistungsbereiche: 003

**003.06.08.100 Pflanztrog, Faserzement, 60x60x60cm**
Menge: 0,000 St; EP: 0,000
DIN 276-18: 561
Leistungsbereiche: 003

**003.06.08.110 Pflanztrog, Faserzement, 100x60x60cm**
Menge: 0,000 St; EP: 0,000
DIN 276-18: 561
Leistungsbereiche: 003

**003.06.08.120 Pflanztrog, Faserzement, 180x60x60cm**
Menge: 0,000 St; EP: 0,000
DIN 276-18: 561
Leistungsbereiche: 003

*Hinweis: SUBSTRAT*

**003.06.08.130 Trogfüllung, Substrat**
Menge: 0,000 m3; EP: 0,000
DIN 276-18: 561
Leistungsbereiche: 003

##### Titel 003.06.09 Spielgeräte

*Hinweis: GERÄTE*

**003.06.09.10 Sandkasteneinfassung, Holzpalisaden, D=18cm**
Menge: 0,000 m; EP: 0,000
DIN 276-18: 562
Leistungsbereiche: 003

**003.06.09.20 Sandkasteneinfassung, Rundholz, D=0,20m**
Menge: 0,000 m; EP: 0,000
DIN 276-18: 562
Leistungsbereiche: 003

**003.06.09.30 Sandkasteneinfassung, Kantholz, 3lg, H=0,27m**
Menge: 0,000 m; EP: 0,000
DIN 276-18: 562
Leistungsbereiche: 003

**003.06.09.40 Spielsand einschl. Unterbau**
Menge: 0,000 m2; EP: 0,000
DIN 276-18: 562
Leistungsbereiche: 003

**003.06.09.50 Spielgerät Federwippe**
Menge: 0,000 St; EP: 0,000
DIN 276-18: 562
Leistungsbereiche: 003

**003.06.09.60 Vogelnestschaukel**
Menge: 0,000 St; EP: 0,000
DIN 276-18: 562
Leistungsbereiche: 003

**003.06.09.70 Schaukel-Set für 2 Schaukeln, Holz**
Menge: 0,000 St; EP: 0,000
DIN 276-18: 562
Leistungsbereiche: 003

**003.06.09.80 Schaukel-Set für 2 Schaukeln, Stahl**
Menge: 0,000 St; EP: 0,000
DIN 276-18: 562
Leistungsbereiche: 003

**003.06.09.90 Rutsche, Metall, H=2,00m**
Menge: 0,000 St; EP: 0,000
DIN 276-18: 562
Leistungsbereiche: 003

**003.06.09.100 Spielkombination, 6,30x6,50x3,60m**
Menge: 0,000 St; EP: 0,000
DIN 276-18: 562
Leistungsbereiche: 003

**003.06.09.110 Gesamt-Ingebrauchnahmeprüfung Spielplatz**
Menge: 0,000 psch; EP: 0,000
DIN 276-18: 562
Leistungsbereiche: 003

*Hinweis: FALLSCHUTZ*

**003.06.09.120 Fallschutzplatten, Gummigranulat, 500x500x30mm**
Menge: 0,000 m2; EP: 0,000
DIN 276-18: 536
Leistungsbereiche: 003

**003.06.09.130 Fallschutzplatten, Gummigranulat, 500x500x45mm**
Menge: 0,000 m2; EP: 0,000
DIN 276-18: 536
Leistungsbereiche: 003

**003.06.09.140 Fallschutzplatten, Gummigranulat, 500x500x65mm**
Menge: 0,000 m2; EP: 0,000
DIN 276-18: 536
Leistungsbereiche: 003

**003.06.09.150 Fallschutzplatten, Gummigranulat, 500x500x80mm**
Menge: 0,000 m2; EP: 0,000
DIN 276-18: 536
Leistungsbereiche: 003

**003.06.09.160 Fallschutz, Holzhackschnitzel, d= mind. 200mm**
Menge: 0,000 m2; EP: 0,000
DIN 276-18: 536
Leistungsbereiche: 003

**003.06.09.170 Fallschutz, Holzhackschnitzel, d= mind. 300mm**
Menge: 0,000 m2; EP: 0,000
DIN 276-18: 536
Leistungsbereiche: 003

**003.06.09.180 Fallschutz, Sand, d= mind. 200mm**
Menge: 0,000 m2; EP: 0,000
DIN 276-18: 536
Leistungsbereiche: 003

**003.06.09.190 Fallschutz, Sand, d= mind. 300mm**
Menge: 0,000 m2; EP: 0,000
DIN 276-18: 536
Leistungsbereiche: 003

##### Titel 003.06.10 Absperrungen

*Hinweis: POLLER*

**003.06.10.10 Stahlpoller, starr, VA, D=90mm, H=90cm**
Menge: 0,000 St; EP: 0,000
DIN 276-18: 561
Leistungsbereiche: 080

**003.06.10.20 Stahlpoller, herausnehmbar, VA, D=90mm, H=90cm**
Menge: 0,000 St; EP: 0,000
DIN 276-18: 561
Leistungsbereiche: 080

**003.06.10.30 Stahlpoller, manuell versenkbar, VA, D=90mm, H=90cm**
Menge: 0,000 St; EP: 0,000
DIN 276-18: 561
Leistungsbereiche: 080

**003.06.10.40 Stahlpoller, halbautom. versenkbar, VA, D=90mm, H=90cm**
Menge: 0,000 St; EP: 0,000
DIN 276-18: 561
Leistungsbereiche: 080

**003.06.10.50 Stahlpoller, manuell versenkbar, VA, D=140mm, H=90cm**
Menge: 0,000 St; EP: 0,000
DIN 276-18: 561
Leistungsbereiche: 080

**003.06.10.60 Stahlpoller, halbautom. versenkbar, VA, D=140mm, H=90cm**
Menge: 0,000 St; EP: 0,000
DIN 276-18: 561
Leistungsbereiche: 080

**003.06.10.70 Stahlpoller, starr, Stahl, D=273mm, H=50cm**
Menge: 0,000 St; EP: 0,000
DIN 276-18: 561
Leistungsbereiche: 080

**003.06.10.80 Stahlpoller, starr, Stahl, D=273mm, H=90cm**
Menge: 0,000 St; EP: 0,000
DIN 276-18: 561
Leistungsbereiche: 080

**003.06.10.90 Stahlpoller, herausnehmbar, Stahl, D=273mm, H=90cm**
Menge: 0,000 St; EP: 0,000
DIN 276-18: 561
Leistungsbereiche: 080

*Hinweis: SPERRPFOSTEN, EINBETONIERT*

**003.06.10.100 Sperrpfosten, starr, Stahl, 70x70mm, H=90cm**
Menge: 0,000 St; EP: 0,000
DIN 276-18: 561
Leistungsbereiche: 080

**003.06.10.110 Sperrpfosten, herausnehmbar, Stahl, 70x70mm, H=90cm**
Menge: 0,000 St; EP: 0,000
DIN 276-18: 561
Leistungsbereiche: 080

**003.06.10.120 Sperrpfosten, kippbar, Stahl, 70x70mm, H=90cm**
Menge: 0,000 St; EP: 0,000
DIN 276-18: 561
Leistungsbereiche: 080

**003.06.10.130 Sperrpfosten, heraus-/kippbar, Stahl, 70x70mm, H=90cm**
Menge: 0,000 St; EP: 0,000
DIN 276-18: 561
Leistungsbereiche: 080

**003.06.10.140 Sperrpfosten, starr, Stahl, D=76mm, H=90cm**
Menge: 0,000 St; EP: 0,000
DIN 276-18: 561
Leistungsbereiche: 080

**003.06.10.150 Sperrpfosten, herausnehmbar, Stahl, 70x70mm, H=90cm**
Menge: 0,000 St; EP: 0,000
DIN 276-18: 561
Leistungsbereiche: 080

*Hinweis: SPERRPFOSTEN, AUFGEDÜBELT*

**003.06.10.160 Sperrpfosten, starr, Stahl, 70x70mm, H=90cm**
Menge: 0,000 St; EP: 0,000
DIN 276-18: 561
Leistungsbereiche: 080

**003.06.10.170 Sperrpfosten, kippbar, Stahl, 70x70mm, H=90cm**
Menge: 0,000 St; EP: 0,000
DIN 276-18: 561
Leistungsbereiche: 080

**003.06.10.180 Sperrpfosten, starr, Stahl, D=76mm, H=90cm**
Menge: 0,000 St; EP: 0,000
DIN 276-18: 561
Leistungsbereiche: 080

**003.06.10.190 Sperrpfosten, kippbar, Stahl, D=76mm, H=90cm**
Menge: 0,000 St; EP: 0,000
DIN 276-18: 561
Leistungsbereiche: 080

*Hinweis: ZUBEHÖR*

**003.06.10.200 Kettenöse**
Menge: 0,000 St; EP: 0,000
DIN 276-18: 561
Leistungsbereiche: 080

**003.06.10.210 Absperrkette, Stahl feuerverz.**
Menge: 0,000 m; EP: 0,000
DIN 276-18: 561
Leistungsbereiche: 080

**003.06.10.220 Absperrkette, Stahl feuerverz.+beschichtet**
Menge: 0,000 m; EP: 0,000
DIN 276-18: 561
Leistungsbereiche: 080

*Hinweis: GESCHWINDIGKEITSHEMMER*

**003.06.10.230 Geschwindigkeitshemmer, Alu, H=35mm**
Menge: 0,000 St; EP: 0,000
DIN 276-18: 561
Leistungsbereiche: 080

**003.06.10.240 Geschwindigkeitshemmer, Alu, H=60mm**
Menge: 0,000 St; EP: 0,000
DIN 276-18: 561
Leistungsbereiche: 080

##### Titel 003.06.11 Schilder

*Hinweis: Hinweise für den LV-Ersteller*

**003.06.11.10 Schilderpfosten, Stahl, D=60,3mm, L=2,00m**
Menge: 0,000 St; EP: 0,000
DIN 276-18: 563
Leistungsbereiche: 080

**003.06.11.20 Schilderpfosten, Stahl, D=60,3mm, L=2,50m**
Menge: 0,000 St; EP: 0,000
DIN 276-18: 563
Leistungsbereiche: 080

**003.06.11.30 Schilderpfosten, Stahl, D=60,3mm, L=3,00m**
Menge: 0,000 St; EP: 0,000
DIN 276-18: 563
Leistungsbereiche: 080

**003.06.11.40 Schilderpfosten, Stahl, D=60,3mm, L=3,50m**
Menge: 0,000 St; EP: 0,000
DIN 276-18: 563
Leistungsbereiche: 080

**003.06.11.50 Schilderpfosten, Stahl, D=60,3mm, L=4,00m**
Menge: 0,000 St; EP: 0,000
DIN 276-18: 563
Leistungsbereiche: 080

**003.06.11.60 Schilderpfosten, Stahl, D=76mm, L=2,00m**
Menge: 0,000 St; EP: 0,000
DIN 276-18: 563
Leistungsbereiche: 080

**003.06.11.70 Schilderpfosten, Stahl, D=76mm, L=2,50m**
Menge: 0,000 St; EP: 0,000
DIN 276-18: 563
Leistungsbereiche: 080

**003.06.11.80 Schilderpfosten, Stahl, D=76mm, L=3,00m**
Menge: 0,000 St; EP: 0,000
DIN 276-18: 563
Leistungsbereiche: 080

**003.06.11.90 Schilderpfosten, Stahl, D=76mm, L=3,50m**
Menge: 0,000 St; EP: 0,000
DIN 276-18: 563
Leistungsbereiche: 080

**003.06.11.100 Schilderpfosten, Stahl, D=76mm, L=4,00m**
Menge: 0,000 St; EP: 0,000
DIN 276-18: 563
Leistungsbereiche: 080

**003.06.11.110 Verkehrsschild "Parkplatz", 420x420mm**
Menge: 0,000 St; EP: 0,000
DIN 276-18: 563
Leistungsbereiche: 080

**003.06.11.120 Verkehrsschild "Parkplatz", 600x600mm**
Menge: 0,000 St; EP: 0,000
DIN 276-18: 563
Leistungsbereiche: 080

**003.06.11.130 Verkehrsschild "Absolutes Halteverbot", D=420mm**
Menge: 0,000 St; EP: 0,000
DIN 276-18: 563
Leistungsbereiche: 080

**003.06.11.140 Verkehrsschild "Absolutes Halteverbot", D=600mm**
Menge: 0,000 St; EP: 0,000
DIN 276-18: 563
Leistungsbereiche: 080

**003.06.11.150 Verkehrsschild "Zulässige Höchstgeschwindigkeit", D=420mm**
Menge: 0,000 St; EP: 0,000
DIN 276-18: 563
Leistungsbereiche: 080

**003.06.11.160 Verkehrsschild "Zulässige Höchstgeschwindigkeit", D=600mm**
Menge: 0,000 St; EP: 0,000
DIN 276-18: 563
Leistungsbereiche: 080

**003.06.11.170 Verkehrsschild "Verbot der Einfahrt", D=420mm**
Menge: 0,000 St; EP: 0,000
DIN 276-18: 563
Leistungsbereiche: 080

**003.06.11.180 Verkehrsschild "Verbot der Einfahrt", D=600mm**
Menge: 0,000 St; EP: 0,000
DIN 276-18: 563
Leistungsbereiche: 080

**003.06.11.190 Verkehrsschild "Vorfahrt gewähren!", SL630mm**
Menge: 0,000 St; EP: 0,000
DIN 276-18: 563
Leistungsbereiche: 080

**003.06.11.200 Verkehrsschild "Vorfahrt gewähren!", SL900mm**
Menge: 0,000 St; EP: 0,000
DIN 276-18: 563
Leistungsbereiche: 080

**003.06.11.210 Verkehrsschild "Stoppschild", 900x900mm**
Menge: 0,000 St; EP: 0,000
DIN 276-18: 563
Leistungsbereiche: 080

**003.06.11.220 Hinweisschild "Feuerwehrzufahrt", 594x210mm**
Menge: 0,000 St; EP: 0,000
DIN 276-18: 563
Leistungsbereiche: 080

**003.06.11.230 Hinweisschild "Löschwasserentnahmestelle", 420x148mm**
Menge: 0,000 St; EP: 0,000
DIN 276-18: 563
Leistungsbereiche: 080

**003.06.11.240 Hinweisschild "Fläche für die Feuerwehr",594x210mm**
Menge: 0,000 St; EP: 0,000
DIN 276-18: 563
Leistungsbereiche: 080

**003.06.11.250 Hinweisschild "Rettungswege für die Feuerwehr freihalten", 500x500mm**
Menge: 0,000 St; EP: 0,000
DIN 276-18: 563
Leistungsbereiche: 080

**003.06.11.260 Hinweisschild "Unterflurhydrant", 210x600mm**
Menge: 0,000 St; EP: 0,000
DIN 276-18: 563
Leistungsbereiche: 080

**003.06.11.270 Fluchtwegschild "Sammelplatz", 400x400mm**
Menge: 0,000 St; EP: 0,000
DIN 276-18: 563
Leistungsbereiche: 080

#### 003.07 Einfriedungen

##### Titel 003.07.01 Zäune

*Hinweis: DOPPELSTABMATTENZAUN; 6/5/6*

**003.07.01.10 Doppelstabmattenzaun, 6/5/6, H=0,80m**
Menge: 0,000 m; EP: 0,000
DIN 276-18: 541
Leistungsbereiche: 003

**003.07.01.20 Doppelstabmattenzaun, 6/5/6, H=1,00m**
Menge: 0,000 m; EP: 0,000
DIN 276-18: 541
Leistungsbereiche: 003

**003.07.01.30 Doppelstabmattenzaun, 6/5/6, H=1,20m**
Menge: 0,000 m; EP: 0,000
DIN 276-18: 541
Leistungsbereiche: 003

**003.07.01.40 Doppelstabmattenzaun, 6/5/6, H=1,40m**
Menge: 0,000 m; EP: 0,000
DIN 276-18: 541
Leistungsbereiche: 003

**003.07.01.50 Doppelstabmattenzaun, 6/5/6, H=1,60m**
Menge: 0,000 m; EP: 0,000
DIN 276-18: 541
Leistungsbereiche: 003

**003.07.01.60 Doppelstabmattenzaun, 6/5/6, H=1,80m**
Menge: 0,000 m; EP: 0,000
DIN 276-18: 541
Leistungsbereiche: 003

**003.07.01.70 Doppelstabmattenzaun, 6/5/6, H=2,00m**
Menge: 0,000 m; EP: 0,000
DIN 276-18: 541
Leistungsbereiche: 003

**003.07.01.80 Eingangstür, 1flg, 1,00x0,80m**
Menge: 0,000 St; EP: 0,000
DIN 276-18: 541
Leistungsbereiche: 003

**003.07.01.90 Eingangstür, 1flg, 1,00x1,00m**
Menge: 0,000 St; EP: 0,000
DIN 276-18: 541
Leistungsbereiche: 003

**003.07.01.100 Eingangstür, 1flg, 1,00x1,20m**
Menge: 0,000 St; EP: 0,000
DIN 276-18: 541
Leistungsbereiche: 003

**003.07.01.110 Eingangstür, 1flg, 1,00x1,40m**
Menge: 0,000 St; EP: 0,000
DIN 276-18: 541
Leistungsbereiche: 003

**003.07.01.120 Eingangstür, 1flg, 1,00x1,60m**
Menge: 0,000 St; EP: 0,000
DIN 276-18: 541
Leistungsbereiche: 003

**003.07.01.130 Eingangstür, 1flg, 1,00x1,80m**
Menge: 0,000 St; EP: 0,000
DIN 276-18: 541
Leistungsbereiche: 003

**003.07.01.140 Eingangstür, 1flg, 1,00x2,00m**
Menge: 0,000 St; EP: 0,000
DIN 276-18: 541
Leistungsbereiche: 003

**003.07.01.150 Eingangstür, 1flg, 1,25x0,80m**
Menge: 0,000 St; EP: 0,000
DIN 276-18: 541
Leistungsbereiche: 003

**003.07.01.160 Eingangstür, 1flg, 1,25x1,00m**
Menge: 0,000 St; EP: 0,000
DIN 276-18: 541
Leistungsbereiche: 003

**003.07.01.170 Eingangstür, 1flg, 1,25x1,20m**
Menge: 0,000 St; EP: 0,000
DIN 276-18: 541
Leistungsbereiche: 003

**003.07.01.180 Eingangstür, 1flg, 1,25x1,40m**
Menge: 0,000 St; EP: 0,000
DIN 276-18: 541
Leistungsbereiche: 003

**003.07.01.190 Eingangstür, 1flg, 1,25x1,60m**
Menge: 0,000 St; EP: 0,000
DIN 276-18: 541
Leistungsbereiche: 003

**003.07.01.200 Eingangstür, 1flg, 1,25x1,80m**
Menge: 0,000 St; EP: 0,000
DIN 276-18: 541
Leistungsbereiche: 003

**003.07.01.210 Eingangstür, 1flg, 1,25x2,00m**
Menge: 0,000 St; EP: 0,000
DIN 276-18: 541
Leistungsbereiche: 003

**003.07.01.220 Eingangstor, 2flg, 2,00x0,80m**
Menge: 0,000 St; EP: 0,000
DIN 276-18: 541
Leistungsbereiche: 003

**003.07.01.230 Eingangstor, 2flg, 2,00x1,00m**
Menge: 0,000 St; EP: 0,000
DIN 276-18: 541
Leistungsbereiche: 003

**003.07.01.240 Eingangstor, 2flg, 2,00x1,20m**
Menge: 0,000 St; EP: 0,000
DIN 276-18: 541
Leistungsbereiche: 003

**003.07.01.250 Eingangstor, 2flg, 2,00x1,40m**
Menge: 0,000 St; EP: 0,000
DIN 276-18: 541
Leistungsbereiche: 003

**003.07.01.260 Eingangstor, 2flg, 2,00x1,60m**
Menge: 0,000 St; EP: 0,000
DIN 276-18: 541
Leistungsbereiche: 003

**003.07.01.270 Eingangstor, 2flg, 2,00x1,80m**
Menge: 0,000 St; EP: 0,000
DIN 276-18: 541
Leistungsbereiche: 003

**003.07.01.280 Eingangstor, 2flg, 2,00x2,00m**
Menge: 0,000 St; EP: 0,000
DIN 276-18: 541
Leistungsbereiche: 003

**003.07.01.290 Eingangstor, 2flg, 2,50x0,80m**
Menge: 0,000 St; EP: 0,000
DIN 276-18: 541
Leistungsbereiche: 003

**003.07.01.300 Eingangstor, 2flg, 2,50x1,00m**
Menge: 0,000 St; EP: 0,000
DIN 276-18: 541
Leistungsbereiche: 003

**003.07.01.310 Eingangstor, 2flg, 2,50x1,20m**
Menge: 0,000 St; EP: 0,000
DIN 276-18: 541
Leistungsbereiche: 003

**003.07.01.320 Eingangstor, 2flg, 2,50x1,40m**
Menge: 0,000 St; EP: 0,000
DIN 276-18: 541
Leistungsbereiche: 003

**003.07.01.330 Eingangstor, 2flg, 2,50x1,60m**
Menge: 0,000 St; EP: 0,000
DIN 276-18: 541
Leistungsbereiche: 003

**003.07.01.340 Eingangstor, 2flg, 2,50x1,80m**
Menge: 0,000 St; EP: 0,000
DIN 276-18: 541
Leistungsbereiche: 003

**003.07.01.350 Eingangstor, 2flg, 2,50x2,00m**
Menge: 0,000 St; EP: 0,000
DIN 276-18: 541
Leistungsbereiche: 003

**003.07.01.360 Eingangstor, 2flg, 3,00x0,80m**
Menge: 0,000 St; EP: 0,000
DIN 276-18: 541
Leistungsbereiche: 003

**003.07.01.370 Eingangstor, 2flg, 3,00x1,00m**
Menge: 0,000 St; EP: 0,000
DIN 276-18: 541
Leistungsbereiche: 003

**003.07.01.380 Eingangstor, 2flg, 3,00x1,20m**
Menge: 0,000 St; EP: 0,000
DIN 276-18: 541
Leistungsbereiche: 003

**003.07.01.390 Eingangstor, 2flg, 3,00x1,40m**
Menge: 0,000 St; EP: 0,000
DIN 276-18: 541
Leistungsbereiche: 003

**003.07.01.400 Eingangstor, 2flg, 3,00x1,60m**
Menge: 0,000 St; EP: 0,000
DIN 276-18: 541
Leistungsbereiche: 003

**003.07.01.410 Eingangstor, 2flg, 3,00x1,80m**
Menge: 0,000 St; EP: 0,000
DIN 276-18: 541
Leistungsbereiche: 003

**003.07.01.420 Eingangstor, 2flg, 3,00x2,00m**
Menge: 0,000 St; EP: 0,000
DIN 276-18: 541
Leistungsbereiche: 003

**003.07.01.430 Eingangstor, 2flg, 3,50x0,80m**
Menge: 0,000 St; EP: 0,000
DIN 276-18: 541
Leistungsbereiche: 003

**003.07.01.440 Eingangstor, 2flg, 3,50x1,00m**
Menge: 0,000 St; EP: 0,000
DIN 276-18: 541
Leistungsbereiche: 003

**003.07.01.450 Eingangstor, 2flg, 3,50x1,20m**
Menge: 0,000 St; EP: 0,000
DIN 276-18: 541
Leistungsbereiche: 003

**003.07.01.460 Eingangstor, 2flg, 3,50x1,40m**
Menge: 0,000 St; EP: 0,000
DIN 276-18: 541
Leistungsbereiche: 003

**003.07.01.470 Eingangstor, 2flg, 3,50x1,60m**
Menge: 0,000 St; EP: 0,000
DIN 276-18: 541
Leistungsbereiche: 003

**003.07.01.480 Eingangstor, 2flg, 3,50x1,80m**
Menge: 0,000 St; EP: 0,000
DIN 276-18: 541
Leistungsbereiche: 003

**003.07.01.490 Eingangstor, 2flg, 3,50x2,00m**
Menge: 0,000 St; EP: 0,000
DIN 276-18: 541
Leistungsbereiche: 003

**003.07.01.500 Eingangstor, 2flg, 4,00x0,80m**
Menge: 0,000 St; EP: 0,000
DIN 276-18: 541
Leistungsbereiche: 003

**003.07.01.510 Eingangstor, 2flg, 4,00x1,00m**
Menge: 0,000 St; EP: 0,000
DIN 276-18: 541
Leistungsbereiche: 003

**003.07.01.520 Eingangstor, 2flg, 4,00x1,20m**
Menge: 0,000 St; EP: 0,000
DIN 276-18: 541
Leistungsbereiche: 003

**003.07.01.530 Eingangstor, 2flg, 4,00x1,40m**
Menge: 0,000 St; EP: 0,000
DIN 276-18: 541
Leistungsbereiche: 003

**003.07.01.540 Eingangstor, 2flg, 4,00x1,60m**
Menge: 0,000 St; EP: 0,000
DIN 276-18: 541
Leistungsbereiche: 003

**003.07.01.550 Eingangstor, 2flg, 4,00x1,80m**
Menge: 0,000 St; EP: 0,000
DIN 276-18: 541
Leistungsbereiche: 003

**003.07.01.560 Eingangstor, 2flg, 4,00x2,00m**
Menge: 0,000 St; EP: 0,000
DIN 276-18: 541
Leistungsbereiche: 003

*Hinweis: DOPPELSTABMATTENZAUN; 8/6/8*

**003.07.01.570 Doppelstabmattenzaun, 8/6/8, H=0,80m**
Menge: 0,000 m; EP: 0,000
DIN 276-18: 541
Leistungsbereiche: 003

**003.07.01.580 Doppelstabmattenzaun, 8/6/8, H=1,00m**
Menge: 0,000 m; EP: 0,000
DIN 276-18: 541
Leistungsbereiche: 003

**003.07.01.590 Doppelstabmattenzaun, 8/6/8, H=1,20m**
Menge: 0,000 m; EP: 0,000
DIN 276-18: 541
Leistungsbereiche: 003

**003.07.01.600 Doppelstabmattenzaun, 8/6/8, H=1,40m**
Menge: 0,000 m; EP: 0,000
DIN 276-18: 541
Leistungsbereiche: 003

**003.07.01.610 Doppelstabmattenzaun, 8/6/8, H=1,60m**
Menge: 0,000 m; EP: 0,000
DIN 276-18: 541
Leistungsbereiche: 003

**003.07.01.620 Doppelstabmattenzaun, 8/6/8, H=1,80m**
Menge: 0,000 m; EP: 0,000
DIN 276-18: 541
Leistungsbereiche: 003

**003.07.01.630 Doppelstabmattenzaun, 8/6/8, H=2,00m**
Menge: 0,000 m; EP: 0,000
DIN 276-18: 541
Leistungsbereiche: 003

**003.07.01.640 Eingangstür, 8/6/8, 1flg, 1,00x0,80m**
Menge: 0,000 St; EP: 0,000
DIN 276-18: 541
Leistungsbereiche: 003

**003.07.01.650 Eingangstür, 8/6/8, 1flg, 1,00x1,00m**
Menge: 0,000 St; EP: 0,000
DIN 276-18: 541
Leistungsbereiche: 003

**003.07.01.660 Eingangstür, 8/6/8, 1flg, 1,00x1,20m**
Menge: 0,000 St; EP: 0,000
DIN 276-18: 541
Leistungsbereiche: 003

**003.07.01.670 Eingangstür, 8/6/8, 1flg, 1,00x1,40m**
Menge: 0,000 St; EP: 0,000
DIN 276-18: 541
Leistungsbereiche: 003

**003.07.01.680 Eingangstür, 8/6/8, 1flg, 1,00x1,60m**
Menge: 0,000 St; EP: 0,000
DIN 276-18: 541
Leistungsbereiche: 003

**003.07.01.690 Eingangstür, 8/6/8, 1flg, 1,00x1,80m**
Menge: 0,000 St; EP: 0,000
DIN 276-18: 541
Leistungsbereiche: 003

**003.07.01.700 Eingangstür, 8/6/8, 1flg, 1,00x2,00m**
Menge: 0,000 St; EP: 0,000
DIN 276-18: 541
Leistungsbereiche: 003

**003.07.01.710 Eingangstür, 8/6/8, 1flg, 1,25x0,80m**
Menge: 0,000 St; EP: 0,000
DIN 276-18: 541
Leistungsbereiche: 003

**003.07.01.720 Eingangstür, 8/6/8, 1flg, 1,25x1,00m**
Menge: 0,000 St; EP: 0,000
DIN 276-18: 541
Leistungsbereiche: 003

**003.07.01.730 Eingangstür, 8/6/8, 1flg, 1,25x1,20m**
Menge: 0,000 St; EP: 0,000
DIN 276-18: 541
Leistungsbereiche: 003

**003.07.01.740 Eingangstür, 8/6/8, 1flg, 1,25x1,40m**
Menge: 0,000 St; EP: 0,000
DIN 276-18: 541
Leistungsbereiche: 003

**003.07.01.750 Eingangstür, 8/6/8, 1flg, 1,25x1,60m**
Menge: 0,000 St; EP: 0,000
DIN 276-18: 541
Leistungsbereiche: 003

**003.07.01.760 Eingangstür, 8/6/8, 1flg, 1,25x1,80m**
Menge: 0,000 St; EP: 0,000
DIN 276-18: 541
Leistungsbereiche: 003

**003.07.01.770 Eingangstür, 8/6/8, 1flg, 1,25x2,00m**
Menge: 0,000 St; EP: 0,000
DIN 276-18: 541
Leistungsbereiche: 003

**003.07.01.780 Eingangstor, 8/6/8, 2flg, 2,00x0,80m**
Menge: 0,000 St; EP: 0,000
DIN 276-18: 541
Leistungsbereiche: 003

**003.07.01.790 Eingangstor, 8/6/8, 2flg, 2,00x1,00m**
Menge: 0,000 St; EP: 0,000
DIN 276-18: 541
Leistungsbereiche: 003

**003.07.01.800 Eingangstor, 8/6/8, 2flg, 2,00x1,20m**
Menge: 0,000 St; EP: 0,000
DIN 276-18: 541
Leistungsbereiche: 003

**003.07.01.810 Eingangstor, 8/6/8, 2flg, 2,00x1,40m**
Menge: 0,000 St; EP: 0,000
DIN 276-18: 541
Leistungsbereiche: 003

**003.07.01.820 Eingangstor, 8/6/8, 2flg, 2,00x1,60m**
Menge: 0,000 St; EP: 0,000
DIN 276-18: 541
Leistungsbereiche: 003

**003.07.01.830 Eingangstor, 8/6/8, 2flg, 2,00x1,80m**
Menge: 0,000 St; EP: 0,000
DIN 276-18: 541
Leistungsbereiche: 003

**003.07.01.840 Eingangstor, 8/6/8, 2flg, 2,00x2,00m**
Menge: 0,000 St; EP: 0,000
DIN 276-18: 541
Leistungsbereiche: 003

**003.07.01.850 Eingangstor, 8/6/8, 2flg, 2,50x0,80m**
Menge: 0,000 St; EP: 0,000
DIN 276-18: 541
Leistungsbereiche: 003

**003.07.01.860 Eingangstor, 8/6/8, 2flg, 2,50x1,00m**
Menge: 0,000 St; EP: 0,000
DIN 276-18: 541
Leistungsbereiche: 003

**003.07.01.870 Eingangstor, 8/6/8, 2flg, 2,50x1,20m**
Menge: 0,000 St; EP: 0,000
DIN 276-18: 541
Leistungsbereiche: 003

**003.07.01.880 Eingangstor, 8/6/8, 2flg, 2,50x1,40m**
Menge: 0,000 St; EP: 0,000
DIN 276-18: 541
Leistungsbereiche: 003

**003.07.01.890 Eingangstor, 8/6/8, 2flg, 2,50x1,60m**
Menge: 0,000 St; EP: 0,000
DIN 276-18: 541
Leistungsbereiche: 003

**003.07.01.900 Eingangstor, 8/6/8, 2flg, 2,50x1,80m**
Menge: 0,000 St; EP: 0,000
DIN 276-18: 541
Leistungsbereiche: 003

**003.07.01.910 Eingangstor, 8/6/8, 2flg, 2,50x2,00m**
Menge: 0,000 St; EP: 0,000
DIN 276-18: 541
Leistungsbereiche: 003

**003.07.01.920 Eingangstor, 8/6/8, 2flg, 3,00x0,80m**
Menge: 0,000 St; EP: 0,000
DIN 276-18: 541
Leistungsbereiche: 003

**003.07.01.930 Eingangstor, 8/6/8, 2flg, 3,00x1,00m**
Menge: 0,000 St; EP: 0,000
DIN 276-18: 541
Leistungsbereiche: 003

**003.07.01.940 Eingangstor, 8/6/8, 2flg, 3,00x1,20m**
Menge: 0,000 St; EP: 0,000
DIN 276-18: 541
Leistungsbereiche: 003

**003.07.01.950 Eingangstor, 8/6/8, 2flg, 3,00x1,40m**
Menge: 0,000 St; EP: 0,000
DIN 276-18: 541
Leistungsbereiche: 003

**003.07.01.960 Eingangstor, 8/6/8, 2flg, 3,00x1,60m**
Menge: 0,000 St; EP: 0,000
DIN 276-18: 541
Leistungsbereiche: 003

**003.07.01.970 Eingangstor, 8/6/8, 2flg, 3,00x1,80m**
Menge: 0,000 St; EP: 0,000
DIN 276-18: 541
Leistungsbereiche: 003

**003.07.01.980 Eingangstor, 8/6/8, 2flg, 3,00x2,00m**
Menge: 0,000 St; EP: 0,000
DIN 276-18: 541
Leistungsbereiche: 003

**003.07.01.990 Eingangstor, 8/6/8, 2flg, 3,50x0,80m**
Menge: 0,000 St; EP: 0,000
DIN 276-18: 541
Leistungsbereiche: 003

**003.07.01.1000 Eingangstor, 8/6/8, 2flg, 3,50x1,00m**
Menge: 0,000 St; EP: 0,000
DIN 276-18: 541
Leistungsbereiche: 003

**003.07.01.1010 Eingangstor, 8/6/8, 2flg, 3,50x1,20m**
Menge: 0,000 St; EP: 0,000
DIN 276-18: 541
Leistungsbereiche: 003

**003.07.01.1020 Eingangstor, 8/6/8, 2flg, 3,50x1,40m**
Menge: 0,000 St; EP: 0,000
DIN 276-18: 541
Leistungsbereiche: 003

**003.07.01.1030 Eingangstor, 8/6/8, 2flg, 3,50x1,60m**
Menge: 0,000 St; EP: 0,000
DIN 276-18: 541
Leistungsbereiche: 003

**003.07.01.1040 Eingangstor, 8/6/8, 2flg, 3,50x1,80m**
Menge: 0,000 St; EP: 0,000
DIN 276-18: 541
Leistungsbereiche: 003

**003.07.01.1050 Eingangstor, 8/6/8, 2flg, 3,50x2,00m**
Menge: 0,000 St; EP: 0,000
DIN 276-18: 541
Leistungsbereiche: 003

**003.07.01.1060 Eingangstor, 8/6/8, 2flg, 4,00x0,80m**
Menge: 0,000 St; EP: 0,000
DIN 276-18: 541
Leistungsbereiche: 003

**003.07.01.1070 Eingangstor, 8/6/8, 2flg, 4,00x1,00m**
Menge: 0,000 St; EP: 0,000
DIN 276-18: 541
Leistungsbereiche: 003

**003.07.01.1080 Eingangstor, 8/6/8, 2flg, 4,00x1,20m**
Menge: 0,000 St; EP: 0,000
DIN 276-18: 541
Leistungsbereiche: 003

**003.07.01.1090 Eingangstor, 8/6/8, 2flg, 4,00x1,40m**
Menge: 0,000 St; EP: 0,000
DIN 276-18: 541
Leistungsbereiche: 003

**003.07.01.1100 Eingangstor, 8/6/8, 2flg, 4,00x1,60m**
Menge: 0,000 St; EP: 0,000
DIN 276-18: 541
Leistungsbereiche: 003

**003.07.01.1110 Eingangstor, 8/6/8, 2flg, 4,00x1,80m**
Menge: 0,000 St; EP: 0,000
DIN 276-18: 541
Leistungsbereiche: 003

**003.07.01.1120 Eingangstor, 8/6/8, 2flg, 4,00x2,00m**
Menge: 0,000 St; EP: 0,000
DIN 276-18: 541
Leistungsbereiche: 003

**003.07.01.1130 Eingangstor, 8/6/8, 2flg, 5,00x0,80m**
Menge: 0,000 St; EP: 0,000
DIN 276-18: 541
Leistungsbereiche: 003

**003.07.01.1140 Eingangstor, 8/6/8, 2flg, 5,00x1,00m**
Menge: 0,000 St; EP: 0,000
DIN 276-18: 541
Leistungsbereiche: 003

**003.07.01.1150 Eingangstor, 8/6/8, 2flg, 5,00x1,20m**
Menge: 0,000 St; EP: 0,000
DIN 276-18: 541
Leistungsbereiche: 003

**003.07.01.1160 Eingangstor, 8/6/8, 2flg, 5,00x1,40m**
Menge: 0,000 St; EP: 0,000
DIN 276-18: 541
Leistungsbereiche: 003

**003.07.01.1170 Eingangstor, 8/6/8, 2flg, 5,00x1,60m**
Menge: 0,000 St; EP: 0,000
DIN 276-18: 541
Leistungsbereiche: 003

**003.07.01.1180 Eingangstor, 8/6/8, 2flg, 5,00x1,80m**
Menge: 0,000 St; EP: 0,000
DIN 276-18: 541
Leistungsbereiche: 003

**003.07.01.1190 Eingangstor, 8/6/8, 2flg, 5,00x2,00m**
Menge: 0,000 St; EP: 0,000
DIN 276-18: 541
Leistungsbereiche: 003

*Hinweis: MASCHENDRAHTZAUN*

**003.07.01.1200 Maschendrahtzaun, H=1,00m**
Menge: 0,000 m; EP: 0,000
DIN 276-18: 541
Leistungsbereiche: 003

**003.07.01.1210 Maschendrahtzaun, H=1,25m**
Menge: 0,000 m; EP: 0,000
DIN 276-18: 541
Leistungsbereiche: 003

**003.07.01.1220 Maschendrahtzaun, H=1,50m**
Menge: 0,000 m; EP: 0,000
DIN 276-18: 541
Leistungsbereiche: 003

**003.07.01.1230 Maschendrahtzaun, H=1,75m**
Menge: 0,000 m; EP: 0,000
DIN 276-18: 541
Leistungsbereiche: 003

**003.07.01.1240 Maschendrahtzaun, H=2,00m**
Menge: 0,000 m; EP: 0,000
DIN 276-18: 541
Leistungsbereiche: 003

**003.07.01.1250 Eingangstür, 1flg, 1,00x1,00m**
Menge: 0,000 St; EP: 0,000
DIN 276-18: 541
Leistungsbereiche: 003

**003.07.01.1260 Eingangstür, 1flg, 1,00x1,25m**
Menge: 0,000 St; EP: 0,000
DIN 276-18: 541
Leistungsbereiche: 003

**003.07.01.1270 Eingangstür, 1flg, 1,00x1,50m**
Menge: 0,000 St; EP: 0,000
DIN 276-18: 541
Leistungsbereiche: 003

**003.07.01.1280 Eingangstür, 1flg, 1,00x1,75m**
Menge: 0,000 St; EP: 0,000
DIN 276-18: 541
Leistungsbereiche: 003

**003.07.01.1290 Eingangstür, 1flg, 1,00x2,00m**
Menge: 0,000 St; EP: 0,000
DIN 276-18: 541
Leistungsbereiche: 003

**003.07.01.1300 Eingangstür, 1flg, 1,25x1,00m**
Menge: 0,000 St; EP: 0,000
DIN 276-18: 541
Leistungsbereiche: 003

**003.07.01.1310 Eingangstür, 1flg, 1,25x1,25m**
Menge: 0,000 St; EP: 0,000
DIN 276-18: 541
Leistungsbereiche: 003

**003.07.01.1320 Eingangstür, 1flg, 1,25x1,50m**
Menge: 0,000 St; EP: 0,000
DIN 276-18: 541
Leistungsbereiche: 003

**003.07.01.1330 Eingangstür, 1flg, 1,25x1,75m**
Menge: 0,000 St; EP: 0,000
DIN 276-18: 541
Leistungsbereiche: 003

**003.07.01.1340 Eingangstür, 1flg, 1,25x2,00m**
Menge: 0,000 St; EP: 0,000
DIN 276-18: 541
Leistungsbereiche: 003

**003.07.01.1350 Eingangstor, 2flg, 3,00x1,00m**
Menge: 0,000 St; EP: 0,000
DIN 276-18: 541
Leistungsbereiche: 003

**003.07.01.1360 Eingangstor, 2flg, 3,00x1,25m**
Menge: 0,000 St; EP: 0,000
DIN 276-18: 541
Leistungsbereiche: 003

**003.07.01.1370 Eingangstor, 2flg, 3,00x1,50m**
Menge: 0,000 St; EP: 0,000
DIN 276-18: 541
Leistungsbereiche: 003

**003.07.01.1380 Eingangstor, 2flg, 3,00x1,75m**
Menge: 0,000 St; EP: 0,000
DIN 276-18: 541
Leistungsbereiche: 003

**003.07.01.1390 Eingangstor, 2flg, 3,00x2,00m**
Menge: 0,000 St; EP: 0,000
DIN 276-18: 541
Leistungsbereiche: 003

**003.07.01.1400 Eingangstor, 2flg, 4,00x1,00m**
Menge: 0,000 St; EP: 0,000
DIN 276-18: 541
Leistungsbereiche: 003

**003.07.01.1410 Eingangstor, 2flg, 4,00x1,25m**
Menge: 0,000 St; EP: 0,000
DIN 276-18: 541
Leistungsbereiche: 003

**003.07.01.1420 Eingangstor, 2flg, 4,00x1,50m**
Menge: 0,000 St; EP: 0,000
DIN 276-18: 541
Leistungsbereiche: 003

**003.07.01.1430 Eingangstor, 2flg, 4,00x1,75m**
Menge: 0,000 St; EP: 0,000
DIN 276-18: 541
Leistungsbereiche: 003

**003.07.01.1440 Eingangstor, 2flg, 4,00x2,00m**
Menge: 0,000 St; EP: 0,000
DIN 276-18: 541
Leistungsbereiche: 003

*Hinweis: GABIONENZAUN*

**003.07.01.1450 Gabionenzaun, H=0,80m**
Menge: 0,000 m; EP: 0,000
DIN 276-18: 541
Leistungsbereiche: 003

**003.07.01.1460 Gabionenzaun, H=1,00m**
Menge: 0,000 m; EP: 0,000
DIN 276-18: 541
Leistungsbereiche: 003

**003.07.01.1470 Gabionenzaun, H=1,20m**
Menge: 0,000 m; EP: 0,000
DIN 276-18: 541
Leistungsbereiche: 003

**003.07.01.1480 Gabionenzaun, H=1,60m**
Menge: 0,000 m; EP: 0,000
DIN 276-18: 541
Leistungsbereiche: 003

**003.07.01.1490 Gabionenzaun, H=2,00m**
Menge: 0,000 m; EP: 0,000
DIN 276-18: 541
Leistungsbereiche: 003

##### Titel 003.07.02 Winkelstützmauern

**003.07.02.10 Winkelstützmauer, Beton, HxBxT=55x30x12cm**
Menge: 0,000 m; EP: 0,000
DIN 276-18: 543
Leistungsbereiche: 003

**003.07.02.20 Winkelstützmauer, Beton, HxBxT=105x55x12cm**
Menge: 0,000 m; EP: 0,000
DIN 276-18: 543
Leistungsbereiche: 003

**003.07.02.30 Winkelstützmauer, Beton, HxBxT=130x70x12cm**
Menge: 0,000 m; EP: 0,000
DIN 276-18: 543
Leistungsbereiche: 003

**003.07.02.40 Winkelstützmauer, Beton, HxBxT=180x95x12cm**
Menge: 0,000 m; EP: 0,000
DIN 276-18: 543
Leistungsbereiche: 003

**003.07.02.50 Winkelstützmauer, Beton, HxBxT=205x110x12cm**
Menge: 0,000 m; EP: 0,000
DIN 276-18: 543
Leistungsbereiche: 003

**003.07.02.60 Winkelstützmauer, Beton, Außenecke, HxBxT=55x30x12cm**
Menge: 0,000 St; EP: 0,000
DIN 276-18: 543
Leistungsbereiche: 003

**003.07.02.70 Winkelstützmauer, Beton, Außenecke, HxBxT=105x50x12cm**
Menge: 0,000 St; EP: 0,000
DIN 276-18: 543
Leistungsbereiche: 003

**003.07.02.80 Winkelstützmauer, Beton, Außenecke, HxBxT=130x50x12cm**
Menge: 0,000 St; EP: 0,000
DIN 276-18: 543
Leistungsbereiche: 003

**003.07.02.90 Winkelstützmauer, Beton, Außenecke, HxBxT=155x50x12cm**
Menge: 0,000 St; EP: 0,000
DIN 276-18: 543
Leistungsbereiche: 003

##### Titel 003.07.03 Gabionen

**003.07.03.10 Gabionen einschl. Füllung, H=1,00m, B=0,30m**
Menge: 0,000 m; EP: 0,000
DIN 276-18: 543
Leistungsbereiche: 003

**003.07.03.20 Gabionen einschl. Füllung, H=1,00m, B=0,50m**
Menge: 0,000 m; EP: 0,000
DIN 276-18: 543
Leistungsbereiche: 003

**003.07.03.30 Gabionen einschl. Füllung, H=1,25m, B=0,30m**
Menge: 0,000 m; EP: 0,000
DIN 276-18: 543
Leistungsbereiche: 003

**003.07.03.40 Gabionen einschl. Füllung, H=1,25m, B=0,50m**
Menge: 0,000 m; EP: 0,000
DIN 276-18: 543
Leistungsbereiche: 003

#### 003.99 Kostenberechnungspauschale

**003.99.10 Kostenberechnungspauschale: Landschaftsbauarbeiten**
Menge: 0,000 psch; EP: 0,000
DIN 276-18: 599
Leistungsbereiche: 003

### KGR 004 Landschaftsbauarbeiten - Pflanzen

#### 004.01 Pflanzen - NUR LIEFERUNG

*Hinweis: Hinweise für LV-Ersteller, Wichtige Abkürzungen*

*Hinweis: Begriffserklärungen*

*Hinweis: BÄUME*

**004.01.10 Acer campestre, Ho, 3xv, mDb, StU=12-14cm**
Menge: 0,000 St; EP: 0,000
DIN 276-18: 573
Leistungsbereiche: 004

**004.01.20 Acer campestre, Ho, 3xv, mDb, StU=14-16cm**
Menge: 0,000 St; EP: 0,000
DIN 276-18: 573
Leistungsbereiche: 004

**004.01.30 Acer campestre, Ho, 3xv, mDb, StU=16-18cm**
Menge: 0,000 St; EP: 0,000
DIN 276-18: 573
Leistungsbereiche: 004

**004.01.40 Acer campestre, Ho, 3xv, mDb, StU=18-20cm**
Menge: 0,000 St; EP: 0,000
DIN 276-18: 573
Leistungsbereiche: 004

**004.01.50 Acer campestre, Ho, 4xv, mDb, StU=20-25cm**
Menge: 0,000 St; EP: 0,000
DIN 276-18: 573
Leistungsbereiche: 004

**004.01.60 Carpinus betulus, Ho, 3xv, mDb, StU=12-14cm**
Menge: 0,000 St; EP: 0,000
DIN 276-18: 573
Leistungsbereiche: 004

**004.01.70 Carpinus betulus, Ho, 3xv, mDb, StU=14-16cm**
Menge: 0,000 St; EP: 0,000
DIN 276-18: 573
Leistungsbereiche: 004

**004.01.80 Carpinus betulus, Ho, 3xv, mDb, StU=16-18cm**
Menge: 0,000 St; EP: 0,000
DIN 276-18: 573
Leistungsbereiche: 004

**004.01.90 Carpinus betulus, Ho, 3xv, mDb, StU=18-20cm**
Menge: 0,000 St; EP: 0,000
DIN 276-18: 573
Leistungsbereiche: 004

**004.01.100 Carpinus betulus, Ho, 3xv, mDb, StU=20-25cm**
Menge: 0,000 St; EP: 0,000
DIN 276-18: 573
Leistungsbereiche: 004

**004.01.110 Carpinus betulus "Fastigiata", Ho, 3xv, mDb, StU=12-14cm**
Menge: 0,000 St; EP: 0,000
DIN 276-18: 573
Leistungsbereiche: 004

**004.01.120 Carpinus betulus "Fastigiata", Ho, 3xv, mDb, StU=14-16cm**
Menge: 0,000 St; EP: 0,000
DIN 276-18: 573
Leistungsbereiche: 004

**004.01.130 Carpinus betulus "Fastigiata", Ho, 3xv, mDb, StU=16-18cm**
Menge: 0,000 St; EP: 0,000
DIN 276-18: 573
Leistungsbereiche: 004

**004.01.140 Carpinus betulus "Fastigiata", Ho, 3xv, mDb, StU=18-20cm**
Menge: 0,000 St; EP: 0,000
DIN 276-18: 573
Leistungsbereiche: 004

**004.01.150 Carpinus betulus "Fastigiata", Ho, 4xv, mDb, StU=16-18cm**
Menge: 0,000 St; EP: 0,000
DIN 276-18: 573
Leistungsbereiche: 004

**004.01.160 Carpinus betulus "Fastigiata", Ho, 4xv, mDb, StU=18-20cm**
Menge: 0,000 St; EP: 0,000
DIN 276-18: 573
Leistungsbereiche: 004

**004.01.170 Malus "Liset", Ho, 4xv, mDb, StU=20-25cm**
Menge: 0,000 St; EP: 0,000
DIN 276-18: 573
Leistungsbereiche: 004

**004.01.180 Malus "floribunda", Ho, 4xv, mDb, StU=20-25cm**
Menge: 0,000 St; EP: 0,000
DIN 276-18: 573
Leistungsbereiche: 004

**004.01.190 Prunus avium, Ho, 3xv, mDb, StU=12-14cm**
Menge: 0,000 St; EP: 0,000
DIN 276-18: 573
Leistungsbereiche: 004

**004.01.200 Prunus avium, Ho, 3xv, mDb, StU=14-16cm**
Menge: 0,000 St; EP: 0,000
DIN 276-18: 573
Leistungsbereiche: 004

**004.01.210 Prunus avium, Ho, 3xv, mDb, StU=16-18cm**
Menge: 0,000 St; EP: 0,000
DIN 276-18: 573
Leistungsbereiche: 004

**004.01.220 Prunus avium, Ho, 3xv, mDb, StU=18-20cm**
Menge: 0,000 St; EP: 0,000
DIN 276-18: 573
Leistungsbereiche: 004

**004.01.230 Prunus avium, Ho, 3xv, mDb, StU=20-25cm**
Menge: 0,000 St; EP: 0,000
DIN 276-18: 573
Leistungsbereiche: 004

**004.01.240 Prunus hybrida "Accolade", Form, 5xv, mDb**
Menge: 0,000 St; EP: 0,000
DIN 276-18: 573
Leistungsbereiche: 004

*Hinweis: SOLITÄR*

**004.01.250 Amelanchier lamarckii, Sol, 3xv, mB, H=125-150cm**
Menge: 0,000 St; EP: 0,000
DIN 276-18: 573
Leistungsbereiche: 004

**004.01.260 Amelanchier lamarckii, Sol, 3xv, mDb, H=150-200cm**
Menge: 0,000 St; EP: 0,000
DIN 276-18: 573
Leistungsbereiche: 004

**004.01.270 Amelanchier ovalis, Sol, 3xv, mDb, H=150-175cm**
Menge: 0,000 St; EP: 0,000
DIN 276-18: 573
Leistungsbereiche: 004

**004.01.280 Cornus alba "Sibirica", Sol, 3xv, mB, H=125-150 cm**
Menge: 0,000 St; EP: 0,000
DIN 276-18: 573
Leistungsbereiche: 004

**004.01.290 Cornus mas, Sol, 3xv, mB, H=125-150cm**
Menge: 0,000 St; EP: 0,000
DIN 276-18: 573
Leistungsbereiche: 004

**004.01.300 Cornus mas, Sol, 3xv, mDb, H=150-175cm**
Menge: 0,000 St; EP: 0,000
DIN 276-18: 573
Leistungsbereiche: 004

**004.01.310 Cornus stolonifera, Sol, 3xv, mB, H=125-150cm**
Menge: 0,000 St; EP: 0,000
DIN 276-18: 573
Leistungsbereiche: 004

**004.01.320 Fothergilla gardenii, Sol, 4xv, ew, mB, H=80-100cm**
Menge: 0,000 St; EP: 0,000
DIN 276-18: 573
Leistungsbereiche: 004

**004.01.330 Hydrangea serrata "Preziosa", Sol, H=100-125cm**
Menge: 0,000 St; EP: 0,000
DIN 276-18: 573
Leistungsbereiche: 004

**004.01.340 Lonicera ledebourii, Sol, 3xv, mB, H=150-200cm**
Menge: 0,000 St; EP: 0,000
DIN 276-18: 573
Leistungsbereiche: 004

**004.01.350 Quercus turneri "Pseudoturneri", Sol, 5xv**
Menge: 0,000 St; EP: 0,000
DIN 276-18: 573
Leistungsbereiche: 004

**004.01.360 Rhododendron hybrida "Le Progrés", H=90-100cm**
Menge: 0,000 St; EP: 0,000
DIN 276-18: 573
Leistungsbereiche: 004

**004.01.370 Syringa "Josée", Sol, 4xv, mDb, H=200-250cm**
Menge: 0,000 St; EP: 0,000
DIN 276-18: 573
Leistungsbereiche: 004

**004.01.380 Taxus baccata, Kugel, 6xv, mDb, H=100-120cm**
Menge: 0,000 St; EP: 0,000
DIN 276-18: 573
Leistungsbereiche: 004

**004.01.390 Viburnum tinus, Sol, 3xv, mB, H=50-60cm**
Menge: 0,000 St; EP: 0,000
DIN 276-18: 573
Leistungsbereiche: 004

*Hinweis: HECKEN*

**004.01.400 Carpinus betulus, 3xv, mDb, H=200cm**
Menge: 0,000 St; EP: 0,000
DIN 276-18: 573
Leistungsbereiche: 004

**004.01.410 Fagus sylvatica, He, 2xv, mB, H=80-100cm**
Menge: 0,000 St; EP: 0,000
DIN 276-18: 573
Leistungsbereiche: 004

**004.01.420 Ligustrum vulgare, He, 2xv, mB, H=80-100cm**
Menge: 0,000 St; EP: 0,000
DIN 276-18: 573
Leistungsbereiche: 004

**004.01.430 Ligustrum vulg. "Atrovirens", He, 2xv, mB, H=125-150cm**
Menge: 0,000 St; EP: 0,000
DIN 276-18: 573
Leistungsbereiche: 004

**004.01.440 Stephanandra incisa "Crispa", He, 2xv, mB, H=80-100cm**
Menge: 0,000 St; EP: 0,000
DIN 276-18: 573
Leistungsbereiche: 004

**004.01.450 Taxus baccata, 4xv, mDb, H=100cm**
Menge: 0,000 St; EP: 0,000
DIN 276-18: 573
Leistungsbereiche: 004

**004.01.460 Taxus baccata, 5xv, mDb, H=150cm**
Menge: 0,000 St; EP: 0,000
DIN 276-18: 573
Leistungsbereiche: 004

*Hinweis: STRÄUCHER*

**004.01.470 Ligustrum vulgare, Str, 2xv, mB, H=80-100cm**
Menge: 0,000 St; EP: 0,000
DIN 276-18: 573
Leistungsbereiche: 004

**004.01.480 Spiraea arguta, Str, v, oB, 4Tr, H=60-100cm**
Menge: 0,000 St; EP: 0,000
DIN 276-18: 573
Leistungsbereiche: 004

**004.01.490 Viburnum davidii, Str, 2xv, mB, H=30-40cm**
Menge: 0,000 St; EP: 0,000
DIN 276-18: 573
Leistungsbereiche: 004

*Hinweis: KLETTERPFLANZEN*

**004.01.500 Clematis montana "Rubens"**
Menge: 0,000 St; EP: 0,000
DIN 276-18: 573
Leistungsbereiche: 004

**004.01.510 Parthenocissus quinquefolia**
Menge: 0,000 St; EP: 0,000
DIN 276-18: 573
Leistungsbereiche: 004

*Hinweis: STAUDEN, GRÄSER, FARNE*

**004.01.520 Aruncus dioicus**
Menge: 0,000 St; EP: 0,000
DIN 276-18: 573
Leistungsbereiche: 004

**004.01.530 Bergenia-Hybride "Herbstblüte"**
Menge: 0,000 St; EP: 0,000
DIN 276-18: 573
Leistungsbereiche: 004

**004.01.540 Brunnera macrophylla**
Menge: 0,000 St; EP: 0,000
DIN 276-18: 573
Leistungsbereiche: 004

**004.01.550 Carex conica "Snowline"**
Menge: 0,000 St; EP: 0,000
DIN 276-18: 573
Leistungsbereiche: 004

**004.01.560 Carex morrowii "Variegata"**
Menge: 0,000 St; EP: 0,000
DIN 276-18: 573
Leistungsbereiche: 004

**004.01.570 Carex pendula**
Menge: 0,000 St; EP: 0,000
DIN 276-18: 573
Leistungsbereiche: 004

**004.01.580 Carex sylvatica**
Menge: 0,000 St; EP: 0,000
DIN 276-18: 573
Leistungsbereiche: 004

**004.01.590 Cimicifuga acerina "Compacta"**
Menge: 0,000 St; EP: 0,000
DIN 276-18: 573
Leistungsbereiche: 004

**004.01.600 Cimicifuga racemosa var. cordifolia**
Menge: 0,000 St; EP: 0,000
DIN 276-18: 573
Leistungsbereiche: 004

**004.01.610 Dicentra eximia**
Menge: 0,000 St; EP: 0,000
DIN 276-18: 573
Leistungsbereiche: 004

**004.01.620 Epimedium versicolor "Sulphureum"**
Menge: 0,000 St; EP: 0,000
DIN 276-18: 573
Leistungsbereiche: 004

**004.01.630 Geranium endressii**
Menge: 0,000 St; EP: 0,000
DIN 276-18: 573
Leistungsbereiche: 004

**004.01.640 Hedera helix, Con, 3Tr, H=30-40cm**
Menge: 0,000 St; EP: 0,000
DIN 276-18: 573
Leistungsbereiche: 004

**004.01.650 Helleborus-Orientalis-Hybriden**
Menge: 0,000 St; EP: 0,000
DIN 276-18: 573
Leistungsbereiche: 004

**004.01.660 Hosta ventricosa**
Menge: 0,000 St; EP: 0,000
DIN 276-18: 573
Leistungsbereiche: 004

**004.01.670 Hypericum androsaemum**
Menge: 0,000 St; EP: 0,000
DIN 276-18: 573
Leistungsbereiche: 004

**004.01.680 Matteuccia struthiopteris**
Menge: 0,000 St; EP: 0,000
DIN 276-18: 573
Leistungsbereiche: 004

**004.01.690 Miscanthus sinensis "Kleine Fontäne"**
Menge: 0,000 St; EP: 0,000
DIN 276-18: 573
Leistungsbereiche: 004

**004.01.700 Omphalodes verna**
Menge: 0,000 St; EP: 0,000
DIN 276-18: 573
Leistungsbereiche: 004

**004.01.710 Phyllitis scolopendrium**
Menge: 0,000 St; EP: 0,000
DIN 276-18: 573
Leistungsbereiche: 004

**004.01.720 Polystichum aculeatum**
Menge: 0,000 St; EP: 0,000
DIN 276-18: 573
Leistungsbereiche: 004

**004.01.730 Vinca minor**
Menge: 0,000 St; EP: 0,000
DIN 276-18: 573
Leistungsbereiche: 004

**004.01.740 Waldsteinia ternata**
Menge: 0,000 St; EP: 0,000
DIN 276-18: 573
Leistungsbereiche: 004

*Hinweis: ROSEN*

**004.01.750 Rosa "White Roadrunner"**
Menge: 0,000 St; EP: 0,000
DIN 276-18: 573
Leistungsbereiche: 004

**004.01.760 Rosa "Pink Roadrunner"**
Menge: 0,000 St; EP: 0,000
DIN 276-18: 573
Leistungsbereiche: 004

*Hinweis: BLUMENZWIEBELN*

**004.01.770 Anemone nemorosa**
Menge: 0,000 St; EP: 0,000
DIN 276-18: 573
Leistungsbereiche: 004

**004.01.780 Eranthis hyemalis**
Menge: 0,000 St; EP: 0,000
DIN 276-18: 573
Leistungsbereiche: 004

**004.01.790 Galanthus nivalis**
Menge: 0,000 St; EP: 0,000
DIN 276-18: 573
Leistungsbereiche: 004

**004.01.800 Hyacinthoides non-scripta**
Menge: 0,000 St; EP: 0,000
DIN 276-18: 573
Leistungsbereiche: 004

**004.01.810 Narcissus poeticus**
Menge: 0,000 St; EP: 0,000
DIN 276-18: 573
Leistungsbereiche: 004

**004.01.820 Tulipa turkestanica**
Menge: 0,000 St; EP: 0,000
DIN 276-18: 573
Leistungsbereiche: 004

### KGR 006 Spezialtiefbauarbeiten

#### 006.01 Trägerbohlwand-Verbau

*Hinweis: ARBEITSVORBEREITUNG*

*Hinweis: Ausführungsbeschreibung Berliner Verbau*

**006.01.10 Baustelleneinrichtung Trägerbohlwand**
Menge: 0,000 psch; EP: 0,000
DIN 276-18: 312
Leistungsbereiche: 006

**006.01.20 Baustraße für Einbringegerät**
Menge: 0,000 m2; EP: 0,000
DIN 276-18: 312
Leistungsbereiche: 006

**006.01.30 Arbeitsplanum für Einbringegerät**
Menge: 0,000 m2; EP: 0,000
DIN 276-18: 312
Leistungsbereiche: 006

**006.01.40 Rückbau Baustraße / Arbeitsebene**
Menge: 0,000 m2; EP: 0,000
DIN 276-18: 312
Leistungsbereiche: 006

**006.01.50 statische Berechnung Trägerbohlwand**
Menge: 0,000 psch; EP: 0,000
DIN 276-18: 312
Leistungsbereiche: 006

*Hinweis: TRÄGERBOHLWANDVERBAU, MATERIAL VERBLEIBEND*

**006.01.60 TBW-Verbau, frei krg., Träger gerammt, WH <1,50m, verbleibend**
Menge: 0,000 m2; EP: 0,000
DIN 276-18: 312
Leistungsbereiche: 006

**006.01.70 TBW-Verbau, frei krg., Träger gerammt, WH <3,00m, verbleibend**
Menge: 0,000 m2; EP: 0,000
DIN 276-18: 312
Leistungsbereiche: 006

**006.01.80 TBW-Verbau, frei krg., Träger gerüttelt, WH <1,50m, verbleibend**
Menge: 0,000 m2; EP: 0,000
DIN 276-18: 312
Leistungsbereiche: 006

**006.01.90 TBW-Verbau, frei krg., Träger gerüttelt, WH <3,00m, verbleibend**
Menge: 0,000 m2; EP: 0,000
DIN 276-18: 312
Leistungsbereiche: 006

**006.01.100 TBW-Verbau, frei krg., Träger gepresst, WH <1,50m, verbleibend**
Menge: 0,000 m2; EP: 0,000
DIN 276-18: 312
Leistungsbereiche: 006

**006.01.110 TBW-Verbau, frei krg., Träger gepresst, WH <3,00m, verbleibend**
Menge: 0,000 m2; EP: 0,000
DIN 276-18: 312
Leistungsbereiche: 006

**006.01.120 TBW-Verbau, frei krg., Träger eingestellt, WH <1,50m, verbleibend**
Menge: 0,000 m2; EP: 0,000
DIN 276-18: 312
Leistungsbereiche: 006

**006.01.130 TBW-Verbau, frei krg., Träger eingestellt, WH <3,00m, verbleibend**
Menge: 0,000 m2; EP: 0,000
DIN 276-18: 312
Leistungsbereiche: 006

**006.01.140 Träger abbrennen, T=1,00m**
Menge: 0,000 St; EP: 0,000
DIN 276-18: 312
Leistungsbereiche: 006

**006.01.150 Träger abbrennen, T=2,00m**
Menge: 0,000 St; EP: 0,000
DIN 276-18: 312
Leistungsbereiche: 006

*Hinweis: TRÄGERBOHLWANDVERBAU, MATERIAL RÜCKBAU*

**006.01.160 TBW-Verbau, frei krg.,Träger gerammt, WH <1,50m, Rückbau**
Menge: 0,000 m2; EP: 0,000
DIN 276-18: 312
Leistungsbereiche: 006

**006.01.170 TBW-Verbau, frei krg., Träger gerammt, WH <3,00m, Rückbau**
Menge: 0,000 m2; EP: 0,000
DIN 276-18: 312
Leistungsbereiche: 006

**006.01.180 TBW-Verbau, frei krg., Träger gerüttelt, WH <1,50m, Rückbau**
Menge: 0,000 m2; EP: 0,000
DIN 276-18: 312
Leistungsbereiche: 006

**006.01.190 TBW-Verbau, frei krg., Träger gerüttelt, WH <3,00m, Rückbau**
Menge: 0,000 m2; EP: 0,000
DIN 276-18: 312
Leistungsbereiche: 006

**006.01.200 TBW-Verbau, frei krg., Träger gepresst, WH <1,50m, Rückbau**
Menge: 0,000 m2; EP: 0,000
DIN 276-18: 312
Leistungsbereiche: 006

**006.01.210 TBW-Verbau, frei krg., Träger gepresst, WH <3,00m, Rückbau**
Menge: 0,000 m2; EP: 0,000
DIN 276-18: 312
Leistungsbereiche: 006

**006.01.220 TBW-Verbau, frei krg., Träger eingestellt, WH <1,50m, Rückbau**
Menge: 0,000 m2; EP: 0,000
DIN 276-18: 312
Leistungsbereiche: 006

**006.01.230 TBW-Verbau, frei krg., Träger eingestellt, WH <3,00m, Rückbau**
Menge: 0,000 m2; EP: 0,000
DIN 276-18: 312
Leistungsbereiche: 006

*Hinweis: VORHALTUNG, EINBAUTEILE, SONSTIGES*

**006.01.240 TBW-Verbau, Vorhaltung**
Menge: 0,000 m2Wo; EP: 0,000
DIN 276-18: 312
Leistungsbereiche: 006

**006.01.250 Gurtkonstruktion, Trägerbohlwand**
Menge: 0,000 t; EP: 0,000
DIN 276-18: 312
Leistungsbereiche: 006

**006.01.260 Gurtkonstruktion, Vorhaltung**
Menge: 0,000 tWo; EP: 0,000
DIN 276-18: 312
Leistungsbereiche: 006

**006.01.270 Aussteifungskonstruktion Trägerbohlwand**
Menge: 0,000 t; EP: 0,000
DIN 276-18: 312
Leistungsbereiche: 006

**006.01.280 Aussteiffungskonstruktion, Vorhaltung**
Menge: 0,000 tWo; EP: 0,000
DIN 276-18: 312
Leistungsbereiche: 006

**006.01.290 Erschwernis Durchbohren Hindernisse, D=<500mm**
Menge: 0,000 m; EP: 0,000
DIN 276-18: 312
Leistungsbereiche: 006

#### 006.02 Spundwandverbau

*Hinweis: ARBEITSVORBEREITUNG*

*Hinweis: Ausführungsbeschreibung Spundwandverbau*

**006.02.10 Baustelleneinrichtung Spundbohlen**
Menge: 0,000 psch; EP: 0,000
DIN 276-18: 312
Leistungsbereiche: 006

**006.02.20 Baustraße für Einbringegerät**
Menge: 0,000 m2; EP: 0,000
DIN 276-18: 312
Leistungsbereiche: 006

**006.02.30 Arbeitsplanum für Einbringegerät**
Menge: 0,000 m2; EP: 0,000
DIN 276-18: 312
Leistungsbereiche: 006

**006.02.40 Rückbau Baustraße/Arbeitsebene**
Menge: 0,000 m2; EP: 0,000
DIN 276-18: 312
Leistungsbereiche: 006

**006.02.50 statische Berechnung Spundbohlenwand**
Menge: 0,000 psch; EP: 0,000
DIN 276-18: 312
Leistungsbereiche: 006

**006.02.60 Probe-Einbringung Spundbohlen**
Menge: 0,000 psch; EP: 0,000
DIN 276-18: 312
Leistungsbereiche: 006

*Hinweis: SPUNDBOHLENVERBAU - SPUNDWANDVERBAU*

**006.02.70 Spundbohlenverbau, frei krg., Bohlen gerammt**
Menge: 0,000 m2; EP: 0,000
DIN 276-18: 312
Leistungsbereiche: 006

**006.02.80 Spundbohlenverbau, frei krg., Bohlen gerüttelt**
Menge: 0,000 m2; EP: 0,000
DIN 276-18: 312
Leistungsbereiche: 006

**006.02.90 Spundbohlenverbau, frei krg., Bohlen gepresst**
Menge: 0,000 m2; EP: 0,000
DIN 276-18: 312
Leistungsbereiche: 006

**006.02.100 Richtungswechsel Spundwand**
Menge: 0,000 St; EP: 0,000
DIN 276-18: 312
Leistungsbereiche: 006

**006.02.110 Öffnung in Spundwand für Ankerdurchführung**
Menge: 0,000 St; EP: 0,000
DIN 276-18: 312
Leistungsbereiche: 006
Zeitansatz: 1,91

**006.02.120 Spundwandbohle nach Maß**
Menge: 0,000 m; EP: 0,000
DIN 276-18: 312
Leistungsbereiche: 006

**006.02.130 Stahlspundwand ziehen**
Menge: 0,000 m2; EP: 0,000
DIN 276-18: 312
Leistungsbereiche: 006

**006.02.140 verlängerte Vorhaltung Spundwand**
Menge: 0,000 m2Wo; EP: 0,000
DIN 276-18: 312
Leistungsbereiche: 006

**006.02.150 Abtrennen der Spundwand**
Menge: 0,000 m; EP: 0,000
DIN 276-18: 312
Leistungsbereiche: 006

**006.02.160 Zulage im Boden belassene Stahlspundbohlen**
Menge: 0,000 m2; EP: 0,000
DIN 276-18: 312
Leistungsbereiche: 006

**006.02.170 Ausbetonieren Spundwand**
Menge: 0,000 m2; EP: 0,000
DIN 276-18: 312
Leistungsbereiche: 006

**006.02.180 Gurtkonstruktion, Spundwände**
Menge: 0,000 t; EP: 0,000
DIN 276-18: 312
Leistungsbereiche: 006

**006.02.190 Gurtkonstruktion, Vorhaltung**
Menge: 0,000 tWo; EP: 0,000
DIN 276-18: 312
Leistungsbereiche: 006

**006.02.200 Aussteifungskonstruktion Spundwand**
Menge: 0,000 t; EP: 0,000
DIN 276-18: 312
Leistungsbereiche: 006

**006.02.210 Aussteiffungskonstruktion, Vorhaltung**
Menge: 0,000 tWo; EP: 0,000
DIN 276-18: 312
Leistungsbereiche: 006

#### 006.03 Bohrpfähle

*Hinweis: ARBEITSVORBEREITUNG*

*Hinweis: VORLEISTUNGEN*

**006.03.10 Statische Berechnung Bohrpfähle**
Menge: 0,000 psch; EP: 0,000
DIN 276-18: 323
Leistungsbereiche: 006

**006.03.20 Baustelleneinrichtung Bohrpfähle**
Menge: 0,000 psch; EP: 0,000
DIN 276-18: 323
Leistungsbereiche: 006

**006.03.30 Baustraße für Drehbohrgerät**
Menge: 0,000 m2; EP: 0,000
DIN 276-18: 323
Leistungsbereiche: 006

**006.03.40 Arbeitsplanum für Drehbohrgerät**
Menge: 0,000 m2; EP: 0,000
DIN 276-18: 323
Leistungsbereiche: 006

**006.03.50 Rückbau Baustraße/Arbeitsplanunm**
Menge: 0,000 m2; EP: 0,000
DIN 276-18: 323
Leistungsbereiche: 006

**006.03.60 Einmessung der Bohrpunkte**
Menge: 0,000 psch; EP: 0,000
DIN 276-18: 323
Leistungsbereiche: 006

**006.03.70 Einmessung der Bohrpfähle**
Menge: 0,000 psch; EP: 0,000
DIN 276-18: 323
Leistungsbereiche: 006

**006.03.80 Leerbohrung, Bohrpfähle, Ø500mm**
Menge: 0,000 m; EP: 0,000
DIN 276-18: 323
Leistungsbereiche: 006

**006.03.90 Leerbohrung, Bohrpfähle, Ø600mm**
Menge: 0,000 m; EP: 0,000
DIN 276-18: 323
Leistungsbereiche: 006

**006.03.100 Leerbohrung, Bohrpfähle, Ø800mm**
Menge: 0,000 m; EP: 0,000
DIN 276-18: 323
Leistungsbereiche: 006

**006.03.110 Leerbohrung, Bohrpfähle, Ø1000mm**
Menge: 0,000 m; EP: 0,000
DIN 276-18: 323
Leistungsbereiche: 006

**006.03.120 Leerbohrung, Bohrpfähle, Ø1200mm**
Menge: 0,000 m; EP: 0,000
DIN 276-18: 323
Leistungsbereiche: 006

**006.03.130 Durchbohren Hindernisse, Mauerwerk, Ø500mm**
Menge: 0,000 m; EP: 0,000
DIN 276-18: 323
Leistungsbereiche: 006

**006.03.140 Durchbohren Hindernisse, Mauerwerk, Ø600mm**
Menge: 0,000 m; EP: 0,000
DIN 276-18: 323
Leistungsbereiche: 006

**006.03.150 Durchbohren Hindernisse, Mauerwerk, Ø800mm**
Menge: 0,000 m; EP: 0,000
DIN 276-18: 323
Leistungsbereiche: 006

**006.03.160 Durchbohren Hindernisse, Mauerwerk, Ø1000mm**
Menge: 0,000 m; EP: 0,000
DIN 276-18: 323
Leistungsbereiche: 006

**006.03.170 Durchbohren Hindernisse, Mauerwerk, Ø1200mm**
Menge: 0,000 m; EP: 0,000
DIN 276-18: 323
Leistungsbereiche: 006

**006.03.180 Durchbohren Hindernisse, Stb., Ø500mm**
Menge: 0,000 m; EP: 0,000
DIN 276-18: 323
Leistungsbereiche: 006

**006.03.190 Durchbohren Hindernisse, Stb., Ø600mm**
Menge: 0,000 m; EP: 0,000
DIN 276-18: 323
Leistungsbereiche: 006

**006.03.200 Durchbohren Hindernisse, Stb., Ø800mm**
Menge: 0,000 m; EP: 0,000
DIN 276-18: 323
Leistungsbereiche: 006

**006.03.210 Durchbohren Hindernisse, Stb., Ø1000mm**
Menge: 0,000 m; EP: 0,000
DIN 276-18: 323
Leistungsbereiche: 006

**006.03.220 Durchbohren Hindernisse, Stb., Ø1200mm**
Menge: 0,000 m; EP: 0,000
DIN 276-18: 323
Leistungsbereiche: 006

**006.03.230 Bohrschablone überschnittene Bohrpfahlwand, Ø800mm**
Menge: 0,000 m; EP: 0,000
DIN 276-18: 312
Leistungsbereiche: 006

**006.03.240 Bohrschablone überschnittene Bohrpfahlwand, Ø1000mm**
Menge: 0,000 m; EP: 0,000
DIN 276-18: 312
Leistungsbereiche: 006

**006.03.250 Bohrschablone überschnittene Bohrpfahlwand, Ø1200mm**
Menge: 0,000 m; EP: 0,000
DIN 276-18: 312
Leistungsbereiche: 006

**006.03.260 Bohrschablone tangierende Bohrpfahlwand, Ø800mm**
Menge: 0,000 m; EP: 0,000
DIN 276-18: 312
Leistungsbereiche: 006

**006.03.270 Bohrschablone tangierende Bohrpfahlwand, Ø1000mm**
Menge: 0,000 m; EP: 0,000
DIN 276-18: 312
Leistungsbereiche: 006

**006.03.280 Bohrschablone tangierende Bohrpfahlwand, Ø1200mm**
Menge: 0,000 m; EP: 0,000
DIN 276-18: 312
Leistungsbereiche: 006

*Hinweis: EINZELBOHRPFÄHLE*

**006.03.290 Ortbeton-Bohrpfahl, C30/37, Ø500mm**
Menge: 0,000 m; EP: 0,000
DIN 276-18: 323
Leistungsbereiche: 006

**006.03.300 Ortbeton-Bohrpfahl, C30/37, Ø600mm**
Menge: 0,000 m; EP: 0,000
DIN 276-18: 323
Leistungsbereiche: 006

**006.03.310 Ortbeton-Bohrpfahl, C30/37, Ø800mm**
Menge: 0,000 m; EP: 0,000
DIN 276-18: 323
Leistungsbereiche: 006

**006.03.320 Ortbeton-Bohrpfahl, C30/37, Ø1000mm**
Menge: 0,000 m; EP: 0,000
DIN 276-18: 323
Leistungsbereiche: 006

**006.03.330 Ortbeton-Bohrpfahl, C30/37, Ø1200mm**
Menge: 0,000 m; EP: 0,000
DIN 276-18: 323
Leistungsbereiche: 006

**006.03.340 Ortbeton-Verdrängungsbohrpfahl, C30/37, Ø510mm**
Menge: 0,000 m; EP: 0,000
DIN 276-18: 323
Leistungsbereiche: 006

**006.03.350 Ortbeton-Verdrängungsbohrpfahl, C30/37, Ø610mm**
Menge: 0,000 m; EP: 0,000
DIN 276-18: 323
Leistungsbereiche: 006

*Hinweis: BOHRPFAHLWÄNDE*

**006.03.360 Überschnittene Bohrpfahlwand, C30/37, Ø800mm**
Menge: 0,000 m2; EP: 0,000
DIN 276-18: 312
Leistungsbereiche: 006

**006.03.370 Überschnittene Bohrpfahlwand, C30/37, Ø1000mm**
Menge: 0,000 m2; EP: 0,000
DIN 276-18: 312
Leistungsbereiche: 006

**006.03.380 Überschnittene Bohrpfahlwand, C30/37, Ø1200mm**
Menge: 0,000 m2; EP: 0,000
DIN 276-18: 312
Leistungsbereiche: 006

**006.03.390 Tangierende Bohrpfahlwand, C30/37, Ø800mm**
Menge: 0,000 m2; EP: 0,000
DIN 276-18: 312
Leistungsbereiche: 006

**006.03.400 Tangierende Bohrpfahlwand, C30/37, Ø1.000m**
Menge: 0,000 m2; EP: 0,000
DIN 276-18: 312
Leistungsbereiche: 006

**006.03.410 Tangierende Bohrpfahlwand, C30/37, Ø1200mm**
Menge: 0,000 m2; EP: 0,000
DIN 276-18: 312
Leistungsbereiche: 006

**006.03.420 Gurtkonstruktion, Bohrpfahlwände**
Menge: 0,000 t; EP: 0,000
DIN 276-18: 312
Leistungsbereiche: 006

**006.03.430 Gurtkonstruktion, Vorhaltung**
Menge: 0,000 tWo; EP: 0,000
DIN 276-18: 312
Leistungsbereiche: 006

**006.03.440 Aussteifungskonstruktion Bohrpfahlwand**
Menge: 0,000 t; EP: 0,000
DIN 276-18: 312
Leistungsbereiche: 006

**006.03.450 Aussteiffungskonstruktion, Vorhaltung**
Menge: 0,000 tWo; EP: 0,000
DIN 276-18: 312
Leistungsbereiche: 006

**006.03.460 Öffnung in Bohrpfahlwand für Ankerdurchführung**
Menge: 0,000 St; EP: 0,000
DIN 276-18: 312
Leistungsbereiche: 006
Zeitansatz: 1,91

**006.03.470 Egalisierung Bohrpfahlwand Spritzbeton**
Menge: 0,000 m2; EP: 0,000
DIN 276-18: 312
Leistungsbereiche: 006

*Hinweis: ZULAGEN, BEWEHRUNG*

**006.03.480 Zulage Pfahlbetongüte C35/45**
Menge: 0,000 m3; EP: 0,000
DIN 276-18: 323
Leistungsbereiche: 006

**006.03.490 Pfahlbewehrung**
Menge: 0,000 t; EP: 0,000
DIN 276-18: 323
Leistungsbereiche: 006

**006.03.500 Zulage örtlicher Bewehrungskorb, Ø500mm**
Menge: 0,000 St; EP: 0,000
DIN 276-18: 323
Leistungsbereiche: 006

**006.03.510 Zulage örtlicher Bewehrungskorb, Ø600mm**
Menge: 0,000 St; EP: 0,000
DIN 276-18: 323
Leistungsbereiche: 006

**006.03.520 Zulage örtlicher Bewehrungskorb, Ø800mm**
Menge: 0,000 St; EP: 0,000
DIN 276-18: 323
Leistungsbereiche: 006

**006.03.530 Zulage örtlicher Bewehrungskorb, Ø1000mm**
Menge: 0,000 St; EP: 0,000
DIN 276-18: 323
Leistungsbereiche: 006

**006.03.540 Zulage örtlicher Bewehrungskorb, Ø1200mm**
Menge: 0,000 St; EP: 0,000
DIN 276-18: 323
Leistungsbereiche: 006

**006.03.550 Steckträger in Bohrpfahlwand**
Menge: 0,000 t; EP: 0,000
DIN 276-18: 323
Leistungsbereiche: 006

*Hinweis: PROBEN UND UNTERSUCHUNGEN*

**006.03.560 statische Probebelastung**
Menge: 0,000 psch; EP: 0,000
DIN 276-18: 323
Leistungsbereiche: 006

**006.03.570 dynamische Integritätsprüfung Bohrpfähle**
Menge: 0,000 St; EP: 0,000
DIN 276-18: 323
Leistungsbereiche: 006

**006.03.580 Stillstandszeit Bohrgerät, Ø =800mm**
Menge: 0,000 h; EP: 0,000
DIN 276-18: 323
Leistungsbereiche: 006

**006.03.590 Stillstandszeit Bohrgerät, Ø =1200mm**
Menge: 0,000 h; EP: 0,000
DIN 276-18: 323
Leistungsbereiche: 006

#### 006.04 Mikropfähle

*Hinweis: VORLEISTUNGEN*

**006.04.10 statische Berechnung Kleinbohrpfähle**
Menge: 0,000 psch; EP: 0,000
DIN 276-18: 323
Leistungsbereiche: 006

**006.04.20 Baustelleneinrichtung Kleinbohrpfähle**
Menge: 0,000 psch; EP: 0,000
DIN 276-18: 323
Leistungsbereiche: 006

**006.04.30 Baustraße für Drehbohrgerät**
Menge: 0,000 m2; EP: 0,000
DIN 276-18: 323
Leistungsbereiche: 006

**006.04.40 Arbeitsplanum für Drehbohrgerät**
Menge: 0,000 m2; EP: 0,000
DIN 276-18: 323
Leistungsbereiche: 006

**006.04.50 Rückbau Arbeitsplanunm**
Menge: 0,000 m2; EP: 0,000
DIN 276-18: 323
Leistungsbereiche: 006

**006.04.60 technische Bearbeitung**
Menge: 0,000 psch; EP: 0,000
DIN 276-18: 323
Leistungsbereiche: 006

*Hinweis: MIKROPFÄHLE*

**006.04.70 GEWI-Verpresspfahl, Ø<300mm**
Menge: 0,000 m; EP: 0,000
DIN 276-18: 323
Leistungsbereiche: 006

**006.04.80 Rohrverpresspfahl, Ø<300mm**
Menge: 0,000 m; EP: 0,000
DIN 276-18: 323
Leistungsbereiche: 006

**006.04.90 dynamische Integritätsprüfung Mikrobohrpfähle**
Menge: 0,000 St; EP: 0,000
DIN 276-18: 323
Leistungsbereiche: 006

#### 006.05 Schlitzwände

*Hinweis: ARBEITSVORBEREITUNG*

*Hinweis: VORLEISTUNGEN*

**006.05.10 Statische Berechnung Schlitzwand**
Menge: 0,000 psch; EP: 0,000
DIN 276-18: 312
Leistungsbereiche: 006

**006.05.20 Baustelleneinrichtung Schlitzwände**
Menge: 0,000 psch; EP: 0,000
DIN 276-18: 312
Leistungsbereiche: 006

**006.05.30 Baustraße für Schlitzwandbagger**
Menge: 0,000 m2; EP: 0,000
DIN 276-18: 312
Leistungsbereiche: 006

**006.05.40 Arbeitsplanum für Schlitzwandgreifer**
Menge: 0,000 m2; EP: 0,000
DIN 276-18: 312
Leistungsbereiche: 006

**006.05.50 Rückbau Arbeitsplanunm**
Menge: 0,000 m2; EP: 0,000
DIN 276-18: 312
Leistungsbereiche: 006

**006.05.60 Einmessung der Schlitzwände**
Menge: 0,000 psch; EP: 0,000
DIN 276-18: 312
Leistungsbereiche: 006

**006.05.70 Leerschlitz, Schlitzwand, D=80cm**
Menge: 0,000 m2; EP: 0,000
DIN 276-18: 312
Leistungsbereiche: 006

**006.05.80 Leerschlitz, Schlitzwand, D=100cm**
Menge: 0,000 m2; EP: 0,000
DIN 276-18: 312
Leistungsbereiche: 006

**006.05.90 Leerschlitz, Schlitzwand, D=120cm**
Menge: 0,000 m2; EP: 0,000
DIN 276-18: 312
Leistungsbereiche: 006

**006.05.100 Leitwand Schlitzwand, doppelseitig, H=150cm, B=40cm**
Menge: 0,000 m; EP: 0,000
DIN 276-18: 312
Leistungsbereiche: 006

*Hinweis: SCHLITZWÄNDE*

**006.05.110 Schlitzwand, C30/37, D=80cm**
Menge: 0,000 m2; EP: 0,000
DIN 276-18: 312
Leistungsbereiche: 006

**006.05.120 Schlitzwand, C30/37, D=100cm**
Menge: 0,000 m2; EP: 0,000
DIN 276-18: 312
Leistungsbereiche: 006

**006.05.130 Schlitzwand, C30/37, D=120cm**
Menge: 0,000 m2; EP: 0,000
DIN 276-18: 312
Leistungsbereiche: 006

**006.05.140 Gurtkonstruktion, Schlitzwände**
Menge: 0,000 t; EP: 0,000
DIN 276-18: 312
Leistungsbereiche: 006

**006.05.150 Gurtkonstruktion, Vorhaltung**
Menge: 0,000 tWo; EP: 0,000
DIN 276-18: 312
Leistungsbereiche: 006

**006.05.160 Aussteifungskonstruktion Schlitzwand**
Menge: 0,000 t; EP: 0,000
DIN 276-18: 312
Leistungsbereiche: 006

**006.05.170 Aussteifungskonstruktion, Vorhaltung**
Menge: 0,000 tWo; EP: 0,000
DIN 276-18: 312
Leistungsbereiche: 006

**006.05.180 Öffnung in Schlitzwand für Ankerdurchführung**
Menge: 0,000 St; EP: 0,000
DIN 276-18: 312
Leistungsbereiche: 006
Zeitansatz: 1,91

*Hinweis: ZULAGEN, BEWEHRUNG*

**006.05.190 Schlitzwandbewehrung**
Menge: 0,000 t; EP: 0,000
DIN 276-18: 312
Leistungsbereiche: 006

#### 006.06 Düsenstrahlverfahren (HDI)

*Hinweis: ARBEITSVORBEREITUNG*

*Hinweis: VORLEISTUNGEN*

**006.06.10 statische Berechnung Düsenstrahlverfahren**
Menge: 0,000 psch; EP: 0,000
DIN 276-18: 321
Leistungsbereiche: 006

**006.06.20 Baustelleneinrichtung Düsenstrahlarbeiten**
Menge: 0,000 psch; EP: 0,000
DIN 276-18: 321
Leistungsbereiche: 006

**006.06.30 Probekörper, Düsenstrahlverfahren, Rundsäule < Ø60cm**
Menge: 0,000 St; EP: 0,000
DIN 276-18: 321
Leistungsbereiche: 006

**006.06.40 Einmessung der Bohrpunkte**
Menge: 0,000 psch; EP: 0,000
DIN 276-18: 321
Leistungsbereiche: 006

*Hinweis: DÜSENSTRAHLELEMENTE*

**006.06.50 Bohrung für Düsenstrahlelement, L=<1,00m**
Menge: 0,000 m; EP: 0,000
DIN 276-18: 321
Leistungsbereiche: 006

**006.06.60 Bohrung für Düsenstrahlelement, L=<3,00m**
Menge: 0,000 m; EP: 0,000
DIN 276-18: 321
Leistungsbereiche: 006

**006.06.70 Bohrung für Düsenstrahlelement, L=<5,00m**
Menge: 0,000 m; EP: 0,000
DIN 276-18: 321
Leistungsbereiche: 006

**006.06.80 Bohrung für Düsenstrahlelement, L=<10,00m**
Menge: 0,000 m; EP: 0,000
DIN 276-18: 321
Leistungsbereiche: 006

**006.06.90 Unterfangung, Düsenstrahlverfahren, Rundsäule < Ø600mm**
Menge: 0,000 m; EP: 0,000
DIN 276-18: 321
Leistungsbereiche: 006

**006.06.100 Unterfangung, Düsenstrahlverfahren, Rundsäule < Ø800mm**
Menge: 0,000 m; EP: 0,000
DIN 276-18: 321
Leistungsbereiche: 006

**006.06.110 Unterfangung, Düsenstrahlverfahren, Rundsäule < Ø1.000m**
Menge: 0,000 m; EP: 0,000
DIN 276-18: 321
Leistungsbereiche: 006

**006.06.120 Unterfangung, Düsenstrahlverfahren, Rundsäule < Ø1.200cm**
Menge: 0,000 m; EP: 0,000
DIN 276-18: 321
Leistungsbereiche: 006

**006.06.130 Dichtsohle, Düsenstrahlverfahren, Rundsäulen, t=1,00m**
Menge: 0,000 m2; EP: 0,000
DIN 276-18: 321
Leistungsbereiche: 006

**006.06.140 Dichtwand, Düsenstrahlverfahren, Rundsäulen, H=4,00m**
Menge: 0,000 m; EP: 0,000
DIN 276-18: 321
Leistungsbereiche: 006

#### 006.07 Verpressanker

*Hinweis: ARBEITSVORBEREITUNG*

*Hinweis: VORLEISTUNGEN*

**006.07.10 statische Berechnung Verpressanker**
Menge: 0,000 psch; EP: 0,000
DIN 276-18: 312
Leistungsbereiche: 006

**006.07.20 Baustelleneinrichtung Verpressankerarbeiten**
Menge: 0,000 psch; EP: 0,000
DIN 276-18: 312
Leistungsbereiche: 006

*Hinweis: VERPRESSANKER*

**006.07.30 Verpressanker für Rückverankerung**
Menge: 0,000 m; EP: 0,000
DIN 276-18: 312
Leistungsbereiche: 006

**006.07.40 Ablösegebühr für Anker**
Menge: 0,000 St; EP: 0,000
DIN 276-18: 312
Leistungsbereiche: 006

**006.07.50 Eignungsprüfung Verpressanker**
Menge: 0,000 St; EP: 0,000
DIN 276-18: 312
Leistungsbereiche: 006

**006.07.60 Anker entspannen**
Menge: 0,000 St; EP: 0,000
DIN 276-18: 312
Leistungsbereiche: 006

#### 006.08 Bodenverbesserung

*Hinweis: ARBEITSVORBEREITUNG*

*Hinweis: VORLEISTUNGEN*

**006.08.10 statische Bemessung Tiefenrüttelverfahren**
Menge: 0,000 psch; EP: 0,000
DIN 276-18: 321
Leistungsbereiche: 006

**006.08.20 Baustelleneinrichtung Tiefenrüttelarbeiten**
Menge: 0,000 psch; EP: 0,000
DIN 276-18: 321
Leistungsbereiche: 006

**006.08.30 Baustraße für Tiefenrüttelgeräte**
Menge: 0,000 m2; EP: 0,000
DIN 276-18: 321
Leistungsbereiche: 006

**006.08.40 Arbeitsplanum für Tiefenrüttelgeräte**
Menge: 0,000 m2; EP: 0,000
DIN 276-18: 321
Leistungsbereiche: 006

**006.08.50 Rückbau Arbeitsplanunm**
Menge: 0,000 m2; EP: 0,000
DIN 276-18: 321
Leistungsbereiche: 006

**006.08.60 Einmessung der Ansatzpunkte**
Menge: 0,000 psch; EP: 0,000
DIN 276-18: 321
Leistungsbereiche: 006

**006.08.70 Leerstrecke, Tiefrüttelarbeiten**
Menge: 0,000 m; EP: 0,000
DIN 276-18: 321
Leistungsbereiche: 006

*Hinweis: TIEFENRÜTTELSÄULEN*

**006.08.80 Rütteldruckverdichtung, Bodenverbesserung, T=<10,00m**
Menge: 0,000 m; EP: 0,000
DIN 276-18: 321
Leistungsbereiche: 006

**006.08.90 Rüttelstopfverdichtung, Bodenverbesserung, T=<10,00m, D=60cm**
Menge: 0,000 m; EP: 0,000
DIN 276-18: 321
Leistungsbereiche: 006

#### 006.90 Stundenlohnarbeiten

*Hinweis: Vorbemerkungen Kolonnenstunden*

**006.90.10 Kolonnenstunden für unvorhergesehene Leistungen**
*** Bedarfsposition ohne GB
Menge: 0,000 h; EP: 0,000
DIN 276-18: 329
Leistungsbereiche: 006

**006.90.20 Kolonnenstunden bei Stillstandszeiten**
*** Bedarfsposition ohne GB
Menge: 0,000 h; EP: 0,000
DIN 276-18: 329
Leistungsbereiche: 006

#### 006.99 Kostenberechnungspauschale

**006.99.10 Kostenberechnungspauschale: Spezialtiefbau**
Menge: 0,000 psch; EP: 0,000
DIN 276-18: 329
Leistungsbereiche: 006

### KGR 008 Wasserhaltungsarbeiten

#### 008.01 Offene Wasserhaltung

**008.01.10 technische Planung + wasserrechtlicher Antrag**
Menge: 0,000 psch; EP: 0,000
DIN 276-18: 313
Leistungsbereiche: 008

**008.01.20 Wasserhaltung, offen**
Menge: 0,000 psch; EP: 0,000
DIN 276-18: 313
Leistungsbereiche: 008

**008.01.30 Wasserhaltung, offen, Vorhaltung**
Menge: 0,000 Wo; EP: 0,000
DIN 276-18: 313
Leistungsbereiche: 008

**008.01.40 Zulage redundante, netzunabhängige Ausführung**
Menge: 0,000 psch; EP: 0,000
DIN 276-18: 313
Leistungsbereiche: 008

**008.01.50 offener Pumpensumpf, T=1,00m, Ø1000mm**
Menge: 0,000 St; EP: 0,000
DIN 276-18: 313
Leistungsbereiche: 008

**008.01.60 Sickerleitung, WH offen, DN150**
Menge: 0,000 m; EP: 0,000
DIN 276-18: 313
Leistungsbereiche: 008

**008.01.70 übererdige Abwasserleitungen**
Menge: 0,000 m; EP: 0,000
DIN 276-18: 313
Leistungsbereiche: 008

**008.01.80 Vorhaltung Abwasserleitungen**
Menge: 0,000 mWo; EP: 0,000
DIN 276-18: 313
Leistungsbereiche: 008

#### 008.02 Geschlossene Wasserhaltung

**008.02.10 technische Planung + wasserrechtlicher Antrag**
Menge: 0,000 psch; EP: 0,000
DIN 276-18: 313
Leistungsbereiche: 008

**008.02.20 Wasserhaltung, Schwerkraftbrunnen, Flachbrunnen**
Menge: 0,000 psch; EP: 0,000
DIN 276-18: 313
Leistungsbereiche: 008

**008.02.30 Wasserhaltung, Schwerkraftbrunnen, Tiefbrunnen**
Menge: 0,000 psch; EP: 0,000
DIN 276-18: 313
Leistungsbereiche: 008

**008.02.40 Wasserhaltung, Vakuumbrunnen**
Menge: 0,000 psch; EP: 0,000
DIN 276-18: 313
Leistungsbereiche: 008

**008.02.50 Wasserhaltung, geschlossen, Vorhaltung**
Menge: 0,000 Wo; EP: 0,000
DIN 276-18: 313
Leistungsbereiche: 008

**008.02.60 Vorhaltung Abwasserleitungen**
Menge: 0,000 mWo; EP: 0,000
DIN 276-18: 313
Leistungsbereiche: 008

**008.02.70 übererdige Abwasserleitungen**
Menge: 0,000 m; EP: 0,000
DIN 276-18: 313
Leistungsbereiche: 008

**008.02.80 Zulage redundante, netzunabhängige Ausführung**
Menge: 0,000 psch; EP: 0,000
DIN 276-18: 313
Leistungsbereiche: 008

#### 008.99 Kostenberechnungspauschale

**008.99.10 Kostenberechnungspauschale: Wasserhaltungsarbeiten**
Menge: 0,000 psch; EP: 0,000
DIN 276-18: 319
Leistungsbereiche: 008

### KGR 010 Drän-/Versickerarbeiten

#### 010.01 Dränagearbeiten

**010.01.10 Dränleitung, PVC-U, DN100**
Menge: 0,000 m; EP: 0,000
DIN 276-18: 326
Leistungsbereiche: 010

**010.01.20 Dränleitung, PVC-U, DN125**
Menge: 0,000 m; EP: 0,000
DIN 276-18: 326
Leistungsbereiche: 010

**010.01.30 Dränleitung, PVC-U, DN150**
Menge: 0,000 m; EP: 0,000
DIN 276-18: 326
Leistungsbereiche: 010

**010.01.40 Dränleitung, PVC-U, DN200**
Menge: 0,000 m; EP: 0,000
DIN 276-18: 326
Leistungsbereiche: 010

**010.01.50 Dränleitung, PVC-U, DN250**
Menge: 0,000 m; EP: 0,000
DIN 276-18: 326
Leistungsbereiche: 010

**010.01.60 Drän-Kontrollschacht, PVC, ohne Sandfang, DN300**
Menge: 0,000 St; EP: 0,000
DIN 276-18: 326
Leistungsbereiche: 010

**010.01.70 Drän-Kontrollschacht, PVC, mit Sandfang, DN300**
Menge: 0,000 St; EP: 0,000
DIN 276-18: 326
Leistungsbereiche: 010

**010.01.80 Schachtaufsetzrohr, DN300 aus PVC (U)**
Menge: 0,000 St; EP: 0,000
DIN 276-18: 326
Leistungsbereiche: 010

**010.01.90 T-Stück, PVC-U, DN100**
Menge: 0,000 St; EP: 0,000
DIN 276-18: 326
Leistungsbereiche: 010

**010.01.100 T-Stück, PVC-U, DN125**
Menge: 0,000 St; EP: 0,000
DIN 276-18: 326
Leistungsbereiche: 010

**010.01.110 T-Stück, PVC-U, DN150**
Menge: 0,000 St; EP: 0,000
DIN 276-18: 326
Leistungsbereiche: 010

**010.01.120 T-Stück, PVC-U, DN200**
Menge: 0,000 St; EP: 0,000
DIN 276-18: 326
Leistungsbereiche: 010

**010.01.130 T-Stück, PVC-U, DN250**
Menge: 0,000 St; EP: 0,000
DIN 276-18: 326
Leistungsbereiche: 010

**010.01.140 Abzweig, 45°, PVC-U, DN100**
Menge: 0,000 St; EP: 0,000
DIN 276-18: 326
Leistungsbereiche: 010

**010.01.150 Abzweig, 45°, PVC-U, DN125**
Menge: 0,000 St; EP: 0,000
DIN 276-18: 326
Leistungsbereiche: 010

**010.01.160 Abzweig, 45°, PVC-U, DN150**
Menge: 0,000 St; EP: 0,000
DIN 276-18: 326
Leistungsbereiche: 010

**010.01.170 Abzweig, 45°, PVC-U, DN200**
Menge: 0,000 St; EP: 0,000
DIN 276-18: 326
Leistungsbereiche: 010

**010.01.180 Abzweig, 45°, PVC-U, DN250**
Menge: 0,000 St; EP: 0,000
DIN 276-18: 326
Leistungsbereiche: 010

**010.01.190 Reduktionsmuffe, PVC-U, DN125/DN100**
Menge: 0,000 St; EP: 0,000
DIN 276-18: 326
Leistungsbereiche: 010

**010.01.200 Reduktionsmuffe, PVC-U, DN150/DN125**
Menge: 0,000 St; EP: 0,000
DIN 276-18: 326
Leistungsbereiche: 010

**010.01.210 Reduktionsmuffe, PVC-U, DN200/DN150**
Menge: 0,000 St; EP: 0,000
DIN 276-18: 326
Leistungsbereiche: 010

**010.01.220 Reduktionsmuffe, PVC-U, DN250/DN200**
Menge: 0,000 St; EP: 0,000
DIN 276-18: 326
Leistungsbereiche: 010

**010.01.230 Reduktionsmuffe, PVC-U, DN300/DN250**
Menge: 0,000 St; EP: 0,000
DIN 276-18: 326
Leistungsbereiche: 010

**010.01.240 Übergabeschacht, DN1000, Konus, DN600**
Menge: 0,000 St; EP: 0,000
DIN 276-18: 326
Leistungsbereiche: 010

**010.01.250 Schachtring Beton d=1000mm, H=250mm**
Menge: 0,000 St; EP: 0,000
DIN 276-18: 326
Leistungsbereiche: 010

**010.01.260 Schachtring Beton d=1000mm, H=500mm**
Menge: 0,000 St; EP: 0,000
DIN 276-18: 326
Leistungsbereiche: 010

**010.01.270 Schachtring Beton d=1000mm, H=1000mm**
Menge: 0,000 St; EP: 0,000
DIN 276-18: 326
Leistungsbereiche: 010

#### 010.99 Kostenberechnungspauschale

**010.99.10 Kostenberechnungspauschale: Dränarbeiten**
Menge: 0,000 psch; EP: 0,000
DIN 276-18: 326
Leistungsbereiche: 010

### KGR 018 Abdichtungsarbeiten

#### 018.01 Vorbereitende Arbeiten

**018.01.10 Untergrund reinigen, grobe Verschmutzung**
Menge: 0,000 m2; EP: 0,000
DIN 276-18: 335
Leistungsbereiche: 018

#### 018.02 DIN 18532 - Verkehrsflächen

*Hinweis: ABDICHTUNGEN*

**018.02.10 Bitu.-Abdichtung 1a, unter Nutzschicht, frei bewittert**
Menge: 0,000 m2; EP: 0,000
DIN 276-18: 363
Leistungsbereiche: 018

**018.02.20 FLK-Abdichtung 1a, unter Nutzschicht, frei bewittert**
Menge: 0,000 m2; EP: 0,000
DIN 276-18: 363
Leistungsbereiche: 018

**018.02.30 Bitu.-Abdichtung 1b, direkt genutzt, Zwischendecks, PKW, Leicht-LKW**
Menge: 0,000 m2; EP: 0,000
DIN 276-18: 353
Leistungsbereiche: 018

**018.02.40 FLK-Abdichtung 1b, direkt genutzt, Zwischendecks, PKW, Leicht-LKW**
Menge: 0,000 m2; EP: 0,000
DIN 276-18: 353
Leistungsbereiche: 018

**018.02.50 Bitu.-Abdichtung 2a, unter WD (XPS), Parkdächer, PKW**
Menge: 0,000 m2; EP: 0,000
DIN 276-18: 363
Leistungsbereiche: 018

**018.02.60 FLK-Abdichtung 2a, unter WD (XPS), Parkdächer, PKW**
Menge: 0,000 m2; EP: 0,000
DIN 276-18: 363
Leistungsbereiche: 018

**018.02.70 Bitu.-Abdichtung 2b, auf WD (CG), Parkdächer, PKW**
Menge: 0,000 m2; EP: 0,000
DIN 276-18: 363
Leistungsbereiche: 018

*Hinweis: MEHRSTÄRKEN, ZULAGEN*

**018.02.80 Mehrstärke XPS-Wärmedämmung, Bauweise 2a**
Menge: 0,000 m2; EP: 0,000
DIN 276-18: 363
Leistungsbereiche: 018

**018.02.90 Mehrstärke CG-Wärmedämmung, Bauweise 2b**
Menge: 0,000 m2; EP: 0,000
DIN 276-18: 363
Leistungsbereiche: 018

**018.02.100 Zulage Versiegelung anstelle Grundierung**
Menge: 0,000 m2; EP: 0,000
DIN 276-18: 363
Leistungsbereiche: 018

**018.02.110 Trenn-/Gleitlage auf Abdichtung**
Menge: 0,000 m2; EP: 0,000
DIN 276-18: 353
Leistungsbereiche: 018

**018.02.130 Zulage Abdichtung unter Schrammbord**
Menge: 0,000 m2; EP: 0,000
DIN 276-18: 363
Leistungsbereiche: 018

**018.02.140 Abschottung Abdichtung Bauweise 2b**
Menge: 0,000 m2; EP: 0,000
DIN 276-18: 363
Leistungsbereiche: 018

*Hinweis: ANSCHLÜSSE, FUGEN*

**018.02.150 Wandanschluss Bitumenbahn ohne WD. H=<30cm**
Menge: 0,000 m2; EP: 0,000
DIN 276-18: 363
Leistungsbereiche: 018

**018.02.160 Wandanschluss Bitumenbahn mit WD, H=<30cm**
Menge: 0,000 m2; EP: 0,000
DIN 276-18: 363
Leistungsbereiche: 018

**018.02.170 Durchdringungsanschluss FLK ohne WD. H=<30cm**
Menge: 0,000 m2; EP: 0,000
DIN 276-18: 363
Leistungsbereiche: 018

**018.02.180 Bewegungsfuge, Typ I, bitum. Abdichtung**
Menge: 0,000 m; EP: 0,000
DIN 276-18: 363
Leistungsbereiche: 021

**018.02.190 Bewegungsfuge, Typ II, bitum. Abdichtung**
Menge: 0,000 m; EP: 0,000
DIN 276-18: 363
Leistungsbereiche: 021

**018.02.200 Instandhaltungsplan**
Menge: 0,000 psch; EP: 0,000
DIN 276-18: 363
Leistungsbereiche: 018

#### 018.03 DIN 18533 - Erdberührte Bauteile

*Hinweis: EINWIRKUNGSKLASSE W1-E (Bodenfeuchte, Kapillarfeuchte)*

**018.03.10 Abdichtung, Bitumen, R500, W1.1, Bodenfeuchte**
Menge: 0,000 m2; EP: 0,000
DIN 276-18: 335
Leistungsbereiche: 018

**018.03.20 Abdichtung, MDS, W1.1, Bodenfeuchte**
Menge: 0,000 m2; EP: 0,000
DIN 276-18: 335
Leistungsbereiche: 018

**018.03.30 Abdichtung, PMBC, W1.2, nicht drückendes Wasser**
Menge: 0,000 m2; EP: 0,000
DIN 276-18: 335
Leistungsbereiche: 018

**018.03.40 Abdichtung, Bitumen.V13, W1.2, Bodenfeuchte + nicht drückendes Wasser**
Menge: 0,000 m2; EP: 0,000
DIN 276-18: 335
Leistungsbereiche: 018

**018.03.50 Abdichtung, MDS, W1.2, Bodenfeuchte + nicht drückendes Wasser**
Menge: 0,000 m2; EP: 0,000
DIN 276-18: 335
Leistungsbereiche: 018

*Hinweis: EINWIRKUNGSKLASSE W2-E (Drückendes Wasser)*

**018.03.60 Abdichtung, Bitumen, W2.1, mäßige Einwirkung, drück. Wasser, <3,00m**
Menge: 0,000 m2; EP: 0,000
DIN 276-18: 335
Leistungsbereiche: 018

**018.03.70 Abdichtung, PVC, W2.1, mäßige Einwirkung, drück. Wasser, <3,00m**
Menge: 0,000 m2; EP: 0,000
DIN 276-18: 335
Leistungsbereiche: 018

**018.03.80 Abdichtung, Bitumen, W2.2, hohe Einwirkung, drück. Wasser, 3,00-4,00m**
Menge: 0,000 m2; EP: 0,000
DIN 276-18: 335
Leistungsbereiche: 018

**018.03.90 Abdichtung, Bitumen, W2.2, hohe Einwirkung, drück. Wasser, 4,00-9,00m**
Menge: 0,000 m2; EP: 0,000
DIN 276-18: 335
Leistungsbereiche: 018

**018.03.100 Abdichtung, PVC, W2.2, hohe Einwirkung, drück. Wasser, 4,00-9,00m**
Menge: 0,000 m2; EP: 0,000
DIN 276-18: 335
Leistungsbereiche: 018

*Hinweis: EINWIRKUNGSKLASSE W3-E (erdübeschüttete Decken <100mm)*

**018.03.110 Abdichtung, Bitumen, W3, nicht drückendes Wasser**
Menge: 0,000 m2; EP: 0,000
DIN 276-18: 363
Leistungsbereiche: 018

**018.03.120 Abdichtung, PVC, W3, nicht drückendes Wasser**
Menge: 0,000 m2; EP: 0,000
DIN 276-18: 363
Leistungsbereiche: 018

*Hinweis: EINWIRKUNGSKLASSE W4-E (Wandsockel)*

**018.03.130 Abdichtung, Bitumen, W4, Spritzwasser**
Menge: 0,000 m2; EP: 0,000
DIN 276-18: 335
Leistungsbereiche: 018

**018.03.140 Abdichtung, PVC, W4, Spritzwasser**
Menge: 0,000 m2; EP: 0,000
DIN 276-18: 335
Leistungsbereiche: 018

*Hinweis: ANARBEITUNGEN, HOHLKEHLEN*

**018.03.150 Durchdringung, W1.2, Klebeflansch, <300mm**
Menge: 0,000 St; EP: 0,000
DIN 276-18: 335
Leistungsbereiche: 018

**018.03.160 Durchdringung, W2.1, Klebeflansch, <300mm**
Menge: 0,000 St; EP: 0,000
DIN 276-18: 335
Leistungsbereiche: 018

**018.03.170 Durchdringung, W2.2, Lose-/Festflansch, <300mm**
Menge: 0,000 St; EP: 0,000
DIN 276-18: 335
Leistungsbereiche: 018

**018.03.180 Dichtungskehle, PMBC**
Menge: 0,000 m; EP: 0,000
DIN 276-18: 335
Leistungsbereiche: 018

**018.03.190 Hohlkehle, Mörtel + MDS**
Menge: 0,000 m; EP: 0,000
DIN 276-18: 335
Leistungsbereiche: 018

**018.03.200 Hohlkehle, Mörtel + Abdichtungsbahn**
Menge: 0,000 m; EP: 0,000
DIN 276-18: 335
Leistungsbereiche: 018

*Hinweis: SCHUTZSCHICHTEN*

**018.03.210 Gleitschicht Wandabdichtung**
Menge: 0,000 m2; EP: 0,000
DIN 276-18: 335
Leistungsbereiche: 018

**018.03.220 Schutzschicht Noppenbahn Wandabdichtung**
Menge: 0,000 m2; EP: 0,000
DIN 276-18: 335
Leistungsbereiche: 018

**018.03.230 Schutzschicht Dopplelnoppenbahn Wandabdichtung**
Menge: 0,000 m2; EP: 0,000
DIN 276-18: 335
Leistungsbereiche: 018

**018.03.240 Schutzschicht Kombibahn Wandabdichtung**
Menge: 0,000 m2; EP: 0,000
DIN 276-18: 335
Leistungsbereiche: 018

**018.03.250 Schutzschicht Perimeterdämmung Wandabdichtung**
Menge: 0,000 m2; EP: 0,000
DIN 276-18: 335
Leistungsbereiche: 018

#### 018.04 DIN 18534 - Innenraumabdichtungen

*Hinweis: ABDICHTUNGEN AUF ROHBÖDEN*

**018.04.10 Bodenabdichtung Bahn, W2-I, innen**
Menge: 0,000 m2; EP: 0,000
DIN 276-18: 353
Leistungsbereiche: 018

**018.04.20 Bodenabdichtung Bahn, W3-I, innen**
Menge: 0,000 m2; EP: 0,000
DIN 276-18: 353
Leistungsbereiche: 018

**018.04.30 Sockelaufkantung/Wandanschluss Bahnenabdichtung**
Menge: 0,000 m; EP: 0,000
DIN 276-18: 353
Leistungsbereiche: 018

**018.04.40 Innenecke Sockelaufkantung/Wandanschluss Bahnenabdichtung**
Menge: 0,000 St; EP: 0,000
DIN 276-18: 353
Leistungsbereiche: 018

**018.04.50 Gefälle in Türlaibung**
Menge: 0,000 St; EP: 0,000
DIN 276-18: 353
Leistungsbereiche: 018

**018.04.60 Türanschluss Sockelaufkantung/Wandanschluss Bahnenabdichtung**
Menge: 0,000 St; EP: 0,000
DIN 276-18: 353
Leistungsbereiche: 018

**018.04.70 Durchdringung <DN50 Bahnenabdichtung**
Durchdringung
Menge: 0,000 St; EP: 0,000
DIN 276-18: 353
Leistungsbereiche: 018

**018.04.80 Durchdringung <DN125 Bahnenabdichtung**
Durchdringung
Menge: 0,000 St; EP: 0,000
DIN 276-18: 353
Leistungsbereiche: 018

**018.04.90 Rohrkasten <20/20cm auf Rohboden**
Menge: 0,000 St; EP: 0,000
DIN 276-18: 353
Leistungsbereiche: 018

*Hinweis: FLÜSSIGE ABDICHTUNGEN IM VERBUND (AIV-F)*

**018.04.100 Bodenabdichtung flüssig W1-I (AIV-F)**
Menge: 0,000 m2; EP: 0,000
DIN 276-18: 353
Leistungsbereiche: 018

**018.04.110 Wandabdichtung flüssig W1-I (AIV-F)**
Menge: 0,000 m2; EP: 0,000
DIN 276-18: 342
Leistungsbereiche: 018

**018.04.120 Bodenabdichtung flüssig W2-I (AIV-F)**
Menge: 0,000 m2; EP: 0,000
DIN 276-18: 353
Leistungsbereiche: 018

**018.04.130 Wandabdichtung flüssig W2-I (AIV-F)**
Menge: 0,000 m2; EP: 0,000
DIN 276-18: 342
Leistungsbereiche: 018

**018.04.140 Bodenabdichtung flüssig W3-I (AIV-F)**
Menge: 0,000 m2; EP: 0,000
DIN 276-18: 353
Leistungsbereiche: 018

**018.04.150 Wandabdichtung flüssig W3-I (AIV-F)**
Menge: 0,000 m2; EP: 0,000
DIN 276-18: 342
Leistungsbereiche: 018

**018.04.160 Bodenabdichtung flüssig W3-I(AIV-F) chem beansprucht**
Menge: 0,000 m2; EP: 0,000
DIN 276-18: 353
Leistungsbereiche: 018

**018.04.170 Wandabdichtung flüssig W3-I (AIV-F) chem.beansprucht**
Menge: 0,000 m2; EP: 0,000
DIN 276-18: 342
Leistungsbereiche: 018

**018.04.180 Bodenabdichtung flüssig W3-I(AIV-F) Fett-beansprucht**
Menge: 0,000 m2; EP: 0,000
DIN 276-18: 353
Leistungsbereiche: 018

**018.04.190 Wandabdichtung flüssig W3-I (AIV-F) Fett-beansprucht**
Menge: 0,000 m2; EP: 0,000
DIN 276-18: 342
Leistungsbereiche: 018

**018.04.200 Sockelaufkantung/Wandanschluss Flüssigabdichtung**
Menge: 0,000 m; EP: 0,000
DIN 276-18: 353
Leistungsbereiche: 018

**018.04.210 Innenecke Sockelaufkantung/Wandanschluss Flüssigabdichtung**
Menge: 0,000 St; EP: 0,000
DIN 276-18: 353
Leistungsbereiche: 018

**018.04.220 Türanschluss Sockelaufkantung/Wandanschluss Flüssigabdichtung**
Menge: 0,000 St; EP: 0,000
DIN 276-18: 353
Leistungsbereiche: 018

**018.04.230 Gefälle in Türlaibung**
Menge: 0,000 St; EP: 0,000
DIN 276-18: 353
Leistungsbereiche: 018

**018.04.240 Armatur/Wandauslass in Flüssigabdichtung**
Menge: 0,000 St; EP: 0,000
DIN 276-18: 353
Leistungsbereiche: 018

**018.04.250 Durchdringung Einlauf Flüssigabdichtung**
Menge: 0,000 St; EP: 0,000
DIN 276-18: 353
Leistungsbereiche: 018

**018.04.260 Durchdringung Rinne Flüssigabdichtung**
Menge: 0,000 m; EP: 0,000
DIN 276-18: 353
Leistungsbereiche: 018

**018.04.270 Wannendichtungsprofil Flüssigabdichtung**
Menge: 0,000 m; EP: 0,000
DIN 276-18: 353
Leistungsbereiche: 018

**018.04.280 Rohr <DN 50 Flüssigabdichtung**
Rohr
Menge: 0,000 St; EP: 0,000
DIN 276-18: 353
Leistungsbereiche: 018

**018.04.290 Rohr <DN 125 Flüssigabdichtung**
Rohr
Menge: 0,000 St; EP: 0,000
DIN 276-18: 353
Leistungsbereiche: 018

**018.04.300 Rohrkasten <20/20cm auf Unterboden**
Menge: 0,000 m; EP: 0,000
DIN 276-18: 353
Leistungsbereiche: 018

*Hinweis: BAHNENABDICHTUNGEN IM VERBUND (AIV-B)*

**018.04.310 Bodenabdichtung Bahn W1-I (AIV-B)**
Menge: 0,000 m2; EP: 0,000
DIN 276-18: 353
Leistungsbereiche: 018

**018.04.320 Wandabdichtung Bahn W1-I (AIV-B)**
Menge: 0,000 m2; EP: 0,000
DIN 276-18: 342
Leistungsbereiche: 018

**018.04.330 Bodenabdichtung Bahn W2-I (AIV-B)**
Menge: 0,000 m2; EP: 0,000
DIN 276-18: 353
Leistungsbereiche: 018

**018.04.340 Wandabdichtung Bahn W2-I (AIV-B)**
Menge: 0,000 m2; EP: 0,000
DIN 276-18: 342
Leistungsbereiche: 018

**018.04.350 Wandabdichtung Bahn W3-I (AIV-B)**
Menge: 0,000 m2; EP: 0,000
DIN 276-18: 342
Leistungsbereiche: 018

**018.04.360 Sockelaufkantung/Wandanschluss Bahnenabdichtung**
Menge: 0,000 m; EP: 0,000
DIN 276-18: 353
Leistungsbereiche: 018

**018.04.370 Innenecke Sockelaufkantung/Wandanschluss Flüssigabdichtung**
Menge: 0,000 St; EP: 0,000
DIN 276-18: 353
Leistungsbereiche: 018

**018.04.380 Türanschluss Sockelaufkantung/Wandanschluss Flüssigabdichtung**
Menge: 0,000 St; EP: 0,000
DIN 276-18: 353
Leistungsbereiche: 018

**018.04.390 Gefälle in Türlaibung**
Menge: 0,000 St; EP: 0,000
DIN 276-18: 353
Leistungsbereiche: 018

**018.04.400 Armatur/Wandauslass in Bahnenabdichtung**
Menge: 0,000 St; EP: 0,000
DIN 276-18: 353
Leistungsbereiche: 018

**018.04.410 Durchdringung Einlauf bahnenförmige Abdichtung**
Menge: 0,000 St; EP: 0,000
DIN 276-18: 353
Leistungsbereiche: 018

**018.04.420 Durchdringung Rinne bahnenförmige Abdichtung**
Menge: 0,000 m; EP: 0,000
DIN 276-18: 353
Leistungsbereiche: 018

**018.04.430 Wannendichtungsprofil bahnenförmige Abdichtung**
Menge: 0,000 m; EP: 0,000
DIN 276-18: 353
Leistungsbereiche: 018

**018.04.440 Rohrkasten <20/20cm auf Unterboden**
Menge: 0,000 m; EP: 0,000
DIN 276-18: 353
Leistungsbereiche: 018

#### 018.05 DIN 18535 - Behälter, Tanks, Schwimmbecken

*Hinweis: ABDICHTUNG VON BEHÄLTER, TANKS*

**018.05.10 Behälterabdichtung, Bitumen, W1-B, <5,00m**
Menge: 0,000 m2; EP: 0,000
DIN 276-18: 381
Leistungsbereiche: 018

**018.05.20 Behälterabdichtung, Bitumen, W3-B, >10,00m**
Menge: 0,000 m2; EP: 0,000
DIN 276-18: 381
Leistungsbereiche: 018

**018.05.30 Behälterabdichtung, PVC, W1-B, <5,00m**
Menge: 0,000 m2; EP: 0,000
DIN 276-18: 381
Leistungsbereiche: 018

**018.05.40 Behälterabdichtung, PVC, W2-B, <10,00m**
Menge: 0,000 m2; EP: 0,000
DIN 276-18: 381
Leistungsbereiche: 018

**018.05.50 Behälterabdichtung, PVC, W3-B, >10,00m**
Menge: 0,000 m2; EP: 0,000
DIN 276-18: 381
Leistungsbereiche: 018

**018.05.60 Behälterabdichtung, FLK, W2-B, <10,00m**
Menge: 0,000 m2; EP: 0,000
DIN 276-18: 381
Leistungsbereiche: 018

**018.05.70 Behälterabdichtung, MDS, W1-B, nicht rissüberbrückend**
Menge: 0,000 m2; EP: 0,000
DIN 276-18: 381
Leistungsbereiche: 018

**018.05.80 Behälterabdichtung, MDS, W2-B, rissüberbrückend**
Menge: 0,000 m2; EP: 0,000
DIN 276-18: 381
Leistungsbereiche: 018

**018.05.90 Behälterabdichtung, MDS, W2-B, nicht rissüberbrückend**
Menge: 0,000 m2; EP: 0,000
DIN 276-18: 381
Leistungsbereiche: 018

*Hinweis: SCHUTZLAGEN*

**018.05.100 Schutzlage, Vlies, 300g/m2**
Menge: 0,000 m2; EP: 0,000
DIN 276-18: 381
Leistungsbereiche: 018

**018.05.110 Schutzlage, Geotextil, 300g/m2**
Menge: 0,000 m2; EP: 0,000
DIN 276-18: 381
Leistungsbereiche: 018

**018.05.120 Schutzlage, Bautenschutzmatte, 6mm**
Menge: 0,000 m2; EP: 0,000
DIN 276-18: 381
Leistungsbereiche: 018

**018.05.130 Schutzlage, PVC, >1mm**
Menge: 0,000 m2; EP: 0,000
DIN 276-18: 381
Leistungsbereiche: 018

*Hinweis: ANARBEITUNGEN, ABSCHLÜSSE*

**018.05.140 Abdichtung Pumpensumpf <60/60/60cm**
Menge: 0,000 St; EP: 0,000
DIN 276-18: 381
Leistungsbereiche: 018

**018.05.150 Abdichtung Pumpensumpf <100/100/60cm**
Menge: 0,000 St; EP: 0,000
DIN 276-18: 381
Leistungsbereiche: 018

**018.05.160 Hohlkehle**
Menge: 0,000 m; EP: 0,000
DIN 276-18: 381
Leistungsbereiche: 018

**018.05.170 Abdichtungsabschluss, Klemmschiene**
Menge: 0,000 m; EP: 0,000
DIN 276-18: 381
Leistungsbereiche: 018

**018.05.180 Abdichtungsabschluss, Klemmprofil**
Menge: 0,000 m; EP: 0,000
DIN 276-18: 381
Leistungsbereiche: 018

**018.05.190 Anarbeitung an Durchdringung, rund, <100mm**
Menge: 0,000 St; EP: 0,000
DIN 276-18: 381
Leistungsbereiche: 018

**018.05.200 Fugenabdichtung, Dichtband**
Menge: 0,000 m; EP: 0,000
DIN 276-18: 381
Leistungsbereiche: 018

**018.05.210 Abdichtungsabschluss, verzinkter Lose-/Festflanschprofil**
Menge: 0,000 m; EP: 0,000
DIN 276-18: 381
Leistungsbereiche: 018

**018.05.220 Abdichtungsabschluss, VA-Lose-/Festflansch**
Menge: 0,000 m; EP: 0,000
DIN 276-18: 381
Leistungsbereiche: 018

**018.05.230 Durchdringung, Lose-/Festflansch, DN150, 20x20cm**
Menge: 0,000 St; EP: 0,000
DIN 276-18: 381
Leistungsbereiche: 018

**018.05.240 Durchdringung, Klebeflansch, DN150, 20x20cm**
Menge: 0,000 St; EP: 0,000
DIN 276-18: 381
Leistungsbereiche: 018

**018.05.250 Anarbeitung an Durchdringung, rund, <110mm**
Menge: 0,000 St; EP: 0,000
DIN 276-18: 381
Leistungsbereiche: 018

**018.05.260 Anarbeitung an Durchdringung, rund, <155mm**
Menge: 0,000 St; EP: 0,000
DIN 276-18: 381
Leistungsbereiche: 018

**018.05.270 Anarbeitung an Durchdringung, rund, <215mm**
Menge: 0,000 St; EP: 0,000
DIN 276-18: 381
Leistungsbereiche: 018

**018.05.280 Bodenablauf eindichten,Vlies <250mm**
Menge: 0,000 St; EP: 0,000
DIN 276-18: 381
Leistungsbereiche: 018

**018.05.290 Bodenablauf eindichten, Dichtmanschette**
Menge: 0,000 St; EP: 0,000
DIN 276-18: 381
Leistungsbereiche: 018

**018.05.300 Kantenschutz, Verbundblechwinkel**
Menge: 0,000 m; EP: 0,000
DIN 276-18: 381
Leistungsbereiche: 018

**018.05.310 Kantenschutz, Trennvlies**
Menge: 0,000 m2; EP: 0,000
DIN 276-18: 381
Leistungsbereiche: 018

**018.05.320 Zwischenbefestigung, Stahlprofil, verzinkt**
Menge: 0,000 m; EP: 0,000
DIN 276-18: 381
Leistungsbereiche: 018

*Hinweis: LECKAGE-SICHERHEIT*

**018.05.330 Probebefüllung**
Menge: 0,000 psch; EP: 0,000
DIN 276-18: 381
Leistungsbereiche: 018

**018.05.340 Dichtigkeitsprüfung Behälter mit Elektroimpulsverfahren**
Menge: 0,000 m2; EP: 0,000
DIN 276-18: 381
Leistungsbereiche: 018

#### 018.06 Dämmungen, Schutzbahnen

*Hinweis: DÄMMUNGEN UNTER BODENPLATTEN*

**018.06.10 Dämmung Bodenplatte, XPS, 60mm**
Menge: 0,000 m2; EP: 0,000
DIN 276-18: 324
Leistungsbereiche: 018

**018.06.20 Dämmung Bodenplatte, XPS, 80mm**
Menge: 0,000 m2; EP: 0,000
DIN 276-18: 324
Leistungsbereiche: 018

**018.06.30 Dämmung Bodenplatte, XPS, 100mm**
Menge: 0,000 m2; EP: 0,000
DIN 276-18: 324
Leistungsbereiche: 018

**018.06.40 Dämmung Bodenplatte, XPS, 120mm**
Menge: 0,000 m2; EP: 0,000
DIN 276-18: 324
Leistungsbereiche: 018

**018.06.50 Dämmung Bodenplatte, CG, 60mm**
Menge: 0,000 m2; EP: 0,000
DIN 276-18: 324
Leistungsbereiche: 018

**018.06.60 Dämmung Bodenplatte, CG, 80mm**
Menge: 0,000 m2; EP: 0,000
DIN 276-18: 324
Leistungsbereiche: 018

**018.06.70 Dämmung Bodenplatte, CG, 100mm**
Menge: 0,000 m2; EP: 0,000
DIN 276-18: 324
Leistungsbereiche: 018

**018.06.80 Dämmung Bodenplatte, CG, 120mm**
Menge: 0,000 m2; EP: 0,000
DIN 276-18: 324
Leistungsbereiche: 018

**018.06.90 Dämmung Bodenplatte, CG, 60mm, Heißbitumen**
Menge: 0,000 m2; EP: 0,000
DIN 276-18: 324
Leistungsbereiche: 018

**018.06.100 Dämmung Bodenplatte, CG, 80mm, Heißbitumen**
Menge: 0,000 m2; EP: 0,000
DIN 276-18: 324
Leistungsbereiche: 018

**018.06.110 Dämmung Bodenplatte, CG, 100mm, Heißbitumen**
Menge: 0,000 m2; EP: 0,000
DIN 276-18: 324
Leistungsbereiche: 018

**018.06.120 Dämmung Bodenplatte, CG, 120mm, Heißbitumen**
Menge: 0,000 m2; EP: 0,000
DIN 276-18: 324
Leistungsbereiche: 018

*Hinweis: DÄMMUNGEN AN WÄNDEN*

**018.06.130 Wanddämmung, Perimeter, XPS, 60mm**
Menge: 0,000 m2; EP: 0,000
DIN 276-18: 335
Leistungsbereiche: 018

**018.06.140 Wanddämmung, Perimeter, XPS, 80mm**
Menge: 0,000 m2; EP: 0,000
DIN 276-18: 335
Leistungsbereiche: 018

**018.06.150 Wanddämmung, Perimeter, XPS, 100mm**
Menge: 0,000 m2; EP: 0,000
DIN 276-18: 335
Leistungsbereiche: 018

**018.06.160 Wanddämmung, Perimeter, XPS, 120mm**
Menge: 0,000 m2; EP: 0,000
DIN 276-18: 335
Leistungsbereiche: 018

**018.06.170 Wanddämmung, Perimeter, CG, 60mm**
Menge: 0,000 m2; EP: 0,000
DIN 276-18: 335
Leistungsbereiche: 018

**018.06.180 Wanddämmung, Perimeter, CG, 80mm**
Menge: 0,000 m2; EP: 0,000
DIN 276-18: 335
Leistungsbereiche: 018

**018.06.190 Wanddämmung, Perimeter, CG, 100mm**
Menge: 0,000 m2; EP: 0,000
DIN 276-18: 335
Leistungsbereiche: 018

**018.06.200 Wanddämmung, Perimeter, CG, 120mm**
Menge: 0,000 m2; EP: 0,000
DIN 276-18: 335
Leistungsbereiche: 018

#### 018.90 Stundenlohnarbeiten

*Hinweis: ABRECHNUNGSHINWEIS Stundenlohnarbeiten*

**018.90.10 Stundensatz: Fachwerker**
*** Bedarfsposition ohne GB
Menge: 0,000 h; EP: 0,000
DIN 276-18: 329
Leistungsbereiche: 018

**018.90.20 Stundensatz: Bauhelfer**
*** Bedarfsposition ohne GB
Menge: 0,000 h; EP: 0,000
DIN 276-18: 329
Leistungsbereiche: 018

#### 018.99 Kostenberechnungspauschale

**018.99.10 Kostenberechnungspauschale: Abdichtungsarbeiten**
Menge: 0,000 psch; EP: 0,000
DIN 276-18: 399
Leistungsbereiche: 018

### KGR 021 +++ DEMO Dachabdichtungsarbeiten +++

*Hinweis: ZTV Dachabdichtungsarbeiten*
Zusätzliche Technische Vertragsbedingungen
Dachabdichtungsarbeiten

1 Grundlagen
Für die Leistungen dieses Gewerks gelten die VOB Teil C, insbesondere ATV DIN 18336 Abdichtungsarbeiten, und die Allgemein Anerkannten Regeln der Technik.

Ergänzend hierzu gelten die Regelwerke der nachstehend genannten Herausgeber in der zum Zeitpunkt der Ausführung gültigen Fassung als Grundlage von Kalkulation und Arbeitsausführung:
- AGI: Arbeitsgemeinschaft Industriebau e. V.
- bga: Beratungsstelle für Gussasphaltanwendung e. V.,
- DBV: Deutscher Beton- und Bautechnik-Verein e. V.,
- Deutsche Bauchemie e. V.,
- DGUV: Deutsche Gesetzliche Unfallversicherung e. V.,
- FLL: Forschungsgesellschaft Landschaftsentwicklung Landschaftsbau e. V.,
- GDA: Gesamtverband der Aluminiumindustrie e. V.,
- RAL: Deutsches Institut für Gütesicherung und Kennzeichnung e. V.,
- vdd: Industrieverband Bitumen-Dach- und Dichtungsbahnen e. V.,
- ZVDH: Zentralverband des Deutschen Dachdeckerhandwerks e. V.

Aufgrund der unterschiedlichen Auffassungen zur Bedeutung der koexisistierenden Regelwerke DIN 18531 und Fachregeln für Dächer mit Abdichtungen des Deutschen Dachdeckerhandwerks wird klargestellt, dass eine Ausführung, die in völliger Übereinstimmung mit den Fachregeln des Dachdeckerhandwerks steht, aufgrund der langen und positiven Erfahrung, die mit der Anwendung dieses Regelwerks einhergeht, als nicht mangelbehaftet und technisch gleichwertig zur DIN 18531 betrachtet wird.

2 Vorbereitung und Planung
Innerhalb von 10 Tagen nach Auftragserhalt, in jedem Fall jedoch rechtzeitig vor Materialdisposition und Ausführungsbeginn, wird der AN dem AG unaufgefordert den Teil seiner späteren Dokumentation übergeben, aus dem alle bauaufsichtlichen Zulassungen, Prüfzeugnisse, Einbaubedingungen und technischen Eigenschaften der vom AN zum Einbau vorgesehenen Produkte ersichtlich sind.

Der AN hat den AG auf die für die angebotenen Leistungen erforderlichen bauseitigen Vorleistungen rechtzeitig vor Ausführungsbeginn der an ihn beauftragten Leistungen hinzuweisen.

Rechtzeitig vor Beginn der Ausführung seiner Arbeiten hat der AN eigenverantwortlich vorgegebene Maße und benannte Höhen auf Übereinstimmung mit am Bau vorhandenen Meterrissen zu prüfen und erforderlichenfalls die Maßgenauigkeit des Rohbodens durch Nivellement festzustellen. Bei Überschreitung der Toleranzgrenzen ist der Auftraggeber unverzüglich zu verständigen.

Soweit Toleranzen aus Vorleistungen vom AN beseitigt werden, erstellt der AN vor Beseitigung oder Ausgleich der Toleranzen ein Aufmaß über diese Leistungen. Nach Leistungserbringung ist die Abrechnung des Aufwands zur Toleranzbeseitigung nicht mehr nachvollziehbar. Daher wird der AN das diesbezügliche Aufmaß vom AG rechtzeitig vor Arbeitsausführung als Grundlage seines Vergütungsanspruchs prüfen lassen.

Der AN plant eigenverantwortlich seinen baustelleninternen Arbeitsablauf. Hieraus folgernd sind alle eventuellen bauablaufbedingten Aufwendungen für Hebezeuge, Mobilkraneinsätze, Bauzwischenzustände, Provisorien, Unterstützungen, Lehren etc. integraler Leistungsbestandteil des AN und werden nicht gesondert vergütet, soweit nicht in Leistungspositionen ausdrücklich abweichend beschrieben.

Soweit der AN wartungspflichtige Anlagen, Bauelemente oder -leistungen ausführt, wird er unaufgefordert und rechtzeitig vor Abnahme seiner Leistungen dem AG Wartungsverträge vorlegen, die für die Dauer des Gewährleistungszeitraums alle zur Erhaltung der Gewährleistungsansprüche des AG erforderlichen Leistungen enthalten, und um ggf. bestehende bauaufsichtliche Anforderungen an regelmäßige Wartungen und Prüfungen zu erfüllen.

Der AN prüft im Rahmen seiner Werkstatt- und Montageplanung eigenverantwortlich die bauseitige Untergrundbeschaffenheit auf Eignung für die beschriebenen Abdichtungsarbeiten. Die Untergrundeignungsprüfung bezieht sich dabei neben der ggf. erforderlichen Haftzugfestigkeit auf Ebenheit, Toleranzen, Materialverträglichkeiten und Planität bzw. das erforderliche Gefälle von Flächen, um spätere Pfützen auf der Abdichtung zu vermeiden. Die Überprüfung hat auch hinsichtlich der Materialkompatibilität zu geplanten Folgeleistungen zu erfolgen.

Vor Beginn der Arbeiten ist vom AN eine Werkstatt- und Montageplanung zu erstellen und dem AG vor Ausführung zur Prüfung und Freigabe vorzulegen. Bestandteil der Werkstatt- und Montageplanung des AN sind u. a.:
- Erarbeitung sämtlicher Detailpunkte, Elementstöße, Verbindungen, Befestigungen, toleranzaufnehmende Anschlüsse,
- Berechnung und Ausführung der Windsogsicherung für Dachbeläge und -befestigungen,
- Bemessung, Anzahl und Anordnung von Notüberläufen und Zonierungen gegen Wasserunterläufigkeit
- bauphysikalische Berechnungen (soweit nicht vorhanden), wie z. B. Berechnungen zu Dampfdurchgang, Bauteilfeuchte und Wärmedämmwerten aller von ihm gedämmten oder mit Dampfsperren oder -bremsen zu versehenden Einbaubereiche. Ihm nicht bekannte Eingabewerte für die Berechnung fragt der AN beim AG bei Erfordernis ab,
- Prüfung vorhandener und geplanter Anschlusshöhen, auch für Anstaubewässerung und erkennbar nachfolgende Dachbeläge
- Prüfung der Anforderungen des baulichen Brandschutzes, insbesondere im Bereich oberhalb von Brandwänden und an allen Dachdurchdringungen

Vor Ausführung der Arbeiten hat der AN die genannten Höhen und die Maßgenauigkeit des Rohbodens eigenverantwortlich durch Nivellement festzustellen. Bei Überschreitung der Toleranzgrenzen ist der Auftraggeber zu verständigen.

3 Ausführung und Konstruktion
3.1 Allgemeine Hinweise
Sofern in den der Ausschreibung beigefügten Unterlagen keine anderen Qualitäten beschrieben sind, gelten Anwendungsklasse 2 und im Regelwerk des Dachdeckerhandwerks genannte Abdichtungsbaustoffe als Mindestqualität vereinbart.

Der AN überprüft vor Ausführungsbeginn unaufgefordert die Anforderungen an erforderliche Abdichtungen in Bezug auf:
- Bodenbeschaffenheit/Versickerungsfähigkeit,
- Eindringtiefe/Eintauchtiefe,
- Wasserbeanspruchungsklasse,
- Rissklasse,
- Rissüberbrückungsklasse,
sowie bei Fugen auf die Verformungsklassen anhand der Setzungsberechnungen des Statikers und/oder des Baugrundgutachters.

AG-seitige Angaben zu Art und Ausführung der Abdichtungsarbeiten sind vom AN auf Grundlage des aktuellen Normungsstandes zu prüfen oder, soweit nicht vorhanden, selbstständig zu erarbeiten.

Der AN hat ausreichend Vorhaltematerial bereitzuhalten, um bei witterungsbedingten Unterbrechungen die zum Teil fertiggestellten Leistungen bis zur Übergabe zu schützen.

Die Entfernung von Tagwasser gehört zu den Leistungen des AN. Untergründe müssen vor Arbeitsausführung vollständig abgetrocknet sein. Dies gilt bei Trapezblechen auch für die Tiefsicken, um langfristig entstehenden Weißrost zu vermeiden.

3.2 Besondere Anforderungen an die Ausführung der Dachabdichtungsarbeiten
Die Abdichtung ist so aufzubringen und ggf. zu schützen, dass bei Arbeitsunterbrechungen kein Niederschlagswasser in den Schichtaufbau gelangen kann.

Die Sicherung durch provisorische Abdeckungen ist besonders im Bereich von Durchdringungen der Dachhaut vorzunehmen.

Soweit die Lage von Dacheinläufen und Notüberläufen eine Anstaubewässerung während der Bauzeit des AN für den Dachabdichtungsaufbau auf der Dampfsperre erwarten lässt, ist die Dampfsperre vom AN als Notabdichtung auszuführen.

Werden Dampfsperren als Notabdichtung verwendet, muss vor zeitlich versetzter Ausführung nachfolgender Abdichtungsarbeiten vom AN zunächst unaufgefordert eine Dichtheitsprüfung erfolgen. Ein Prüfprotokoll ist dem AG zu übergeben.

Es ist vom AN durch Schutzmaßnahmen sicherzustellen, dass die Abdichtung im Bereich von Zugängen, Austritten und Wartungswegen während der Bauzeit nicht durch scharfkantige Transport- und Arbeitsgeräte beschädigt werden kann.

Mängel und Schäden an bereits abgenommenen Abdichtungsflächen müssen sofort nach Erkennen und vor ihrer Ausbesserung dem AG gemeldet werden.

3.3 Planung, Konstruktion und Bemessung
Sämtliche Dachneigungen sind grundsätzlich mit mindestens 2 % Gefälle auszuführen. Neben dem Quergefälle ist auch ein Längsgefälle von mindestens 1 % vorzusehen. Die Gefälleausbildung ist, wenn nicht innerhalb der Konstruktion vorgesehen, mittels Gefälledämmung herzustellen.

Zur Entlastung von Anschlüssen und Fugen ist ein ausreichendes Gegengefälle von > 1,00 m Länge vorzusehen. Das Gefälle ist so zu planen, dass die konstruktiven Dehnungs- und Bewegungsfugen im Bereich der Hochpunkte liegen und kein Wasser auf der Abdichtungsfläche verbleibt.

Dächer sind, soweit in der nachfolgenden Leistungsbeschreibung nicht abweichend angegeben, in der Anwendungsklasse K2 nach DIN 18531 oder in Analogie nach Flachdachrichtlinie auszuführen.

Die Oberkante von Maschinenfundamenten und Aufständerungen für Technikgeräte muss mindestens 50 cm über dem Dachaufbaupaket einschließlich Oberflächenschutz liegen, um die Revisionierbarkeit der Abdichtungen auch unter Gerätesockeln zu gewährleisten. Sind diese Vorgaben nicht einzuhalten, teilt der AN dies dem AG rechtzeitig vor Ausführung der Arbeiten mit und meldet Bedenken hiergegen an.

Technische Anlagen, die auf der Dachfläche aufgestellt werden, sollen nach Möglichkeit auf Fundamentplatten, die auf der Abdichtung liegen, aufgestellt werden. Eine Durchdringung der Abdichtung mit Stützenfüßen, Geländerpfosten etc. soll vermieden werden. Bei gedämmten Dachaufbauten erfragt der AN unaufgefordert die Lage von Maschinenfundamenten rechtzeitig vor Ausführung. Die Wärmedämmung unter den Fundamentplatten ist druckfest und in mindestens 40 mm Mehrstärke gegenüber der nebenliegenden Gefälledämmung in waagerechter Oberfläche auszubilden, um das Zusammendrücken und eine Pfützenbildung unterhalb der Maschinenfundamente zu vermeiden. Findet der AN andere Ausführungen auf der Baustelle vor, so teilt er dies dem AG rechtzeitig vor Ausführung mit.

3.4 Untergrund

Fertigteilplattenfugen sind vor dem Einbau von Abdichtungen vom AN oberflächeneben zu vermörteln und mit einem mindestens 20 cm breiten Schleppstreifen zu versehen. Erforderlichenfalls sind zur Überbrückung größerer Distanzen Blechstreifen oder -winkel zu verwenden.

Bei Verwendung von nicht bitumen- bzw. ölbeständigen Kunststoffbahnen sind ggf. bei Sanierungsmaßnahmen vorhandene Reste solcher Materialien vollständig zu entfernen oder durch Trennlagen abzudecken.

Der Untergrund für die Dachbeläge ist entsprechend den Anforderungen zu reinigen. Pfützen sind vom AN im Rahmen seiner Leistungen mit Polymerheißbitumen auszugleichen.

3.5 Dachhaut
Dächer mit Abdichtungen auf wasserdurchlässigen Dämmschichten mit Dampfsperren sind in der Dämmebene nach DIN 18531-1, Punkt 6.15 in Felder von ca. 100,00 m2 Größe, jedoch je Dachablaufeinzugsbereich, zu zonieren, um eventuelle Unterläufigkeiten eingrenzen zu können. Der AN hat Revisionspläne für die Zonierung zu erstellen und dem AG zu übergeben.

Die Bekiesung von Dachflächen darf erst nach einer Sichtprüfung durch die Bauleitung erfolgen, der AN schuldet bei allseitig umschlossenen Dachflächen eine Probe-Anstaubewässerung zum Nachweis der Dichtigkeit.

3.6 Dämmungen und Dampfsperren
Diffusionsäquivalente Luftschichtdicke (sd-Wert) und Begriffe:
- diffusionsoffen:  0,50 m < sd
- Dampfbremse:  0,50 m < sd < 1.500 m
- Dampfsperre:  sd > 1.500 m

Dampfbremsen und Dampfsperren sind konvektionsdicht zu verlegen, durchdringende Befestigungen sind nur dann zulässig, wenn die Durchdringungen ihrerseits überdeckt werden.
An wärmegedämmten Attiken sind Dampfsperren bis auf die Oberseiten hochzuführen.

Um Dachabläufe herum sind Dämmungen im Durchmesser der Abdichtungsflansche so weit in der Höhe zu reduzieren, dass durch die Flansche keine Aufdickung entsteht, die den Wasserablauf behindert.

Wärmedämmungen sind > 50 cm um Dachabläufe herum mineralisch und nicht brennbar auszubilden.

An allen Durchdringungen, An- und Abschlüssen brandschutzqualifizierter Bauteile sind in Anlehnung an DIN 18234 nicht brennbare Dämmungen in folgendem Mindestumfang auszuführen:
B mind. 12 cm  mindestens an jeder Durchdringung
1,00x1,00 m um Durchdringungen < 30x30 cm oder d < 30 cm
B > 0,50 cm um Durchdringungen > 30x30 cm oder d > 30 cm

Soweit Fundamente haustechnischer Anlagen auf der Dachhaut zu liegen kommen, ist die Druckfestigkeit der Wärmedämmung im Hinblick auf die zu erwartenden Flächengewichte zu wählen.

Dämmstoffplatten sollen mit Stufenfalz versehen sein. Sind solche Platten nicht erhältlich, ist die Dämmung 2-lg. mit versetzten Stößen auszuführen. Sofern die Fugen von Wärmedämmplatten nicht dicht gestoßen sind, sind sie durch Schäumen oder Stopfen nachzudämmen.

Alle mit der konstruktiven Dachdecke homogen verbundenen Bauteile, z. B. Attiken, Aufkantungen etc., sind nach vorherigem Aufbringen der Dampfsperre auch ohne besondere Erwähnung wärmezudämmen. Bei Öffnungen in der Dachfläche (z. B. an Lichtbändern, Lüftern etc.) sind die freien Ränder der Wärmedämmung zu kaschieren.

Polystyrolschaumdämmplatten für Umkehrdächer sind nur in extrudierter Herstellung zu verwenden. Es sind unter ökologischen Aspekten nur kohlenstoffgeschäumte extrudierte Polystyroldämmstoffplatten zulässig.

3.7 Mechanische Befestigungen
Mechanische Befestigungen auf nagelbaren Untergründen sind entsprechend den Flachdachrichtlinien vorzunehmen. Soweit mechanische Befestigungen auf Spannbetonbauteilen ausgeführt werden sollen, holt der AN unaufgefordert vom AG Auskunft darüber ein, wie an den Spannbetonbauteilen befestigt werden kann.

Bei mehrlagigen Abdichtungen sind Befestigungselemente ausschließlich in Überdeckungsbereichen vorzusehen.

3.8 Einbauten, Einbauteile
Alle Durchführungen und Abläufe, die Folien- oder Bahnenabdichtungen durchdringen, sind mit Klebe- bzw. Klemmflansch abzudichten. Gegebenenfalls erforderliche Verstärkungen sind zu beachten.

Der Abstand von Einbauteilen untereinander und zu aufgehenden Bauteilen muss mindestens 30 cm betragen, um ein ordnungsgemäßes Eindichten der Flansche zu gewährleisten. Sind Bauteile in geringerem Abstand eingebaut, so teilt der AN dies dem AG rechtzeitig vor Ausführung mit und meldet Bedenken hiergegen an. Dies betrifft insbesondere auch Dunstrohre und Einläufe an Attiken.

Dacheinläufe müssen revisionierbar, d. h. Abdeckungen (z. B. Roste) herausnehmbar sein.

Der AN prüft das Vorhandensein erforderlicher Notüberläufe und - zumindest überschlägig - deren Bemessung.

3.9 Fugen/Anschlüsse
Stöße und Fugen sind so auszuführen, dass Dehnungen bei gleichzeitiger Sicherstellung der Wasserdichtheit spannungsfrei aufgenommen werden können. Bewegungsfugen sind durchgehend anzuordnen, hiervon sind auch Dampfsperren betroffen.

Der AN erfragt unaufgefordert die zu erwartenden Fugenbewegungen rechtzeitig vor Ausführungsbeginn, um Abdichtungsschlaufen erforderlicher Größe ausbilden zu können.

Soweit in der Leistungsbeschreibung nicht anders beschrieben, ist die Ausführung von Abdeckungen und Ortgangausbildungen so zu wählen, dass an der Fassade keine Verschmutzungen durch herablaufendes Wasser entstehen können. Überstände sollen mindestens 40 mm betragen, wenn an anderer Stelle nichts Abweichendes geregelt ist.

Abdichtungen auf der Oberseite von Attiken sind bis auf die Außenseite zu führen, sodass die Wandköpfe oder Attiken dachseitig vollständig eingedichtet sind.

Metallanschlüsse, die in der wasserführenden Ebene bituminös eingedichteter Dächer liegen, müssen einen Schutzanstrich gegen Bitumenkorrosion erhalten. Der Schutzanstrich ist mindestens 2 cm über die wasserführende Ebene zu führen.

3.10 Schutzschichten und -maßnahmen
Im Gegensatz zu Schutzschichten dienen Schutzmaßnahmen dem vorübergehenden Schutz der Abdichtung durch geeignete Maßnahmen während der Bauarbeiten, in Abhängigkeit von der Beanspruchung. Sie müssen auf die erwartete Dauer des maßgebenden Bauzustandes abgestimmt sein.

Material, Art und Dichte von Schutzschichten sind in Abhängigkeit von den zu erwartenden Beanspruchungen und den örtlichen Gegebenheiten auszuwählen.

Besondere Aufmerksamkeit ist bei Verwendung abgleitfähiger Schutzschichten oder -lagen nötig, da diese vom ausführenden Personal immer wieder gerne einmal an die Wand genagelt werden und damit die gerade erstellten Abdichtungen zerstört werden.

Kies kommt ausschließlich als gewaschener Rollkies zur Ausführung, Bruchkies, Grobsplitt oder Schotter sind nicht zulässig.

3.11 Lichtkuppeln, Rauchabzüge, Dachausstiege
Weichen die angebotenen RWA-Anlagen im Falle eines Nebenangebotes von den ausgeschriebenen Anforderungen ab, sind mindestens die verlangten aerodynamisch wirksamen Rauchabzugsflächen zu erbringen.

Das gilt auch dann, wenn in der Ausschreibung lediglich die Rahmengröße vorgegeben ist. Der AN führt, auch bei Verwendung der AG-seitig vorgegebenen RWA, unaufgefordert und rechtzeitig vor Ausführung den Nachweis der geometrisch wirksamen Öffnungsfläche.

3.11.1 Vollständigkeit
Je Dachebene ist mindestens eine Lichtkuppel/RWA mit einem Dachausstiegsbeschlag zu versehen.

Sofern in der nachfolgenden Leistungsbeschreibung keine näheren Angaben zur Betätigungsart von Rauchabzügen vorgegeben sind, ist von elektrisch betätigte Anlagen mit Lüftungsfunktion auszugehen.

Sind Lichtkuppeln beschrieben, so verstehen sie sich einschließlich Holzbohlenkranz, Eindeckrahmen, Montage- und Anschlussset, Beschlägen, Betätigungsstangen etc. als vollständige, eingebaute und in die Dachabdichtung eingearbeitete Leistung. Innere Zierbekleidungen/Laibungsbekleidungen sind nur dann Leistungsbestandteil, wenn sie ausdrücklich beschrieben sind.

3.11.2 Einbau von Lichtkuppeln
Der AN prüft unaufgefordert vor Bestellung der Lichtkuppeln und Aufsatzkränze, ob eine Freigabe des Herstellers für die vorhandene Dachneigung vorliegt.

In den Anschlussbereichen ist eine Kerndämmung vorzunehmen; das gilt auch dann, wenn Dämmplatten in anderen Dicken ausgeschrieben sind. Alle Randanschlüsse zur Dampfsperre/Dampfbremse sind vollflächig dicht zu verkleben.

3.11.3 Ausführung der Anschlüsse
Soweit Innenverkleidungen ausgeschrieben sind, sind diese als Fertigprodukte aus dem Lieferprogramm des Dachflächenherstellers zu verwenden.

3.11.4 RWA und motorisch betätigte Lichtkuppeln
Im Leistungsumfang des AN sind bei Ausführung von RWAs je nach System folgende Komponenten zu liefern und einzubauen:
- Elektrisch ausgelöste oder betätigte RWA, Kuppeln und Dachflächenfenster müssen in ihrer Steuerung über mindestens einen freien, nicht belegten potenzialfreien Steuerungskontakt für "auf" und "zu" verfügen, um so die Möglichkeit zum Abschluss an BMA-Buskoppler zu ermöglichen und um damit in eine Brandfall-Steuerungsmatrix einbezogen werden zu können,
- Auslösestation, Leitungen, angeblockte Thermatik bei Auslösung über eine CO2-Patrone,
- Inbetriebnahmebescheinigung und Abnahme durch anerkannten Sachverständigen.

Die folgenden Schnittstellen für Lieferung und Montage sind für elektromotorisch betätigte Dachflächenfenster und Lichtkuppeln zu beachten:
- Aufsetzkranz:  AN
- Eindichten:  AN
- RWA, Kuppel, Dachflächenfenster:  AN
- Motor, Antrieb:  AN
- Steuerung:  AN
- Taster ("Scheibe einschlagen", grau):  AN
- UP-Verkabelung:  bauseitig
- 230-V-Anschlusspunkt:  bauseitig
- elektr. Verdrahtung, Schaltung:  AN
- Inbetriebnahme, ggf. Prüfbuch,
 ggf. Sachverständigenabnahme: AN

Dachflächenfenster mit elektromotorischer Lüftungsfunktion, die außerhalb von Wohneinheiten (bspw. in Treppenräumen) zum Einbau gelangen, sind mit Wind- und Regenwächtern auszustatten.
Sind diese weder im Leistungspositionstext beschrieben noch bauseitig vorhanden, bietet der AN diese dem AG rechtzeitig vor Ausführungsbeginn als zusätzliche Leistung an.

3.12 Sanierung
Bei Dacherneuerungsarbeiten darf grundsätzlich nur so weit gearbeitet werden, dass bei Tagwasseranfall und jeden Arbeitstag zu Arbeitsende die vollständige Dichtigkeit des Daches gewährleistet ist.

3.13 Absturzsicherungen
Die wärmegedämmte Ausführung von Absturzsicherungen in wärmegedämmten Dächern gehört ebenso zu den Leistungen des AN wie das Einarbeiten in die Abdichtung.

3.14 Beläge und begehbare Dächer
3.14.1 Balkon- und Terrassenbeläge aus Holz
Balkonbeläge aus Holz werden ausschließlich mit thermobehandelten, dauerhaltbar gemachten einheimischen Harthölzern für Belag und Unterkonstruktion ausgeführt. Sämtliche Hölzer mit FSC-Siegel.
Belag aus Thermoholzdielen in gleichmäßigen Längen, nach Möglichkeit nicht unter 2,50 m Einzellänge im laufenden Verband, planeben verlegt. Materialstärke > 25 mm.
Befestigung mittels gleichmäßig-kontrolliert eingesenkter Edelstahlschrauben mit geometrischem Schraubbild.
Unterkonstruktion aus thermobehandelten, FSC-zertifizierten Kanthölzern mit Mindestkantenlänge 80 mm. Dränlage aus feuchtigkeitsunempfindlichen Auflagern aus XPS-Dämmstoff, Auflagergröße mindestens 12 x 12 cm. Alle Belagoberflächen und Stirnseiten geölt.

3.14.2 Balkon- und Terrassenbeläge aus Werkstein
Werksteinbeläge im Außenbereich sind gleitfähig, ohne geschlossene Fugen und Klebemörtelverbund auszuführen. Die Verlegung von Werksteinplatten auf Drainagekieslagerung ist nur dann zulässig, wenn an den Plattenbelag angrenzende Rinnen und Einläufe einen eigenen Anschluss an das Entwässerungssystem mit Gefälle und Rohrbegleitheizung besitzen. Sind Werksteinbeläge auf Kies beschrieben, so prüft der AN rechtzeitig vor Bauausführung die vorgenannten Voraussetzungen und meldet bei Erfordernis rechtzeitig vor Leistungsbeginn Bedenken gegen die Vorleistung an.

Aufgeständerte, nicht auf Drainagepackung eingebaute Plattenbeläge sind mit Stelzlagern zum Höhen- und Gefälleausgleich anstelle Mörtelsäckchen auszuführen. Eine Auflagerung auf Mörtelsäckchen ist aufgrund mangelnder Dauerhaftigkeit ausdrücklich untersagt. Die Breite von Fugen zwischen auf Stelzlagern verlegten Werksteinplattten muss mindestens 5 mm betragen und gleichmäßig (< 1 mm Differenz) angeordnet sein.

Beläge aus Werksteinen im Außenbereich sind auch in der Belagsebene zu entwässern. Der AN wählt die Rasteranordnung der Beläge in Hinblick auf die Anarbeitung der Aufstockelemente der Bodeneinläufe und nur nachrangig der Belagränder. Müssen Platten zur Anarbeitung von Einläufen, Aufstockelementen oder Rinnen ausgenommen werden, so sind hierfür vom AN Auswechselungskonstruktionen aus feuerverzinktem Stahl zu verwenden, die sämtliche Plattenanschnitte dauerhaft in ihrer Lage fixieren.

Sofern Werksteinplatten auf Wunsch des AG oberhalb von Bodeneinläufen ohne Aufstockelement eingebaut werden, sind diese Platten, zwar unauffällig, jedoch eindeutig und besonders zu kennzeichnen, um die spätere Auffindbarkeit der Einläufe unter den Belägen sicherzustellen. Ist diesbezüglich keine andere Ausführungsart ausdrücklich vorgegeben, so sollen die oberhalb verdeckter Einläufe liegenden Platten allseitig umlaufend wahrnehmbarere Randfasen (>8mm) in gleichmäßiger Breite erhalten.

Werksteinbeläge im Außenbereich müssen auch im Bereich des Wohnungsbaus mit der nach DGUV für Arbeitsstätten erforderlichen Rutschhemmung für Plattenbeläge im Außenbereich von R11 oder R10 V4 ausgestattet sein. Erfüllt das ausgeschriebene Material nicht die diesbezüglichenRutschhemmungsanforderung, so meldet der AN rechtzeitig vor diesbezüglicher Materialdisposition Bedenken gegen die Ausführung an.

*Hinweis: HINWEIS zur LV-Erstellung Dachabdichtungsarbeiten*
Diese Hinweise dienen nur dem Ersteller eines Leistungsverzeichnisses und sollen nicht als Dokument in das LV übernommen werden!

Regelwerke
Dachabdichtungen werden nach den folgenden Regelwerken behandelt:
1. DIN 18531,
2. Fachregel für Abdichtungen (Flachdachrichtlinie) des Deutschen Dachdeckerhandwerks.

Menschen, die sich im Bereich der Dachabdichtungen gut auskennen und sehr viel Engagement in ihre Profession stecken, meinen, das Problem identifiziert zu haben, dass mit Erscheinen der aktuellen Fassung der DIN 18531 die (sich inhaltlich wirklich nur marginal unterscheidende) Flachdachrichtline nicht mehr Stand der Technik sei. - Wenn es den Autoren dieser Publikationen hilft ...

Alle anderen, nicht ganz so hochprofessionellen Planer, Ausschreiber, Bauleiter und Dachdecker werden einfach weiter mit der Koexistenz zweier nahezu inhaltsgleicher Regelwerke leben können und müssen.

DIN 18531 gilt für die Planung und Ausführung von Abdichtungen genutzter und nicht genutzter Dächer bei Neubauten, Instandhaltung und Erneuerung. Die Norm gilt für:

nicht genutzte Dächer
- flache und flach geneigte Dachflächen, die nur zum Zweck der Wartung begangen werden,
- Dachterrassen mit ext. Begrünung,

genutzte Dächer
- begehbare Dachflächen,
- Dächer mit Anstaubewässerung < 100 mm,
- Dächer mit TGA-/Solaranlagen.

In der Norm sind zwei Arten der mechanischen und zwei Arten der thermischen Beanspruchung der Dachabdichtung aus dem Untergrund genannt. Die Wahl der Abdichtungsstoffe oder -bahnen richtet sich im Wesentlichen nach diesen Beanspruchungen, daher sollte die Art der Beanspruchung der Abdichtungen in den Leistungstexten angegeben sein.

Stufe I, hohe mechanische Einwirkung
- Beanspruchungen aus elementförmigen Untergründen (Betondielen, Betonfertigteile, harte Dämmstoffe (XPS, Foamglas), soweit diese Fugen aufweisen, deren Bewegungen sich auf die Abdichtung auswirken können.
- Holz- und Holzwerkstoffschalungen.
- Trapezblechkonstruktionen.

Stufe II, mäßige mechanische Einwirkung
- Diese Beanspruchungsstufe liegt vor, wenn die vorgenannten Bedingungen unterschritten bzw. nicht erfüllt werden.

Stufe A, hohe thermische Einwirkung
- Als thermisch beansprucht gelten Dachabdichtungen ohne Oberflächenschutz oder nur mit leichtem Oberflächenschutz.

Stufe B, mäßige thermische Einwirkung
- Als mäßig beansprucht gelten Abdichtungen, bei denen keine starken Aufheizungen, schnelle Temperaturänderungen oder direkte Witterungsbeanspruchungen auftreten, z. B. Abdichtungen unter Kiesschüttung, Umkehrdächer und extensiv begrünte Dächer.

Weiterhin werden in der DIN 18531 zwei Anwendungsklassen definiert, die je nach Definition, Anforderung und Einsatzzweck zur Anwendung gelangen:
K1 als Standardausführung,
K2 als höherwertige Ausführung.

Die Anwendungsklasse ist bei der Planung festzulegen und sollte mit dem Bauherrn abgestimmt werden. Die Ausführung der Dachdetails muss der Anwendungsklasse des Daches entsprechen.

"Die Fachregel für Abdichtungen" (FD-RL) des DDH macht es sich an dieser Stelle ganz lebenspraktisch einfach und definiert nur Materialien und Ausführungen, die den höheren Anforderungen der K2 nach DIN 18531-1 entsprechen.

Weitere Unterschiede zwischen Flachdachrichtlinie und DIN 18531 sind per Aktualitätsstand 2018-10:
- Die FD-RL kennt keine Anwendungsklassen (mehr) in aktueller Fassung (da ohnehin K2 vom Markt verlangt würde und üblich sei).
- Die FD-RL kennt keine Beanspruchungsklassen (mehr) in aktueller Fassung.
- Das Mindestgefälle ist in der FD-RL mit 2 % angegeben, aber Unterschreitungen sind in "begründeten Fällen" gefällelos möglich. DIN 18531 lässt hingegen Gefälle < 2 % in K1 zu, wenn mit Stoffen nach K2 gebaut wird.
- Nach FD-RL sind keine Abdichtungen mehr in Verbindung mit Gussasphalt möglich.
- Kunststoffabdichtungsbahnen nach FD-RL müssen mind. 1,5 mm dick sein, nach DIN in K1 nur 1,2 mm.
- Die einfache Dachbahn V60 S4 ist nach FD-RL nicht mehr zulässig, nach DIN hingegen noch als untere Lage bei Abdichtungen nach K1.
- Die Bahnen G 200 S4 (gewebeverstärkt) und PV 200 S5 (polyestervliesverstärkt) sind nach FD-RL nur noch unter schwerem Oberflächenschutz zulässig. Nach DIN sind diese Bahnen als untere Lage noch in K1 auch ohne schweren Oberflächenschutz zulässig.

Dachneigung/Gefälle
DIN 18531 definiert Folgendes zur erforderlichen Mindestdachneigung:

Gefälle - Allgemeines
> 2 % Soll-Mindestgefälle als Regelangabe,
< 5 % mit Pfützenbildung im Bereich Stöße ist zu rechnen aufgrund von Stößen, Ebenheitstoleranzen, Durchbiegungen,
> 5 % Mindestdachneigung zur Vermeidung von Pfützen.

Gefälle für Klasse 1
0 % Gefälle sind zulässig, soweit "Auswahl der Abdichtung" mit Stoffen der Klasse 2 erfolgt.

Gefälle für Klasse 2
> 2 % Mindestdachneigung,
> 1 % Quergefälle in Kehlen.

Anschlusshöhen
DIN 18531 definiert Folgendes zu den erforderlichen Mindestanschlusshöhen:

... an aufgehenden Bauteilen
15 cm für genutzte Dächer,
15 cm für nicht genutzte Dächer < 5° (8,8 %),
10 cm für nicht genutzte Dächer > 5° (8,8 %).

... an Dachrändern
10 cm für genutzte Dächer,
10 cm für nicht genutzte Dächer < 5° (8,8 %),
5 cm für nicht genutzte Dächer > 5° (8,8 %).

... an Türen
15 cm Regelanschlusshöhe,
5 cm mit angeschlossener Linienentwässerung vor der Tür,
2 cm als Sonderkonstruktion ohne Dichtigkeit!

Bewegungsfugen
Auch Bewegungsfugen sind in zwei unterschiedliche Klassen eingeteilt, die entsprechend in der Leistungsbeschreibung angegeben sein sollten, da sie sehr unterschiedliche Bauausführungen mit entsprechend unterschiedlichen Kosten bedingen.

Fugentyp I
Fugen für langsam ablaufende und einmalige oder selten wiederkehrende Bewegungen wie z. B. Setzungsbewegungen. Die Bewegungen sollten nicht überschreiten:
- 5 mm bei Abdichtungen mit verschweißten Bitumen- und Elastomer-Bitumenbahnen sowie FLK,
- 10 mm bei Abdichtungen mit lose verlegten Bahnen.

Fugentyp II
Fugen für schnell ablaufende und häufig wiederholte Bewegungen (keine thermische wirksame Schutzschicht in der Fugenüberdeckung).

Maßnahmen gegen Wasserunterläufigkeit
Schäden durch Unterläufigkeit der Abdichtungen sollen besonders bei größeren Dächern, jedoch stets bei Anwendungsklasse K2, mit planerischen Maßnahmen minimiert werden durch vollflächige Verklebung auf wasserdichtem Untergrund oder regelmäßige Abschottung innerhalb der Dämmstoffebene.

Die Lage der Schottungen ist zu planen und zu dokumentieren.

Schutz der Abdichtung
Wartungswege und -flächen auf nicht genutzten Dächern erfordern eine Schutzlage. Die Abdichtungsschicht ist bei genutzten Dächern gegen mechanische Beschädigung zu schützen. Schutzschichten sind unverzüglich nach Fertigstellung der Abdichtung aufzubringen. Abdichtungen unter Auflagerflächen von technischen Anlagen und Solaranlagen sind mit einer Schutzschicht zu schützen. Oberflächenschutz aus Kies bedingt bei einlagiger Abdichtung eine gesonderte Schutzlage.

Dachflächenfenster und Lichtkuppeln Rauchabzug vs. NRWG
Je nach Bauwerk können unterschiedliche Anforderungen an Dachöffnungen zur Entrauchung bestehen: In Regelbauten (bspw. Wohnungsbau) wird - je nach Gebäudetyp und -höhe - lediglich eine Öffnung zur Rauch- ableitung gefordert, während in einigen geregelten Sonderbauten, so etwa Industriebauten und Verkaufsstätten, natürliche Rauchabzugsgeräte gefordert sind.

Der große Unterschied zwischen diesen Öffnungsarten besteht darin, dass bei der einfachen Öffnung lediglich der erforderliche geometrische Öffnungsquerschnitt gefordert wird, wohingegen beim natürlichen Rauch- und Wärmeabzugsgerät (NRWG) nach DIN 18232 und DIN EN 12101 eine geometrisch w i r k sa m e Fläche gefordert ist.

Die Summe der Öffnungsquerschnitte einer Öffnung zur Rauchableitung (= Summe von Öffnungshöhe an der Frontseite und seitlichen Öffnungsdreiecken zwischen Front- und Rückseite) wird in den Bauordnungen für Wohnungsbauten in der Regel mit 5% der größten Grundfläche des darunterliegenden Treppenraums, mindestens jedoch 0,5 m2 angegeben

Konzeptionell bedingt, weisen die NRWG über die Kuppel herausstehende Luftleitbleche ("Spoiler") auf, die eine Entrauchung unabhängig von bspw. Windverhältnissen zuverlässig gewährleisten sollen. Gemäß Zulassung müssen NRWG einen Öffnungswinkel > 140° aufweisen, also nahezu vollständig auf die dahinterliegende Dachfläche umschlagen können. Dies bedingt planerisch entsprechende Einbausituationen, die eine Dachfläche frei von Sekuranten, Rohrbelüftern, Lüftungskanälen und -geräten etc., nochmal so groß wie das NRWG selbst, erforderlich machen. NRWG werden gemäß Anforderung zu einer definierten rauchfreien Schicht im Brandraum bemessen und bedürfen einer definierten Nachströmöffnung (i.d.R. beim Industriebau über öffnende Tore, deren Öffnungshöhe definiert wird und die über eine Wirkprinzipmatrix in Abhängigkeit von den NRWG anzusteuern sind.

Unabhängig von der Art der Entrauchungseinrichtung sind Fernbetätigungen erforderlich, die entweder elektrischer oder pneumatischer Art sein können. Bei elektrischen Antrieben handelt es sich in der Regel um 24V-Spindelmotoren, die den Rauchabzug auffahren und die eines 230V-Netzanschlusses sowie einer Akkupufferung zum Funktionserhalt benötigen. Die Verkabelung zwischen Akkupufferung und Spindelmotor ist dabei gleichfalls mit Funktionserhalt E30 auszuführen.

Pneumatische Betätigungen funktionieren über Treibgaspatronen, die mechanisch über Handhebel ausgelöst werden und einen CO2-Druckstoß in einen Hubzylinder der Rauchabzugseinrichtung geben, sodass die Kuppel von dem Druckstoß aufgestoßen wird.

Vorteile der elektrischen Betätigung sind höherer Komfort und geringere Inspektionskosten, der Nachteil gegenüber der pneumatischen Öffnung besteht in einem höheren Baupreis. Die Öffnungsgrößen pneumatischer NRWG sind über das Gewicht der aufzusprengenden Kuppeln begrenzt.

Beide Betägigungsarten (pneumatisch und elektrisch), können bei beiden Arten der Rauchabzugsöffnungen (einfache Rauchabzugsöffnung und NRWG) zusätzlich mit einem Dachausstiegsbeschlag ausgebildet werden, wenn die nebenliegende Dachfläche durch eine Kuppel beispielweise für Dachrevisionsarbeiten erreicht werden soll. Ebenso können beide Betätigungsarten mit einer elektrischen Belüftungsfunktion ausgestattet werden, die es ermöglicht, die Entrauchungsöffnungen auch außerhalb von Brandereignissen als natürliche Belüftung oder zur nächtlichen sommerlichen Wärmeableitung zu nutzen. Der Aufwand für eine elektrische Belüftungsfunktion ist bei bereits vorhandener elektrischer Rauchableitungsöffnung selbstverständlich  geringer, als bei einer pneumatischen Betätigung.

Für die Entrauchung sind als Handauslösung hinter Glas liegende Taster im Zugangsbereich, auf höchster Ebene und ggf. alle zwei Geschosse erforderlich. Für Belüftungsfunktion sind neben Auf/Zu-Tastern auch Wind- und Regenwächter erforderlich, dafür sind die Lieferungs- und Montageschnittstellen zu klären!
NRWG nach DIN 18232 und DIN EN 12101 benötigen darüber hinaus automatische Betätigungen, die in der Praxis entweder über Brandmeldeanlagen (bei elektrischer Betätigung) oder thermische Schmelzelemente (ähnlich wie in Sprinklerköpfen bei pneumatischer Betätigung) ausgeführt werden.

Öffnungen in Dachflächen müssen Anforderungen an die Sicherung gegen Durchsturz von Personen genügen. Dies kann über entsprechend ausgebildete Kuppeln, über Umwehrungen auf der Dachebene (hier den Platzbedarf der > 140° öffnenden Kuppeln von NRWG beachten!) oder über unter Dach liegende Gitter (die sowohl als Gitter selbst, wie auch in den Befestigungsmitteln entsprechend nachgewiesen sein müssen) gewährleistet werden.

Werden Anforderungen an die Einbruchhemmung von Lichtkuppeln gestellt, sind zusätzliche Gitter gegen unbefugtes Eindringen unterhalb der Kuppeln anzubringen, die dann auch in Bezug auf Ausführung, aber auch auf Befestigungsmittel und -untergrund die entsprechenden Prüfungen nach EN 1627 durchlaufen haben müssen, um eine RC-Klassifizierung zu erhalten. In Hinsicht auf den Versicherungsschutz sollte hier von etwaigen Bastellösungen abgesehen werden.

Abrechnungshinweis "Sandwich-Positionen"
- In der Regel ist die Größe der Flächen, die mit Voranstrich,
- Dampfsperre,
- Wärmedämmung,
- untererer und obere Abdichtungslage,
- Auflast oder Begrünung
belegt werden, nahezu identisch. Daher bietet es sich für eine vereinfachte Abrechnung an, diese Leistungen in einer "Sandwich-Position" zusammenzufassen, die dann jedoch alle Leistungsbestandteile benennen und spezifizieren muss. Kleinflächige Abweichungen beispielsweise in den Oberbelägen (wie etwa Kiesflächen im Gründach) können dann mit einer Zulageposition erfasst werden.

Durch den Einsatz von "Sandwich-Positionen" wird das Leistungsverzeichnis kompakter, ist für den Bieter schneller auszufüllen und die Leistungen werden in der Regel günstiger angeboten als in vielen kleinteiligen Einzelpositionen.

Absturz- und Durchsturzsicherungen: Anschlageinrichtungsklassen nach DIN EN 795

Anschlageinrichtung Typ A
Anschlageinrichtung, die, wenn sie montiert ist, einen oder mehrere ortsfeste(n) Anschlagpunkt(e) enthält und für deren Befestigung an der baulichen Einrichtung (ein) baulich verankerte(s) Befestigungsmittel oder (ein) Befestigungselement(e) erforderlich ist/sind.

Anschlageinrichtung Typ B
Anschlageinrichtung mit einem oder mehreren ortsfesten Anschlagpunkt(en), für deren Befestigung an der baulichen Einrichtung kein(e) baulich verankertes/verankerten Befestigungsmittel oder Befestigungselement(e) erforderlich ist/sind.

Anschlageinrichtung Typ C
Anschlageinrichtung mit einer flexiblen Führung, die um höchstens 15° zur Horizontalen abweicht (gemessen zwischen End- und Zwischenverankerung an jeder beliebigen Stelle entlang ihrer Länge).

Anschlageinrichtung Typ D
Anschlageinrichtung mit einer festen Führung, die um höchstens 15° zur Horizontalen abweicht (gemessen zwischen End- und Zwischenverankerung an jeder beliebigen Stelle entlang ihrer Länge)

Anschlageinrichtung Typ E
Anschlageinrichtung zur Verwendung auf Flächen mit einer Neigung von bis zu 5° zur Horizontalen, deren Funktion ausschließlich auf ihrem Gewicht und der Reibung zwischen der Anschlageinrichtung selbst und der Fläche beruht.

#### 021.01 Vorbereitende Arbeiten

**021.01.10 Planung und Prüfung**
Planung der Dachabdichtung und Prüfung der baulichen Gegebenheiten.

Planung und Prüfung
- Berechnung Windsogsicherung/Statik
- Werkstatt- und Montageplanung
- Prüfung bauliche Gegebenheiten; u. a. Abstände von Durchdringungen, Einbauhöhen Abläufe und Notüberläufe, Aufkantungshöhen
- Entwässerungsberechnung für Einläufe, Abläufe und Notüberläufe für die Normal- und die Jahrhundertregenspende

Größe Dachfläche: ??? m2 (ohne Balkone, TG-Decken)
Höhe über Gelände: ??? m
Menge: 0,000 psch; EP: 910,000
DIN 276-18: 363
Leistungsbereiche: 021

**021.01.20 Untergrundprüfung**
Vollflächige Prüfung des Untergrunds.

Prüfung auf
- Ebenheit/Pfützenbildung
- Vorhandenes Gefälle
- Verbliebene Befestigungsmittel, Nägel, Schraubköpfe
- Risse im Untergrund
- Feuchtigkeit im Untergrund
- Entwässerungsmöglichkeit Tagwasser während der Ausführung der Abdichtungsarbeiten

Zweck: Untergrundprüfung zum Aufbau einer flächigen Dachabdichtung
Vorleistung: Rohbetondecke
Folgeleistung: Dachabdichtung

Ausführungsort: ???

Hinweis: Die Leistung ist vom AN 5 Arbeitstage vor Beginn der Abdichtungsarbeiten zu erbringen, ggf. bestehende Bedenken gegen die Vorleistung sind dem AG unverzüglich anzuzeigen.
Menge: 0,000 m2; EP: 0,900
DIN 276-18: 363
Leistungsbereiche: 021

**021.01.30 Untergrund reinigen, grobe Verschmutzung**
Vorhandenen Untergrund von groben Verschmutzungen reinigen.

Zweck: Vorbereitung für Abdichtung
Vorleistung: Freilegen der abzudichtenden Flächen
Folgeleistung: Abdichtung
Untergrund: MW, Beton

Ausführungsort: ???

Hinweis: Diese Position gelangt nur nach ausdrücklicher Leistungsabforderung durch die Bauleitung zur Ausführung/Abrechnung!
Menge: 0,000 m2; EP: 2,800
DIN 276-18: 363
Leistungsbereiche: 021

**021.01.40 Ausgleich Heißbitumen <0,50m2**
Untergrundausgleich mit Heißbitumen für Flächen kleiner als 0,50 m2.

Zweck: Herstellung eines weitgehend ebenen und pfützenfreien Untergrunds
Vorleistung: Rohbetondecke
Folgeleistung: Dachabdichtung
Pfützengröße: bis 0,50 m2

Ausführungsort: ???

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Menge: 0,000 St; EP: 9,500
DIN 276-18: 363
Leistungsbereiche: 021

**021.01.50 Ausgleich Heißbitumen <1,00m2**
Untergrundausgleich mit Heißbitumen für Flächen kleiner als 1,00 m2.

Zweck: Herstellung eines weitgehend ebenen und pfützenfreien Untergrunds
Vorleistung: Rohbetondecke
Folgeleistung: Dachabdichtung
Pfützengröße: über 0,50 m2, bis 1,00 m2

Ausführungsort: ???

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Menge: 0,000 St; EP: 14,100
DIN 276-18: 363
Leistungsbereiche: 021

**021.01.60 Ausgleich Heißbitumen <2,00m2**
Untergrundausgleich mit Heißbitumen für Flächen kleiner als 2,00 m2.

Zweck: Herstellung eines weitgehend ebenen und pfützenfreien Untergrunds
Vorleistung: Rohbetondecke
Folgeleistung: Dachabdichtung
Pfützengröße: über 1,00 m2, bis 2,00 m2

Ausführungsort: ???

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Menge: 0,000 St; EP: 18,800
DIN 276-18: 363
Leistungsbereiche: 021

**021.01.70 Toleranzausgleich Untergrund Heißbitumen**
Toleranzausgleich des Untergrundes mit Heißbitumen.

Leistungsumfang
- Nivellement zur Feststellung vorhandener Toleranzen
- Abgleich mit ggf. herzustellendem Gefälle
- Teilflächiger Ausgleich von Pfützen und Unebenheiten bis 25 mm Höhe nach Erfordernis mit Spachtelmasse oder Heißbitumen nach Wahl des AN

Zweck: Untergrundvorbereitung zur Vermeidung späterer Pfützenbildung
Vorleistung: Betondecke, bzw. -bodenplatte mit zulässigen Toleranzen nach DIN 18202
Folgeleistung: Dampfsperre, bzw. 1. Abdichtungslage

Ausführungsort: ???

Hinweis: Aufmaß und Abrechnung gelten für die gesamte abzudichtende Fläche (ohne Aufkantungen); Ausführung des Toleranzausgleichs lediglich punktuell/ teilflächig nach örtlicher Erfordernis.

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Menge: 0,000 m2; EP: 7,000
DIN 276-18: 363
Leistungsbereiche: 021

#### 021.02 Ungedämmt

*Hinweis: UNTERGRUND HOLZSCHALUNG*

**021.02.10 bitum. Dachabdichtung, 2lg, Holzschalung**
Bituminöse Dachabdichtung in 2-lg. Ausführung auf Holzschalung.

Leistungsumfang
- Voranstrich
- untere Abdichtungslage
- obere Abdichtungslage
- Windsogsicherung

Zweck: Dachabdichtung
Beanspruchung: mech. hoch: Holzschalung,
 therm. hoch: freie Bewitterung
Vorleistung: Holzverschalung, ohne Dämmung
Folgeleistung: endfertig
Abdichtung: 2-lg., untere Lage mechanisch befestigt
Untere Lage: DU PYE-KTP-KSP-2,8
Obere Lage: DO PYE-PV 250 S5, oberseitig beschiefert
Voranstrich: bituminös

Einbauort: ???
Menge: 0,000 m2; EP: 63,000
DIN 276-18: 363
Leistungsbereiche: 021

**021.02.20 bitum. Dachabdichtung, 2lg, Trapezblech**
Bituminöse Dachabdichtung in 2-lg. Ausführung ohne Wärmedämmung auf Trapezblech-Dachdecke.

Leistungsbestandteile
- bituminöser Voranstrich
- Unterlagen von Längs- und Querstößen
- 2-lg. bituminöse Abdichtung
- Windsogsicherung

Zweck: Dachabdichtung
Beanspruchung: mech. hoch (Trapezblech)
 therm. hoch (freie Bewitterung)
Vorleistung: Trapezblechdachdecke
Abdichtung: 2-lg.
Untere Lage: DU-KSP 2.8
Obere Lage: DO PYE-G 200 S5 WF

Einbauort: ???
Menge: 0,000 m2; EP: 62,000
DIN 276-18: 363
Leistungsbereiche: 021

#### 021.03 Gedämmt

*Hinweis: UNTERGRUND TRAPEZBLECH*

*Hinweis: Bitumenabdichtung*

**021.03.10 bitum. Dachabdichtung, 2lg, MW, d=140mm, Trapezblech**
Bituminöse Dachabdichtung in 2-lg. Ausführung mit Mineralwolldämmung auf Trapezblech.

Leistungsbestandteile
- Durchtrittschutz verz. Blech > 0,88 mm unter Querstößen der Dampfsperrbahn
- bituminöser Voranstrich
- durchtrittsichere Dampfsperre
- mineralische Dämmung A1
- 2-lg. bituminöse Abdichtung
- Windsogsicherung

Zweck: Dachabdichtung, Wärmeschutz
Beanspruchung: mech. hoch: Trapezblech
 therm. hoch: freie Bewitterung
Vorleistung: Trapezblechdachdecke
Folgeleistung: Lagesicherung durch Auflast
Sickenfüller: Wärmedämmung Mineralwolle
Dampfsperre: KSD-BLR (durchtrittsicher, brandlastreduziert)
Dämmung: Mineralwolledämmung (MW) nach DIN EN 13162, verklebt
WLS: 040
Schmelzpunkt: ab 1.000 °C
Anwendungsgebiet: DAA, dm nach DIN 4108-10
Baustoffklasse: A1 nach DIN 4102 bzw. EN 13501
Dämmstärke: 140 mm
Abdichtung: 2-lg.
Untere Lage: PYE-PV 200 S4 (Mineralfaserunterlagsbahn) verschweißt
Obere Lage: PYE-PV 200 S5 WF

Einbauort: ???

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Menge: 0,000 m2; EP: 132,000
DIN 276-18: 363
Leistungsbereiche: 021

**021.03.20 bitum. Dachabdichtung, 2lg, MW, d=200mm, Trapezblech**
Bituminöse Dachabdichtung in 2-lg. Ausführung mit Mineralwolldämmung auf Trapezblech.

Leistungsbestandteile
- Durchtrittschutz verz. Blech > 0,88 mm unter Querstößen der Dampfsperrbahn
- bituminöser Voranstrich
- durchtrittsichere Dampfsperre
- mineralische Dämmung A1
- 2-lg. bituminöse Abdichtung
- Windsogsicherung

Zweck: Dachabdichtung, Wärmeschutz
Beanspruchung: mech. hoch (Trapezblech)
 therm. hoch (freie Bewitterung)
Vorleistung: Trapezblechdachdecke
Folgeleistung: Lagesicherung durch Auflast
Sickenfüller: Wärmedämmung Mineralwolle
Dampfsperre: KSD-BLR (durchtrittsicher, brandlastreduziert)
Dämmung: Mineralwolledämmung (MW) nach DIN EN 13162, verklebt
WLS: 040
Schmelzpunkt: ab 1.000 °C
Anwendungsgebiet: DAA, dm nach DIN 4108-10
Baustoffklasse: A1 nach DIN 4102 bzw. EN 13501
Dämmstärke: 200 mm
Abdichtung: 2-lg.
Untere Lage: DU/E1 PYE-PV 200 S4 (Mineralfaserunterlagsbahn) verschweißt
Obere Lage: PYE-PV 200 S5 WF

Einbauort: ???
Menge: 0,000 m2; EP: 147,000
DIN 276-18: 363
Leistungsbereiche: 021

**021.03.30 bitum. Dachabdichtung, 2lg, EPS, d=140mm, Trapezblech**
Bituminöse Dachabdichtung in 2-lg. Ausführung mit expandiertem Polystyrol auf Trapezblech.

Leistungsbestandteile
- Durchtrittschutz verz. Blech > 0,88 mm unter Querstößen der Dampfsperrbahn
- bituminöser Voranstrich
- durchtrittsichere Dampfsperre
- EPS-Dämmung
- 2-lg. bituminöse Abdichtung
- Windsogsicherung

Zweck: Dachabdichtung, Wärmeschutz
Beanspruchung: mech. hoch (Trapezblech)
 therm. hoch (freie Bewitterung)
Vorleistung: Trapezblechdachdecke
Folgeleistung: Lagesicherung durch Auflast
Dampfsperre: KSD-BLR (durchtrittsicher, brandlastreduziert)
Dämmung: expandierte
 Polystyrolhartschaumplatten (EPS) nach DIN EN 13163, bitumenkaschiert
WLS: 032
Anwendungsgebiet: DAA, dm nach DIN 4108-10
Baustoffklasse: B1/E nach DIN 4102 bzw. EN 13501
Dämmstärke: 140 mm
Abdichtung: 2-lg.
Untere Lage: DU/ PYE - KTG KSP - 2,8
Obere Lage: PYE-PV 200 S5 WF

Einbauort: ???

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Menge: 0,000 m2; EP: 108,000
DIN 276-18: 363
Leistungsbereiche: 021

**021.03.40 bitum. Dachabdichtung, 2lg, EPS, d=200mm, Trapezblech**
Bituminöse Dachabdichtung in 2-lg. Ausführung mit expandiertem Polystyrol auf Trapezblech.

Leistungsbestandteile
- Durchtrittschutz verz. Blech > 0,88 mm unter Querstößen der Dampfsperrbahn
- bituminöser Voranstrich
- durchtrittsichere Dampfsperre
- EPS-Dämmung
- 2-lg. bituminöse Abdichtung
- Windsogsicherung

Zweck: Dachabdichtung, Wärmeschutz
Beanspruchung: mech. hoch (Trapezblech)
 therm. hoch (freie Bewitterung)
Vorleistung: Trapezblechdachdecke
Folgeleistung: Lagesicherung durch Auflast
Dampfsperre: KSD-BLR (durchtrittsicher, brandlastreduziert)
Dämmung: expandierte
 Polystyrolhartschaumplatten (EPS) nach DIN EN 13163, bitumenkaschiert
WLS: 032
Anwendungsgebiet: DAA, dm nach DIN 4108-10
Baustoffklasse: B1/E nach DIN 4102 bzw. EN 13501
Dämmstärke: 200 mm
Abdichtung: 2-lg.
Untere Lage: DU PYE - KTG KSP - 2,8
Obere Lage: PYE-PV 200 S5 WF
Einbauort: ???

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Menge: 0,000 m2; EP: 119,500
DIN 276-18: 363
Leistungsbereiche: 021

*Hinweis: Kunststoffabdichtung*

**021.03.70 Kunststoffabdichtung, PVC-P, MW, d=140mm, Trapezblech**
Kunststoffabdichtung auf Basis von Polyvinylchloridbahnen mit Mineralwolldämmung.

Leistungsbestandteile
- Durchtrittschutz verz. Blech > 0,88 mm unter Querstößen der Dampfsperrbahn
- bituminöser Voranstrich
- durchtrittsichere Dampfsperre
- mineralische Dämmung A1
- 1-lg. Kunststoffabdichtung
- Windsogsicherung

Zweck: Dachabdichtung, Wärmeschutz
Beanspruchung: mech. hoch (Trapezblech)
 therm. hoch (freie Bewitterung)
Vorleistung: Trapezblechdachdecke
Folgeleistung: Lagesicherung durch Auflast
Dampfsperre: KSD-BLR Kaltselbstklebende Dampfsperrbahn (durchtrittsicher, brandlastreduziert)
Dämmung: Mineralwolledämmung (MW) nach DIN EN 13162, verklebt gemäß Windsognachweis
WLS: 035
Schmelzpunkt: ab 1.000 °C
Anwendungsgebiet: DAA, dm nach DIN 4108-10
Baustoffklasse: A1 nach DIN 4102 bzw. EN 13501
Dämmstärke: 140 mm
Abdichtung: DE-PVC-P-BV-V-(PV) -1,2

Einbauort: ???

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Menge: 0,000 m2; EP: 135,500
DIN 276-18: 363
Leistungsbereiche: 021

**021.03.80 Kunststoffabdichtung, PVC-P, EPS, d=140mm, Trapezblech**
Kunststoffabdichtung auf Basis von Polyvinylchlorid mit expandiertem Polystyrol.

Leistungsbestandteile
- Durchtrittschutz verz. Blech > 0,88 mm unter Querstößen der Dampfsperrbahn
- bituminöser Voranstrich
- durchtrittsichere Dampfsperre
- EPS-Dämmung
- 1-lg. Kunststoffabdichtungsbahn
- Windsogsicherung

Zweck: Dachabdichtung, Wärmeschutz
Beanspruchung: mech. hoch (Trapezblech)
 therm. hoch (freie Bewitterung)
Vorleistung: Trapezblechdachdecke
Folgeleistung: Lagesicherung durch Auflast
Dampfsperre: Kaltselbstklebende Dampfsperrbahn KSD durchtrittsicher
Dämmung: expandierte
 Polystyrolhartschaumplatten (EPS) nach DIN EN 13163, verklebt gemäß Windsognachweis
WLS: 035
Anwendungsgebiet: DAA, dm nach DIN 4108-10
Baustoffklasse: B1/E nach DIN 4102 bzw. EN 13501
Dämmstärke: 140 mm
Trennlage: Rohglasvliesauflage 120 g/m2
Abdichtung: DE-PVC-P-BV-V-(PV) -1,2

Einbauort: ???

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Menge: 0,000 m2; EP: 112,500
DIN 276-18: 363
Leistungsbereiche: 021

*Hinweis: UNTERGRUND ORTBETON*

*Hinweis: Bitumenabdichtung*

**021.03.90 bitum. Dachabdichtung, 2lg, MW, d=140mm, Betondecke**
Bituminöse Dachabdichtung in 2-lg. Ausführung mit Mineralwolldämmung auf Ortbetondecke.

Leistungsbestandteile
- Überprüfung des Untergrunds auf Gefälle und Pfützenbildung, Ausgleich von Unebenheiten mit Heißbitumen bis ca. 2 cm
- bituminöser Voranstrich
- aluminiumkaschierte Dampfsperre
- MW-Wärmedämmung
- 2-lg. bituminöse Abdichtung
- Windsogsicherung

Zweck: Dachabdichtung, Wärmeschutz
Beanspruchung: mech. mäßig (Ortbeton)
 therm. hoch (freie Bewitterung)
Vorleistung: Ortbetondachdecke
Folgeleistung: Lagesicherung durch Auflast
Dampfsperre: G200 S4 AL
Dämmung: Mineralwolledämmung (MW) nach DIN EN 13162, verklebt gemäß Windsogsicherungsnachweis
WLS: 040
Schmelzpunkt: ab 1.000 °C
Anwendungsgebiet: DAA, dm nach DIN 4108-10
Baustoffklasse: A1 nach DIN 4102 bzw. EN 13501
Dämmstärke: 140 mm
Abdichtung: 2-lg.
Untere Lage: DU PYE-KTG-KSP-2,8
Obere Lage: DO PYE-Cu01-S5 wurzelfest

Einbauort: ???

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Menge: 0,000 m2; EP: 112,500
DIN 276-18: 363
Leistungsbereiche: 021

**021.03.100 bitum. Dachabdichtung, 2lg, MW, d=200mm, Betondecke**
Bituminöse Dachabdichtung in 2-lg. Ausführung mit Mineralwolldämmung auf Ortbetondecke.

Leistungsbestandteile
- Überprüfung des Untergrunds auf Gefälle und Pfützenbildung, Ausgleich von Unebenheiten mit Heißbitumen bis ca. 2 cm
- bituminöser Voranstrich
- aluminiumkaschierte Dampfsperre
- MW-Wärmedämmung
- 2-lg. bituminöse Abdichtung
- Windsogsicherung

Zweck: Dachabdichtung, Wärmeschutz
Beanspruchung: mech. mäßig (Ortbeton)
 therm. hoch (freie Bewitterung)
Vorleistung: Ortbetondachdecke
Folgeleistung: Lagesicherung durch Auflast
Dampfsperre: G200 S4 AL
Dämmung: Mineralwolledämmung (MW) nach DIN EN 13162, verklebt gemäß Windsogsicherungsnachweis
WLS: 040
Schmelzpunkt: ab 1.000 °C
Anwendungsgebiet: DAA, dm nach DIN 4108-10
Baustoffklasse: A1 nach DIN 4102 bzw. EN 13501
Dämmstärke: 200 mm
Abdichtung: 2-lg.
Untere Lage: DU PYE-KTG-KSP-2,8
Obere Lage: DO PYE-Cu01-S5 wurzelfest

Einbauort: ???

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Menge: 0,000 m2; EP: 138,500
DIN 276-18: 363
Leistungsbereiche: 021

**021.03.110 bitum. Dachabdichtung, 2lg, EPS, 032, d=140mm, Betondecke**
Bituminöse Dachabdichtung in 2-lg. Ausführung mit expandiertem Polystyrol auf Ortbetondecke.

Leistungsbestandteile
- Überprüfung des Untergrunds auf Gefälle und Pfützenbildung, Ausgleich von Unebenheiten mit Heißbitumen bis ca. 2 cm
- bituminöser Voranstrich
- aluminiumkaschierte Dampfsperre
- gegen Windsog verklebte Wärmedämmung
- 2-lg. bituminöse Abdichtung
- Windsogsicherung

Zweck: Dachabdichtung, Wärmeschutz
Beanspruchung: mech. mäßig (Ortbeton)
 therm. hoch (freie Bewitterung)
Vorleistung: Ortbetondachdecke
Folgeleistung: Lagesicherung durch Auflast
Dampfsperre: G200 S4 AL
Dämmung: expandierte
 Polystyrolhartschaumplatten (EPS) nach DIN EN 13163, bitumenkaschiert
WLS: 032, verklebt nach Windsogberechnung
Anwendungsgebiet: DAA, dm nach DIN 4108-10
Baustoffklasse: B1/E nach DIN 4102 bzw. EN 13501
Dämmstärke: 140 mm
Abdichtung: 2-lg.
Untere Lage: DU PYE-KTG-KSP-2,8
Obere Lage: DO PYE-Cu01-S5 wurzelfest

Einbauort: ???

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Menge: 0,000 m2; EP: 98,500
DIN 276-18: 363
Leistungsbereiche: 021

**021.03.120 bitum. Dachabdichtung, 2lg, EPS, 032, d=200mm, Betondecke**
Bituminöse Dachabdichtung in 2-lg. Ausführung mit expandiertem Polystyrol auf Ortbetondecke.

Leistungsbestandteile
- Überprüfung des Untergrunds auf Gefälle und Pfützenbildung, Ausgleich von Unebenheiten mit Heißbitumen bis ca. 2 cm
- bituminöser Voranstrich
- aluminiumkaschierte Dampfsperre
- gegen Windsog verklebte Wärmedämmung
- 2-lg. bituminöse Abdichtung
- Windsogsicherung

Zweck: Dachabdichtung, Wärmeschutz
Beanspruchung: mech. mäßig (Ortbeton)
 therm. hoch (freie Bewitterung)
Vorleistung: Ortbetondachdecke
Folgeleistung: Lagesicherung durch Auflast
Dampfsperre: G200 S4 AL
Dämmung: expandierte
 Polystyrolhartschaumplatten (EPS) nach DIN EN 13163, bitumenkaschiert
WLS: 032, verklebt nach Windsogberechnung
Anwendungsgebiet: DAA, dm nach DIN 4108-10
Baustoffklasse: B1/E nach DIN 4102 bzw. EN 13501
Dämmstärke: 200 mm
Abdichtung: 2-lg.
Untere Lage: DU PYE-KTG-KSP-2,8
Obere Lage: DO PYE-Cu01-S5 wurzelfest

Einbauort: ???

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Menge: 0,000 m2; EP: 119,500
DIN 276-18: 363
Leistungsbereiche: 021

**021.03.130 bitum. Dachabdichtung, 2lg, EPS, 035, d=140mm, Betondecke**
Bituminöse Dachabdichtung in 2-lg. Ausführung mit expandiertem Polystyrol auf Ortbetondecke.

Leistungsbestandteile
- Überprüfung des Untergrunds auf Gefälle und Pfützenbildung, Ausgleich von Unebenheiten mit Heißbitumen bis ca. 2 cm
- bituminöser Voranstrich
- aluminiumkaschierte Dampfsperre
- gegen Windsog verklebte Wärmedämmung
- 2-lg. bituminöse Abdichtung
- Windsogsicherung

Zweck: Dachabdichtung, Wärmeschutz
Beanspruchung: mech. mäßig (Ortbeton)
 therm. hoch (freie Bewitterung)
Vorleistung: Ortbetondachdecke
Folgeleistung: Lagesicherung durch Auflast
Dampfsperre: G200 S4 AL
Dämmung: expandierte
 Polystyrolhartschaumplatten (EPS) nach DIN EN 13163, bitumenkaschiert
WLS: 035, verklebt nach Windsogberechnung
Anwendungsgebiet: DAA, dm nach DIN 4108-10
Baustoffklasse: B1/E nach DIN 4102 bzw. EN 13501
Dämmstärke: 140 mm
Abdichtung: 2-lg.
Untere Lage: DU PYE-KTG-KSP-2,8
Obere Lage: DO PYE-Cu01-S5 wurzelfest

Einbauort: ???

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Menge: 0,000 m2; EP: 93,500
DIN 276-18: 363
Leistungsbereiche: 021

**021.03.140 bitum. Dachabdichtung, 2lg, EPS, 035, d=200mm, Betondecke**
Bituminöse Dachabdichtung in 2-lg. Ausführung mit expandiertem Polystyrol auf Ortbetondecke.

Leistungsbestandteile
- Überprüfung des Untergrunds auf Gefälle und Pfützenbildung, Ausgleich von Unebenheiten mit Heißbitumen bis ca. 2 cm
- bituminöser Voranstrich
- aluminiumkaschierte Dampfsperre
- gegen Windsog verklebte Wärmedämmung
- 2-lg. bituminöse Abdichtung
- Windsogsicherung

Zweck: Dachabdichtung, Wärmeschutz
Beanspruchung: mech. mäßig (Ortbeton)
 therm. hoch (freie Bewitterung)
Vorleistung: Ortbetondachdecke
Folgeleistung: Lagesicherung durch Auflast
Dampfsperre: G200 S4 AL
Dämmung: expandierte
 Polystyrolhartschaumplatten (EPS) nach DIN EN 13163, bitumenkaschiert
WLS: 035, verklebt nach Windsogberechnung
Anwendungsgebiet: DAA, dm nach DIN 4108-10
Baustoffklasse: B1/E nach DIN 4102 bzw. EN 13501
Dämmstärke: 200 mm
Abdichtung: 2-lg.
Untere Lage: DU PYE-KTG-KSP-2,8
Obere Lage: DO PYE-Cu01-S5 wurzelfest

Einbauort: ???

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Menge: 0,000 m2; EP: 112,500
DIN 276-18: 363
Leistungsbereiche: 021

**021.03.150 bitum. Dachabdichtung, 2lg, PUR, 025, d=140mm, Betondecke**
Bituminöse Dachabdichtung in 2-lg. Ausführung mit Polyurethan-Hartschaumdämmung auf Ortbetondecke.

Leistungsbestandteile
- bituminöser Voranstrich
- Überprüfung des Untergrunds auf Gefälle und Pfützenbildung, Ausgleich von Unebenheiten mit Heißbitumen bis ca. 2 cm
- aluminiumkaschierte Dampfsperre
- PUR-Dämmung
- 2-lg. bituminöse Abdichtung

Zweck: Dachabdichtung, Wärmeschutz
Beanspruchung: mech. mäßig (Ortbeton)
 therm. mäßig (Gründachaufbau)
Vorleistung: Ortbetondachdecke
Folgeleistung: Lagesicherung durch Gründachaufbau
Dampfsperre: G200 S4 AL
Dämmung: Polyurethanhartschaumplatten (PUR) mit umlaufendem Stufenfalz nach DIN EN 13165, verklebt gemäß Windsogsicherungsnachweis
WLS: 025
Anwendungsgebiet: DAA, dh nach DIN 4108-10
Baustoffklasse: B2/E nach DIN 4102 bzw. EN 13501
Dämmstärke: 140 mm
Abdichtung: 2-lg.
Untere Lage: DU PYE-KTG-KSP-2,8
Obere Lage: DO PYE-Cu01-S5 wurzelfest

Einbauort: ???

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Menge: 0,000 m2; EP: 120,500
DIN 276-18: 363
Leistungsbereiche: 021

**021.03.160 bitum. Dachabdichtung, 2lg, PUR, 025, d=200mm, Betondecke**
Bituminöse Dachabdichtung in 2-lg. Ausführung mit Polyurethan-Hartschaumdämmung auf Ortbetondecke.

Leistungsbestandteile
- bituminöser Voranstrich
- Überprüfung des Untergrunds auf Gefälle und Pfützenbildung, Ausgleich von Unebenheiten mit Heißbitumen bis ca. 2 cm
- aluminiumkaschierte Dampfsperre
- PUR-Dämmung
- 2-lg. bituminöse Abdichtung

Zweck: Dachabdichtung, Wärmeschutz
Beanspruchung: mech. mäßig (Ortbeton)
 therm. mäßig (Gründachaufbau)
Vorleistung: Ortbetondachdecke
Folgeleistung: Lagesicherung durch Gründachaufbau
Dampfsperre: G200 S4 AL
Dämmung: Polyurethanhartschaumplatten (PUR) mit umlaufendem Stufenfalz nach DIN EN 13165, verklebt gemäß Windsogsicherungsnachweis
WLS: 025
Anwendungsgebiet: DAA, dh nach DIN 4108-10
Baustoffklasse: B2/E nach DIN 4102 bzw. EN 13501
Dämmstärke: 200 mm
Abdichtung: 2-lg.
Untere Lage: DU PYE-KTG-KSP-2,8
Obere Lage: DO PYE-Cu01-S5 wurzelfest

Einbauort: ???

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Menge: 0,000 m2; EP: 154,000
DIN 276-18: 363
Leistungsbereiche: 021

**021.03.170 bitum. Dachabdichtung, 2lg, CG, d=140mm, Betondecke**
Bituminöse Dachabdichtung in 2-lg. Ausführung mit Schaumglasdämmung.

Leistungsbestandteile
- Überprüfung des Untergrunds auf Gefälle und Pfützenbildung, Ausgleich von Unebenheiten mit Heißbitumen bis ca. 2 cm
- bituminöser Voranstrich
- Dämmung
- Windsogsicherung
- 2-lg. bituminöse Abdichtung

Zweck: Dachabdichtung, Wärmeschutz
Beanspruchung: mech. mäßig (Ortbeton)
 therm. mäßig (Gründachaufbau)
Vorleistung: Stb.-Dachdecke
Folgeleistung: z. B. Dachterrassenbelag, Gründach
Dämmung: Schaumglas (CG) nach DIN EN 13167 in Heißbitumen verlegt
WLS: 040
Anwendungsgebiet: DAA, ds nach DIN 4108-10
Baustoffklasse: A1 nach DIN 4102 bzw. EN 13501
Dämmstärke: 140 mm
Abdichtung: 2-lg.
Untere Lage: DU PYE-KTG-KSP-2,8
Obere Lage: DO PYE-Cu01-S5 wurzelfest

Einbauort: ???

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Menge: 0,000 m2; EP: 281,500
DIN 276-18: 363
Leistungsbereiche: 021

**021.03.180 bitum. Dachabdichtung, 2lg, CG, d=200mm, Betondecke**
Bituminöse Dachabdichtung in 2-lg. Ausführung mit Schaumglasdämmung auf Ortbetondecke.

Leistungsbestandteile
- Überprüfung des Untergrunds auf Gefälle und Pfützenbildung, Ausgleich von Unebenheiten mit Heißbitumen bis ca. 2 cm
- bituminöser Voranstrich
- Dämmung
- Windsogsicherung
- 2-lg. bituminöse Abdichtung

Zweck: Dachabdichtung, Wärmeschutz
Beanspruchung: mech. mäßig (Ortbeton)
 therm. mäßig (Gründachaufbau)
Vorleistung: Stb.-Dachdecke
Folgeleistung: z. B. Dachterrassenbelag, Gründach
Dämmung: Schaumglas (CG) nach DIN EN 13167 in Heißbitumen verlegt
WLS: 040
Anwendungsgebiet: DAA, ds nach DIN 4108-10
Baustoffklasse: A1 nach DIN 4102 bzw. EN 13501
Dämmstärke: 200 mm
Abdichtung: 2-lg.
Untere Lage: DU PYE-KTG-KSP-2,8
Obere Lage: DO PYE-Cu01-S5 wurzelfest

Einbauort: ???

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Menge: 0,000 m2; EP: 329,500
DIN 276-18: 363
Leistungsbereiche: 021

**021.03.190 Umkehrdach, bitum. Dachabdichtung, 2lg, XPS, d=140mm**
Umkehrdach, 2-lg. bituminöse Dachabdichtung mit extrudierter Polystyroldämmung, unterlaufsicher.

Leistungsbestandteile
- Mechanisches Abtragen loser Bestandteile des Untergrunds (Kugelstrahlen o. glw.)
- Entfernen von Graten, Stufen etc.
- Eignungsprüfung des Untergrundes (Ebenheit, Abreißfestigkeit, Rautiefe, Feuchtigkeit)
- Versiegelung
- bituminöser Voranstrich
- 2-lg. bituminöse Abdichtung
- Dämmung

Zweck: Dachabdichtung, Wärmeschutz
Beanspruchung: mech. mäßig (Ortbeton)
 therm. mäßig (Gründachaufbau)
Vorleistung: Stb.-Dachdecke
Folgeleistung: z. B. Kiesauflast, Terrassen- oder Gründachaufbau
Abdichtung: 2-lg.
Untere Lage: DU PYE-G 200 S4
Obere Lage: DO PYE-PV 200 S5 WF
Einbau: Gieß- und Einwalzverfahren, unterlaufsicher
Dämmung: extrudierter Polystyrolhartschaum, XPS nach DIN EN 13164 mit umlaufendem Stufenfalz
WLS: 035
Anwendungsgebiet: DUK, dh nach DIN 4108-10
Baustoffklasse: B1/E nach DIN 4102 bzw. EN 13501
Dämmstärke: 140 mm

Einbauort: ???

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Menge: 0,000 m2; EP: 132,000
DIN 276-18: 363
Leistungsbereiche: 021

**021.03.200 Umkehrdach, bitum. Dachabdichtung, 2lg, XPS, d=200mm**
Umkehrdach, 2-lg. bituminöse Dachabdichtung mit extrudierter Polystyroldämmung, unterlaufsicher.

Leistungsbestandteile
- Mechanisches Abtragen loser Bestandteile des Untergrunds (Kugelstrahlen o. glw.)
- Entfernen von Graten, Stufen etc.
- Füllen von Vertiefungen > 5 mm mittels Mörtel
- Eignungsprüfung des Untergrundes (Ebenheit, Abreißfestigkeit, Rautiefe, Feuchtigkeit)
- Versiegelung
- bituminöser Voranstrich
- 2-lg. bituminöse Abdichtung
- Dämmung

Zweck: Dachabdichtung, Wärmeschutz
Beanspruchung: mech. mäßig (Ortbeton)
 therm. mäßig (Gründachaufbau)
Vorleistung: Stb.-Dachdecke
Folgeleistung: z. B. Kiesauflast, Terrassen- oder Gründachaufbau
Abdichtung: 2-lg.
Untere Lage: DU PYE-G 200 S4
Obere Lage: DO PYE-PV 200 S5 WF
Einbau: Gieß- und Einwalzverfahren, unterlaufsicher
Dämmung: extrudierter Polystyrolhartschaum, XPS nach DIN EN 13164 mit umlaufendem Stufenfalz
WLS: 035
Anwendungsgebiet: DUK, dh nach DIN 4108-10
Baustoffklasse: B1/E nach DIN 4102 bzw. EN 13501
Dämmstärke: 200 mm

Einbauort: ???

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Menge: 0,000 m2; EP: 158,500
DIN 276-18: 363
Leistungsbereiche: 021

*Hinweis: Kunststoffabdichtung*

**021.03.210 Kunststoffabdichtung, EVA, EPS, 035, d=140mm**
Kunststoffabdichtung auf Basis von Ethylen-Vinylacetat mit expandierter Polystyroldämmung auf Ortbetondecke.

Leistungsbestandteile
- bituminöser Voranstrich
- Dampfsperre
- Dämmung
- Trennlage
- 1-lg. Kunststoffabdichtung

Zweck: Dachabdichtung, Wärmeschutz
Beanspruchung: mech. mäßig (Ortbeton)
 therm. mäßig (Gründachaufbau)
Vorleistung: Stb.-Dachdecke
Folgeleistung: Lagesicherung durch Gründachaufbau
Dampfsperre: V 60 S4 - Al 0,1
Dämmung: expandierte
 Polystyrolhartschaumplatten (EPS) nach DIN EN 13163
WLS: 035
Anwendungsgebiet: DAA, dm nach DIN 4108-10
Baustoffklasse: B1/E nach DIN 4102 bzw. EN 13501
Dämmstärke: 140 mm
Abdichtung: DE-EVA-BV-K-PV-1,5
Kaschierung: unterseitig, Polyestervlies
Abdichtung: 1-lg.

Einbauort: ???

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Menge: 0,000 m2; EP: 90,500
DIN 276-18: 363
Leistungsbereiche: 021

*Hinweis: MEHR-/MINDERSTÄRKEN DÄMMUNG*

**021.03.220 Mehr-/Minderstärken, MW-Dämmung, 10mm**
Mehr-/Minderstärken für Mineralwolldämmung, Abrechnung je 10 mm Höhe. Wärmeleitstufe wie Hauptposition.

Hauptposition: ???

Einbauort: ???
Menge: 0,000 m2; EP: 1,900
DIN 276-18: 363
Leistungsbereiche: 021

**021.03.230 Mehr-/Minderstärken, EPS-Dämmung, 10mm**
Mehr-/Minderstärken für EPS-Wärmedämmung, Abrechnung je 10 mm Höhe. Wärmeleitstufe wie Hauptposition.

Hauptposition: ???

Einbauort: ???
Menge: 0,000 m2; EP: 1,200
DIN 276-18: 363
Leistungsbereiche: 021

**021.03.240 Mehr-/Minderstärken, PUR-Dämmung, 10mm**
Mehr-/Minderstärken für PUR-Wärmedämmung, Abrechnung je 10 mm Höhe. Wärmeleitstufe wie Hauptposition.

Hauptposition: ???

Einbauort: ???
Menge: 0,000 m2; EP: 4,700
DIN 276-18: 363
Leistungsbereiche: 021

**021.03.250 Mehr-/Minderstärken, CG-Dämmung, 10mm**
Mehr-/Minderstärken für CG-Wärmedämmung, Abrechnung je 10 mm Höhe. Wärmeleitstufe wie Hauptposition.

Hauptposition: ???

Einbauort: ???
Menge: 0,000 m2; EP: 9,400
DIN 276-18: 363
Leistungsbereiche: 021

**021.03.260 Mehr-/Minderstärken, XPS-Dämmung, 10mm**
Mehr-/Minderstärken für XPS-Dämmung, Abrechnung je 10 mm Höhe. Wärmeleitstufe wie Hauptposition.

Hauptposition: ???

Einbauort: ???
Menge: 0,000 m2; EP: 1,600
DIN 276-18: 363
Leistungsbereiche: 021

*Hinweis: ZULAGEN, SONSTIGES*

**021.03.270 Zulage Gefälledämmung, MW**
Zulage für die Ausführung mit Gefälle gegenüber gleichmäßiger Dämmstärke bei Dämmstoff Mineralwolle.

Zweck: Entwässerung
Vorleistung: Wärmedämmung, d= ??? mm
Zulage für: Mehrstärken Wärmedämmung, Einbau von Kehl- und Gratplatten, gem. Gefälleplanung
Gefälle: ca. 2 %
Mehrstärke Dämmung: 60 mm im Mittel
Dämmung: Mineralwolledämmung (MW) nach DIN EN 13162, wie in der Hauptposition

Einbauort: ???

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Menge: 0,000 m2; EP: 22,900
DIN 276-18: 363
Leistungsbereiche: 021

**021.03.280 Zulage Gefälledämmung, EPS**
Zulage für die Ausführung mit Gefälle gegenüber gleichmäßiger Dämmstärke bei Dämmstoff expandiertes Polystyrol.

Zweck: Entwässerung
Vorleistung: Wärmedämmung, d= ??? mm
Zulage für: Mehrstärken Wärmedämmung, Einbau von Kehl- und Gratplatten, gem. Gefälleplanung
Gefälle: ca. 2 %
Mehrstärke Dämmung: 60 mm im Mittel
Dämmung: expandierte Polystyrolhartschaumplatten (EPS) nach DIN EN 13163, wie in der Hauptposition
WLS: wie Hauptposition

Einbauort: ???

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Menge: 0,000 m2; EP: 15,300
DIN 276-18: 363
Leistungsbereiche: 021

**021.03.290 Zulage Gefälledämmung, PUR**
Zulage für die Ausführung mit Gefälle gegenüber gleichmäßiger Dämmstärke bei Dämmstoff Polyurethan.

Zweck: Entwässerung
Vorleistung: Wärmedämmung, d= ??? mm
Zulage für: Mehrstärken Wärmedämmung, Einbau von Kehl- und Gratplatten, gem. Gefälleplanung
Gefälle: ca. 2 %
Mehrstärke Dämmung: 60 mm im Mittel
Dämmung: Polyurethanhartschaumplatten (PUR) nach DIN EN 13165, wie in der Hauptposition
Wärmeleitstufe: wie Hauptposition

Einbauort: ???

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Menge: 0,000 m2; EP: 23,900
DIN 276-18: 363
Leistungsbereiche: 021

**021.03.300 Zulage Gefälledämmung, CG**
Zulage für die Ausführung mit Gefälle gegenüber gleichmäßiger Dämmstärke bei Dämmstoff Schaumglas.

Zweck: Entwässerung
Vorleistung: Wärmedämmung, d= ??? mm
Zulage für: Mehrstärken Wärmedämmung, Einbau von Kehl- und Gratplatten, gem. Gefälleplanung
Gefälle: ca. 2 %
Mehrstärke Dämmung: 60 mm im Mittel
Dämmung: Schaumglas (CG) nach DIN EN 13167, wie in der Hauptposition
Wärmeleitstufe: wie Hauptposition

Einbauort: ???

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Menge: 0,000 m2; EP: 50,500
DIN 276-18: 363
Leistungsbereiche: 021

**021.03.310 Zulage Dampfsperre als Notabdichtung**
Zulage für den Mehraufwand der Ausführung der Dampfsperre als Notabdichtung während der Bauzeit.

Leistungsbestandteile
- Mech. abtragende Behandlung des Untergrunds (kugelstrahlen oder Fräsen)
- Untergrundausgleich
- Rautiefen- und Zugfestigkeitsmessung je 500m2
- Grundierung mit Epoxydharzanstrich
- Vollflächiges Einschwemmen der Dichtungsbahn in Heißbitumen
- Einsatz Dichtungsbahn aus Polymerbitumen mit reißfester Trägereinlage für hohe mechanische und thermische Belastung (bspw. PYE-Cu01 S5 anstelle V60S4 AL)
- Stauwasserfreier Anschluss an die Entwässerung
- Regelmäßige Überprüfung und ggf. Ausbesserung während der Bauphase
- Vollflächige Prüfung und Überarbeitung vor Ausführung der endgültigen Bauwerksabdichtung

Zweck: behelfsmäßige Abdichtung
Beanspruchung: Witterung
Vorleistung: Dampfsperrbahn ausgerüstet als Funktionsebene zum Schutz vor Kondensation in der Wärmedämmschicht im fertigen Zustand des Daches
Ausführung nach: DIN 18531-1 (Pkt. 6.14 als vollflächige Maßnahme)

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Menge: 0,000 m2; EP: 35,000
DIN 276-18: 363
Leistungsbereiche: 021

**021.03.320 Zulage Brandüberschlagsstreifen MW**
Zulage für die Ausführung der Dachdämmung mit Mineralwolle anstelle brennbarer Dämmung oberhalb Brandwände.

Zweck: Brandschutz (Anforderung nach LBO)
Dämmung: Mineralwolle (MW) nach DIN EN 13162
Schmelzpunkt: ab 1.000 °C
Baustoffklasse: A1/A2-s1,d0 nach DIN 4102 bzw. EN 13501
WLS: 040
Streifenbreite: 1,00 m
Lage: oberhalb von Brandwänden

Einbauort: ???

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Menge: 0,000 m; EP: 43,900
DIN 276-18: 363
Leistungsbereiche: 021

**021.03.330 Zulage hohe Druckfestigkeit XPS**
Zulage für die Ausführung mit extrudiertem Polystyrol hoher Druckfestigkeit anstelle expandiertem Polystyrol.

Zweck: erhöhte Druckfestigkeit, Lastaufnahme
Folgeleistung: Maschinenfundamente
Dämmung: bspw. extrudierter Polystyrolhartschaum, XPS nach DIN EN 13164 oder expandiertes Polystyrol EPS
Anwendungsgebiet: DAA, dh nach DIN 4108-10
Baustoffklasse: B1/E nach DIN 4102 bzw. EN 13501
WLS: 035
Druckfestigkeit: 200 kpa bei 10 % Stauchung
Dämmstärke: 110 % Dämmstoffhöhe (wg. Stauchung) + 3 cm höher als Gefällehochpunkt
Einbau: Teilbereiche von ca. 3,00 m2 bis ca. 20 m2 unter Maschinenfundamentent

Einbauort: ???

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Menge: 0,000 m2; EP: 42,000
DIN 276-18: 363
Leistungsbereiche: 021

**021.03.340 Zulage hohe Druckfestigkeit Mineralschaum**
Zulage für die Ausführung mit Mineralschaumdämmsteinen für eine hohe Druckfestigkeit gegenüber Mineralwolle.

Zweck: hohe Druckfestigkeit
Folgeleistung: Maschinenfundamente
Dämmung: Mineralschaumdämmsteine
Anwendungsgebiet: DAA, dh nach DIN 4108-10
Baustoffklasse: A1/E nach DIN 4102 bzw. EN 13501
WLS: 045
Druckfestigkeit: 500 kpa bei 10 % Stauchung
Dämmstärke: 3 cm höher als Gefällehochpunkt

Einbauort: ???
Menge: 0,000 m2; EP: 177,500
DIN 276-18: 363
Leistungsbereiche: 021

**021.03.350 Schwingungsdämpfung Kautschukunterlage**
Schwingungsdämpfung mithilfe von Kautschukplatten.

Leistungsbestandteil
- hochelastische Kautschukplatte zur Dämpfung mech. Schwingungen

Zweck: Schwingungsdämpfung, Körperschalldämmung
Beanspruchung: Mechanische Schwingungen
Vorleistung: bitum. Dachabdichtung
Folgeleistung: Maschinenfundamente
Größe: ca. 500x250x25 mm
Einbausituation: Anzahl, Typ und Lage gem. Vorgabe Fachplanung

Einbauort: ???
Menge: 0,000 St; EP: 62,000
DIN 276-18: 363
Leistungsbereiche: 021

**021.03.360 Probe-Anstaubewässerung**
Probe-Anstaubewässerung.

Leistungsumfang
- technische Abnahme durch die Bauleitung
- Kosten für den Wasserverbrauch
- prov. Verschluss sämtl. Abläufe und Durchdringungen

Zweck: Dichtheitsprüfung
Vorleistung: Dachabdichtung
Folgeleistung: Bautenschutzmatten
Anstauhöhe: ca. 10 cm
Anstaudauer: 5 Tage

Ausführungsort: ???
Menge: 0,000 m2; EP: 1,400
DIN 276-18: 363
Leistungsbereiche: 021

**021.03.370 Dichtigkeitsprüfung mittlels Elektroimpulsverfahren**
Dichtigkeitsprüfung mittels Elektroimpulsverfahren.

Leistungsumfang
- Verlegung Ringleitung im Randbereich der zu untersuchenden Fläche
- Verbinden Elektroimpulsgeber mit Ringleitung
- Herstellen Potential
- Punktgenaue Ortung der Unterschiede im Potential mittels eines Elektroimpulsmessgerätes
- Protokollieren der Dichtigkeitsprüfung gemeinsam mit dem AG

Zweck:  Lokalisieren von Leckagen
Vorleistung:  Abdichtung
Folgeleistung:  extensive Dachbegrünung

Ortsangabe:  ???
Menge: 0,000 m2; EP: 6,400
DIN 276-18: 363
Leistungsbereiche: 021

**021.03.380 Zonierung Felder <300,00m2**
Zulage für die Zonierung von Flachdachflächen in der Dämmlage zur Leckageeingrenzung.

Leistungsbestandteile
- vollflächiges Einschweißen von Abkantungen der Abdichtung in Höhe der Dämmstoffstärke
- Anschluss an Dampfsperre/Notabdichtung
- 1 wärmegedämmter Kontrollschacht je Abschnitt
- Aufmaß- und Dokumentationsplanung der Zonierungslage

Zweck: Unterteilung der Dachabdichtung in Zonen zur Leckageeingrenzung
Feldgröße: bis 300,00 m2
Ausführung: gem. DIN 18531-1, Punkt 6.15 um Einläufe herum

Abrechnung nach Dachfläche.

Einbauort: ???
Menge: 0,000 m2; EP: 3,500
DIN 276-18: 363
Leistungsbereiche: 021

**021.03.390 Zulage Zonierung, Dachabdichtung, Felder <100,00m2**
Zulage für die Zonierung von Flachdachflächen in der Dämmlage zur Leckageeingrenzung.

Leistungsbestandteile
- vollflächiges Einschweißen von Abkantungen der Abdichtung in Höhe der Dämmstoffstärke
- Anschluss an Dampfsperre/Notabdichtung
- 1 wärmegedämmter Kontrollschacht je Abschnitt
- Aufmaß- und Dokumentationsplanung der Zonierungslage

Zweck: Unterteilung der Dachabdichtung in Zonen zur Leckageeingrenzung
Feldgröße: bis 100,00 m2
Ausführung: gem. DIN 18531-1, Punkt 6.14 um Einläufe herum
Abrechnung: nach m2 Dachfläche (ohne Aufkantungen)

Einbauort: ???
Menge: 0,000 m2; EP: 4,900
DIN 276-18: 363
Leistungsbereiche: 021

**021.03.400 Zulage mechanische Befestigung Dachabdichtung**
Zulage für die mechanische Befestigung der Dachabdichtung gegenüber auflastgesichertem Dachaufbau.

Leistungsumfang
- Berechnung
- Flächenausführung
- Verdichtete Befestigung an Rändern und Ecken

Leistungsbestandteil
- Befestigungsmittel

Zweck: Windsogsicherung
Beanspruchung: Horizontallasten
Vorleistung: Dachabdichtung
Folgeleistung: Bautenschutzmatte
Untergrund: Holzschalung, Stahlbeton oder Trapezblech
Befestigungsart: genagelt mit Breitkopfstiften oder trittfest geschraubt mit Lastverteiltellern, Befestigungsmittel verdeckt und vor Bewitterung geschützt durch obere Lage

Einbauort: ???

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Menge: 0,000 m2; EP: 13,700
DIN 276-18: 363
Leistungsbereiche: 021

*Hinweis: ANSCHLÜSSE*

**021.03.410 Attikaaufkantung, 2lg bitum, EPS, H=55cm**
2-lg. bituminöse Abdichtungsaufkantung mit expandiertem Polystyrol an Attiken mit einer Höhe von 55 cm.

Leistungsbestandteile
- Voranstrich und Dampfsperre bis Außenkante Attikakrone
- Wärmedämmschicht, vertikal, mechanisch befestigt
- Wärmedämmkeil im Kehlbereich
- 2-lg. bituminöse Dachabdichtung bis Außenkante der Attikakrone einschl. mechanischer Befestigung

Zweck: Abdichtung von aufgehenden Bauteilen
Beanspruchung: Witterung
Vorleistung: Attika, Stb. oder MW
Folgeleistung: Attikaverblechung
Wärmedämmung: Polystyrolhartschaum (EPS), ca. 100 mm
Aufkantungshöhe: bis ca. 55 cm

Einbauort: ???

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Menge: 0,000 m; EP: 77,500
DIN 276-18: 363
Leistungsbereiche: 021

**021.03.420 Attikaaufkantung, 2lg bitum, PUR, H=55cm**
2-lg. bituminöse Abdichtungsaufkantung mit Polyurethan-Hartschaum an Attiken mit einer Höhe von 55 cm.

Leistungsbestandteile
- Voranstrich und Dampfsperre bis Außenkante Attikakrone
- Wärmedämmschicht, vertikal, mechanisch befestigt
- Wärmedämmkeil im Kehlbereich
- 2-lg. bituminöse Dachabdichtung bis Außenkante der Attikakrone einschl. mechanischer Befestigung

Zweck: Abdichtung von aufgehenden Bauteilen
Beanspruchung: Witterung
Vorleistung: Attika, Stb. oder MW
Folgeleistung: Attikaverblechung
Wärmedämmung: Polyurethanhartschaum (PUR), ca. 100 mm
Aufkantungshöhe: bis ca. 55 cm

Einbauort: ???

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Menge: 0,000 m; EP: 87,000
DIN 276-18: 363
Leistungsbereiche: 021

**021.03.430 Attikaaufkantung, 2lg bitum, CG, H=55cm**
2-lg. bituminöse Abdichtungsaufkantung mit Schaumglas an Attiken mit einer Höhe von 55 cm.

Leistungsbestandteile
- Voranstrich bis Außenkante Attikakrone
- Wärmedämmschicht, vertikal, mechanisch befestigt
- Wärmedämmkeil im Kehlbereich
- 2-lg. bituminöse Dachabdichtung bis Außenkante der Attikakrone einschl. mechanischer Befestigung

Zweck: Abdichtung von aufgehenden Bauteilen
Beanspruchung: Witterung
Vorleistung: Attika, Stb. oder MW
Folgeleistung: Attikaverblechung
Wärmedämmung: Schaumglas (CG), ca. 100 mm
Aufkantungshöhe: bis ca. 55 cm

Einbauort: ???

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Menge: 0,000 m; EP: 141,500
DIN 276-18: 363
Leistungsbereiche: 021

**021.03.440 Attikaaufkantung, 2lg bitum MW, UK Attikaverblechung**
2-lg. bituminöse Abdichtungsaufkantung mit Mineralwolle an Attiken einschl. Unterkonstruktion für Attikaverblechung.

Leistungsbestandteile
- Voranstrich und Dampfsperre bis Außenkante Attikakrone
- Wärmedämmkeil im Kehlbereich Attika/Rohdecke
- Wärmedämmschicht, vertikal, mechanisch befestigt
- Unterleghölzer auf Attikakrone, Regelabstand ca. 100 cm, Zwischenräume vollsatt mit Dämmmaterial
- Durchlaufende Holzbohle auf Unterleghölzern
- 2-lg. Abdichtung auf vertikaler Dämmung bis über Holzbohle geführt einschl. mechanischer Befestigung

Zweck: Abdichtung von aufgehenden Bauteilen
Beanspruchung: Witterung
Vorleistung: Attika, Stb. oder MW
Folgeleistung: Attikaverblechung
Wärmedämmung: Mineralwolle, d= 60 mm
Aufkantungshöhe: bis ca. 55 cm
Holzbohle (Krone): OSB III oder Holzbohle, imprägniert

Einbauort: ???
Menge: 0,000 m; EP: 132,500
DIN 276-18: 363
Leistungsbereiche: 021

**021.03.450 Attikaaufkantung, 1lg, Kunststoff, EPS, H=85cm**
1-lg. Kunststoffabdichtungsaufkantung mit expandiertem Polystyrol an Attiken mit einer Höhe von 85 cm.

Leistungsbestandteile
- Voranstrich und Dampfsperre bis Außenkante Attikakrone
- Wärmedämmschicht, vertikal, mechanisch befestigt
- Wärmedämmkeil im Kehlbereich
- 1-lg. Kunststoffdachabdichtung bis Außenkante der Attikakrone einschl. mechanischer Befestigung
- Folienverbundblech auf der Attika unter der Abdichtung, 3-fach gekantet, mit Tropfkante, Zuschnitt ca. 500 mm

Zweck: Abdichtung von aufgehenden Bauteilen
Beanspruchung: Witterung
Vorleistung: Attika, Stb. oder MW
Folgeleistung: Attikaverblechung
Wärmedämmung: Polystyrolhartschaum (EPS), ca. 100 mm
Aufkantungshöhe: bis ca. 85 cm

Einbauort: ???
Menge: 0,000 m; EP: 100,500
DIN 276-18: 363
Leistungsbereiche: 021

**021.03.460 Wandaufkantung, 2lg bitum, H=50cm**
2-lg. bituminöse Abdichtungsaufkantung an aufgehenden, ungedämmten Wänden in einer Höhe von 50 cm.

Leistungsbestandteile
- Voranstrich und Dampfsperre an Wand hochführen
- Wärmedämmkeil ca. 50x50 mm im Kehlbereich
- 2-lg. Abdichtung an Wand hochführen einschl. mechanischer Befestigung mit Klemmschiene
- Überhangblech mit Tropfkante und elastischer Versiegelung

Zweck: Abdichtung von aufgehenden Bauteilen
Beanspruchung: Witterung
Vorleistung: Stb.-/MW-Wände
Folgeleistung: endfertige Leistung
Aufkantungshöhe: bis ca. 50 cm

Einbauort: ???
Menge: 0,000 m; EP: 43,000
DIN 276-18: 363
Leistungsbereiche: 021

**021.03.470 Wandaufkantung, 2lg bitum, EPS, H=50cm**
2-lg. bituminöse Abdichtungsaufkantung mit expandiertem Polystyrol an aufgehenden, gedämmten Wänden in einer Höhe von 50 cm.

Leistungsbestandteile
- Voranstrich und Dampfsperre an Wand hochführen
- Wärmedämmschicht, vertikal, mechanisch befestigt
- Wärmedämmkeil ca. 50x50 mm im Kehlbereich
- 2-lg. Abdichtung an Wand hochführen einschl. mechanischer Befestigung mit Klemmschiene
- Überhangblech mit Tropfkante und elastischer Versiegelung

Zweck: Abdichtung von aufgehenden Bauteilen
Beanspruchung: Witterung
Vorleistung: Stb.-/MW-Wände
Folgeleistung: endfertige Leistung
Wärmedämmung: Polystyrolhartschaum (EPS), ca. 100 mm
Aufkantungshöhe: bis ca. 50 cm

Einbauort: ???
Menge: 0,000 m; EP: 61,000
DIN 276-18: 363
Leistungsbereiche: 021

**021.03.480 Wandaufkantung, 2lg bitum, PUR, H=50cm**
2-lg. bituminöse Abdichtungsaufkantung mit Polyurethan-Hartschaum an aufgehenden, gedämmten Wänden in einer Höhe von 50 cm.

Leistungsbestandteile
- Voranstrich und Dampfsperre an Wand hochführen
- Wärmedämmschicht, vertikal, mechanisch befestigt
- Wärmedämmkeil ca. 50x50 mm im Kehlbereich
- 2-lg. Abdichtung an Wand hochführen einschl. mechanischer Befestigung mit Klemmschiene
- Überhangblech mit Tropfkante und elastischer Versiegelung

Zweck: Abdichtung von aufgehenden Bauteilen
Beanspruchung: Witterung
Vorleistung: Stb.-/MW-Wände
Folgeleistung: endfertige Leistung
Wärmedämmung: Polyurethanhartschaum (PUR), ca. 100 mm
Aufkantungshöhe: bis ca. 50 cm

Einbauort: ???
Menge: 0,000 m; EP: 75,500
DIN 276-18: 363
Leistungsbereiche: 021

**021.03.490 Wandaufkantung, 2lg bitum, MW, H=50cm**
2-lg. bituminöse Abdichtungsaufkantung mit Mineralwolle an aufgehenden, gedämmten Wänden in einer Höhe von 50 cm.

Leistungsbestandteile
- Voranstrich und Dampfsperre an Wand hochführen
- Wärmedämmschicht, vertikal, mechanisch befestigt
- Wärmedämmkeil ca. 50x50 mm im Kehlbereich
- 2-lg. Abdichtung an Wand hochführen einschl. mechanischer Befestigung mit Klemmschiene
- Überhangblech mit Tropfkante und elastischer Versiegelung

Zweck: Abdichtung von aufgehenden Bauteilen
Beanspruchung: Witterung
Vorleistung: Stb.-/MW-Wände
Folgeleistung: endfertige Leistung
Wärmedämmung: Mineralwolle Baustoffkl. "A", ca. 100 mm
Aufkantungshöhe: bis ca. 50 cm

Einbauort: ???
Menge: 0,000 m; EP: 77,500
DIN 276-18: 363
Leistungsbereiche: 021

**021.03.500 Überdeckung ISO-Korb-Balkonanschluss**
Abdichtungsüberdeckung der beweglichen Anschlussfuge von Balkon- und Loggienfertigteilen.

Leistungsbestandteile
- Säubern, freiräumen von Mörtelresten
- Fuge/ISO-Korb überdecken mit Schleppstreifen
- Hochflexible, 2-lg. Flüssigabdichtung mit Vlieseinlage
- Schutzabdeckung aus Z-förmig gekantetem Aluminiumblech

Zweck: Abdichtung Isokorb-Anschlussfuge, Vermeidung von Hinterläufigkeit
Vorleistung: Fertigteil mit Isokorbanschluss
Fugentyp: I nach DIN 18531
Verformung: bis 5 mm
Abwicklung: ca. 30 cm Breite gesamt

Einbauort: ???
Menge: 0,000 m; EP: 90,500
DIN 276-18: 363
Leistungsbereiche: 021

**021.03.510 Wandaufkantung, Anschluss an Außentür**
Anschluss der Abdichtungs-Wandaufkantung Außentüren.

Zweck: Herstellung dichten Anschlusses bis OK Türschwelle
Vorleistung: Türelement (PVC, Aluminium oder Holz)
Material: Flüssigfolie
Anschlusshöhe: < 350 mm

Einbauort: ???

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Menge: 0,000 m; EP: 119,500
DIN 276-18: 363
Leistungsbereiche: 021

*Hinweis: DURCHDRINGUNGEN*

**021.03.520 Dachdurchdringung, Klebeflansch, <500cm2**
Anarbeiten Dachdurchdringung an Klebeflansch.

Leistungsumfang
- Anarbeiten und Anpassen von Dachabdichtung an Dachdurchdringung
- Eindichten Klebeflansch

Zweck: Abdichtung von Dachdurchdringungen
Vorleistung: TGA-Installationen mit Flansch
Folgeleistung: Dachabdichtung
Querschnitt: bis einschließlich 500 cm2

Einbauort: ???

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Menge: 0,000 St; EP: 85,950
DIN 276-18: 363
Leistungsbereiche: 021

**021.03.530 Dachdurchdringung, Klebeflansch, <1500cm2**
Herstellen von Dachdurchdringung an Klebeflansch.

Leistungsumfang
- Anarbeiten und Anpassen von Dachabdichtung an Dachdurchdringung
- Eindichten Klebeflansch

Zweck: Abdichtung von Dachdurchdringungen
Vorleistung: TGA-Installationen mit Flansch
Folgeleistung: Dachabdichtung
Querschnitt: von 500 cm2 bis 1.500 cm2

Einbauort: ???

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Menge: 0,000 St; EP: 139,500
DIN 276-18: 363
Leistungsbereiche: 021

**021.03.540 Dachdurchdringung, Klebeflansch, <4000cm2**
Anarbeiten Dachdurchdringung an Klebeflansch.

Leistungsumfang
- Anarbeiten und Anpassen von Dachabdichtung an Dachdurchdringung
- Eindichten Klebeflansch

Zweck: Abdichtung von Dachdurchdringungen
Vorleistung: TGA-Installationen mit Flansch
Folgeleistung: Dachabdichtung
Querschnitt: von 1.500 bis 4.000 cm2

Einbauort: ???

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Menge: 0,000 St; EP: 154,000
DIN 276-18: 363
Leistungsbereiche: 021

**021.03.550 Dachdurchdringung, Klebeflansch, >4000cm2**
Anarbeiten Dachdurchdringung an Klebeflansch.

Leistungsumfang
- Anarbeiten und Anpassen von Dachabdichtung an Dachdurchdringung
- Eindichten Klebeflansch

Zweck: Abdichtung von Dachdurchdringungen
Vorleistung: TGA-Installationen mit Flansch
Folgeleistung: Dachabdichtung
Querschnitt: über 4.000 cm2

Einbauort: ???

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Menge: 0,000 m; EP: 165,000
DIN 276-18: 363
Leistungsbereiche: 021

**021.03.560 Dachdurchdringung, Klemmflansch, <500cm2**
Anarbeiten Dachdurchdringung an Klemmflansch.

Leistungsumfang
- Anarbeiten und Anpassen von Dachabdichtung an Dachdurchdringung
- Eindichten Klemmflansch

Zweck: Abdichtung von Dachdurchdringungen
Vorleistung: TGA-Installation mit Flansch
Folgeleistung: Dachabdichtung
Querschnitt: bis einschließlich 500 cm2

Einbauort: ???

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Menge: 0,000 St; EP: 101,000
DIN 276-18: 363
Leistungsbereiche: 021

**021.03.570 Dachdurchdringung, Klemmflansch, <1500cm2**
Anarbeiten Dachdurchdringung an Klemmflansch.

Leistungsumfang
- Anarbeiten und Anpassen von Dachabdichtung an Dachdurchdringung
- Eindichten Klemmflansch

Zweck: Abdichtung von Dachdurchdringungen
Vorleistung: TGA-Installationen mit Flansch
Folgeleistung: Dachabdichtung
Querschnitt: von 500 bis 1.500 cm2

Einbauort: ???

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Menge: 0,000 St; EP: 158,500
DIN 276-18: 363
Leistungsbereiche: 021

**021.03.580 Dachdurchdringung, Klemmflansch, <4000cm2**
Anarbeiten Dachdurchdringung an Klemmflansch.

Leistungsumfang
- Anarbeiten und Anpassen von Dachabdichtung an Dachdurchdringung
- Eindichten Klemmflansch

Zweck: Abdichtung von Dachdurchdringungen
Vorleistung: TGA-Installationen mit Flansch
Folgeleistung: Dachabdichtung
Querschnitt: von 1.500 bis 4.000 cm2

Einbauort: ???

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Menge: 0,000 St; EP: 200,500
DIN 276-18: 363
Leistungsbereiche: 021

**021.03.590 Dachdurchdringung, Klemmflansch, >4000cm2**
Anarbeiten Dachdurchdringung an Klemmflansch.

Leistungsumfang
- Anarbeiten und Anpassen von Dachabdichtung an Dachdurchdringung
- Eindichten Klemmflansch

Zweck: Abdichtung von Dachdurchdringungen
Vorleistung: TGA-Installation mit Flansch
Folgeleistung: Dachabdichtung
Querschnitt: über 4.000 cm2

Einbauort: ???

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Menge: 0,000 m; EP: 226,500
DIN 276-18: 363
Leistungsbereiche: 021

**021.03.600 Dachdurchdringung, Aufkantung, Klemmschiene, <500cm2**
Dachdurchdringung mit hochgeführter Aufkantung.

Leistungsumfang
- Anarbeiten und Anpassen von Dachabdichtung an Dachdurchdringung

Leistungsbestandteile
- hochgeführte Aufkantung
- Klemmschiene
- elastische Versiegelung

Zweck: Abdichtung von Dachdurchdringungen
Vorleistung: TGA-Installationen
Folgeleistung: Dachabdichtung
Querschnitt: bis einschließlich 500 cm2

Einbauort: ???
Menge: 0,000 St; EP: 95,500
DIN 276-18: 363
Leistungsbereiche: 021

**021.03.610 Dachdurchdringung, Aufkantung, Klemmschiene, <1500cm2**
Dachdurchdringung mit hochgeführter Aufkantung.

Leistungsumfang
- Anarbeiten und Anpassen von Dachabdichtung an Dachdurchdringung

Leistungsbestandteile
- hochgeführte Aufkantung
- Klemmschiene
- elastische Versiegelung

Zweck: Abdichtung von Dachdurchdringungen
Vorleistung: TGA-Installationen
Folgeleistung: Dachabdichtung
Querschnitt: von 500 bis 1.500 cm2

Einbauort: ???
Menge: 0,000 St; EP: 185,500
DIN 276-18: 363
Leistungsbereiche: 021

**021.03.620 Dachdurchdringung, Aufkantung, Klemmschiene, <4000cm2**
Anarbeiten Dachdurchdringung mit hochgeführter Aufkantung.

Leistungsumfang
- Anarbeiten und Anpassen von Dachabdichtung an Dachdurchdringung

Leistungsbestandteile
- hochgeführte Aufkantung
- Klemmschiene
- elastische Versiegelung

Zweck: Abdichtung von Dachdurchdringungen
Vorleistung: TGA-Installationen
Folgeleistung: Dachabdichtung
Querschnitt: von 1.500 bis 4.000 cm2

Einbauort: ???
Menge: 0,000 St; EP: 221,500
DIN 276-18: 363
Leistungsbereiche: 021

**021.03.630 Dachdurchdringung, Aufkantung, Klemmschiene, >4000cm2**
Herstellen von Dachdurchdringung mit hochgeführter Aufkantung.

Leistungsumfang
- Anarbeiten und Anpassen von Dachabdichtung an Dachdurchdringung

Leistungsbestandteile
- hochgeführte Aufkantung
- Klemmschiene
- elastische Versiegelung

Zweck: Abdichtung von Dachdurchdringungen
Vorleistung: TGA-Installationen
Folgeleistung: Dachabdichtung
Querschnitt: über 4.000 cm2

Einbauort: ???
Menge: 0,000 m; EP: 240,500
DIN 276-18: 363
Leistungsbereiche: 021

**021.03.640 Dachdurchdringung, Flüssigkunststoff, <500cm2**
Dachdurchdringung mit Flüssigkunststoff.

Leistungsumfang
- Anarbeiten und Anpassen von Dachabdichtung an Dachdurchdringung
- Flüssigkunststoff

Zweck: Abdichtung von Dachdurchdringungen
Vorleistung: TGA-Installationen
Folgeleistung: Dachabdichtung
Querschnitt: bis einschließlich 500 cm2

Einbauort: ???
Menge: 0,000 St; EP: 48,700
DIN 276-18: 363
Leistungsbereiche: 021

**021.03.650 Dachdurchdringung, Flüssigkunststoff, >500cm2**
Dachdurchdringung mit Flüssigkunststoff.

Leistungsumfang
- Anarbeiten und Anpassen von Dachabdichtung an Dachdurchdringung
- Flüssigkunststoff

Zweck: Abdichtung von Dachdurchdringungen
Vorleistung: TGA-Installationen
Folgeleistung: Dachabdichtung
Querschnitt: von 500 bis 1.500 cm2

Einbauort: ???
Menge: 0,000 St; EP: 58,500
DIN 276-18: 363
Leistungsbereiche: 021

**021.03.660 Dachdurchdringung, Flüssigkunststoff, <4000cm2**
Dachdurchdringung mit Flüssigkunststoff.

Leistungsumfang
- Anarbeiten und Anpassen von Dachabdichtung an Dachdurchdringung

Leistungsbestandteil
- Flüssigkunststoff

Zweck: Abdichtung von Dachdurchdringungen
Vorleistung: TGA-Installationen
Folgeleistung: Dachabdichtung
Querschnitt: von 1.500 bis 4.000 cm2

Einbauort: ???
Menge: 0,000 St; EP: 66,000
DIN 276-18: 363
Leistungsbereiche: 021

**021.03.670 Dachdurchdringung, Flüssigkunststoff, >4000cm2**
Dachdurchdringung mit Flüssigkunststoff.

Leistungsumfang
- Anarbeiten und Anpassen von Dachabdichtung an Dachdurchdringung

Leistungsbestandteil
- Flüssigkunststoff

Zweck: Abdichtung von Dachdurchdringungen
Vorleistung: TGA-Installationen
Folgeleistung: Dachabdichtung
Querschnitt: über 4.000 cm2

Einbauort: ???
Menge: 0,000 m; EP: 77,500
DIN 276-18: 363
Leistungsbereiche: 021

**021.03.680 Sickenfüller, MW, Trapezblechdach**
Sickenfüller aus Mineralwolledämmung auf Trapezblechdach.

Leistungsbestandteil
- Sickenfüller Mineralwolle

Zweck: Wärme-, Schall- und Brandschutz im Bereich von Trapezblechdachanschlüssen und -durchdringungen
Vorleistung: Stahltrapezblechdachdecke
Folgeleistung: Warmdachaufbau
Dämmung: Mineralwolledämmung (MW) nach DIN EN 13162
WLS: 040
Schmelzpunkt: ab 1.000 °C
Baustoffklasse: A1 nach DIN 4102 bzw. EN 13501
Sickenhöhe: 83-158 mm
Sickenbreite unten: ca. 40 mm
Sickenbreite oben: ca. 129-163 mm

Anwendungsort: ???

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Menge: 0,000 m; EP: 33,400
DIN 276-18: 363
Leistungsbereiche: 021

**021.03.690 Eindichtung von Sekuranten**
Abdichtungsanschluss von Sekuranten, einschl. Anpassung und Anschluss an Dachabdichtung und Dachaufbau der Vorpositionen.

Einbauort: Dächer Bauteil A/B/C
Menge: 0,000 St; EP: 58,500
DIN 276-18: 363
Leistungsbereiche: 021

*Hinweis: FUGEN*

**021.03.700 Bewegungsfuge, Typ I, bitum Abdichtung**
Überdeckung Bewegungsfuge, Typ I nach DIN 18531-3 in bituminöser Abdichtung.

Leistungsbestandteile
- Schleppstreifen unterhalb der Dampfsperre
- Schleppstreifen unterhalb der verklebten Abdichtungsbahnen
- Trennung Wärmedämmschicht über Fuge

Zweck: Ausgleich von Setzungsbewegungen und Längenänderungen aus jahreszeitlichen Temperaturschwankungen
Beanspruchung: langsam und einmalig bzw. selten wiederholt ablaufende Bewegungen
Vorleistung: Wärmedämmung
Folgeleistung: Bautenschutzmatte
Schleppstreifen: B über 200 mm
Bewegungen: max. bis einschl. 5 mm bei verklebten bzw. bis einschl. 10 mm bei lose verlegten Abdichtungen

Einbauort: ???

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Menge: 0,000 m; EP: 34,600
DIN 276-18: 363
Leistungsbereiche: 021

**021.03.710 Bewegungsfuge, Typ II, bitum Abdichtung**
Bewegungsfuge, dem Typ II nach DIN 18531-3 entsprechend in der bituminösen Abdichtung.

Leistungsbestandteile
- Schlaufenartige Anordnung eines Zulagestreifens auf der Dampfsperre
- Beidseitig der Fuge zusätzliche Dämmstoffkeile zur Anhebung der Abdichtung
- Fuge mit Dämmstoff ausgefüllt
- Rundschnur oberhalb der Fuge auf der Wärmedämmung
- Zulage Schweißbahnstreifen auf unterer und oberer Lage der Abdichtung

Zweck: Ausgleich von Setzungsbewegungen und Längenänderungen aus jahreszeitlichen Temperaturschwankungen
Beanspruchung: Schnell und häufig wiederholt ablaufende Bewegungen
Vorleistung: Wärmedämmung
Folgeleistung: Bautenschutzmatte
Schleppstreifen: B über 200 mm
Bewegungen: max. bis einschl. 5 mm bei verklebten bzw. bis einschl. 10 mm bei lose verlegten Abdichtungen

Einbauort: ???

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Menge: 0,000 m; EP: 132,000
DIN 276-18: 363
Leistungsbereiche: 021

**021.03.720 Bewegungsfuge, Typ I, Kunststoffabdichtung**
Bewegungsfuge, dem Typ I nach DIN 18531-3 entsprechend in der Kunststoffabdichtung.

Leistungsbestandteile
- Schleppstreifen unterhalb der Dampfsperre
- Schleppstreifen unterhalb der verklebten Abdichtungsbahnen
- Trennung Wärmedämmschicht über Fuge

Zweck: Ausgleich von Setzungsbewegungen und Längenänderungen aus jahreszeitlichen Temperaturschwankungen
Beanspruchung: langsam und einmalig bzw. selten wiederholt ablaufende Bewegungen
Vorleistung: Wärmedämmung
Folgeleistung: Bautenschutzmatte
Schleppstreifen: B über 200 mm
Bewegungen: max. bis einschl. 5 mm bei verklebten bzw. bis einschl. 10 mm bei lose verlegten Abdichtungen

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Menge: 0,000 m; EP: 42,500
DIN 276-18: 363
Leistungsbereiche: 021

**021.03.730 Bewegungsfuge, Typ II, Kunststoffabdichtung**
Bewegungsfuge, dem Typ II nach DIN 18531-3 entsprechend in der Kunststoffabdichtung.

Leistungsbestandteile
- Schlaufenartige Anordnung eines Zulagestreifens auf der Dampfsperre
- Beidseitig der Fuge zusätzliche Dämmstoffkeile zur Anhebung der Abdichtung
- Fuge mit Dämmstoff ausgefüllt
- Rundschnur oberhalb der Fuge auf der Wärmedämmung
- Anordnung Zulage-Streifen auf 1-lg. Abdichtungsbahn als Schlaufe verklebt

Zweck: Ausgleich von Setzungsbewegungen und Längenänderungen aus jahreszeitlichen Temperaturschwankungen
Beanspruchung: Schnell und häufig wiederholt ablaufende Bewegungen
Vorleistung: Wärmedämmung
Folgeleistung: Bautenschutzmatte
Schleppstreifen: B über 200 mm
Bewegungen: max. bis einschl. 5 mm bei verklebten bzw. bis einschl. 10 mm bei lose verlegten Abdichtungen

Einbauort: ???

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Menge: 0,000 m; EP: 144,000
DIN 276-18: 363
Leistungsbereiche: 021

**021.03.740 Bewegungsfuge, Typ II, 2K-Abdichtungsharz, PMMA**
Bewegungsfuge, dem Typ II nach DIN 18531-5 entsprechend in Flüssigabdichtung aus zweikomponentigem Abdichtungsharz auf Polymethylmetacrylat-Basis.

Leistungsbestandteile
- Schlaufenartige Anordnung eines Zulagestreifens auf der Dampfsperre
- Beidseitig der Fuge zusätzliche Dämmstoffkeile zur Anhebung der Abdichtung
- Fuge mit Dämmstoff ausgefüllt
- Rundschnur oberhalb der Fuge auf der Wärmedämmung
- Untergrundvorbereitung
- Grundierung untere Abdichtungsebene
- pigmentiertes Abdichtungsharz
- Einbettung Vlies
- zweite Schicht Abdichtungsharz

Zweck: Ausgleich von Setzungsbewegungen und Längenänderungen aus jahreszeitlichen Temperaturschwankungen
Beanspruchung: Schnell und häufig wiederholt ablaufende Bewegungen
Vorleistung: Wärmedämmung
Folgeleistung: Bautenschutzmatte
Materialbasis: Polymethylmethacrylatbasis (PMMA)
Vliesdichte: 110 g/m2
Abdichtungsverbrauch: 3-4 kg/m2
Trockenschichtdicke: mind. 2,10 mm
Bewegungen: max. bis einschl. 5 mm bei verklebten bzw. bis einschl. 10 mm bei lose verlegten Abdichtungen
Eigenschaften: naht- und fugenlos, temperaturflexibel, wasserdicht, perforationsbeständig, uv-beständig, Alkali-beständig, elastisch rissüberbrückend, durchwurzelungsfest
Baustoffklasse: B2/E nach DIN 4102 bzw. EN 13501

Einbauort: ???
Menge: 0,000 m; EP: 160,500
DIN 276-18: 363
Leistungsbereiche: 021

**021.03.750 Bewegungsfuge, Typ II, UP-Abdichtungsharz**
Bewegungsfuge, dem Typ II nach DIN 18531-5 entsprechend in Flüssigabdichtung auf Basis flexibler ungesättigter Polyesterharze.

Leistungsbestandteile
- Schlaufenartige Anordnung eines Zulagestreifens auf der Dampfsperre
- Beidseitig der Fuge zusätzliche Dämmstoffkeile zur Anhebung der Abdichtung
- Fuge mit Dämmstoff ausgefüllt
- Rundschnur oberhalb der Fuge auf der Wärmedämmung
- Untergrundvorbereitung
- Grundierung untere Abdichtungsebene
- pigmentiertes Abdichtungsharz
- Einbettung Vlies
- zweite Schicht Abdichtungsharz

Zweck: Ausgleich von Setzungsbewegungen und Längenänderungen aus jahreszeitlichen Temperaturschwankungen
Beanspruchung: Schnell und häufig wiederholt ablaufende Bewegungen
Vorleistung: Wärmedämmung
Folgeleistung: Bautenschutzmatte
Materialbasis: flexible ungesättigte Polyesterharze
Vliesdichte: > 110 g/m2
Abdichtungsverbrauch: 3-4 kg/m2
Trockenschichtdicke: mind. 2,10 mm
Bewegungen: max. bis einschl. 5 mm bei verklebten bzw. bis einschl. 10 mm bei lose verlegten Abdichtungen
Eigenschaften: naht- und fugenlos, temperaturflexibel, wasserdicht, perforationsbeständig, uv-beständig, Alkali-beständig, elastisch rissüberbrückend, durchwurzelungsfest
Baustoffklasse: B2/E nach DIN 4102 bzw. EN 13501

Einbauort: ???
Menge: 0,000 m; EP: 146,000
DIN 276-18: 363
Leistungsbereiche: 021

**021.03.760 Bewegungsfuge, Typ II, 1K-Abdichtungsharz, PUR**
Bewegungsfuge, dem Typ II nach DIN 18531-5 entsprechend in Flüssigabdichtung auf Basis Polyurethanharze-1K

Leistungsbestandteile
- Schlaufenartige Anordnung eines Zulagestreifens auf der Dampfsperre
- Beidseitig der Fuge zusätzliche Dämmstoffkeile zur Anhebung der Abdichtung
- Fuge mit Dämmstoff ausgefüllt
- Rundschnur oberhalb der Fuge auf der Wärmedämmung
- Untergrundvorbereitung/ Grundierung untere Abdichtungsebene
- pigmentiertes Abdichtungsharz
- Einbettung Vlies
- zweite Schicht Abdichtungsharz

Zweck: Ausgleich von Setzungsbewegungen und Längenänderungen aus jahreszeitlichen Temperaturschwankungen
Beanspruchung: Schnell und häufig wiederholt ablaufende Bewegungen
Vorleistung: Wärmedämmung
Folgeleistung: Bautenschutzmatte
Materialbasis: Polyurethanharzbasis, einkomponentig
Vliesdichte: > 110 g/m2
Abdichtungsverbrauch: 3-4 kg/m2
Trockenschichtdicke: mind. 2,10 mm
Bewegungen: max. bis einschl. 5 mm bei verklebten bzw. bis einschl. 10 mm bei lose verlegten Abdichtungen
Eigenschaften: naht- und fugenlos, temperaturflexibel, wasserdicht, perforationsbeständig, uv-beständig, Alkali-beständig, elastisch rissüberbrückend, durchwurzelungsfest
Baustoffklasse: B2/E nach DIN 4102 bzw. EN 13501

Einbauort: ???
Menge: 0,000 m; EP: 148,000
DIN 276-18: 363
Leistungsbereiche: 021

#### 021.04 Dachbeläge

*Hinweis: KIESAUFLAST*

**021.04.10 Auflast, Kiesschüttung, 16-32mm, d=5cm**
Auflast aus Kiesschüttung mit einer Körnung von 16 bis 32 mm.

Leistungsbestandteile
- Kiesschüttung
- Trenn- bzw. Schutzlage

Zweck: Auflast/Windsogsicherung gem. statischem Nachweis
Beanspruchung: Witterung
Vorleistung: Dachabdichtung
Folgeleistung: endfertig
Trennschicht: Polyethylenvlies, ca. 65 g/m2
Kies: Körnung 16-32 mm
Einbaustärke: mind. 5 cm
Einbauhöhe: bis ??? m über OK Gelände

Einbauort: ???

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Menge: 0,000 m2; EP: 32,800
DIN 276-18: 363
Leistungsbereiche: 021

**021.04.20 Auflast, Kiesschüttung, 16-32mm, d=12cm**
Auflast aus Kiesschüttung mit einer Körnung von 16 bis 32 mm.

Leistungsbestandteile
- Kiesschüttung
- Trenn- bzw. Schutzlage

Zweck: Auflast/Windsogsicherung gem. statischem Nachweis
Beanspruchung: Witterung
Folgeleistung: endfertig
Trennschicht: Polyethylenvlies, ca. 65 g/m2
Kies: Körnung 16-32 mm
Einbaustärke: ca. 12 cm
Einbauhöhe: bis ??? m über OK Gelände

Einbauort: ???

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Menge: 0,000 m2; EP: 39,800
DIN 276-18: 363
Leistungsbereiche: 021

**021.04.30 Auflast, Kiesschüttung, 16-32mm, d=22cm**
Auflast aus Kiesschüttung mit einer Körnung von 16 bis 32 mm.

Leistungsbestandteile
- Kiesschüttung
- Trenn- bzw. Schutzlage

Zweck: Auflast/Windsogsicherung gem. statischem Nachweis
Beanspruchung: Witterung
Vorleistung: Dachabdichtung
Folgeleistung: endfertig
Trennschicht: Polyethylenvlies, ca. 65 g/m2
Kies: Körnung 16-32 mm
Einbaustärke: ca. 22 cm
Einbauhöhe: bis ??? m über OK Gelände

Einbauort: ???

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Menge: 0,000 m2; EP: 50,500
DIN 276-18: 363
Leistungsbereiche: 021

*Hinweis: PLATTENBELÄGE*

**021.04.40 Betonplatten als Auflast, 40x40x4cm**
Betongehwegplatten als Dachauflast.

Leistungsbestandteile
- Bautenschutzmatte
- Betonplatten

Zweck: Lagesicherung der Abdichtung in den Eckbereichen gem. statischem Nachweis
Beanspruchung: Witterung, Windsog
Vorleistung: Dachabdichtung
Folgeleistung: endfertig
Plattengröße: ca. 40x40x4 cm
Schutzlage: Bautenschutzmatte d= über 6 mm
Einbauhöhe: bis ??? m über OK Gelände

Einbauort: ???

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Menge: 0,000 m2; EP: 83,000
DIN 276-18: 363
Leistungsbereiche: 021

**021.04.50 Betonplatten, 40x40x4cm, grau, Splittbett**
Betongehwegplatten, grau, als Gehbelag und Windsogsicherung.

Leistungsbestandteile
- Schutz- und Drainageschicht
- Splittbett
- Betonplatten

Zweck: Terrassenbelag
Beanspruchung: Witterung, Verkehrslasten, Windsog
Vorleistung: Dachabdichtung
Folgeleistung: endfertige Oberfläche
Schutzlage: Bautenschutzmatte d= über 6 mm
Dränage: Kunststoff, unverrottbar, d= 16 mm
Plattengröße: 40x40x4 cm
Farbton: grau
Rutschfestigkeit: R11
Splittbett: Basaltsplitt, 2-8 mm, d= 70 mm
Max. zulässige Nutzlast: 1 KN/m2 (Nutzungskategorie H) gem. DIN EN 1991-1-1
Einbauhöhe: bis ??? m über OK Gelände

Einbauort: ???
Menge: 0,000 m2; EP: 151,000
DIN 276-18: 363
Leistungsbereiche: 021

**021.04.60 Betonplatten, 40x40x5cm, glasiert, Splittbett**
Betongehwegplatten, glasiert, als Gehbelag und Windsogsicherung.

Leistungsbestandteile
- Schutz- und Drainageschicht
- Splittbett
- Betonplatten

Zweck: Terrassenbelag
Beanspruchung: Witterung
Vorleistung: Dachabdichtung
Folgeleistung: endfertige Oberfläche
Schutzlage: Bautenschutzmatte d= über 6 mm
Dränage: Kunststoff, unverrottbar, d= 16 mm
Plattengröße: 40x40x5 cm
Farbton: weiß, glasierte Oberfläche
Rutschfestigkeit: R11
Splittbett: Basaltsplitt, 2-8 mm, d= 70 mm
Max. zulässige Nutzlast: 1 KN/m2 (Nutzungskategorie H) gem. DIN EN 1991-1-1
Einbauhöhe: bis ??? m über OK Gelände

Einbauort: ???
Menge: 0,000 m2; EP: 167,000
DIN 276-18: 363
Leistungsbereiche: 021

**021.04.70 Betonplatten, 40x40x4cm, grau, Stelzlager**
Betongehwegplatten, grau, als Gehbelag auf Stelzlagern.

Leistungsbestandteile
- Bautenschutzmatte
- Stelzlager
- Betonplatten

Zweck: Terrassenbelag
Beanspruchung: Witterung
Vorleistung: Dachabdichtung
Folgeleistung: endfertige Oberfläche
Schutzlage: Bautenschutzmatte d= über 6 mm
Plattengröße: 40x40x4 cm
Farbton: grau
Rutschfestigkeit: R11
Stelzlager: Kunststoff, höhenverstellbar 35-70 mm
Max. zulässige Nutzlast: 1 KN/m2 (Nutzungskategorie H) gem. DIN EN 1991-1-1
Einbauhöhe: bis ??? m über OK Gelände

Einbauort: ???
Menge: 0,000 m2; EP: 174,000
DIN 276-18: 363
Leistungsbereiche: 021

**021.04.80 Betonplatten, 40x40x5cm, glasiert, Stelzlager**
Betongehwegplatten, glasiert, als Gehbelag auf Stelzlagern.

Leistungsbestandteile
- Bautenschutzmatte
- Stelzlager
- Betonplatten

Zweck: Terrassenbelag
Vorleistung: Dachabdichtung
Folgeleistung: endfertige Oberfläche
Schutzlage: Bautenschutzmatte d= über 6 mm
Plattengröße: 40x40x5 cm
Farbton: weiß, glasierte Oberfläche
Rutschfestigkeit: R11
Stelzlager: Kunststoff, höhenverstellbar 35-70 mm
Max. zulässige Nutzlast: 1 KN/m2 (Nutzungskategorie H) gem. DIN EN 1991-1-1
Einbauhöhe: bis ??? m über OK Gelände

Einbauort: ???
Menge: 0,000 m2; EP: 191,000
DIN 276-18: 363
Leistungsbereiche: 021

**021.04.90 Randausbildung, Kies, Fangleiste, B=50cm**
Randausbildung aus Kies mit Fangleiste.

Leistungsbestandteile
- Schutzlage
- Kiesschüttung aus Grobkies
- Trennung durch Kiesfangleiste

Zweck: Randausbildung Plattenbeläge und Gründächer, Brandschutz an Dachdurchbrüchen
Beanspruchung: Verkehrslasten
Vorleistung: Dachabdichtung
Folgeleistung: endfertig
Schutzlage: Bautenschutzmatte d= über 6 mm
Kiesmaterial: Körnung 16-32 mm, gewaschen
Kiesfangleiste: L-Winkel aus verzinktem Stahlblech, gelocht, L-Profil, H= 150 mm
Einbauhöhe: ca. 8 cm
Breite Kiesstreifen: über 50 cm

Einbauort: ???

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Menge: 0,000 m; EP: 37,700
DIN 276-18: 363
Leistungsbereiche: 021

**021.04.100 Betonplatten für Wartungwege, 40x40x4cm**
Betongehwegplatten als Wartungswege.

Zweck: Begehung der Dachfläche zu Wartungszwecken bei nicht begehbaren Dachflächen
Beanspruchung: Verkehrslasten
Vorleistung: Dachabdichtung
Folgeleistung: endfertig
Plattengröße: ca. 40x40x4 cm
Schutzlage: Bautenschutzmatte d= über 6 mm
Rutschfestigkeit: R11
Max. zulässige Nutzlast: 1 KN
Einbauhöhe: bis ??? m über OK Gelände

Einbauort: ???
Menge: 0,000 m2; EP: 86,000
DIN 276-18: 363
Leistungsbereiche: 021

**021.04.110 Anpassen An-/Abschluss, Betonplatten, rund**
Anpassen Betonplatten an runde An- oder Abschlüsse.

Ausführungsort: ???
Menge: 0,000 m; EP: 24,600
DIN 276-18: 363
Leistungsbereiche: 021

**021.04.120 Anpassen An-/Abschluss, Betonplatten, schräg**
Anpassen Betonplatten an schräge An- oder Abschlüsse.

Ausführungsort: ???
Menge: 0,000 m; EP: 12,900
DIN 276-18: 363
Leistungsbereiche: 021

*Hinweis: HOLZBELÄGE*

**021.04.130 Terrassenbelag, Douglasie, 27x142mm**
Terrassen-/Loggienbelag aus Douglasie.

Leistungsumfang
- Streifen aus Bautenschutzmatten als Unterlage
- Gefälleausgleich des Untergrunds
- Distanzleisten ín Gefällerichtung
- Tragleisten quer zur Gefällerichtung
- Terrassenbelag Holzdielen

Zweck: Gehbelag auf Terrassen/Loggien
Beanspruchung: Personenverkehr
Vorleistung: Betondecke im Gefälle, Dämmung, Bahnenabdichtung
Folgeleistung: endfertig
Material: Douglasie, 1-seitig geriffelt, 1-seitig gezahnt, Kanten gefast
Dauerhaftigkeit: Kernholz gegen Pilzbefall nach DIN EN 350, Klasse 2-3
Härte: 27 N/mm2 nach Brinell
Querschnitt: ca. 27x145 mm
Untere Tragleisten: Douglasie samt Gefälleausgleich 1,5 %, Abstand e < 50 cm, BxH > 60x60 mm
Obere Tragleisten: Douglasie, Abstand e < 50 cm, BxH > 60x60 mm
Befestigung: Schrauben, V2A, versenkt
Fugenbreite: 5-8 mm
Länge Dielen: mind. 3,00 m (versetzte Stöße; fallende Längen)
Max. zulässige Nutzlast: 1 KN/m2 (Nutzungskategorie H) gem. DIN EN 1991-1-1
Einbauhöhe: bis ??? m über OK Gelände

Einbauort: ???

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Menge: 0,000 m2; EP: 151,000
DIN 276-18: 363
Leistungsbereiche: 021

**021.04.140 Terrassenbelag, sibirische Lärche, 27x145mm**
Terrassen-/Loggienbelag aus sibirischer Lärche.

Leistungsumfang
- Streifen aus Bautenschutzmatten als Unterlage
- Gefälleausgleich des Untergrunds
- Distanzleisten ín Gefällerichtung
- Tragleisten quer zur Gefällerichtung
- Terrassenbelag Holzdielen

Zweck: Gehbelag auf Terrassen/Loggien
Beanspruchung: Personenverkehr
Vorleistung: Betondecke im Gefälle, Dämmung, Bahnenabdichtung
Folgeleistung: endfertig
Material: sibirische Lärche, 1-seitig geriffelt, 1-seitig gezahnt, Kanten gefast
Dauerhaftigkeit: Kernholz gegen Pilzbefall nach DIN EN 350, Klasse 2-3
Härte: 27 N/mm2 nach Brinell
Querschnitt: ca. 27x145 mm
Untere Tragleisten: sibirische Lärche samt Gefälleausgleich 1,5 %, Abstand e < 50 cm, BxH > 60x60 mm
Obere Tragleisten: sibirische Lärche, Abstand e < 50 cm, BxH > 60x60 mm
Befestigung: Schrauben, V2A, versenkt
Fugenbreite: 5-8 mm
Länge Dielen: mind. 3,00 m (versetzte Stöße; fallende Längen)
Max. zulässige Nutzlast: 1 KN/m2 (Nutzungskategorie H) gem. DIN EN 1991-1-1
Einbauhöhe: bis ??? m über OK Gelände

Einbauort: ???

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Menge: 0,000 m2; EP: 168,000
DIN 276-18: 363
Leistungsbereiche: 021

**021.04.150 Terrassenbelag, Bangkirai, 25x145mm**
Terrassen-/Loggienbelag aus Bangkiraiholz.

Leistungsumfang
- Streifen aus Bautenschutzmatten als Unterlage
- Gefälleausgleich des Untergrunds
- Distanzleisten in Gefällerichtung
- Tragleisten quer zur Gefällerichtung
- Terrassenbelag Holzdielen

Zweck: Gehbelag auf Terrassen/Loggien
Beanspruchung: gelegentlicher Personenverkehr
Vorleistung: Betondecke im Gefälle, Dämmung, Bahnenabdichtung
Folgeleistung: endfertig
Material: Original Bangkirai aus kontrolliertem Anbau, 2-seitig Rillenprofil, Kanten gefast
Dauerhaftigkeit: Kernholz gegen Pilzbefall nach DIN EN 350, Klasse 2-3
Härte: 63 N/mm2 nach Brinell
Querschnitt: ca. 27x145 mm
Tragleisten: Bangkirai samt Gefälleausgleich 1,5 %, Abstand e < 50 cm, BxH > 60x60 mm
Tragleisten: Bangkirai, Abstand e < 50 cm, BxH > 60x60 mm
Befestigung: Schrauben, V2A, versenkt
Fugenbreite: 5-8 mm
Länge Dielen: mind. 3,00 m (versetzte Stöße)
Max. zulässige Nutzlast: 1 KN/m2 (Nutzungskategorie H) gem. DIN EN 1991-1-1
Einbauhöhe: bis ??? m über OK Gelände

Einbauort: ???

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Menge: 0,000 m2; EP: 201,500
DIN 276-18: 363
Leistungsbereiche: 021

**021.04.160 Terrassenbelag, IPE, 21x145mm**
Terrassen-/Loggienbelag aus Ipe-Holz.

Material:  Original IPE aus kontrolliertem Anbau, 1-seitig Rillenprofil, Kanten gefast
Dauerhaftigkeit: Kernholz gegen Pilzbefall nach DIN EN 350, Klasse 1-2
Härte: 48-60 N/mm2 nach Brinell
Querschnitt: ca. 21x145 mm
Unterkonstruktion: Kanthölzer Bangkirai samt Gefälleausgleich 1,5 %, Abstand e < 50 cm
Befestigung: Schrauben, V2A, versenkt
Fugenbreite: 5-8 mm
Profile: durchlaufend, nicht gestoßen
Länge: bis ca. 5,00 m
Max. zulässige Nutzlast: 1 KN/m2 (Nutzungskategorie H) gem. DIN EN 1991-1-1
Einbauhöhe: bis ??? m über OK Gelände

Einbauort: ???
Menge: 0,000 m2; EP: 188,000
DIN 276-18: 363
Leistungsbereiche: 021

**021.04.170 Terrassenbelag, Thermobuche, 25x130mm**
Terrassen-/Loggienbelag aus Thermoholz.

Material: Thermisch behandeltes Buchenholz, Sichtseite fein geriffelt, Kanten gefast
Dauerhaftigkeit: gegen Pilzbefall nach DIN EN 350, Klasse 1-2
Rohdichte: ca. 580 kg/m3
Querschnitt: ca. 25x130 mm
Unterkonstruktion: Kanthölzer Thermo Buche samt Gefälleausgleich 1,5 %, Abstand e < 50 cm
Befestigung: Schrauben, V2A, versenkt
Fugenbreite: 5-8 mm
Profile: durchlaufend, nicht gestoßen
Länge: bis ca. 3,00 m
Max. zulässige Nutzlast: 1 KN/m2 (Nutzungskategorie H) gem. DIN EN 1991-1-1
Einbauhöhe: bis ??? m über OK Gelände

Einbauort: ???
Menge: 0,000 m2; EP: 175,500
DIN 276-18: 363
Leistungsbereiche: 021

**021.04.180 Terrassenbelag, WPC-Dielen, 23x144mm**
Terrassen-/Loggienbelag aus WPC-Dielen.

Material: Holz-/Kunststoff Verbundwerkstoff mit ca. 60-70 % Holzanteil (Holzmehl) und hochverdichtetem Polyethylen
Oberfläche: geriffelt oder strukturiert
Dauerhaftigkeit: gegen Pilzbefall nach DIN EN 350, Klasse 1
Rohdichte: ca. 1.300 kg/m3
Querschnitt: ca. 23x144 mm
Unterkonstruktion: Kanthölzer WPC samt Gefälleausgleich 1,5 %, Abstand e < 50 cm
Befestigung: Schrauben, V2A, versenkt
Fugenbreite: 5-8 mm
Profile: durchlaufend, nicht gestoßen
Länge: bis ca. 4,80 m
Max. zulässige Nutzlast: 1 KN/m2 (Nutzungskategorie H) gem. DIN EN 1991-1-1
Einbauhöhe: bis ??? m über OK Gelände

Einbauort: ???
Menge: 0,000 m2; EP: 281,500
DIN 276-18: 363
Leistungsbereiche: 021

**021.04.190 Anpassen Anschluss, Terrassenbelag, rund**
Anpassen des Terassenbelags an runde An- oder Abschlüsse.

Ausführungsort: ???
Menge: 0,000 m; EP: 30,000
DIN 276-18: 363
Leistungsbereiche: 021

**021.04.200 Anpassen Anschluss, Terrassenbelag, schräg**
Anpassen des Terassenbelags an schräge An- oder Abschlüsse.

Ausführungsort: ???
Menge: 0,000 m; EP: 21,900
DIN 276-18: 363
Leistungsbereiche: 021

**021.04.210 Revisionsöffnung, Terassenbelag**
Revisionsöffnung im Terassenbelag.

Leistungsbestandteile
- Herstellung Ausschnitt
- Unterlegung der Ränder mit Holz
- Einsatz aus Terrassenbelagsdielen

Zweck: Wartung von Dachabläufen/ Balkonabläufen
Beanspruchung: Verkehrslasten
Ausschnitt: ca. 30x30 cm, quadratisch
Optische Anforderung: unauffällig
Beschlag: ohne (nur eingelegt)

Einbauort: ???
Menge: 0,000 St; EP: 38,300
DIN 276-18: 363
Leistungsbereiche: 021

#### 021.05 Dachbegrünung

*Hinweis: EXTENSIV*

**021.05.10 extensive Dachbegrünung, komplett, 10-25cm, 100-300kg/m2**
Extensive Dachbegrünung als Komplettaufbau in einer Gesamtaufbauhöhe von 10-25 cm.

Leistungsbestandteile
- Schutz- und Speichervlies
- Festkörperdränagematte
- Kombikontrollschacht über den Dacheinläufen
- Filtervlies
- Extensivsubstrat als Tragschicht, Dicke 10-25 cm
- Sprossenansaat

Zweck: Verbesserung Gebäudeklima, Verwitterungsschutz Dachabdichtung
Beanspruchung: Witterung
Vorleistung: durchwurzelungsfeste Dachabdichtung
Folgeleistung: endfertig
Schutz-/Speichervlies: Kunststoff PP/PET, ca. 350 g/m2
Dränagematte: Kunststoff HDPE, d= ca. 4 cm, ca. 2,3 kg/m2
Kontrollschacht: Kunststoff, Schachtwände mit Einlaufschlitzen, Querschnitt ca. 37x37 cm
Filtervlies: Kunststoff PP, ca. 105 g/m2, vertikale Wasserdurchlässigkeit nach FLL-Richtlinie
Extensivsubstrat: gem. FLL-Richtlinie u. a. aus Blähton, -schiefer, Lava, Bims und Grünschnittkompost
Ansaat: Kräutersaatgut und Sedumsprossen
Gesamtaufbauhöhe: ca. 10-25 cm
Flächengewicht: ca. 100-300 kg/m2
Einbauhöhe: bis ??? m über OK Gelände
Einbausituation: Flachdächer bis 5° Dachneigung

Einbauort: ???

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Menge: 0,000 m2; EP: 69,500
DIN 276-18: 363
Leistungsbereiche: 021

**021.05.20 extensive leichte Dachbegrünung, komplett, 5cm, 50kg/m2**
Extensive leichte Dachbegrünung als Komplettaufbau in einer Gesamtaufbauhöhe von 5 cm.

Leistungsbestandteile
- Schutz- und Speichervlies
- Festkörperdränagematte
- Kombikontrollschacht über den Dacheinläufen
- Extensivsubstrat als Drän- und Vegetationstragschicht, Dicke ca. 3 cm
- Extensivbegrünung mit Vegetationsmatte

Zweck: Verbesserung Gebäudeklima, Verwitterungsschutz Dachabdichtung
Beanspruchung: Witterung
Vorleistung: durchwurzelungsfeste Dachabdichtung
Folgeleistung: endfertig
Schutz-/Speichervlies: Kunststoff PP/PET, ca. 300 g/m2
Dränagematte: Kunststoff HDPE, d= ca. 2,50 cm, ca. 1,35 kg/m2
Kontrollschacht: Aluminium, Höhe 50 mm, Querschnitt
 ca. 45x45 cm
Extensivsubstrat: Leichtsubstrat gem. FLL-Richtlinie, aus Bims
Vegetationsmatte: Gewebeträger mit vorkultivierter Moos-Sedumvegetation, Dicke ca. 1,5-2,5 cm
Gesamtaufbauhöhe: ca. 5 cm
Gewicht: ca. 50 kg/m2
Einbauhöhe: bis ??? m über OK Gelände
Einbausituation: Flachdächer bis 5° Dachneigung

Einbauort: ???
Menge: 0,000 m2; EP: 59,000
DIN 276-18: 363
Leistungsbereiche: 021

*Hinweis: INTENSIV*

**021.05.30 intensive Dachbegrünung, komplett, 60-100cm, 700-1300kg/m2**
Intensive Dachbegrünung als Komplettaufbau in einer Gesamtaufbauhöhe von 60-100 cm.

Leistungsbestandteile
- Schutz- und Speichervlies
- Dränschicht
- Wasserleitsystem
- Filtervlies
- Untersubstrat
- Intensiv- oder Rasensubstrat

Vorleistung: durchwurzelungsfeste Dachabdichtung
Folgeleistung: bauseitige Pflanzungen aus Stauden und Gehölzern
Schutz-/Speichervlies: Kunststoff PP/PES, ca. 900 g/m2
Dränschicht: Blähschiefer, Körnung 8-16 mm, Dicke ca. 15 cm
Wasserleitsystem: Kunststoffleitprofile, zusammensteckbar, geschlitzt, kombiniert mit Kontrollschächten über den Einläufen, gem. Entwässerungsberechnung
Filtervlies: Kunststoff PP, ca. 105 g/m2, vertikale Wasserdurchlässigkeit nach FLL-Richtlinie
Untersubstrat: als Füllschicht, Dicke 29-69 cm gem. FLL-Richtlinie u. a. aus Blähton, -schiefer, Lava, Bims und Porlith
Intensiv-/Rasensubstrat: als Vegetationsschicht für nachfolgende Bepflanzung/ Rasenansaat, Dicke 15-25 cm
Gesamtaufbauhöhe: ca. 60-100 cm
Gewicht: ca. 700-1.300 kg/m2
Einbauhöhe: bis ??? m über OK Gelände
Einbausituation: Flachdächer von 1-5° Dachneigung

Einbauort: ???

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Menge: 0,000 m2; EP: 115,500
DIN 276-18: 363
Leistungsbereiche: 021

*Hinweis: GRÜNDACH ZUBEHÖR*

**021.05.40 Randausbildung, Kies, Fangleiste, B=50cm**
Randausbildung aus Kies mit Fangleiste.

Leistungsbestandteile
- Schutzlage
- Kiesschüttung aus Grobkies
- Trennung durch Kiesfangleiste

Zweck: Randausbildung Plattenbeläge und Gründächer, Brandschutz an Dachdurchbrüchen
Beanspruchung: Verkehrslasten
Vorleistung: Dachabdichtung
Folgeleistung: endfertig
Schutzlage: Bautenschutzmatte d= über 6 mm
Kiesmaterial: Körnung 16-32 mm, gewaschen
Kiesfangleiste: L-Winkel aus verzinktem Stahlblech, gelocht, L-Profil, H= 150 mm
Einbauhöhe: ca. 8 cm
Breite Kiesstreifen: über 50 cm

Einbauort: ???

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Menge: 0,000 m; EP: 37,500
DIN 276-18: 363
Leistungsbereiche: 021

**021.05.50 Kontrollschacht, 37x37cm**
Kontrollschacht für Retensionsdach mit abnehmbarem, verschließbarem Deckel, druckverteilendem Aufstandsflansch sowie umlaufender Schlitzlochung liefern und über den Dacheinläufen bzw. Notabläufen einbauen.

Material: Kunststoff, Schachtwände mit Einlaufschlitzen
Größe:: Querschnitt ca. 37x37 cm

Einbauort:  über Dacheinläufen (Haupt-/Notentwässerung)

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Menge: 0,000 St; EP: 125,000
DIN 276-18: 363
Leistungsbereiche: 021

#### 021.06 Lichtkuppeln/ RWA

*Hinweis: LICHTKUPPELN/RWA*

*Hinweis: Schnittstellendefinition*
Für Dachausstiege, Dachflächenfenster und Lichtkuppeln, auch mit RWA-, bzw. NRG-Funktion, gelten folgende Schnittstellen:

Leistung
Kuppel* AN
Antriebsmotor* AN
Steuerung liefern AN
Steuerung aufklemmen ELT
Taster liefern ELT
Taster aufklemmen ELT
Kabel (AP, UP, E30 etc.) ELT
Rauchmelder liefern AN
Rauchmelder aufklemmen ELT
Inbetriebnahme/Doku/Prüfbuch AN
Laibungsbekleidung innen bauseitig
CO-Druckleitung liefern AN
CO-Druckleitung verlegen AN

Definitionen
*= Liefern, Einbauen und Eindichten samt ggf. erforderlicher Eindeckrahmen, Holzbohlenkranz etc.
AN= Bieter, bzw. Auftragnehmer dieser Vergabeeinheit
ELT= bauseitig beauftragtes Elektrogewerk
bauseitig= Drittgewerk im Auftrag des AG

*Hinweis: ZWEISCHALIG*

**021.06.10 Lichtkuppel, 2schalig, starr, opal, 100x100cm**
2-schalige, opale, starre Lichtkuppel.

Leistungsbestandteile
- wärmegedämmter Aufsetzkranz
- Holzbohlenkranz
- Lichtkuppel
- Anarbeitung an die Abdichtung

Zweck: Belichtung Innenräume
Beanspruchung: Witterung
Vorleistung: Öffnung in Dachkonstruktion
Folgeleistung: Laibung Gipskarton
Größe: 100x100 cm
Kuppel: opale Polycarbonatverglasung (PC), 2-schalig, starr, U,t < 2,70 W/m2K
Baustoffklasse: B1/B-s2,d0 nach DIN 4102 bzw. EN 13501
Beschlag: starr
Aufsetzkranz: GFK, wärmegedämmt, H= ca. 50 cm, mit Klebeflansch

Einbauort: ???
Menge: 0,000 St; EP: 1775,000
DIN 276-18: 362
Leistungsbereiche: 021

**021.06.20 Lichtkuppel, 2schalig, starr, opal, 120x150cm**
2-schalige, opale, starre Lichtkuppel.

Leistungsbestandteile
- wärmegedämmter Aufsetzkranz
- Holzbohlenkranz
- Lichtkuppel
- Anarbeitung an die Abdichtung

Zweck: Belichtung Innenräume
Beanspruchung: Witterung
Vorleistung: Öffnung in Dachkonstruktion
Folgeleistung: Laibung Gipskarton
Größe: 120x150 cm
Kuppel: opale Polycarbonatverglasung (PC), 2-schalig, starr, U,t < 2,70 W/m2K
Baustoffklasse: B1/B-s2,d0 nach DIN 4102 bzw. EN 13501
Beschlag: starr
Aufsetzkranz: GFK, wärmegedämmt, H= ca. 50 cm, mit Klebeflansch

Einbauort: ???
Menge: 0,000 St; EP: 2520,000
DIN 276-18: 362
Leistungsbereiche: 021

**021.06.30 Lichtkuppel, 2schalig, starr, opal, 150x150cm**
2-schalige, opale, starre Lichtkuppel.

Leistungsbestandteile
- wärmegedämmter Aufsetzkranz
- Holzbohlenkranz
- Lichtkuppel
- Anarbeitung an die Abdichtung

Zweck: Belichtung Innenräume
Beanspruchung: Witterung
Vorleistung: Öffnung in Dachkonstruktion
Folgeleistung: Laibung Gipskarton
Größe: 150x150 cm
Kuppel: opale Polycarbonatverglasung (PC), 2-schalig, starr, U,t < 2,70 W/m2K
Baustoffklasse: B1/B-s2,d0 nach DIN 4102 bzw. EN 13501
Beschlag: starr
Aufsetzkranz: GFK, wärmegedämmt, H= ca. 50 cm, mit Klebeflansch

Einbauort: ???
Menge: 0,000 St; EP: 2660,000
DIN 276-18: 362
Leistungsbereiche: 021

**021.06.40 Lichtkuppel, 2schalig, starr, opal, 150x200cm**
2-schalige, opale, starre Lichtkuppel.

Leistungsbestandteile
- wärmegedämmter Aufsetzkranz
- Holzbohlenkranz
- Lichtkuppel
- Anarbeitung an die Abdichtung

Zweck: Belichtung Innenräume
Beanspruchung: Witterung
Vorleistung: Öffnung in Dachkonstruktion
Folgeleistung: Laibung Gipskarton
Größe: 150x200 cm
Kuppel: opale Polycarbonatverglasung (PC), 2-schalig, starr, U,t < 2,70 W/m2K
Baustoffklasse: B1/B-s2,d0 nach DIN 4102 bzw. EN 13501
Beschlag: starr
Aufsetzkranz: GFK, wärmegedämmt, H= ca. 50 cm, mit Klebeflansch

Einbauort: ???
Menge: 0,000 St; EP: 3550,000
DIN 276-18: 362
Leistungsbereiche: 021

**021.06.50 Lichtkuppel, 2schalig, starr, opal, Ø100cm**
2-schalige, opale, starre Lichtkuppel.

Leistungsbestandteile
- wärmegedämmter Aufsetzkranz
- Holzbohlenkranz
- Lichtkuppel
- Anarbeitung an die Abdichtung

Zweck: Belichtung Innenräume
Beanspruchung: Witterung
Vorleistung: Öffnung in Dachkonstruktion
Folgeleistung: Laibung Gipskarton
Durchmesser: 100 cm
Kuppel: rund, opale Polycarbonatverglasung (PC), 2-schalig, starr, U, t < 2,70 W/m2K
Baustoffklasse: B1/B-s2,d0 nach DIN 4102 bzw. EN 13501
Beschlag: starr
Aufsetzkranz: GFK, wärmegedämmt, H= ca. 50 cm, mit Klebeflansch

Einbauort: ???
Menge: 0,000 St; EP: 3775,000
DIN 276-18: 362
Leistungsbereiche: 021

**021.06.60 Lichtkuppel, 2schalig, starr, opal, Ø120cm**
2-schalige, opale, starre Lichtkuppel.

Leistungsbestandteile
- wärmegedämmter Aufsetzkranz
- Holzbohlenkranz
- Lichtkuppel
- Anarbeitung an die Abdichtung

Zweck: Belichtung Innenräume
Beanspruchung: Witterung
Vorleistung: Öffnung in Dachkonstruktion
Folgeleistung: Laibung Gipskarton
Durchmesser: 120 cm
Kuppel: rund, opale Polycarbonatverglasung (PC), 2-schalig, starr, U,t < 2,70 W/m2K
Baustoffklasse: B1/B-s2,d0 nach DIN 4102 bzw. EN 13501
Beschlag: starr
Aufsetzkranz: GFK, wärmegedämmt, H= ca. 50 cm, mit Klebeflansch

Einbauort: ???
Menge: 0,000 St; EP: 4070,000
DIN 276-18: 362
Leistungsbereiche: 021

**021.06.70 Lichtkuppel, 2schalig, starr, opal, Ø150cm**
2-schalige, opale, starre Lichtkuppel.

Leistungsbestandteile
- wärmegedämmter Aufsetzkranz
- Holzbohlenkranz
- Lichtkuppel
- Anarbeitung an die Abdichtung

Zweck: Belichtung Innenräume
Beanspruchung: Witterung
Vorleistung: Öffnung in Dachkonstruktion
Folgeleistung: Laibung Gipskarton
Durchmesser: 150 cm
Kuppel: rund, opale Polycarbonatverglasung (PC), 2-schalig, starr, U,t < 2,70 W/m2K
Baustoffklasse: B1/B-s2,d0 nach DIN 4102 bzw. EN 13501
Beschlag: starr
Aufsetzkranz: GFK, wärmegedämmt, H= ca. 50 cm, mit Klebeflansch

Einbauort: ???
Menge: 0,000 St; EP: 4360,000
DIN 276-18: 362
Leistungsbereiche: 021

**021.06.80 Lichtkuppel, 2schalig, starr, klar, 100x100cm**
2-schalige, klare, starre Lichtkuppel.

Leistungsbestandteile
- wärmegedämmter Aufsetzkranz
- Holzbohlenkranz
- Lichtkuppel
- Anarbeitung an die Abdichtung

Zweck: Belichtung Innenräume
Beanspruchung: Witterung
Vorleistung: Öffnung in Dachkonstruktion
Folgeleistung: Laibung Gipskarton
Größe: 100x100 cm
Kuppel: durchsichtige, klare Polycarbonatverglasung (PC), 2-schalig, starr, U,t < 2,70 W/m2K
Baustoffklasse: B1/B-s2,d0 nach DIN 4102 bzw. EN 13501
Beschlag: starr
Aufsetzkranz: GFK, wärmegedämmt, H= ca. 50 cm, mit Klebeflansch

Einbauort: ???
Menge: 0,000 St; EP: 2070,000
DIN 276-18: 362
Leistungsbereiche: 021

**021.06.90 Lichtkuppel, 2schalig, starr, klar, 120x150cm**
2-schalige, klare, starre Lichtkuppel.

Leistungsbestandteile
- wärmegedämmter Aufsetzkranz
- Holzbohlenkranz
- Lichtkuppel
- Anarbeitung an die Abdichtung

Zweck: Belichtung Innenräume
Beanspruchung: Witterung
Vorleistung: Öffnung in Dachkonstruktion
Folgeleistung: Laibung Gipskarton
Größe: 120x150 cm
Kuppel: durchsichtige, klare Polycarbonatverglasung (PC), 2-schalig, starr, U,t < 2,70 W/m2K
Baustoffklasse: B1/B-s2,d0 nach DIN 4102 bzw. EN 13501
Beschlag: starr
Aufsetzkranz: GFK, wärmegedämmt, H= ca. 50 cm, mit Klebeflansch

Einbauort: ???
Menge: 0,000 St; EP: 3110,000
DIN 276-18: 362
Leistungsbereiche: 021

**021.06.100 Lichtkuppel, 2schalig, starr, klar, 150x150cm**
2-schalige, klare, starre Lichtkuppel.

Leistungsbestandteile
- wärmegedämmter Aufsetzkranz
- Holzbohlenkranz
- Lichtkuppel
- Anarbeitung an die Abdichtung

Zweck: Belichtung Innenräume
Beanspruchung: Witterung
Vorleistung: Öffnung in Dachkonstruktion
Folgeleistung: Laibung Gipskarton
Größe: 150x150 cm
Kuppel: durchsichtige, klare Polycarbonatverglasung (PC), 2-schalig, starr, U,t < 2,70 W/m2K
Baustoffklasse: B1/B-s2,d0 nach DIN 4102 bzw. EN 13501
Beschlag: starr
Aufsetzkranz: GFK, wärmegedämmt, H= ca. 50 cm, mit Klebeflansch

Einbauort: ???
Menge: 0,000 St; EP: 3550,000
DIN 276-18: 362
Leistungsbereiche: 021

**021.06.110 Lichtkuppel, 2schalig, starr, klar, 150x200cm**
2-schalige, klare, starre Lichtkuppel.

Leistungsbestandteile
- wärmegedämmter Aufsetzkranz
- Holzbohlenkranz
- Lichtkuppel
- Anarbeitung an die Abdichtung

Zweck: Belichtung Innenräume
Beanspruchung: Witterung
Vorleistung: Öffnung in Dachkonstruktion
Folgeleistung: Laibung Gipskarton
Größe: 150x200 cm
Kuppel: durchsichtige, klare Polycarbonatverglasung (PC), 2-schalig, starr, U,t < 2,70 W/m2K
Baustoffklasse: B1/B-s2,d0 nach DIN 4102 bzw. EN 13501
Beschlag: starr
Aufsetzkranz: GFK, wärmegedämmt, H= ca. 50 cm, mit Klebeflansch

Einbauort: ???
Menge: 0,000 St; EP: 4740,000
DIN 276-18: 362
Leistungsbereiche: 021

**021.06.120 Lichtkuppel, 2schalig, starr, klar, Ø100cm**
Zweischalige, klare, starre Lichtkuppel.

Leistungsbestandteile
- wärmegedämmter Aufsetzkranz
- Holzbohlenkranz
- Lichtkuppel
- Anarbeitung an die Abdichtung

Zweck: Belichtung Innenräume
Beanspruchung: Witterung
Vorleistung: Öffnung in Dachkonstruktion
Folgeleistung: Laibung Gipskarton
Durchmesser: 100 cm
Kuppel: runde, durchsichtige, klare Polycarbonatverglasung (PC), 2-schalig, starr, U,t < 2,70 W/m2K
Baustoffklasse: B1/B-s2,d0 nach DIN 4102 bzw. EN 13501
Beschlag: starr
Aufsetzkranz: GFK, wärmegedämmt, H= ca. 50 cm, mit Klebeflansch

Einbauort: ???
Menge: 0,000 St; EP: 4070,000
DIN 276-18: 362
Leistungsbereiche: 021

**021.06.130 Lichtkuppel, 2schalig, starr, klar, Ø120cm**
Zweischalige, klare, starre Lichtkuppel.

Leistungsbestandteile
- wärmegedämmter Aufsetzkranz
- Holzbohlenkranz
- Lichtkuppel
- Anarbeitung an die Abdichtung

Zweck: Belichtung Innenräume
Beanspruchung: Witterung
Vorleistung: Öffnung in Dachkonstruktion
Folgeleistung: Laibung Gipskarton
Durchmesser: 120 cm
Kuppel: runde, durchsichtige, klare Polycarbonatverglasung (PC), 2-schalig, starr, U,t < 2,70 W/m2K
Baustoffklasse: B1/B-s2,d0 nach DIN 4102 bzw. EN 13501
Beschlag: starr
Aufsetzkranz: GFK, wärmegedämmt, H= ca. 50 cm, mit Klebeflansch

Einbauort: ???
Menge: 0,000 St; EP: 4365,000
DIN 276-18: 362
Leistungsbereiche: 021

**021.06.140 Lichtkuppel, 2schalig, starr, klar, Ø150cm**
Zweischalige, klare, starre Lichtkuppel.

Leistungsbestandteile
- wärmegedämmter Aufsetzkranz
- Holzbohlenkranz
- Lichtkuppel
- Anarbeitung an die Abdichtung

Zweck: Belichtung Innenräume
Beanspruchung: Witterung
Vorleistung: Öffnung in Dachkonstruktion
Folgeleistung: Laibung Gipskarton
Durchmesser: 150 cm
Kuppel: runde, durchsichtige, klare Polycarbonatverglasung (PC), 2-schalig, starr, U,t < 2,70 W/m2K
Baustoffklasse: B1/B-s2,d0 nach DIN 4102 bzw. EN 13501
Beschlag: starr
Aufsetzkranz: GFK, wärmegedämmt, H= ca. 50 cm, mit Klebeflansch

Einbauort: ???
Menge: 0,000 St; EP: 4815,000
DIN 276-18: 362
Leistungsbereiche: 021

*Hinweis: DREISCHALIG*

**021.06.150 Lichtkuppel, 3schalig, starr, opal, 100x100cm**
Dreischalige, opale, starre Lichtkuppel.

Leistungsbestandteile
- wärmegedämmter Aufsetzkranz
- Holzbohlenkranz
- Lichtkuppel
- Anarbeitung an die Abdichtung

Zweck: Belichtung Innenräume
Beanspruchung: Witterung
Vorleistung: Öffnung in Dachkonstruktion
Folgeleistung: Laibung Gipskarton
Größe: 100x100 cm
Kuppel: opale Polycarbonatverglasung (PC), 3-schalig, starr, U,t < 2,30 W/m2K
Baustoffklasse: B1/B-s2,d0 nach DIN 4102 bzw. EN 13501
Beschlag: starr
Aufsetzkranz: GFK, wärmegedämmt, H= ca. 50 cm, mit Klebeflansch

Einbauort: ???
Menge: 0,000 St; EP: 2440,000
DIN 276-18: 362
Leistungsbereiche: 021

**021.06.160 Lichtkuppel, 3schalig, starr, opal, 120x150cm**
Dreischalige, opale, starre Lichtkuppel.

Leistungsbestandteile
- wärmegedämmter Aufsetzkranz
- Holzbohlenkranz
- Lichtkuppel
- Anarbeitung an die Abdichtung

Zweck: Belichtung Innenräume
Beanspruchung: Witterung
Vorleistung: Öffnung in Dachkonstruktion
Folgeleistung: Laibung Gipskarton
Größe: 120x150 cm
Kuppel: opale Polycarbonatverglasung (PC), 3-schalig, starr, U,t < 2,30 W/m2K
Baustoffklasse: B1/B-s2,d0 nach DIN 4102 bzw. EN 13501
Beschlag: starr
Aufsetzkranz: GFK, wärmegedämmt, H= ca. 50 cm, mit Klebeflansch

Einbauort: ???
Menge: 0,000 St; EP: 3333,000
DIN 276-18: 362
Leistungsbereiche: 021

**021.06.170 Lichtkuppel, 3schalig, starr, opal, 150x150cm**
Dreischalige, opale, starre Lichtkuppel.

Leistungsbestandteile
- wärmegedämmter Aufsetzkranz
- Holzbohlenkranz
- Lichtkuppel
- Anarbeitung an die Abdichtung

Zweck: Belichtung Innenräume
Beanspruchung: Witterung
Vorleistung: Öffnung in Dachkonstruktion
Folgeleistung: Laibung Gipskarton
Größe: 150x150 cm
Kuppel: opale Polycarbonatverglasung (PC), 3-schalig, starr, U,t < 2,30 W/m2K
Baustoffklasse: B1/B-s2,d0 nach DIN 4102 bzw. EN 13501
Beschlag: starr
Aufsetzkranz: GFK, wärmegedämmt, H= ca. 50 cm, mit Klebeflansch

Einbauort: ???
Menge: 0,000 St; EP: 3775,000
DIN 276-18: 362
Leistungsbereiche: 021

**021.06.180 Lichtkuppel, 3schalig, starr, opal, 150x200cm**
Dreischalige, opale, starre Lichtkuppel.

Leistungsbestandteile
- wärmegedämmter Aufsetzkranz
- Holzbohlenkranz
- Lichtkuppel
- Anarbeitung an die Abdichtung

Zweck: Belichtung Innenräume
Beanspruchung: Witterung
Vorleistung: Öffnung in Dachkonstruktion
Folgeleistung: Laibung Gipskarton
Größe: 150x200 cm
Kuppel: opale Polycarbonatverglasung (PC), 3-schalig, starr, U,t < 2,30 W/m2K
Baustoffklasse: B1/B-s2,d0 nach DIN 4102 bzw. EN 13501
Beschlag: starr
Aufsetzkranz: GFK, wärmegedämmt, H= ca. 50 cm, mit Klebeflansch

Einbauort: ???
Menge: 0,000 St; EP: 4815,000
DIN 276-18: 362
Leistungsbereiche: 021

**021.06.190 Lichtkuppel, 3schalig, starr, opal, Ø100cm**
Dreischalige, opale, starre Lichtkuppel.

Leistungsbestandteile
- wärmegedämmter Aufsetzkranz
- Holzbohlenkranz
- Lichtkuppel
- Anarbeitung an die Abdichtung

Zweck: Belichtung Innenräume
Beanspruchung: Witterung
Vorleistung: Öffnung in Dachkonstruktion
Folgeleistung: Laibung Gipskarton
Durchmesser: 100 cm
Kuppel: rund, opale Polycarbonatverglasung (PC), 3-schalig, starr, U,t < 2,30 W/m2K
Baustoffklasse: B1/B-s2,d0 nach DIN 4102 bzw. EN 13501
Beschlag: starr
Aufsetzkranz: GFK, wärmegedämmt, H= ca. 50 cm, mit Klebeflansch

Einbauort: ???
Menge: 0,000 St; EP: 4215,000
DIN 276-18: 362
Leistungsbereiche: 021

**021.06.200 Lichtkuppel, 3schalig, starr, opal, Ø120cm**
Dreischalige, opale, starre Lichtkuppel.

Leistungsbestandteile
- wärmegedämmter Aufsetzkranz
- Holzbohlenkranz
- Lichtkuppel
- Anarbeitung an die Abdichtung

Zweck: Belichtung Innenräume
Beanspruchung: Witterung
Vorleistung: Öffnung in Dachkonstruktion
Folgeleistung: Laibung Gipskarton
Durchmesser: 120 cm
Kuppel: rund, opale Polycarbonatverglasung (PC), 3-schalig, starr, U,t < 2,30 W/m2K
Baustoffklasse: B1/B-s2,d0 nach DIN 4102 bzw. EN 13501
Beschlag: starr
Aufsetzkranz: GFK, wärmegedämmt, H= ca. 50 cm, mit Klebeflansch

Einbauort: ???
Menge: 0,000 St; EP: 4510,000
DIN 276-18: 362
Leistungsbereiche: 021

**021.06.210 Lichtkuppel, 3schalig, starr, opal, Ø150cm**
Dreischalige, opale, starre Lichtkuppel.

Leistungsbestandteile
- wärmegedämmter Aufsetzkranz
- Holzbohlenkranz
- Lichtkuppel
- Anarbeitung an die Abdichtung

Zweck: Belichtung Innenräume
Beanspruchung: Witterung
Vorleistung: Öffnung in Dachkonstruktion
Folgeleistung: Laibung Gipskarton
Durchmesser: 150 cm
Kuppel: rund, opale Polycarbonatverglasung (PC), 3-schalig, starr, U,t < 2,30 W/m2K
Baustoffklasse: B1/B-s2,d0 nach DIN 4102 bzw. EN 13501
Beschlag: starr
Aufsetzkranz: GFK, wärmegedämmt, H= ca. 50 cm, mit Klebeflansch

Einbauort: ???
Menge: 0,000 St; EP: 4810,000
DIN 276-18: 362
Leistungsbereiche: 021

**021.06.220 Lichtkuppel, 3schalig, starr, klar, 100x100cm**
Dreischalige, klare, starre Lichtkuppel.

Leistungsbestandteile
- wärmegedämmter Aufsetzkranz
- Holzbohlenkranz
- Lichtkuppel
- Anarbeitung an die Abdichtung

Zweck: Belichtung Innenräume
Beanspruchung: Witterung
Vorleistung: Öffnung in Dachkonstruktion
Folgeleistung: Laibung Gipskarton
Größe: 100x100 cm
Kuppel: durchsichtige, klare Polycarbonatverglasung (PC), 3-schalig, starr, U,t < 2,30 W/m2K
Baustoffklasse: B1/B-s2,d0 nach DIN 4102 bzw. EN 13501
Aufsetzkranz: GFK, wärmegedämmt, H= ca. 50 cm, mit Klebeflansch

Einbauort: ???
Menge: 0,000 St; EP: 2520,000
DIN 276-18: 362
Leistungsbereiche: 021

**021.06.230 Lichtkuppel, 3schalig, starr, klar, 120x150cm**
Dreischalige, klare, starre Lichtkuppel.

Leistungsbestandteile
- wärmegedämmter Aufsetzkranz
- Holzbohlenkranz
- Lichtkuppel
- Anarbeitung an die Abdichtung

Zweck: Belichtung Innenräume
Beanspruchung: Witterung
Vorleistung: Öffnung in Dachkonstruktion
Folgeleistung: Laibung Gipskarton
Größe: 120x150 cm
Kuppel: durchsichtige, klare Polycarbonatverglasung (PC), 3-schalig, starr, U,t < 2,30 W/m2K
Baustoffklasse: B1/B-s2,d0 nach DIN 4102 bzw. EN 13501
Aufsetzkranz: GFK, wärmegedämmt, H= ca. 50 cm, mit Klebeflansch

Einbauort: ???
Menge: 0,000 St; EP: 3705,000
DIN 276-18: 362
Leistungsbereiche: 021

**021.06.240 Lichtkuppel, 3schalig, starr, klar, 150x150cm**
Dreischalige, klare, starre Lichtkuppel.

Leistungsbestandteile
- wärmegedämmter Aufsetzkranz
- Holzbohlenkranz
- Lichtkuppel
- Anarbeitung an die Abdichtung

Zweck: Belichtung Innenräume
Beanspruchung: Witterung
Vorleistung: Öffnung in Dachkonstruktion
Folgeleistung: Laibung Gipskarton
Größe: 150x150 cm
Kuppel: durchsichtige, klare Polycarbonatverglasung (PC), 3-schalig, starr, U,t < 2,30 W/m2K
Baustoffklasse: B1/B-s2,d0 nach DIN 4102 bzw. EN 13501
Aufsetzkranz: GFK, wärmegedämmt, H= ca. 50 cm, mit Klebeflansch

Einbauort: ???
Menge: 0,000 St; EP: 4145,000
DIN 276-18: 362
Leistungsbereiche: 021

**021.06.250 Lichtkuppel, 3schalig, starr, klar, 150x200cm**
Dreischalige, klare, starre Lichtkuppel.

Leistungsbestandteile
- wärmegedämmter Aufsetzkranz
- Holzbohlenkranz
- Lichtkuppel
- Anarbeitung an die Abdichtung

Zweck: Belichtung Innenräume
Beanspruchung: Witterung
Vorleistung: Öffnung in Dachkonstruktion
Folgeleistung: Laibung Gipskarton
Größe: 150x200 cm
Kuppel: durchsichtige, klare Polycarbonatverglasung (PC), 2-schalig, starr, U,t < 2,30 W/m2K
Baustoffklasse: B1/B-s2,d0 nach DIN 4102 bzw. EN 13501
Aufsetzkranz: GFK, wärmegedämmt, H= ca. 50 cm, mit Klebeflansch

Einbauort: ???
Menge: 0,000 St; EP: 5780,000
DIN 276-18: 362
Leistungsbereiche: 021

**021.06.260 Lichtkuppel, 3schalig, starr, klar, Ø100cm**
Dreischalige, klare, starre Lichtkuppel.

Leistungsbestandteile
- wärmegedämmter Aufsetzkranz
- Holzbohlenkranz
- Lichtkuppel
- Anarbeitung an die Abdichtung

Zweck: Belichtung Innenräume
Beanspruchung: Witterung
Vorleistung: Öffnung in Dachkonstruktion
Folgeleistung: Laibung Gipskarton
Durchmesser: 100 cm
Kuppel: runde, durchsichtige, klare Polycarbonatverglasung (PC), 2-schalig, starr, U,t < 2,30 W/m2K
Baustoffklasse: B1/B-s2,d0 nach DIN 4102 bzw. EN 13501
Aufsetzkranz: GFK, wärmegedämmt, H= ca. 50 cm, mit Klebeflansch

Einbauort: ???
Menge: 0,000 St; EP: 4735,000
DIN 276-18: 362
Leistungsbereiche: 021

**021.06.270 Lichtkuppel, 3schalig, starr, klar, Ø120cm**
Dreischalige, klare, starre Lichtkuppel.

Leistungsbestandteile
- wärmegedämmter Aufsetzkranz
- Holzbohlenkranz
- Lichtkuppel
- Anarbeitung an die Abdichtung

Zweck: Belichtung Innenräume
Beanspruchung: Witterung
Vorleistung: Öffnung in Dachkonstruktion
Folgeleistung: Laibung Gipskarton
Durchmesser: 120 cm
Kuppel: runde, durchsichtige, klare Polycarbonatverglasung (PC), 2-schalig, starr, U,t < 2,30 W/m2K
Baustoffklasse: B1/B-s2,d0 nach DIN 4102 bzw. EN 13501
Aufsetzkranz: GFK, wärmegedämmt, H= ca. 50 cm, mit Klebeflansch

Einbauort: ???
Menge: 0,000 St; EP: 5030,000
DIN 276-18: 362
Leistungsbereiche: 021

**021.06.280 Lichtkuppel, 3schalig, starr, klar, Ø150cm**
Dreischalige, klare, starre Lichtkuppel.

Leistungsbestandteile
- wärmegedämmter Aufsetzkranz
- Holzbohlenkranz
- Lichtkuppel
- Anarbeitung an die Abdichtung

Zweck: Belichtung Innenräume
Beanspruchung: Witterung
Vorleistung: Öffnung in Dachkonstruktion
Folgeleistung: Laibung Gipskarton
Durchmesser: 150 cm
Kuppel: runde, durchsichtige, klare Polycarbonatverglasung (PC), 2-schalig, starr, U,t < 2,30 W/m2K
Baustoffklasse: B1/B-s2,d0 nach DIN 4102 bzw. EN 13501
Aufsetzkranz: GFK, wärmegedämmt, H= ca. 50 cm, mit Klebeflansch

Einbauort: ???
Menge: 0,000 St; EP: 5480,000
DIN 276-18: 362
Leistungsbereiche: 021

*Hinweis: VIERSCHALIG*

**021.06.290 Lichtkuppel, 4schalig, starr, klar, 100x100cm**
Vierschalige, klare, starre Lichtkuppel.

Leistungsbestandteile
- wärmegedämmter Aufsetzkranz
- Holzbohlenkranz
- Lichtkuppel
- Anarbeitung an die Abdichtung

Zweck: Belichtung Innenräume
Beanspruchung: Witterung
Vorleistung: Öffnung in Dachkonstruktion
Folgeleistung: Laibung Gipskarton
Größe: 100x100 cm
Kuppel: durchsichtige, klare Polycarbonatverglasung (PC), 4-schalig, starr, U,t < 1,70 W/m2K
Baustoffklasse: B1/B-s2,d0 nach DIN 4102 bzw. EN 13501
Aufsetzkranz: GFK, wärmegedämmt, H= ca. 50 cm, mit Klebeflansch

Einbauort: ???
Menge: 0,000 St; EP: 2885,000
DIN 276-18: 362
Leistungsbereiche: 021

**021.06.300 Lichtkuppel, 4schalig, starr, klar, 120x150cm**
Vierschalige, klare, starre Lichtkuppel.

Leistungsbestandteile
- wärmegedämmter Aufsetzkranz
- Holzbohlenkranz
- Lichtkuppel
- Anarbeitung an die Abdichtung

Zweck: Belichtung Innenräume
Beanspruchung: Witterung
Vorleistung: Öffnung in Dachkonstruktion
Folgeleistung: Laibung Gipskarton
Größe: 120x150 cm
Kuppel: durchsichtige, klare Polycarbonatverglasung (PC), 4-schalig, starr, U,t < 1,70 W/m2K
Baustoffklasse: B1/B-s2,d0 nach DIN 4102 bzw. EN 13501
Aufsetzkranz: GFK, wärmegedämmt, H= ca. 50 cm, mit Klebeflansch

Einbauort: ???
Menge: 0,000 St; EP: 3900,000
DIN 276-18: 362
Leistungsbereiche: 021

**021.06.310 Lichtkuppel, 4schalig, starr, klar, 150x150cm**
Vierschalige, klare, starre Lichtkuppel.

Leistungsbestandteile
- wärmegedämmter Aufsetzkranz
- Holzbohlenkranz
- Lichtkuppel
- Anarbeitung an die Abdichtung

Zweck: Belichtung Innenräume
Beanspruchung: Witterung
Vorleistung: Öffnung in Dachkonstruktion
Folgeleistung: Laibung Gipskarton
Größe: 150x150 cm
Kuppel: durchsichtige, klare Polycarbonatverglasung (PC), 4-schalig, starr, U,t < 1,70 W/m2K
Baustoffklasse: B1/B-s2,d0 nach DIN 4102 bzw. EN 13501
Aufsetzkranz: GFK, wärmegedämmt, H= ca. 50 cm, mit Klebeflansch

Einbauort: ???
Menge: 0,000 St; EP: 4200,000
DIN 276-18: 362
Leistungsbereiche: 021

**021.06.320 Lichtkuppel, 4schalig, starr, klar, 150x200cm**
Vierschalige, klare, starre Lichtkuppel.

Leistungsbestandteile
- wärmegedämmter Aufsetzkranz
- Holzbohlenkranz
- Lichtkuppel
- Anarbeitung an die Abdichtung

Zweck: Belichtung Innenräume
Beanspruchung: Witterung
Vorleistung: Öffnung in Dachkonstruktion
Folgeleistung: Laibung Gipskarton
Größe: 150x200 cm
Kuppel: durchsichtige, klare Polycarbonatverglasung (PC), 4-schalig, starr, U,t < 1,70 W/m2K
Baustoffklasse: B1/B-s2,d0 nach DIN 4102 bzw. EN 13501
Aufsetzkranz: GFK, wärmegedämmt, H= ca. 50 cm, mit Klebeflansch

Einbauort: ???
Menge: 0,000 St; EP: 5350,000
DIN 276-18: 362
Leistungsbereiche: 021

*Hinweis: ZULAGEN*

**021.06.330 Zulage Öffnung manuell**
Zulage für Lichtkuppeln mit manueller Öffnungsfunktion anstelle starrer Standardausführung.

Leistungsbestandteile
- Öffnungsklappbeschlag
- Mech. Spindelantrieb
- Handkurbelstange

Einbauort: ???
Menge: 0,000 St; EP: 315,000
DIN 276-18: 362
Leistungsbereiche: 021

**021.06.340 Zulage Öffnung man. Dachausstieg**
Zulage für die Ausführung von Lichtkuppeln mit Dachausstiegsbeschlag gegenüber starrer Standardausführung oder Öffnungsbeschlag ohne Ausstiegsfunktion.

Leistungsbestandteile
- Aushängbarer Antrieb
- Gasdruckfeder
- Leitereinhangvorrichtung
- Abschließbarer Leiterhaken an Wand

Einbauort: ???

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Menge: 0,000 St; EP: 555,000
DIN 276-18: 362
Leistungsbereiche: 021

**021.06.350 Zulage Öffnung elektromot. Lüftung (m. Wetterzentrale)**
Zulage für den Mehraufwand der Ausführung von Lichtkuppeln mit elektromotorischer Öffnungsfunktion (ohne RWA-Funktionalität) für Lüftung gegenüber starrer Standardausführung.

Leistungsbestandteile
- Öffnungsklappbeschlag
- Elektrischer Spindelantrieb, bei Erfordernis mit Trafo
- Wind- und Regenwächter, Steuerung

Hinweis: Stromversorgung, Taster und Steuerleitungen werden bauseitig hergestellt.

Funktion: Lüftung
Keine Funktion: Rauchabzug

Einbauort: ???

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Menge: 0,000 St; EP: 2195,000
DIN 276-18: 362
Leistungsbereiche: 021

**021.06.360 Zulage Öffnung elektromot. RWA**
Zulage für die Ausführung von Lichtkuppeln mit elektromotorischer Öffnung als Rauch- und Wärmeabzugsanlage gegenüber starrer Standardausführung.

Leistungsbestandteile
- Öffnungsbeschlag
- Elektromotorischer Antrieb
- Rauch-Wärme-Melder
- Steuerzentrale mit Akkupufferung
- Beistellung 2 Taster für Elektrogewerk
- Inbetriebnahme und Dokumentation

Zweck: RWA (Rauch-Wärme-Abzug) elektromotorisch

Hinweis: Kabelzuführung 230 V und Kabelverlegung zu Tastern erfolgen bauseitig.

Einbauort: ???

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Menge: 0,000 St; EP: 1720,000
DIN 276-18: 362
Leistungsbereiche: 021

**021.06.370 Zulage Öffnung elektromot. RWA+Lüftung**
Zulage für die Ausführung von Lichtkuppeln mit elektromotorischer Öffnung als Rauch- und Wärmeabzugsanlage gegenüber starrer Standardausführung.

Leistungsbestandteile:
- Öffnungsbeschlag
- Elektromotorischer Antrieb
- Rauch-Wärme-Melder
- Steuerzentrale mit Akkupufferung
- Beistellung 2 Taster für Elektrogewerk
- Wind- und Regenwächter
- Inbetriebnahme und Dokumentation

Zweck: RWA (Rauch-Wärme-Abzug) und Lüftungsfunktion, jeweils elektromotorisch

Hinweis: Kabelzuführung 230 V, zu den RWA-Tastern und Wetterzentrale erfolgen bauseitig.

Einbauort: ???

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Menge: 0,000 St; EP: 2770,000
DIN 276-18: 362
Leistungsbereiche: 021

**021.06.380 Zulage Öffnung pneumatisch CO2 RWA**
Zulage für die Ausführung von Lichtkuppeln als pneumatisch betätigte Rauch- und Wärmeabzugsanlage gegenüber starrer Standardausführung.

ggf. erforderliche Handauslösestation gem. gesonderter Position.

Leistungsumfang
- Öffnungsbeschlag für Lichtkuppel
- pneumatischer Hubzylinder
- thermisch gesteuerte Auslösestation mit CO2-Patrone
- Ersatzpatrone CO2
- Inbetriebnahme und Dokumentation

Funktion: Öffnungsfunktion (ohne Lüftung)
Betätigung: pneumatisch über CO2-Patrone
Auslösung: thermisch
Anbringungsort: unter Dach, nahe Lichtkuppel
Leitungslänge: < 5,00 m

Einbauort: ???
Menge: 0,000 St; EP: 1320,000
DIN 276-18: 362
Leistungsbereiche: 021

**021.06.390 Zulage Alarmstation m. Handauslösung CO2**
Handbetätigte Auslösevorrichtung für pneumatisch betätigte Rauch- und Wärmeabzugsanlage als Zulage zur Position "Öffnung pnaumatisch CO2 RWA".

Leistungsumfang
- Stahlblechgehäuse
- Auslösevorrichtung
- CO2-Patrone
- Ersatzpatrone und -scheibe
- Leitung und Leitungsweg
- Inbetriebnahme und Dokumentation

Gehäuse: Stahlblech, pulverlackiert,
 abschließbar
Funktion: Öffnungsfunktion (ohne Lüftung)
Betätigung: pneumatisch über CO2-Patrone
Auslösung: Handauslösung über Zuggriff
Fehlbedienungsschutz: Glasscheibe zum Einschlagen
Anbringungsort: in ca. 1,20 m Höhe
Leitungslänge: < 30,00 m
Abrechnungshinweis: Multi- oder Kombi-Alarmstationen (gleichzeitige Auslösung mehrerer Kuppeln) werden je angesteuerter Kuppel (und nicht je Alarmstation) abgerechnet.

Einbauort: ???
Menge: 0,000 St; EP: 1980,000
DIN 276-18: 362
Leistungsbereiche: 021

*Hinweis: DURCHSTURZSICHERUNGEN*

**021.06.400 Durchsturzsicherung, 100x100cm**
Durchsturzsicherung für Lichtkuppeln aus dem Systemzubehör des Hersellers der Lichtkuppeln.

Zweck: Sicherung von Verkehrswegen und Arbeitsbereichen auf und unter Flachdächern
Ausführung: Stahlgitter, verzinkt
Vorleistung: Lichtkuppel, Rohdecke
Gitterweite: max. 200 mm
Gitterstäbe: mind. d= 10 mm
Größe Lichtkuppel: 100x100 cm

Einbauort: ???

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Menge: 0,000 St; EP: 620,000
DIN 276-18: 362
Leistungsbereiche: 021

**021.06.410 Durchsturzsicherung, 120x150cm**
Durchsturzsicherung für Lichtkuppeln aus dem Systemzubehör des Hersellers der Lichtkuppeln.

Zweck: Sicherung von Verkehrswegen und Arbeitsbereichen auf und unter Flachdächern
Ausführung: Stahlgitter, verzinkt
Vorleistung: Lichtkuppel, Rohdecke
Gitterweite: max. 200 mm
Gitterstäbe: mind. d= 10 mm
Größe Lichtkuppel: 120x150 cm

Einbauort: ???

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Menge: 0,000 St; EP: 725,000
DIN 276-18: 362
Leistungsbereiche: 021

**021.06.420 Durchsturzsicherung, 150x150cm**
Durchsturzsicherung für Lichtkuppeln aus dem Systemzubehör des Hersellers der Lichtkuppeln.

Zweck: Sicherung von Verkehrswegen und Arbeitsbereichen auf und unter Flachdächern
Ausführung: Stahlgitter, verzinkt
Vorleistung: Lichtkuppel, Rohdecke
Gitterweite: max. 200 mm
Gitterstäbe: mind. d= 10 mm
Größe Lichtkuppel: 150x150 cm

Einbauort: ???

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Menge: 0,000 St; EP: 935,000
DIN 276-18: 362
Leistungsbereiche: 021

**021.06.430 Durchsturzsicherung, 150x200cm**
Durchsturzsicherung für Lichtkuppeln aus dem Systemzubehör des Hersellers der Lichtkuppeln.

Zweck: Sicherung von Verkehrswegen und Arbeitsbereichen auf und unter Flachdächern
Ausführung: Stahlgitter, verzinkt
Vorleistung: Lichtkuppel, Rohdecke
Gitterweite: max. 200 mm
Gitterstäbe: mind. d= 10 mm
Größe Lichtkuppel: 150x200 cm

Einbauort: ???

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Menge: 0,000 St; EP: 985,000
DIN 276-18: 362
Leistungsbereiche: 021

*Hinweis: SONSTIGES*

**021.06.440 Dachaustiegsleiter, Wandhalterung, Alu, H<= 3,50m**
Dachausstiegsleiter aus Aluminium mit Einhängehaken und Wandhalterung.

Dachausstiegshöhe: bis 3,50 m über OKF
Leiterlänge: ca. 4,30 m

Einbauort: ???
Menge: 0,000 St; EP: 344,000
DIN 276-18: 362
Leistungsbereiche: 021

**021.06.450 Holzbohlenkranz, Lichtkuppel, 100x100cm, H=14cm**
Holzbohlenkranz in Vorbereitung auf den Einbau von Lichtkuppeln.

Leistungsbestandteil
- Holzbohlen einschl. Befestigungsmittel

Zweck: Auflager Lichtkuppel
Vorleistung: Stahlbetondecke mit Deckendurchbruch
Folgeleistung: Lichtkuppel
Abmessungen: 100x100 cm
Höhe: 14 cm

Einbauort: ???

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Menge: 0,000 St; EP: 154,000
DIN 276-18: 362
Leistungsbereiche: 021

**021.06.460 Holzbohlenkranz, Lichtkuppel, 100x100cm, H=18cm**
Holzbohlenkranz in Vorbereitung auf den Einbau von Lichtkuppeln.

Leistungsbestandteil
- Holzbohlen einschl. Befestigungsmittel

Zweck: Auflager Lichtkuppel
Vorleistung: Stahlbetondecke mit Deckendurchbruch
Folgeleistung: Lichtkuppel
Abmessungen: 100x100 cm
Höhe: 18 cm

Einbauort: ???

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Menge: 0,000 St; EP: 197,500
DIN 276-18: 362
Leistungsbereiche: 021

**021.06.470 Holzbohlenkranz, Lichtkuppel, 100x100cm, H=20cm**
Holzbohlenkranz in Vorbereitung auf den Einbau von Lichtkuppeln.

Leistungsbestandteil
- Holzbohlen einschl. Befestigungsmittel

Zweck: Auflager Lichtkuppel
Vorleistung: Stahlbetondecke mit Deckendurchbruch
Folgeleistung: Lichtkuppel
Abmessungen: 100x100 cm
Höhe: 20 cm

Einbauort: ???

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Menge: 0,000 St; EP: 221,500
DIN 276-18: 362
Leistungsbereiche: 021

#### 021.07 Natürliche Rauch-/Wärmeabzugsgeräte (NRWG)

*Hinweis: Schnittstellendefinition*
Für Dachausstiege, Dachflächenfenster und Lichtkuppeln, auch mit RWA-, bzw. NRG-Funktion, gelten folgende Schnittstellen:

Leistung
Kuppel* AN
Antriebsmotor* AN
Steuerung liefern AN
Steuerung aufklemmen ELT
Taster liefern ELT
Taster aufklemmen ELT
Kabel (AP, UP, E30 etc.) ELT
Rauchmelder liefern AN
Rauchmelder aufklemmen ELT
Inbetriebnahme/Doku/Prüfbuch AN
Laibungsbekleidung innen bauseitig
CO-Druckleitung liefern AN
CO-Druckleitung verlegen AN

Definitionen
*= Liefern, Einbauen und Eindichten samt ggf. erforderlicher Eindeckrahmen, Holzbohlenkranz etc.
AN= Bieter, bzw. Auftragnehmer dieser Vergabeeinheit
ELT= bauseitig beauftragtes Elektrogewerk
bauseitig= Drittgewerk im Auftrag des AG

*Hinweis: ZWEISCHALIG EINZELKUPPEL*

**021.07.10 Rauch-/Wärmeabzug, 2schalig, starr, opal, 100x100cm**
*** Bedarfsposition ohne GB
Natürliches Rauch- und Wärmeabzugsgerät (NRWG) mit Öffnungsbeschlag. Betätigung nach gesonderter Zulageposition.

Leistungsbestandteile
- wärmegedämmter Aufsetzkranz
- Lichtkuppel
- Windleitbleche
- Anarbeitung an die Abdichtung
- Erstinbetriebnahme/Dokumentation
- Übergabe Reservepatrone

Zweck: Natürliches Rauch- und Wärmeabzugsgerät nach EN 12101
Vorleistung: Öffnung in Dachkonstruktion
Folgeleistung: Laibung Gipskarton
Einbauhöhe: < 25,00 m über OK Gelände
Windlastzone: II nach EN 1991-1-4

Kuppel
Ausführung: opal, 2-schalig, U,t < 2,40 W/m2K gem. DIN EN 1873
Baustoffklasse: B1/B-s2,d0 nach DIN 4102 bzw. EN 13501

Aufsetzkranz
Material: GFK, wärmegedämmt
Höhe: H > ca. 30 cm
Abdichtungsanschluss: Klebeflansch

Geometrische Anforderungen
Erf. geometrisch
wirksame Fläche: > 0,65 m2
Größe: ca. 100x100 cm

Ortsangabe: ???
Menge: 0,000 St; EP: 1720,000
DIN 276-18: 362
Leistungsbereiche: 021

**021.07.20 Rauch-/Wärmeabzug, 2schalig, starr, opal, 120x150cm**
*** Bedarfsposition ohne GB
Natürliches Rauch- und Wärmeabzugsgerät (NRWG) mit Öffnungsbeschlag. Betätigung nach gesonderter Zulageposition.

Leistungsbestandteile
- wärmegedämmter Aufsetzkranz
- Lichtkuppel
- Windleitbleche
- Anarbeitung an die Abdichtung
- Erstinbetriebnahme/Dokumentation
- Übergabe Reservepatrone

Zweck: Natürliches Rauch- und Wärmeabzugsgerät nach EN 12101
Vorleistung: Öffnung in Dachkonstruktion
Folgeleistung: Laibung Gipskarton
Einbauhöhe: < 25,00 m über OK Gelände
Windlastzone: II nach EN 1991-1-4

Kuppel
Ausführung: opal, 2-schalig, U,t < 2,40 W/m2K gem. DIN EN 1873
Baustoffklasse: B1/B-s2,d0 nach DIN 4102 bzw. EN 13501

Aufsetzkranz
Material: GFK, wärmegedämmt
Höhe: H > ca. 30 cm
Abdichtungsanschluss: Klebeflansch

Geometrische Anforderungen
Erf. geometrisch
wirksame Fläche: > 0,65 m2
Größe: ca. 120x150 cm

Ortsangabe: ???
Menge: 0,000 St; EP: 2200,000
DIN 276-18: 362
Leistungsbereiche: 021

**021.07.30 Rauch-/Wärmeabzug, 2schalig, starr, opal, 150x150cm**
*** Bedarfsposition ohne GB
Natürliches Rauch- und Wärmeabzugsgerät (NRWG) mit Öffnungsbeschlag. Betätigung nach gesonderter Zulageposition.

Leistungsbestandteile
- wärmegedämmter Aufsetzkranz
- Lichtkuppel
- Windleitbleche
- Anarbeitung an die Abdichtung
- Erstinbetriebnahme/Dokumentation
- Übergabe Reservepatrone

Zweck: Natürliches Rauch- und Wärmeabzugsgerät nach EN 12101
Vorleistung: Öffnung in Dachkonstruktion
Folgeleistung: Laibung Gipskarton
Einbauhöhe: < 25,00 m über OK Gelände
Windlastzone: II nach EN 1991-1-4

Kuppel
Ausführung: opal, 2-schalig, U,t < 2,40 W/m2K gem. DIN EN 1873
Baustoffklasse: B1/B-s2,d0 nach DIN 4102 bzw. EN 13501

Aufsetzkranz
Material: GFK, wärmegedämmt
Höhe: H > ca. 30 cm
Abdichtungsanschluss: Klebeflansch

Geometrische Anforderungen
Erf. geometrisch
wirksame Fläche: > 0,65 m2
Größe: ca. 150x150 cm

Ortsangabe: ???
Menge: 0,000 St; EP: 2290,000
DIN 276-18: 362
Leistungsbereiche: 021

**021.07.40 Rauch-/Wärmeabzug, 2schalig, starr, opal, 150x200cm**
*** Bedarfsposition ohne GB
Natürliches Rauch- und Wärmeabzugsgerät (NRWG) mit Öffnungsbeschlag. Betätigung nach gesonderter Zulageposition.

Leistungsbestandteile
- wärmegedämmter Aufsetzkranz
- Lichtkuppel
- Windleitbleche
- Anarbeitung an die Abdichtung
- Erstinbetriebnahme/Dokumentation
- Übergabe Reservepatrone

Zweck: Natürliches Rauch- und Wärmeabzugsgerät nach EN 12101
Vorleistung: Öffnung in Dachkonstruktion
Folgeleistung: Laibung Gipskarton
Einbauhöhe: < 25,00 m über OK Gelände
Windlastzone: II nach EN 1991-1-4

Kuppel
Ausführung: opal, 2-schalig, U,t < 2,40 W/m2K gem. DIN EN 1873
Baustoffklasse: B1/B-s2,d0 nach DIN 4102 bzw. EN 13501

Aufsetzkranz
Material: GFK, wärmegedämmt
Höhe: H > ca. 30 cm
Abdichtungsanschluss: Klebeflansch

Geometrische Anforderungen
Erf. geometrisch
wirksame Fläche: > 0,65 m2
Größe: ca. 150x200 cm

Ortsangabe: ???
Menge: 0,000 St; EP: 2865,000
DIN 276-18: 362
Leistungsbereiche: 021

**021.07.50 Rauch-/Wärmeabzug, 2schalig, starr, klar, 100x100cm**
*** Bedarfsposition ohne GB
Natürliches Rauch- und Wärmeabzugsgerät (NRWG) mit Öffnungsbeschlag. Betätigung nach gesonderter Zulageposition.

Leistungsbestandteile
- wärmegedämmter Aufsetzkranz
- Lichtkuppel
- Windleitbleche
- Anarbeitung an die Abdichtung
- Erstinbetriebnahme/Dokumentation
- Übergabe Reservepatrone

Zweck: Natürliches Rauch- und Wärmeabzugsgerät nach EN 12101
Vorleistung: Öffnung in Dachkonstruktion
Folgeleistung: Laibung Gipskarton
Einbauhöhe: < 25,00 m über OK Gelände
Windlastzone: II nach EN 1991-1-4

Kuppel
Ausführung: klar, 2-schalig, U,t < 2,40 W/m2K gem. DIN EN 1873
Baustoffklasse: B1/B-s2,d0 nach DIN 4102 bzw. EN 13501

Aufsetzkranz
Material: GFK, wärmegedämmt
Höhe: H > ca. 30 cm
Abdichtungsanschluss: Klebeflansch

Geometrische Anforderungen
Erf. geometrisch
wirksame Fläche: > 0,65 m2
Größe: ca. 100x100 cm

Ortsangabe: ???
Menge: 0,000 St; EP: 1910,000
DIN 276-18: 362
Leistungsbereiche: 021

**021.07.60 Rauch-/Wärmeabzug, 2schalig, starr, klar, 120x150cm**
*** Bedarfsposition ohne GB
Natürliches Rauch- und Wärmeabzugsgerät (NRWG) mit Öffnungsbeschlag. Betätigung nach gesonderter Zulageposition.

Leistungsbestandteile
- wärmegedämmter Aufsetzkranz
- Lichtkuppel
- Windleitbleche
- Anarbeitung an die Abdichtung
- Erstinbetriebnahme/Dokumentation
- Übergabe Reservepatrone

Zweck: Natürliches Rauch- und Wärmeabzugsgerät nach EN 12101
Vorleistung: Öffnung in Dachkonstruktion
Folgeleistung: Laibung Gipskarton
Einbauhöhe: < 25,00 m über OK Gelände
Windlastzone: II nach EN 1991-1-4

Kuppel
Ausführung: klar, 2-schalig, U,t < 2,40 W/m2K gem. DIN EN 1873
Baustoffklasse: B1/B-s2,d0 nach DIN 4102 bzw. EN 13501

Aufsetzkranz
Material: GFK, wärmegedämmt
Höhe: H > ca. 30 cm
Abdichtungsanschluss: Klebeflansch

Geometrische Anforderungen
Erf. geometrisch
wirksame Fläche: > 0,65 m2
Größe: ca. 120x150 cm

Ortsangabe: ???
Menge: 0,000 St; EP: 2390,000
DIN 276-18: 362
Leistungsbereiche: 021

**021.07.70 Rauch-/Wärmeabzug, 2schalig, starr, klar, 150x150cm**
*** Bedarfsposition ohne GB
Natürliches Rauch- und Wärmeabzugsgerät (NRWG) mit Öffnungsbeschlag. Betätigung nach gesonderter Zulageposition.

Leistungsbestandteile
- wärmegedämmter Aufsetzkranz
- Lichtkuppel
- Windleitbleche
- Anarbeitung an die Abdichtung
- Erstinbetriebnahme/Dokumentation
- Übergabe Reservepatrone

Zweck: Natürliches Rauch- und Wärmeabzugsgerät nach EN 12101
Vorleistung: Öffnung in Dachkonstruktion
Folgeleistung: Laibung Gipskarton
Einbauhöhe: < 25,00 m über OK Gelände
Windlastzone: II nach EN 1991-1-4

Kuppel
Ausführung: klar, 2-schalig, U,t < 2,40 W/m2K gem. DIN EN 1873
Baustoffklasse: B1/B-s2,d0 nach DIN 4102 bzw. EN 13501

Aufsetzkranz
Material: GFK, wärmegedämmt
Höhe: H > ca. 30 cm
Abdichtungsanschluss: Klebeflansch

Geometrische Anforderungen
Erf. geometrisch
wirksame Fläche: > 0,65 m2
Größe: ca. 150x150 cm

Ortsangabe: ???
Menge: 0,000 St; EP: 2485,000
DIN 276-18: 362
Leistungsbereiche: 021

**021.07.80 Rauch-/Wärmeabzug, 2schalig, starr, klar, 150x200cm**
*** Bedarfsposition ohne GB
Natürliches Rauch- und Wärmeabzugsgerät (NRWG) mit Öffnungsbeschlag. Betätigung nach gesonderter Zulageposition.

Leistungsbestandteile
- wärmegedämmter Aufsetzkranz
- Lichtkuppel
- Windleitbleche
- Anarbeitung an die Abdichtung
- Erstinbetriebnahme/Dokumentation
- Übergabe Reservepatrone

Zweck: Natürliches Rauch- und Wärmeabzugsgerät nach EN 12101
Vorleistung: Öffnung in Dachkonstruktion
Folgeleistung: Laibung Gipskarton
Einbauhöhe: < 25,00 m über OK Gelände
Windlastzone: II nach EN 1991-1-4

Kuppel
Ausführung: klar, 2-schalig, U,t < 2,40 W/m2K gem. DIN EN 1873
Baustoffklasse: B1/B-s2,d0 nach DIN 4102 bzw. EN 13501

Aufsetzkranz
Material: GFK, wärmegedämmt
Höhe: H > ca. 30 cm
Abdichtungsanschluss: Klebeflansch

Geometrische Anforderungen
Erf. geometrisch
wirksame Fläche: > 0,65 m2
Größe: ca. 150x200 cm

Ortsangabe: ???
Menge: 0,000 St; EP: 3055,000
DIN 276-18: 362
Leistungsbereiche: 021

*Hinweis: DREISCHALIG EINZELKUPPEL*

**021.07.90 Rauch-/Wärmeabzug, 3schalig, starr, opal, 100x100cm**
*** Bedarfsposition ohne GB
Natürliches Rauch- und Wärmeabzugsgerät (NRWG) mit Öffnungsbeschlag. Betätigung nach gesonderter Zulageposition.

Leistungsbestandteile
- wärmegedämmter Aufsetzkranz
- Lichtkuppel
- Windleitbleche
- Anarbeitung an die Abdichtung
- Erstinbetriebnahme/Dokumentation
- Übergabe Reservepatrone

Zweck: Natürliches Rauch- und Wärmeabzugsgerät nach EN 12101
Vorleistung: Öffnung in Dachkonstruktion
Folgeleistung: Laibung Gipskarton
Einbauhöhe: < 25,00 m über OK Gelände
Windlastzone: II nach EN 1991-1-4

Kuppel
Ausführung: opal, 3-schalig, U,t < 1,90 W/m2K gem. DIN EN 1873
Baustoffklasse: B1/B-s2,d0 nach DIN 4102 bzw. EN 13501

Aufsetzkranz
Material: GFK, wärmegedämmt
Höhe: H > ca. 30 cm
Abdichtungsanschluss: Klebeflansch

Geometrische Anforderungen
Erf. geometrisch
wirksame Fläche: > 0,65 m2
Größe: ca. 100x100 cm

Ortsangabe: ???
Menge: 0,000 St; EP: 1910,000
DIN 276-18: 362
Leistungsbereiche: 021

**021.07.100 Rauch-/Wärmeabzug, 3schalig, starr, opal, 120x150cm**
*** Bedarfsposition ohne GB
Natürliches Rauch- und Wärmeabzugsgerät (NRWG) mit Öffnungsbeschlag. Betätigung nach gesonderter Zulageposition.

Leistungsbestandteile
- wärmegedämmter Aufsetzkranz
- Lichtkuppel
- Windleitbleche
- Anarbeitung an die Abdichtung
- Erstinbetriebnahme/Dokumentation
- Übergabe Reservepatrone

Zweck: Natürliches Rauch- und Wärmeabzugsgerät nach EN 12101
Vorleistung: Öffnung in Dachkonstruktion
Folgeleistung: Laibung Gipskarton
Einbauhöhe: < 25,00 m über OK Gelände
Windlastzone: II nach EN 1991-1-4

Kuppel
Ausführung: opal, 3-schalig, U,t < 1,90 W/m2K gem. DIN EN 1873
Baustoffklasse: B1/B-s2,d0 nach DIN 4102 bzw. EN 13501

Aufsetzkranz
Material: GFK, wärmegedämmt
Höhe: H > ca. 30 cm
Abdichtungsanschluss: Klebeflansch

Geometrische Anforderungen
Erf. geometrisch
wirksame Fläche: > 0,65 m2
Größe: ca. 120x150 cm

Ortsangabe: ???
Menge: 0,000 St; EP: 2385,000
DIN 276-18: 362
Leistungsbereiche: 021

**021.07.110 Rauch-/Wärmeabzug, 3schalig, starr, opal, 150x150cm**
*** Bedarfsposition ohne GB
Natürliches Rauch- und Wärmeabzugsgerät (NRWG) mit Öffnungsbeschlag. Betätigung nach gesonderter Zulageposition.

Leistungsbestandteile
- wärmegedämmter Aufsetzkranz
- Lichtkuppel
- Windleitbleche
- Anarbeitung an die Abdichtung
- Erstinbetriebnahme/Dokumentation
- Übergabe Reservepatrone

Zweck: Natürliches Rauch- und Wärmeabzugsgerät nach EN 12101
Vorleistung: Öffnung in Dachkonstruktion
Folgeleistung: Laibung Gipskarton
Einbauhöhe: < 25,00 m über OK Gelände
Windlastzone: II nach EN 1991-1-4

Kuppel
Ausführung: opal, 3-schalig, U,t < 1,90 W/m2K gem. DIN EN 1873
Baustoffklasse: B1/B-s2,d0 nach DIN 4102 bzw. EN 13501

Aufsetzkranz
Material: GFK, wärmegedämmt
Höhe: H > ca. 30 cm
Abdichtungsanschluss: Klebeflansch

Geometrische Anforderungen
Erf. geometrisch
wirksame Fläche: > 0,65 m2
Größe: ca. 150x150 cm

Ortsangabe: ???
Menge: 0,000 St; EP: 2485,000
DIN 276-18: 362
Leistungsbereiche: 021

**021.07.120 Rauch-/Wärmeabzug, 3schalig, starr, opal, 150x200cm**
*** Bedarfsposition ohne GB
Natürliches Rauch- und Wärmeabzugsgerät (NRWG) mit Öffnungsbeschlag. Betätigung nach gesonderter Zulageposition.

Leistungsbestandteile
- wärmegedämmter Aufsetzkranz
- Lichtkuppel
- Windleitbleche
- Anarbeitung an die Abdichtung
- Erstinbetriebnahme/Dokumentation
- Übergabe Reservepatrone

Zweck: Natürliches Rauch- und Wärmeabzugsgerät nach EN 12101
Vorleistung: Öffnung in Dachkonstruktion
Folgeleistung: Laibung Gipskarton
Einbauhöhe: < 25,00 m über OK Gelände
Windlastzone: II nach EN 1991-1-4

Kuppel
Ausführung: opal, 3-schalig, U,t < 1,90 W/m2K gem. DIN EN 1873
Baustoffklasse: B1/B-s2,d0 nach DIN 4102 bzw. EN 13501

Aufsetzkranz
Material: GFK, wärmegedämmt
Höhe: H > ca. 30 cm
Abdichtungsanschluss: Klebeflansch

Geometrische Anforderungen
Erf. geometrisch
wirksame Fläche: > 0,65 m2
Größe: ca. 150x200 cm

Ortsangabe: ???
Menge: 0,000 St; EP: 3055,000
DIN 276-18: 362
Leistungsbereiche: 021

**021.07.130 Rauch-/Wärmeabzug, 3schalig, starr, klar, 100x100cm**
*** Bedarfsposition ohne GB
Natürliches Rauch- und Wärmeabzugsgerät (NRWG) mit Öffnungsbeschlag. Betätigung nach gesonderter Zulageposition.

Leistungsbestandteile
- wärmegedämmter Aufsetzkranz
- Lichtkuppel
- Windleitbleche
- Anarbeitung an die Abdichtung
- Erstinbetriebnahme/Dokumentation
- Übergabe Reservepatrone

Zweck: Natürliches Rauch- und Wärmeabzugsgerät nach EN 12101
Vorleistung: Öffnung in Dachkonstruktion
Folgeleistung: Laibung Gipskarton
Einbauhöhe: < 25,00 m über OK Gelände
Windlastzone: II nach EN 1991-1-4

Kuppel
Ausführung: klar, 3-schalig, U,t < 1,90 W/m2K gem. DIN EN 1873
Baustoffklasse: B1/B-s2,d0 nach DIN 4102 bzw. EN 13501

Aufsetzkranz
Material: GFK, wärmegedämmt
Höhe: H > ca. 30 cm
Abdichtungsanschluss: Klebeflansch

Geometrische Anforderungen
Erf. geometrisch
wirksame Fläche: > 0,65 m2
Größe: ca. 100x100 cm

Ortsangabe: ???
Menge: 0,000 St; EP: 2100,000
DIN 276-18: 362
Leistungsbereiche: 021

**021.07.140 Rauch-/Wärmeabzug, 3schalig, starr, klar, 120x150cm**
*** Bedarfsposition ohne GB
Natürliches Rauch- und Wärmeabzugsgerät (NRWG) mit Öffnungsbeschlag. Betätigung nach gesonderter Zulageposition.

Leistungsbestandteile
- wärmegedämmter Aufsetzkranz
- Lichtkuppel
- Windleitbleche
- Anarbeitung an die Abdichtung
- Erstinbetriebnahme/Dokumentation
- Übergabe Reservepatrone

Zweck: Natürliches Rauch- und Wärmeabzugsgerät nach EN 12101
Vorleistung: Öffnung in Dachkonstruktion
Folgeleistung: Laibung Gipskarton
Einbauhöhe: < 25,00 m über OK Gelände
Windlastzone: II nach EN 1991-1-4

Kuppel
Ausführung: klar, 3-schalig, U,t < 1,90 W/m2K gem. DIN EN 1873
Baustoffklasse: B1/B-s2,d0 nach DIN 4102 bzw. EN 13501

Aufsetzkranz
Material: GFK, wärmegedämmt
Höhe: H > ca. 30 cm
Abdichtungsanschluss: Klebeflansch

Geometrische Anforderungen
Erf. geometrisch
wirksame Fläche: > 0,65 m2
Größe: ca. 120x150 cm

Ortsangabe: ???
Menge: 0,000 St; EP: 2580,000
DIN 276-18: 362
Leistungsbereiche: 021

**021.07.150 Rauch-/Wärmeabzug, 3schalig, starr, klar, 150x150cm**
*** Bedarfsposition ohne GB
Natürliches Rauch- und Wärmeabzugsgerät (NRWG) mit Öffnungsbeschlag. Betätigung nach gesonderter Zulageposition.

Leistungsbestandteile
- wärmegedämmter Aufsetzkranz
- Lichtkuppel
- Windleitbleche
- Anarbeitung an die Abdichtung
- Erstinbetriebnahme/Dokumentation
- Übergabe Reservepatrone

Zweck: Natürliches Rauch- und Wärmeabzugsgerät nach EN 12101
Vorleistung: Öffnung in Dachkonstruktion
Folgeleistung: Laibung Gipskarton
Einbauhöhe: < 25,00 m über OK Gelände
Windlastzone: II nach EN 1991-1-4

Kuppel
Ausführung: klar, 3-schalig, U,t < 1,90 W/m2K gem. DIN EN 1873
Baustoffklasse: B1/B-s2,d0 nach DIN 4102 bzw. EN 13501

Aufsetzkranz
Material: GFK, wärmegedämmt
Höhe: H > ca. 30 cm
Abdichtungsanschluss: Klebeflansch

Geometrische Anforderungen
Erf. geometrisch
wirksame Fläche: > 0,65 m2
Größe: ca. 150x150 cm

Ortsangabe: ???
Menge: 0,000 St; EP: 2675,000
DIN 276-18: 362
Leistungsbereiche: 021

**021.07.160 Rauch-/Wärmeabzug, 3schalig, starr, klar, 150x200cm**
*** Bedarfsposition ohne GB
Natürliches Rauch- und Wärmeabzugsgerät (NRWG) mit Öffnungsbeschlag. Betätigung nach gesonderter Zulageposition.

Leistungsbestandteile
- wärmegedämmter Aufsetzkranz
- Lichtkuppel
- Windleitbleche
- Anarbeitung an die Abdichtung
- Erstinbetriebnahme/Dokumentation
- Übergabe Reservepatrone

Zweck: Natürliches Rauch- und Wärmeabzugsgerät nach EN 12101
Vorleistung: Öffnung in Dachkonstruktion
Folgeleistung: Laibung Gipskarton
Einbauhöhe: < 25,00 m über OK Gelände
Windlastzone: II nach EN 1991-1-4

Kuppel
Ausführung: klar, 3-schalig, U,t < 1,90 W/m2K gem. DIN EN 1873
Baustoffklasse: B1/B-s2,d0 nach DIN 4102 bzw. EN 13501

Aufsetzkranz
Material: GFK, wärmegedämmt
Höhe: H > ca. 30 cm
Abdichtungsanschluss: Klebeflansch

Geometrische Anforderungen
Erf. geometrisch
wirksame Fläche: > 0,65 m2
Größe: ca. 150x200 cm

Ortsangabe: ???
Menge: 0,000 St; EP: 3245,000
DIN 276-18: 362
Leistungsbereiche: 021

*Hinweis: VIERSCHALIG EINZELKUPPEL*

**021.07.170 Rauch-/Wärmeabzug, 4schalig, starr, opal, 100x100cm**
*** Bedarfsposition ohne GB
Natürliches Rauch- und Wärmeabzugsgerät (NRWG) mit Öffnungsbeschlag. Betätigung nach gesonderter Zulageposition.

Leistungsbestandteile
- wärmegedämmter Aufsetzkranz
- Lichtkuppel
- Windleitbleche
- Anarbeitung an die Abdichtung
- Erstinbetriebnahme/Dokumentation
- Übergabe Reservepatrone

Zweck: Natürliches Rauch- und Wärmeabzugsgerät nach EN 12101
Vorleistung: Öffnung in Dachkonstruktion
Folgeleistung: Laibung Gipskarton
Einbauhöhe: < 25,00 m über OK Gelände
Windlastzone: II nach EN 1991-1-4

Kuppel
Ausführung: opal, 4-schalig, U,t < 1,60 W/m2K gem. DIN EN 1873
Baustoffklasse: B1/B-s2,d0 nach DIN 4102 bzw. EN 13501

Aufsetzkranz
Material: GFK, wärmegedämmt
Höhe: H > ca. 30 cm
Abdichtungsanschluss: Klebeflansch

Geometrische Anforderungen
Erf. geometrisch
wirksame Fläche: > 0,65 m2
Größe: ca. 100x100 cm

Ortsangabe: ???
Menge: 0,000 St; EP: 2100,000
DIN 276-18: 362
Leistungsbereiche: 021

**021.07.180 Rauch-/Wärmeabzug, 4schalig, starr, opal, 120x150cm**
*** Bedarfsposition ohne GB
Natürliches Rauch- und Wärmeabzugsgerät (NRWG) mit Öffnungsbeschlag. Betätigung nach gesonderter Zulageposition.

Leistungsbestandteile
- wärmegedämmter Aufsetzkranz
- Lichtkuppel
- Windleitbleche
- Anarbeitung an die Abdichtung
- Erstinbetriebnahme/Dokumentation
- Übergabe Reservepatrone

Zweck: Natürliches Rauch- und Wärmeabzugsgerät nach EN 12101
Vorleistung: Öffnung in Dachkonstruktion
Folgeleistung: Laibung Gipskarton
Einbauhöhe: < 25,00 m über OK Gelände
Windlastzone: II nach EN 1991-1-4

Kuppel
Ausführung: opal, 4-schalig, U,t < 1,60 W/m2K gem. DIN EN 1873
Baustoffklasse: B1/B-s2,d0 nach DIN 4102 bzw. EN 13501

Aufsetzkranz
Material: GFK, wärmegedämmt
Höhe: H > ca. 30 cm
Abdichtungsanschluss: Klebeflansch

Geometrische Anforderungen
Erf. geometrisch
wirksame Fläche: > 0,65 m2
Größe: ca. 120x150 cm

Ortsangabe: ???
Menge: 0,000 St; EP: 2580,000
DIN 276-18: 362
Leistungsbereiche: 021

**021.07.190 Rauch-/Wärmeabzug, 4schalig, starr, opal, 150x150cm**
*** Bedarfsposition ohne GB
Natürliches Rauch- und Wärmeabzugsgerät (NRWG) mit Öffnungsbeschlag. Betätigung nach gesonderter Zulageposition.

Leistungsbestandteile
- wärmegedämmter Aufsetzkranz
- Lichtkuppel
- Windleitbleche
- Anarbeitung an die Abdichtung
- Erstinbetriebnahme/Dokumentation
- Übergabe Reservepatrone

Zweck: Natürliches Rauch- und Wärmeabzugsgerät nach EN 12101
Vorleistung: Öffnung in Dachkonstruktion
Folgeleistung: Laibung Gipskarton
Einbauhöhe: < 25,00 m über OK Gelände
Windlastzone: II nach EN 1991-1-4

Kuppel
Ausführung: opal, 4-schalig, U,t < 1,60 W/m2K gem. DIN EN 1873
Baustoffklasse: B1/B-s2,d0 nach DIN 4102 bzw. EN 13501

Aufsetzkranz
Material: GFK, wärmegedämmt
Höhe: H > ca. 30 cm
Abdichtungsanschluss: Klebeflansch

Geometrische Anforderungen
Erf. geometrisch
wirksame Fläche: > 0,65 m2
Größe: ca. 150x150 cm

Ortsangabe: ???
Menge: 0,000 St; EP: 2675,000
DIN 276-18: 362
Leistungsbereiche: 021

**021.07.200 Rauch-/Wärmeabzug, 4schalig, starr, opal, 150x200cm**
*** Bedarfsposition ohne GB
Natürliches Rauch- und Wärmeabzugsgerät (NRWG) mit Öffnungsbeschlag. Betätigung nach gesonderter Zulageposition.

Leistungsbestandteile
- wärmegedämmter Aufsetzkranz
- Lichtkuppel
- Windleitbleche
- Anarbeitung an die Abdichtung
- Erstinbetriebnahme/Dokumentation
- Übergabe Reservepatrone

Zweck: Natürliches Rauch- und Wärmeabzugsgerät nach EN 12101
Vorleistung: Öffnung in Dachkonstruktion
Folgeleistung: Laibung Gipskarton
Einbauhöhe: < 25,00 m über OK Gelände
Windlastzone: II nach EN 1991-1-4

Kuppel
Ausführung: opal, 4-schalig, U,t < 1,60 W/m2K gem. DIN EN 1873
Baustoffklasse: B1/B-s2,d0 nach DIN 4102 bzw. EN 13501

Aufsetzkranz
Material: GFK, wärmegedämmt
Höhe: H > ca. 30 cm
Abdichtungsanschluss: Klebeflansch

Geometrische Anforderungen
Erf. geometrisch
wirksame Fläche: > 0,65 m2
Größe: ca. 150x200 cm

Ortsangabe: ???
Menge: 0,000 St; EP: 3245,000
DIN 276-18: 362
Leistungsbereiche: 021

**021.07.210 Rauch-/Wärmeabzug, 4schalig, starr, klar, 100x100cm**
*** Bedarfsposition ohne GB
Natürliches Rauch- und Wärmeabzugsgerät (NRWG) mit Öffnungsbeschlag. Betätigung nach gesonderter Zulageposition.

Leistungsbestandteile
- wärmegedämmter Aufsetzkranz
- Lichtkuppel
- Windleitbleche
- Anarbeitung an die Abdichtung
- Erstinbetriebnahme/Dokumentation
- Übergabe Reservepatrone

Zweck: Natürliches Rauch- und Wärmeabzugsgerät nach EN 12101
Vorleistung: Öffnung in Dachkonstruktion
Folgeleistung: Laibung Gipskarton
Einbauhöhe: < 25,00 m über OK Gelände
Windlastzone: II nach EN 1991-1-4

Kuppel
Ausführung: klar, 4-schalig, U,t < 1,60 W/m2K gem. DIN EN 1873
Baustoffklasse: B1/B-s2,d0 nach DIN 4102
 bzw. EN 13501

Aufsetzkranz
Material: GFK, wärmegedämmt
Höhe: H > ca. 30 cm
Abdichtungsanschluss: Klebeflansch

Geometrische Anforderungen
Erf. geometrisch
wirksame Fläche: > 0,65 m2
Größe: ca. 100x100 cm

Ortsangabe: ???
Menge: 0,000 St; EP: 2290,000
DIN 276-18: 362
Leistungsbereiche: 021

**021.07.220 Rauch-/Wärmeabzug, 4schalig, starr, klar, 120x150cm**
*** Bedarfsposition ohne GB
Natürliches Rauch- und Wärmeabzugsgerät (NRWG) mit Öffnungsbeschlag. Betätigung nach gesonderter Zulageposition.

Leistungsbestandteile
- wärmegedämmter Aufsetzkranz
- Lichtkuppel
- Windleitbleche
- Anarbeitung an die Abdichtung
- Erstinbetriebnahme/Dokumentation
- Übergabe Reservepatrone

Zweck: Natürliches Rauch- und Wärmeabzugsgerät nach EN 12101
Vorleistung: Öffnung in Dachkonstruktion
Folgeleistung: Laibung Gipskarton
Einbauhöhe: < 25,00 m über OK Gelände
Windlastzone: II nach EN 1991-1-4

Kuppel
Ausführung: klar, 4-schalig, U,t < 1,60 W/m2K gem. DIN EN 1873
Baustoffklasse: B1/B-s2,d0 nach DIN 4102 bzw. EN 13501

Aufsetzkranz
Material: GFK, wärmegedämmt
Höhe: H > ca. 30 cm
Abdichtungsanschluss: Klebeflansch

Geometrische Anforderungen
Erf. geometrisch
wirksame Fläche: > 0,65 m2
Größe: ca. 120x150 cm

Ortsangabe: ???
Menge: 0,000 St; EP: 2770,000
DIN 276-18: 362
Leistungsbereiche: 021

**021.07.230 Rauch-/Wärmeabzug, 4schalig, starr, klar, 150x150cm**
*** Bedarfsposition ohne GB
Natürliches Rauch- und Wärmeabzugsgerät (NRWG) mit Öffnungsbeschlag. Betätigung nach gesonderter Zulageposition.

Leistungsbestandteile
- wärmegedämmter Aufsetzkranz
- Lichtkuppel
- Windleitbleche
- Anarbeitung an die Abdichtung
- Erstinbetriebnahme/Dokumentation
- Übergabe Reservepatrone

Zweck: Natürliches Rauch- und Wärmeabzugsgerät nach EN 12101
Vorleistung: Öffnung in Dachkonstruktion
Folgeleistung: Laibung Gipskarton
Einbauhöhe: < 25,00 m über OK Gelände
Windlastzone: II nach EN 1991-1-4

Kuppel
Ausführung: klar, 4-schalig, U,t < 1,60 W/m2K gem. DIN EN 1873
Baustoffklasse: B1/B-s2,d0 nach DIN 4102 bzw. EN 13501

Aufsetzkranz
Material: GFK, wärmegedämmt
Höhe: H= > ca. 30 cm
Abdichtungsanschluss: Klebeflansch

Geometrische Anforderungen
Erf. geometrisch
wirksame Fläche: > 0,65 m2
Größe: ca. 150x150 cm

Ortsangabe: ???
Menge: 0,000 St; EP: 3055,000
DIN 276-18: 362
Leistungsbereiche: 021

**021.07.240 Rauch-/Wärmeabzug, 4schalig, starr, klar, 150x200cm**
*** Bedarfsposition ohne GB
Natürliches Rauch- und Wärmeabzugsgerät (NRWG) mit Öffnungsbeschlag. Betätigung nach gesonderter Zulageposition.

Leistungsbestandteile
- wärmegedämmter Aufsetzkranz
- Lichtkuppel
- Windleitbleche
- Anarbeitung an die Abdichtung
- Erstinbetriebnahme/Dokumentation
- Übergabe Reservepatrone

Zweck: Natürliches Rauch- und Wärmeabzugsgerät nach EN 12101
Vorleistung: Öffnung in Dachkonstruktion
Folgeleistung: Laibung Gipskarton
Einbauhöhe: < 25,00 m über OK Gelände
Windlastzone: II nach EN 1991-1-4

Kuppel
Ausführung: klar, 4-schalig, U,t < 1,60 W/m2K gem. DIN EN 1873
Baustoffklasse: B1/B-s2,d0 nach DIN 4102 bzw. EN 13501

Aufsetzkranz
Material: GFK, wärmegedämmt
Höhe: H= > ca. 30 cm
Abdichtungsanschluss: Klebeflansch

Geometrische Anforderungen
Erf. geometrisch
wirksame Fläche: > 0,65 m2
Größe: ca. 150x200 cm

Ortsangabe: ???
Menge: 0,000 St; EP: 3630,000
DIN 276-18: 362
Leistungsbereiche: 021

*Hinweis: DUNKELKLAPPE EINZELKUPPEL*

**021.07.250 Rauch-/Wärmeabzug, Dunkelklappe, 100x100cm**
*** Bedarfsposition ohne GB
Natürliches Rauch- und Wärmeabzugsgerät (NRWG) mit Öffnungsbeschlag. Betätigung nach gesonderter Zulageposition.

Leistungsbestandteile
- wärmegedämmter Aufsetzkranz
- Dunkelkuppel lichtdicht
- Windleitbleche
- Anarbeitung an die Abdichtung
- Erstinbetriebnahme/Dokumentation
- Übergabe Reservepatrone

Zweck: Natürliches Rauch- und Wärmeabzugsgerät nach EN 12101
Vorleistung: Öffnung in Dachkonstruktion
Folgeleistung: Laibung Gipskarton
Einbauhöhe: < 25,00 m ü. OK Gelände
Windlastzone: II nach EN 1991-1-4

Kuppel
Ausführung: Decklage Aluminium U,t < 0,60 W/m2K gem. DIN EN 1873
Baustoffklasse: mind. B1/B-s2,d0 nach DIN 4102 bzw. EN 13501
Ausführung als: harte Bedachung

Aufsetzkranz
Material: GFK, wärmegedämmt
Höhe: H= > ca. 30 cm
Abdichtungsanschluss: Klebeflansch

Geometrische Anforderungen
Erf. geometrisch
wirksame Fläche: > 0,65 m2
Größe: ca. 100x100 cm

Ortsangabe: ???
Menge: 0,000 St; EP: 2100,000
DIN 276-18: 362
Leistungsbereiche: 021

*Hinweis: BESCHLÄGE UND BETÄTIGUNGEN*

**021.07.260 Zulage Öffnung Spindelmotor NRWG**
Zulage für die Ausführung von Lichtkuppeln mit elektromotorischer Öffnung als NRWG (natürliches Rauch- und Wärmeabzugsgerät gem. EN 12101) gegenüber starrer Standardausführung.

Leistungsbestandteile
- Öffnungsbeschlag
- Elektromotorischer Antrieb als Spindelmotor
- ggf. erforderlicher Trafo
- Rauch-Wärme-Melder
- Steuerzentrale mit Akkupufferung
- Beistellung 2 Taster für Elektrogewerk
- Inbetriebnahme

Zweck: RWA (Rauch-Wärme-Abzug)
 elektromotorisch
Funktionen: elektromotorisch auf/zu
Austattung: Potenzialfreie Kontakte zur Ansteuerung BMA/GLT zur Betätigung der Nachtströmung

Hinweis: Kabelzuführung 230 V und Kabelverlegung zu Tastern erfolgen bauseitig.

Einbauort: ???
Menge: 0,000 St; EP: 1000,000
DIN 276-18: 362
Leistungsbereiche: 021

**021.07.270 Zulage Öffnung Kettenmotor NRWG**
Zulage für die Ausführung von Lichtkuppeln mit elektromotorischer Öffnung als NRWG (natürliches Rauch- und Wärmeabzugsgerät gem. EN 12101) gegenüber starrer Standardausführung.

Leistungsbestandteile
- Öffnungsbeschlag
- Elektromotorischer Antrieb als Kettenmotor
- ggf. erforderlicher Trafo
- Rauch-Wärme-Melder
- Steuerzentrale mit Akkupufferung
- Beistellung 2 Taster für Elektrogewerk
- Inbetriebnahme

Zweck: RWA (Rauch-Wärme-Abzug)
 elektromotorisch
Funktionen: elektromotorisch auf/zu
Ausstattung: Potenzialfreie Kontakte zur Ansteuerung BMA/GLT zur Betätigung der Nachtströmung

Hinweis: Kabelzuführung 230 V und Kabelverlegung zu Tastern erfolgen bauseitig.

Einbauort: ???
Menge: 0,000 St; EP: 1195,000
DIN 276-18: 362
Leistungsbereiche: 021

**021.07.280 Zulage Öffnung Außenwetterstation Lüftung**
Zulage für die Ausführung von NRWG mit Elektroantrieb für den Mehraufwand einer Komfort-Lüftungsfunktion anstelle reiner NRWG-Funktion.
NRWG und Elektroantrieb über gesonderte Positionen.

Leistungsbestandteile
- Erweiterte Steuerzentrale mit Akkupufferung für Lüftungsfunktion und NRWG-Funktion
- Wind- und Regenwächter
- Inbetriebnahme

Zweck: RWA (Rauch-Wärme-Abzug) und Lüftungsfunktion, jeweils elektromotorisch

Hinweis: Kabelzuführung 230 V, zu den RWA-Tastern, Lüftungstastern und Wetterzentrale erfolgen bauseitig.

Einbauort: ???
Menge: 0,000 St; EP: 1145,000
DIN 276-18: 362
Leistungsbereiche: 021

**021.07.290 Zulage Öffnung Dachausstieg**
Zulage für die Ausführung von Lichtkuppeln mit Dachausstiegsbeschlag gegenüber starrer Standardausführung oder Öffnungsbeschlag ohne Ausstiegsfunktion.

Leistungsbestandteile
- Aushängbarer Antrieb
- Gasdruckfeder
- Leitereinhangvorrichtung
- Abschließbarer Leiterhaken an Wand

Einbauort: ???

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Menge: 0,000 St; EP: 555,000
DIN 276-18: 362
Leistungsbereiche: 021

**021.07.300 Zulage Öffnung elektromot. RWA**
Zulage für die Ausführung von Lichtkuppeln mit elektromotorischer Öffnung als Rauch- und Wärmeabzugsanlage gegenüber starrer Standardausführung.

Leistungsbestandteile
- Öffnungsbeschlag
- Elektromotorischer Antrieb
- Rauch-Wärme-Melder
- Steuerzentrale mit Akkupufferung
- Beistellung 2 Taster für Elektrogewerk
- Inbetriebnahme und Dokumentation

Zweck: RWA (Rauch-Wärme-Abzug) elektromotorisch

Hinweis: Kabelzuführung 230 V und Kabelverlegung zu Tastern erfolgen bauseitig.

Einbauort: ???

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Menge: 0,000 St; EP: 1720,000
DIN 276-18: 362
Leistungsbereiche: 021

**021.07.310 Zulage Öffnung elektromot. RWA+Lüftung**
Zulage für die Ausführung von Lichtkuppeln mit elektromotorischer Öffnung als Rauch- und Wärmeabzugsanlage gegenüber starrer Standardausführung.

Leistungsbestandteile
- Öffnungsbeschlag
- Elektromotorischer Antrieb
- Rauch-Wärme-Melder
- Steuerzentrale mit Akkupufferung
- Beistellung 2 Taster für Elektrogewerk
- Wind- und Regenwächter
- Inbetriebnahme und Dokumentation

Zweck: RWA (Rauch-Wärme-Abzug) und Lüftungsfunktion, jeweils elektromotorisch

Hinweis: Kabelzuführung 230 V, zu den RWA-Tastern und Wetterzentrale erfolgen bauseitig.

Einbauort: ???

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Menge: 0,000 St; EP: 2770,000
DIN 276-18: 362
Leistungsbereiche: 021

**021.07.320 Zulage Öffnung pneumatisch CO2 RWA**
Zulage für die Ausführung von Lichtkuppeln als pneumatisch betätigte Rauch- und Wärmeabzugsanlage gegenüber starrer Standardausführung.
Ggf. erforderliche Handauslösestation gem. gesonderter Position.

Leistungsumfang
- Öffnungsbeschlag für Lichtkuppel
- pneumatischer Hubzylinder
- thermisch gesteuerte Auslösestation mit CO2-Patrone
- Ersatzpatrone CO2
- Inbetriebnahme und Dokumentation

Funktion: Öffnungsfunktion (ohne Lüftung)
Betätigung: pneumatisch über CO2-Patrone
Auslösung: thermisch
Anbringungsort: unter Dach, nahe Lichtkuppel
Leitungslänge: < 5,00 m

Einbauort: ???
Menge: 0,000 St; EP: 1320,000
DIN 276-18: 362
Leistungsbereiche: 021

**021.07.330 Durchsturzgitter, 100x100cm**
Durchsturzsicherung für NRWG in Form eines verschweißten Maschengitters als Personenschutzeinrichtung.

Oberfläche: pulverbeschichtet, weiß
Anforderung: geprüft nach GS-Bau-18 (> 600 Joule)
Maschenweite: < 10x10 cm
Nenngröße: 100x100 cm
Menge: 0,000 St; EP: 620,000
DIN 276-18: 362
Leistungsbereiche: 021

**021.07.340 Durchsturzgitter, 100x100cm, öffenbar, Dachausstieg**
Durchsturzsicherung für NRWG in Form eines verschweißten Maschengitters als öffenbare Personenschutzeinrichtung für Dachausstiege.

Oberfläche: pulverbeschichtet, weiß
Anforderung: geprüft nach GS-Bau-18 (> 600 Joule) öffenbar als Dachausstieg
Maschenweite: < 10x10 cm
Nenngröße: 100x100 cm
Menge: 0,000 St; EP: 785,000
DIN 276-18: 362
Leistungsbereiche: 021

**021.07.350 Einbruchschutz, Gitter, 100x100cm**
Einbruchschutz für NRWG in Form eines verschweißten Maschengitters als Personenschutzeinrichtung.

Oberfläche: pulverbeschichtet, weiß
Anforderung: RC2 nach EN 1627 durchsturzsicher GS-Bau-18
Maschenweite: < 10x10 cm
Nenngröße: 100x100 cm
Menge: 0,000 St; EP: 685,000
DIN 276-18: 362
Leistungsbereiche: 021

#### 021.08 Firstlichtbänder

**021.08.10 Firstlichtband, Ug<2,4**
Firstlichtband, bogenförmig.

Leistungsbestandteile
- wärmegedämmter Aufsetzkranz
- Firstlichtband
- Anarbeitung an die Abdichtung/Deckung

Zweck: Belichtung Innenräume
Beanspruchung: Witterung
Vorleistung: Öffnung in Sandwichplatte/
 Auswechselung in Dachkonstruktion
Folgeleistung: endfertig
Wärmedurchgang: Ug ≤ 2,4 W/(m2K), Uw ≤ 2,6 W/(m2K)
Brandschutz: Zugelassen als harte Bedachung, Prüfung nach DIN 18234-4; Abs.3.4 (ohne umlaufenden Kiesstreifen)
Ausschmelzbare Fläche: Zulassung nach DIN 18230 als ausschmelzbare Fläche (RWA)
Baustoffklasse: B2 DIN 4102 bzw. E, d0 nach EN 13501
Hagelschlag: Klasse HW5 nach VKF 2009

Rahmen/Profile
Tragsprossen: Aluminiumhohlprofile, gebogen
Grundprofil: therm. isolierte Aluprofile mit integrierter Wasserableitung raumseitiger Blendrahmen
Deckleisten: Grund- und Klemmleisten mit EPDM-Dichtprofilen

Kuppel/Verglasung
Material: klare Hohlkammer-Polycarbonatverglasung (PC)

Geometrie/Maße
Ausführung: starr
Geometrie: gewölbt, bogenförmig
Lichtbandbreite: ca. 140 cm

Einbauort: ???
Menge: 0,000 m; EP: 406,000
DIN 276-18: 362
Leistungsbereiche: 021

**021.08.20 Firstlichtband, Ug<2,4, Zulage Anfänger**
Zulage für den Mehraufwand von Anfängern (Giebeln), passend zu zuvor beschriebenem Firstlichtband.

Leistungsbestandteile
- wärmegedämmter Aufsetzkranz
- 2x Anfänger für Firstlichtband
- Anarbeitung an die Abdichtung/Deckung/Firstlichtband

Zweck: Giebel/Lichtband-Ende
Wärmedurchgang: Ug ≤ 2,4 W/(m2K)

Geometrie/Maße
Ausführung: starr
Geometrie: gewölbt, bogenförmig
Lichtbandbreite: ca. 140 cm

Abrechnung 1x je Lichtbandelement (1 Lichtband benötigt 2 Giebel).

Einbauort: ???
Menge: 0,000 St; EP: 835,000
DIN 276-18: 362
Leistungsbereiche: 021

**021.08.30 Firstlichtband, Ug<2,4, Zulage Öffnungsflügel elektr.**
Zulage für den Mehraufwand elektromotorisch betriebener Öffnungsflügel, passend zu zuvor beschriebenem Firstlichtband.

Hinweis: 230V-Verkabelung und Betätigungstasterverkabelung wird dem AN bauseitig bis 3,50 m Höhe gestellt, ist vom AN eigenverantwortlich bis zum Anschluss-/ Übergabepunkt zu verziehen und aufzuklemmen.

Leistungsbestandteile
- Auswechselung im Festrahmen des Lichtbands für Flügel
- Klappflügel
- elektromotorischer Antrieb
- ggf. erforderlicher Trafo für Niedervoltantrieb
- Anarbeitung an die Abdichtung/Deckung/Firstlichtband

Zweck: Raumbelüftung
Wärmedurchgang: Ug ≤ 2,4 W/(m2K)

Geometrie/Maße
Ausführung: Klappflügel
Flügelgeometrie: gewölbt, bogenförmig
Teilung: einteiliger Flügel
Öffnungshöhe: > 0,50 m
Flügelgröße: > 1,00 m2
Lichtbandbreite: ca. 140 cm

Abrechnung je Flügel.

Einbauort: ???
Menge: 0,000 St; EP: 1290,000
DIN 276-18: 362
Leistungsbereiche: 021

**021.08.40 Firstlichtband, Ug<2,4, Zulage 2flg NRWG-Öffnung elektr.**
Zulage für den Mehraufwand elektromotorisch betriebener Öffnungsflügel, passend zu zuvor beschriebenem Firstlichtband.

Hinweis: 230V-Verkabelung und Betätigungstasterverkabelung wird dem AN bauseitig bis 3,50 m Höhe gestellt, ist vom AN eigenverantwortlich bis zum Anschluss-/ Übergabepunkt zu verziehen und aufzuklemmen.

Leistungsbestandteile
- Auswechselung im Festrahmen des Lichtbands für Flügel
- 2 symmetrische Klappflügel, zentral öffnend
- 2-facher elektromotorischer Antrieb
- ggf. erforderlicher Trafo für Niedervoltantrieb
- Windleitbleche
- Anarbeitung an die Abdichtung/Deckung/Firstlichtband

Zweck: Raumbelüftung
Wärmedurchgang: Ug <= 2,4 W/(m2K)

Geometrie/Maße
Ausführung: Klappflügel
Flügelgeometrie: gewölbt, bogenförmig
Teilung: einteiliger Flügel
Öffnungswinkel: 90°
Öffnungsgröße: > 1,50 m2
geometr. wirks Fläche: > 1,00 m2
Lichtbandbreite: ca. 140 cm

Abrechnung je Flügel.

Einbauort: ???
Menge: 0,000 St; EP: 2720,000
DIN 276-18: 362
Leistungsbereiche: 021

**021.08.50 Firstlichtband, Ug<1,6**
Firstlichtband, bogenförmig.

Leistungsbestandteile
- wärmegedämmter Aufsetzkranz
- Firstlichtband
- Anarbeitung an die Abdichtung/Deckung

Zweck: Belichtung Innenräume
Beanspruchung: Witterung
Vorleistung: Öffnung in Sandwichplatte/
 Auswechselung in Dachkonstruktion
Folgeleistung: endfertig
Wärmedurchgang: Ug ≤ 1,6 W/(m2K), Uw ≤ 1,8 W/(m2K)
Brandschutz: Zugelassen als harte Bedachung, Prüfung nach DIN 18234-4; Abs.3.4 (ohne umlaufenden Kiesstreifen)
Ausschmelzbare Fläche: Zulassung nach DIN 18230 als ausschmelzbare Fläche (RWA)
Baustoffklasse: B2 DIN 4102 bzw. E, d0 nach EN 13501
Hagelschlag: Klasse HW5 nach VKF 2009

Rahmen/Profile
Tragsprossen: Aluminiumhohlprofile, gebogen
Grundprofil: therm. isolierte Aluprofile mit integrierter Wasserableitung raumseitiger Blendrahmen
Deckleisten: Grund- und Klemmleisten mit EPDM-Dichtprofilen

Kuppel/Verglasung
Material: klare Hohlkammer-Polycarbonatverglasung (PC),g > 35 %
Ausführung: starr
Geometrie: gewölbt, bogenförmig
Lichtbandbreite: ca. 140 cm

Einbauort: ???
Menge: 0,000 m; EP: 453,500
DIN 276-18: 362
Leistungsbereiche: 021

**021.08.60 Firstlichtband, Ug<1,6, Zulage Anfänger**
Zulage für den Mehraufwand von Anfängern (Giebeln), passend zu zuvor beschriebenem Firstlichtband.

Leistungsbestandteile
- wärmegedämmter Aufsetzkranz
- 2x Anfänger für Firstlichtband
- Anarbeitung an die Abdichtung/Deckung/Firstlichtband

Zweck: Giebel/Lichtband-Ende
Wärmedurchgang: Ug ≤ 1,6 W/(m2K)

Geometrie/Maße
Ausführung: starr
Geometrie: gewölbt, bogenförmig
Lichtbandbreite: ca. 140 cm

Abrechnung 1x je Lichtbandelement (1 Lichtband benötigt 2
Giebel).

Einbauort: ???
Menge: 0,000 St; EP: 930,000
DIN 276-18: 362
Leistungsbereiche: 021

**021.08.70 Firstlichtband, Ug<1,6, Zulage Öffnungsflügel elektr.**
Zulage für den Mehraufwand elektromotorisch betriebener Öffnungsflügel, passend zu zuvor beschriebenem Firstlichtband.

Hinweis: 230V-Verkabelung und Betätigungstasterverkabelung wird dem AN bauseitig bis 3,50 m Höhe gestellt, ist vom AN eigenverantwortlich bis zum Anschluss-/Übergabepunkt zu verziehen und aufzuklemmen.

Leistungsbestandteile
- Auswechselung im Festrahmen des Lichtbands für Flügel
- Klappflügel
- elektromotorischer Antrieb
- ggf. erforderlicher Trafo für Niedervoltantrieb
- Anarbeitung an die Abdichtung/Deckung/Firstlichtband

Zweck: Raumbelüftung
Wärmedurchgang: Ug ≤ 1,6 W/(m2K)

Geometrie/Maße
Ausführung: Klappflügel
Teilung: einteiliger Flügel
Flügelgeometrie: gewölbt, bogenförmig
Öffnungshöhe: > 0,50 m
Flügelgröße: > 1,00 m2
Lichtbandbreite: ca. 140 cm

Abrechnung je Flügel.

Einbauort: ???
Menge: 0,000 St; EP: 1290,000
DIN 276-18: 362
Leistungsbereiche: 021

**021.08.80 Firstlichtband, Ug<1,6, Zulage 2flg NRWG-Öffnung elektr.**
Zulage für den Mehraufwand elektromotorisch betriebener Öffnungsflügel, passend zu zuvor beschriebenem Firstlichtband.

Hinweis: 230V-Verkabelung und Betätigungstasterverkabelung wird dem AN bauseitig bis 3,50 m Höhe gestellt, ist vom AN eigenverantwortlich bis zum Anschluss-/Übergabepunkt zu verziehen und aufzuklemmen.

Leistungsbestandteile
- Auswechselung im Festrahmen des Lichtbands für Flügel
- 2 symmetrische Klappflügel, zentral öffnend
- 2-facher elektromotorischer Antrieb
- ggf. erforderlicher Trafo für Niedervoltantrieb
- Windleitbleche
- Anarbeitung an die Abdichtung/Deckung/Firstlichtband

Zweck: Raumbelüftung
Wärmedurchgang: Ug ≤ 1,6 W/(m2K)

Geometrie/Maße
Ausführung: Klappflügel
Flügelgeometrie: gewölbt, bogenförmig
Teilung: einteiliger Flügel
Öffnungswinkel: 90°
Öffnungsgröße: > 1,50 m2
geometr. wirks Fläche: > 1,00 m2
Lichtbandbreite: ca. 140 cm

Abrechnung je Flügel.

Einbauort: ???
Menge: 0,000 St; EP: 2940,000
DIN 276-18: 362
Leistungsbereiche: 021

**021.08.90 Firstlichtband, NRWG-Steuerung**
Firstlichtband, NRWG-Steuerung.

Leistungsbestandteile
- Steuerzentrale, akkugepuffert
- E30-Verkabelung zwischen Steuerzentrale und Antrieben
- Deckenrauchmelder
- Aufklemmen
- Inbetriebnahme
- Dokumentation

Zweck: Ausstattung Firstlichtband mit NRWG-Funktion
Vorleistung: Lichtband mit NRWG-elektromotrisch angetriebenen Flügeln aus ges. Position
Folgeleistung: endfertig
Ausstattung: 2x potenzialfreier Kontakt für Aufschaltung BMA/GLT
Ausführung: als Zentralsteuerung für alle NRWG einer Dachfläche
Menge: 0,000 St; EP: 905,000
DIN 276-18: 362
Leistungsbereiche: 021

**021.08.100 Firstlichtband, unterseitige Durchsturzsicherung**
Unterseitige Durchsturzsicherung für Firstlichtband aus dem Systemzubehör des Lichtbandherstellers.

Zweck: Sicherung von Verkehrswegen und Arbeitsbereichen auf und unter Flachdächern
Ausführung: Stahlgitter, verzinkt
Vorleistung: Firstlichtband
Gitterweite: max. 200 mm
Lichtbandbreite: ca. 140 cm

Einbauort: ???
Menge: 0,000 m; EP: 275,000
DIN 276-18: 362
Leistungsbereiche: 021

#### 021.09 Flüssigabdichtung

**021.09.10 Flüssigabdichtung, 2K-Abdichtungsharz, PMMA**
Flüssigabdichtung aus zweikomponentigem Abdichtungsharz auf Polymethylmetacrylat-Basis.

Leistungsbestandteile
- Untergrundvorbereitung
- pigmentierter Abdichtungsharz
- Einbettung Vlies

Zweck: Bauwerksabdichtung nach DIN 18531
 auf Flachdächern und Balkonen
Vorleistung: Beton oder Estrich
Folgeleistung: Schutzvlies bei Auflegen bzw.
 Aufständern von Fremdbelägen
Materialbasis: Polymethylmethacrylatbasis (PMMA)
Untergrundvorb.: Kugelstrahlen oder Fräsen, nach Wahl des AN, Epoxidharzvoranstrich
Vliesdichte: 110 g/m2
Abdichtungsverbrauch: 3-4 kg/m2
Trockenschichtdicke: mind. 2,10 mm
Einbau: auf bis zu 90° geneigten Flächen
Eigenschaften: naht- und fugenlos,
 temperaturflexibel, wasserdicht,
 perforationsbeständig, uv-beständig,
 Alkali-beständig, elastisch
 rissüberbrückend,
 durchwurzelungsfest
Baustoffklasse: B2/E nach DIN 4102 bzw. EN 13501

Einbauort: ???
Menge: 0,000 m2; EP: 105,000
DIN 276-18: 363
Leistungsbereiche: 021

**021.09.20 Sockel, 2K-Abdichtungsharz, PMMA, H=30cm**
Flüssigabdichtung aus zweikomponentigem Abdichtungsharz auf Polymethylmethacrylat-Basis im Sockelbereich.

Leistungsbestandteile
- Flüssigabdichtung Sockel
- Hohlekehlausbildung

Sockelhöhe: 30 cm

Einbauort: ???

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Menge: 0,000 m; EP: 74,500
DIN 276-18: 363
Leistungsbereiche: 021

**021.09.30 Dachdurchdringung, PMMA, <500cm2**
Anarbeiten an Dachdurchdringung mit PMMA.

Leistungsumfang
- Anarbeiten von Dachabdichtung an Dachdurchdringung
- Flüssigkunststoff

Zweck: Abdichtung von Dachdurchdringungen
Vorleistung: TGA-Installationen
Querschnitt: bis einschließlich 500 cm2

Einbauort: ???

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Menge: 0,000 St; EP: 22,000
DIN 276-18: 363
Leistungsbereiche: 021

**021.09.40 Dachdurchdringung, PMMA, <1500cm2**
Anarbeiten an Dachdurchdringung mit PMMA.

Leistungsumfang
- Anarbeiten von Dachabdichtung an Dachdurchdringung
- Flüssigkunststoff

Zweck: Abdichtung von Dachdurchdringungen
Vorleistung: TGA-Installationen
Querschnitt: bis einschließlich 1.500 cm2

Einbauort: ???

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Menge: 0,000 St; EP: 43,900
DIN 276-18: 363
Leistungsbereiche: 021

**021.09.50 Dachdurchdringung, PMMA, <4000cm2**
Anarbeiten an Dachdurchdringung mit PMMA.

Leistungsumfang
- Anarbeiten von Dachabdichtung an Dachdurchdringung
- Flüssigkunststoff

Zweck: Abdichtung von Dachdurchdringungen
Vorleistung: TGA-Installationen
Querschnitt: bis einschließlich 4.000 cm2

Einbauort: ???

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Menge: 0,000 St; EP: 61,000
DIN 276-18: 363
Leistungsbereiche: 021

**021.09.60 Dachdurchdringung, PMMA, >4000cm2**
Anarbeiten an Dachdurchdringung mit PMMA.

Leistungsumfang
- Anarbeiten von Dachabdichtung an Dachdurchdringung
- Flüssigkunststoff

Zweck: Abdichtung von Dachdurchdringungen
Vorleistung: TGA-Installationen
Querschnitt: bis einschließlich 4.000 cm2

Einbauort: ???

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Menge: 0,000 St; EP: 69,500
DIN 276-18: 363
Leistungsbereiche: 021

**021.09.70 Dachdurchdringung, UP, <500cm2**
Anarbeiten an Dachdurchdringung.

Leistungsumfang
- Untergrundprüfung und -vorbehandlung
- Abdichtungsformteil (Manschette) oder individuelle Ausbildung
- Anarbeiten Flächenabdichtung an Durchdringung

Zweck: Abdichtung von Dachdurchdringungen
Vorleistung: TGA-Installationen
Material: ungesättigte Polyesterharze (UP)
Querschnitt: bis einschließlich 500 cm2

Einbauort: ???
Menge: 0,000 St; EP: 22,000
DIN 276-18: 363
Leistungsbereiche: 021

**021.09.80 Dachdurchdringung, UP, <1500cm2**
Anarbeiten an Dachdurchdringung mit flexiblen ungesättigten Polyesterharze (UP).

Leistungsumfang
- Anarbeiten von Dachabdichtung an Dachdurchdringung
- Flüssigkunststoff

Zweck: Abdichtung von Dachdurchdringungen
Vorleistung: TGA-Installationen
Querschnitt: bis einschließlich 1.500 cm2

Einbauort: ???
Menge: 0,000 St; EP: 43,900
DIN 276-18: 363
Leistungsbereiche: 021

**021.09.90 Dachdurchdringung, UP, <4000cm2**
Anarbeiten an Dachdurchdringung mit flexiblen ungesättigten Polyesterharze (UP).

Leistungsumfang
- Anarbeiten von Dachabdichtung an Dachdurchdringung
- Flüssigkunststoff

Zweck: Abdichtung von Dachdurchdringungen
Vorleistung: TGA-Installationen
Querschnitt: bis einschließlich 4.000 cm2

Einbauort: ???
Menge: 0,000 St; EP: 61,000
DIN 276-18: 363
Leistungsbereiche: 021

**021.09.100 Dachdurchdringung, UP, >4000cm2**
Anarbeiten an Dachdurchdringung mit flexiblen ungesättigten Polyesterharze (UP).

Leistungsumfang
- Anarbeiten von Dachabdichtung an Dachdurchdringung
- Flüssigkunststoff

Zweck: Abdichtung von Dachdurchdringungen
Vorleistung: TGA-Installationen
Querschnitt: bis einschließlich 4.000 cm2

Einbauort: ???
Menge: 0,000 St; EP: 69,500
DIN 276-18: 363
Leistungsbereiche: 021

**021.09.110 Dachdurchdringung, PUR-1K, <500cm2**
Anarbeiten an Dachdurchdringung mit einkomponentigem Polyurethanharz.

Leistungsumfang
- Anarbeiten von Dachabdichtung an Dachdurchdringung
- Flüssigkunststoff

Zweck: Abdichtung von Dachdurchdringungen
Vorleistung: TGA-Installationen
Querschnitt: bis einschließlich 500 cm2

Einbauort: ???
Menge: 0,000 St; EP: 22,000
DIN 276-18: 363
Leistungsbereiche: 021

**021.09.120 Dachdurchdringung, PUR-1K, <1500cm2**
Anarbeiten an Dachdurchdringung mit einkomponentigem Polyurethanharz.

Leistungsumfang
- Anarbeiten von Dachabdichtung an Dachdurchdringung
- Flüssigkunststoff

Zweck: Abdichtung von Dachdurchdringungen
Vorleistung: TGA-Installationen
Querschnitt: bis einschließlich 1.500 cm2

Einbauort: ???
Menge: 0,000 St; EP: 43,900
DIN 276-18: 363
Leistungsbereiche: 021

**021.09.130 Dachdurchdringung, PUR-1K, <4000cm2**
Anarbeiten an Dachdurchdringung mit einkomponentigem Polyurethanharz.

Leistungsumfang
- Anarbeiten von Dachabdichtung an Dachdurchdringung
- Flüssigkunststoff

Zweck: Abdichtung von Dachdurchdringungen
Vorleistung: TGA-Installationen
Querschnitt: bis einschließlich 4.000 cm2

Einbauort: ???
Menge: 0,000 St; EP: 61,000
DIN 276-18: 363
Leistungsbereiche: 021

**021.09.140 Dachdurchdringung, PUR-1K, >4000cm2**
Anarbeiten an Dachdurchdringung mit einkomponentigem Polyurethanharz.

Leistungsumfang
- Anarbeiten von Dachabdichtung an Dachdurchdringung
- Flüssigkunststoff

Zweck: Abdichtung von Dachdurchdringungen
Vorleistung: TGA-Installationen
Querschnitt: bis einschließlich 4.000 cm2

Einbauort: ???
Menge: 0,000 St; EP: 69,500
DIN 276-18: 363
Leistungsbereiche: 021

**021.09.150 Dachdurchdringung, PUR-2K, <500cm2**
Anarbeiten an Dachdurchdringung mit zweikomponentigem Polyurethanharz.

Leistungsumfang
- Untergrundprüfung und -vorbehandlung
- Abdichtungsformteil (Manschette) oder individuelle Ausbildung
- Anarbeiten Flächenabdichtung an Durchdringung

Zweck: Abdichtung von Dachdurchdringungen
Vorleistung: TGA-Installationen
Material: 2K-PUR (Polyurethanharz)
Trocknung: schnell abbindend
Querschnitt: bis einschließlich 500 cm2

Einbauort: ???
Menge: 0,000 St; EP: 22,000
DIN 276-18: 363
Leistungsbereiche: 021

**021.09.160 Sockel, 2K-Abdichtungsharz, PMBC, H=30cm**
Flüssigabdichtung aus zweikomponentigem Abdichtungsharz auf Basis polymermodifizierter Bitumendickbeschichtung im Sockelbereich, zur Herstellung eines vollflächigen Verbunds mit dem Untergrund.

Leistungsbestandteile
- Flüssigabdichtung Sockel, 2 Aufträge
- Verstärkungseinlage
- Hohlkehlausbildung

Zweck: Abdichtung erdüberdeckter Wandaufkantung
Beanspruchung: Wasserdruck
Ausführung: DIN 18533
Wassereínwirkung: W4-E
Vorleistung: Voranstrich/Untergrundvorbehandlung
Folgeleistung: ggf. Auftragen mineralischer Dichtungsschlämme
Sockelhöhe: 30 cm

Einbauort: ???

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Menge: 0,000 m; EP: 55,500
DIN 276-18: 363
Leistungsbereiche: 021

**021.09.170 Sockel, 2K-Abdichtungsharz, MDS, H=30cm**
Flüssigabdichtung aus zweikomponentigem Abdichtungsharz auf Basis mineralischer Dichtschlämme im Sockelbereich, zur Herstellung eines vollflächigen Verbunds mit dem Untergrund.

Leistungsbestandteile
- Flüssigabdichtung Sockel, 2 Aufträge frisch-in-frisch
- Verstärkungseinlage
- Hohlekehlausbildung

Zweck
Beanspruchung: Wasserdruck
Vorleistung: Voranstrich/Untergrundvorbehandlung
Folgeleistung: ggf. Auftragen mineralischer Dichtungsschlämme
Ausführung: nach DIN 18533
Wassereinwirkung: W4-E
Sockelhöhe: 30 cm

Einbauort: ???

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Menge: 0,000 m; EP: 40,100
DIN 276-18: 363
Leistungsbereiche: 021

#### 021.10 Flachdachabläufe/Einbauteile

*Hinweis: ABLÄUFE SENKRECHT*

**021.10.10 FD-Ablauf, PUR, Klebeflansch, 2tlg, senkr., DN80**
Flachdachablauf mit Klebeflansch, zweiteilig, senkrecht.

Leistungsumfang
- Bemessung durch AN
- Voranstrich
- Flachdachablauf einschl. Klebeflansch
- Aufstockelement einschl. Klebeflansch
- Einmörtelung
- Anarbeiten an Flächenabdichtung
- Siebeinheit

Zweck: Dachentwässerung
Beanspruchung: Regenwasser
Vorleistung: Deckendurchbruch (Rohbau)
Material: Polyurethan
Nenndurchmesser: 80 mm
Ablaufleistung: mind. 5,0 l/s
Einbausituation: Warmdachaufbau

Einbauort: ???

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Menge: 0,000 St; EP: 396,500
DIN 276-18: 363
Leistungsbereiche: 021

**021.10.20 FD-Ablauf, PUR, Klebeflansch, 2tlg, senkr., DN100**
Flachdachablauf mit Klebeflansch, zweiteilig, senkrecht.

Leistungsumfang
- Bemessung durch AN
- Voranstrich
- Flachdachablauf einschl. Klebeflansch
- Aufstockelement einschl. Klebeflansch
- Einmörtelung
- Anarbeiten an Flächenabdichtung
- Siebeinheit

Zweck: Dachentwässerung
Beanspruchung: Regenwasser
Vorleistung: Deckendurchbruch (Rohbau)
Material: Polyurethan
Nenndurchmesser: 100 mm
Ablaufleistung: mind. 5,0 l/s
Einbausituation: Warmdachaufbau

Einbauort: ???

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Menge: 0,000 St; EP: 420,000
DIN 276-18: 363
Leistungsbereiche: 021

**021.10.30 FD-Ablauf, PUR, Klebeflansch, 2tlg, senkr., DN125**
Flachdachablauf mit Klebeflansch, zweiteilig, senkrecht.

Leistungsumfang
- Bemessung durch AN
- Voranstrich
- Flachdachablauf einschl. Klebeflansch
- Aufstockelement einschl. Klebeflansch
- Einmörtelung
- Anarbeiten an Flächenabdichtung
- Siebeinheit

Zweck: Dachentwässerung
Beanspruchung: Regenwasser
Vorleistung: Deckendurchbruch (Rohbau)
Material: Polyurethan
Nenndurchmesser: 125 mm
Ablaufleistung: mind. 5,0 l/s
Einbausituation: Warmdachaufbau

Einbauort: ???

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Menge: 0,000 St; EP: 463,000
DIN 276-18: 363
Leistungsbereiche: 021

**021.10.40 FD-Ablauf, PUR, Klemmflansch, 1tlg, senkr., DN80**
Flachdachablauf mit Klemmflansch, einteilig, senkrecht.

Leistungsumfang
- Bemessung durch AN
- Voranstrich
- Flachdachablauf einschl. Los-Fest-Flansch
- Einmörtelung
- Anarbeiten an Flächenabdichtung
- Siebeinheit

Zweck: Dachentwässerung
Beanspruchung: Regenwasser
Vorleistung: Aussparung Wärmedämmung
Material: Polyurethan
Nenndurchmesser: 80 mm
Ablaufleistung: mind. 5,0 l/s
Einbausituation: Warmdachaufbau

Einbauort: ???

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Menge: 0,000 St; EP: 425,000
DIN 276-18: 363
Leistungsbereiche: 021

**021.10.50 FD-Ablauf, PUR, Klemmflansch, 1tlg, senkr., DN100**
Flachdachablauf mit Klemmflansch, einteilig, senkrecht.

Leistungsumfang
- Bemessung durch AN
- Voranstrich
- Flachdachablauf einschl. Los-Fest-Flansch
- Einmörtelung
- Anarbeiten an Flächenabdichtung
- Siebeinheit

Zweck: Dachentwässerung
Beanspruchung: Regenwasser
Vorleistung: Aussparung Wärmedämmung
Material: Polyurethan
Nenndurchmesser: 100 mm
Ablaufleistung: mind. 5,0 l/s
Einbausituation: Warmdachaufbau

Einbauort: ???

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Menge: 0,000 St; EP: 458,500
DIN 276-18: 363
Leistungsbereiche: 021

**021.10.60 FD-Ablauf, PUR, Klemmflansch, 1tlg, senkr., DN125**
Flachdachablauf mit Klemmflansch, einteilig, senkrecht.

Leistungsumfang
- Bemessung durch AN
- Voranstrich
- Flachdachablauf einschl. Los-Fest-Flansch
- Einmörtelung
- Anarbeiten an Flächenabdichtung
- Siebeinheit

Zweck: Dachentwässerung
Beanspruchung: Regenwasser
Vorleistung: Aussparung Wärmedämmung
Material: Polyurethan
Nenndurchmesser: 125 mm
Ablaufleistung: mind. 5,0 l/s
Einbausituation: Warmdachaufbau

Einbauort: ???

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Menge: 0,000 St; EP: 535,000
DIN 276-18: 363
Leistungsbereiche: 021

**021.10.70 FD-Ablauf, VA, Klebeflansch, 2tlg, senkr., DN70**
Brandschutz-Flachdachablauf mit Klebeflansch, zweiteilig, senkrecht.

Leistungsumfang
- Bemessung durch AN
- Voranstrich
- Flachdachablauf einschl. Klebeflansch
- Aufstockelement einschl. Klebeflansch
- Einmörtelung
- Anarbeiten an Flächenabdichtung
- Siebeinheit

Zweck: Dachentwässerung
Beanspruchung: Regenwasser
Vorleistung: Deckendurchbruch (Rohbau)
Material: Edelstahl 1.4301
Baustoffklasse: A1 "Brandschutz-Ablauf"
Nenndurchmesser: 70 mm
Ablaufleistung: mind. 5,0 l/s
Einbausituation: Warmdachaufbau, neben
 Brandwänden und in
 Brandüberschlagsbereichen

Einbauort: ???

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Menge: 0,000 St; EP: 510,000
DIN 276-18: 363
Leistungsbereiche: 021

**021.10.80 FD-Ablauf, VA, Klebeflansch, 2tlg, senkr., DN100**
Brandschutz-Flachdachablauf mit Klebeflansch, zweiteilig, senkrecht.

Leistungsumfang
- Bemessung durch AN
- Voranstrich
- Flachdachablauf einschl. Klebeflansch
- Aufstockelement einschl. Klebeflansch
- Einmörtelung
- Anarbeiten an Flächenabdichtung
- Siebeinheit

Zweck: Dachentwässerung
Beanspruchung: Regenwasser
Vorleistung: Deckendurchbruch (Rohbau)
Material: Edelstahl 1.4301
Baustoffklasse: A1 "Brandschutz-Ablauf"
Nenndurchmesser: 100 mm
Ablaufleistung: mind. 6,0 l/s
Einbausituation: Warmdachaufbau, neben Brandwänden und in Brandüberschlagsbereichen

Einbauort: ???

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Menge: 0,000 St; EP: 545,000
DIN 276-18: 363
Leistungsbereiche: 021

**021.10.90 FD-Ablauf, VA, Klebeflansch, 2tlg, senkr., DN125**
Brandschutz-Flachdachablauf mit Klebeflansch, zweiteilig, senkrecht.

Leistungsumfang
- Bemessung durch AN
- Voranstrich
- Flachdachablauf einschl. Klebeflansch
- Aufstockelement einschl. Klebeflansch
- Einmörtelung
- Anarbeiten an Flächenabdichtung
- Siebeinheit

Zweck: Dachentwässerung
Beanspruchung: Regenwasser
Vorleistung: Deckendurchbruch (Rohbau)
Material: Edelstahl 1.4301
Baustoffklasse: A1 "Brandschutz-Ablauf"
Nenndurchmesser: 125 mm
Ablaufleistung: mind. 9,0 l/s
Einbausituation: Warmdachaufbau
Einbausituation: Warmdachaufbau, neben
 Brandwänden und in
 Brandüberschlagsbereichen

Einbauort: ???

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Menge: 0,000 St; EP: 630,000
DIN 276-18: 363
Leistungsbereiche: 021

**021.10.100 FD-Ablauf, VA, Klemmflansch, 1tlg, senkr., DN70**
Brandschutz-Flachdachablauf mit Klemmflansch, einteilig, senkrecht.

Leistungsumfang
- Bemessung durch AN
- Voranstrich
- Flachdachablauf einschl. Los-Fest-Flansch
- Einmörtelung
- Anarbeiten an Flächenabdichtung
- Siebeinheit

Zweck: Dachentwässerung
Beanspruchung: Regenwasser
Vorleistung: Aussparung Wärmedämmung
Material: Edelstahl 1.4301
Baustoffklasse: A1 "Brandschutz-Ablauf"
Nenndurchmesser: 80 mm
Ablaufleistung: mind. 5,0 l/s
Einbausituation: Warmdachaufbau, neben
 Brandwänden und in
 Brandüberschlagsbereichen

Einbauort: ???

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Menge: 0,000 St; EP: 458,000
DIN 276-18: 363
Leistungsbereiche: 021

**021.10.110 FD-Ablauf, VA, Klemmflansch, 1tlg, senkr., DN100**
Brandschutz-Flachdachablauf mit Klemmflansch, einteilig, senkrecht.

Leistungsumfang
- Bemessung durch AN
- Voranstrich
- Flachdachablauf einschl. Los-Fest-Flansch
- Einmörtelung
- Anarbeiten an Flächenabdichtung
- Siebeinheit

Zweck: Dachentwässerung
Beanspruchung: Regenwasser
Vorleistung: Aussparung Wärmedämmung
Material: Edelstahl 1.4301
Baustoffklasse: A1 "Brandschutz-Ablauf"
Nenndurchmesser: 100 mm
Ablaufleistung: mind. 5,0 l/s
Einbausituation: Warmdachaufbau, neben
 Brandwänden und in
 Brandüberschlagsbereichen

Einbauort: ???

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Menge: 0,000 St; EP: 477,500
DIN 276-18: 363
Leistungsbereiche: 021

**021.10.120 FD-Ablauf, VA, Klemmflansch, 1tlg, senkr., DN125**
Brandschutz-Flachdachablauf mit Klemmflansch, einteilig, senkrecht.

Leistungsumfang
- Bemessung durch AN
- Voranstrich
- Flachdachablauf einschl. Los-Fest-Flansch
- Einmörtelung
- Anarbeiten an Flächenabdichtung
- Siebeinheit

Zweck: Dachentwässerung
Beanspruchung: Regenwasser
Vorleistung: Aussparung Wärmedämmung
Material: Edelstahl 1.4301
Baustoffklasse: A1 "Brandschutz-Ablauf"
Nenndurchmesser: 125 mm
Einbausituation: Warmdachaufbau, neben
 Brandwänden und in
 Brandüberschlagsbereichen

Einbauort: ???

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Menge: 0,000 St; EP: 560,000
DIN 276-18: 363
Leistungsbereiche: 021

*Hinweis: ABLÄUFE SEITLICH*

**021.10.130 FD-Ablauf, PUR, Klebeflansch, 2tlg, seitlich, DN80**
Flachdachablauf mit Klebeflansch, zweiteilig, mit seitlichem Attikadurchgang.

Leistungsumfang
- Bemessung durch AN
- Voranstrich
- Flachdachablauf einschl. Klebeflansch
- Aufstockelement einschl. Klebeflansch
- Einmörtelung
- Anarbeiten an Flächenabdichtung
- Siebeinheit

Zweck: Dachentwässerung
Beanspruchung: Regenwasser
Vorleistung: Attikadurchbruch (Rohbau)
Material: Polyurethan
Nenndurchmesser: 80 mm
Ablaufleistung: mind. 5,0 l/s
Einbausituation: Warmdachaufbau

Einbauort: ???

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Menge: 0,000 St; EP: 425,000
DIN 276-18: 363
Leistungsbereiche: 021

**021.10.140 FD-Ablauf, PUR, Klebeflansch, 2tlg, seitlich, DN100**
Flachdachablauf mit Klebeflansch, zweiteilig, mit seitlichem Attikadurchgang.

Leistungsumfang
- Bemessung durch AN
- Voranstrich
- Flachdachablauf einschl. Klebeflansch
- Aufstockelement einschl. Klebeflansch
- Einmörtelung
- Anarbeiten an Flächenabdichtung
- Siebeinheit

Zweck: Dachentwässerung
Beanspruchung: Regenwasser
Vorleistung: Attikadurchbruch (Rohbau)
Material: Polyurethan
Nenndurchmesser: 100 mm
Ablaufleistung: mind. 5,0 l/s
Einbausituation: Warmdachaufbau

Einbauort: ???

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Menge: 0,000 St; EP: 453,500
DIN 276-18: 363
Leistungsbereiche: 021

**021.10.150 FD-Ablauf, PUR, Klebeflansch, 2tlg, seitlich, DN125**
Flachdachablauf mit Klebeflansch, zweiteilig, mit seitlichem Attikadurchgang.

Leistungsumfang
- Bemessung durch AN
- Voranstrich
- Flachdachablauf einschl. Klebeflansch
- Aufstockelement einschl. Klebeflansch
- Einmörtelung
- Anarbeiten an Flächenabdichtung
- Siebeinheit

Zweck: Dachentwässerung
Beanspruchung: Regenwasser
Vorleistung: Attikadurchbruch (Rohbau)
Material: Polyurethan
Nenndurchmesser: 125 mm
Ablaufleistung: mind. 5,0 l/s
Einbausituation: Warmdachaufbau

Einbauort: ???

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Menge: 0,000 St; EP: 505,000
DIN 276-18: 363
Leistungsbereiche: 021

**021.10.160 FD-Ablauf, PUR, Klemmflansch, 1tlg, seitlich, DN80**
Flachdachablauf mit Klemmflansch, einteilig, mit seitlichem Attikadurchgang.

Leistungsumfang
- Bemessung durch AN
- Voranstrich
- Flachdachablauf einschl. Los-Fest-Flansch
- Einmörtelung
- Anarbeiten an Flächenabdichtung
- Siebeinheit

Zweck: Dachentwässerung
Beanspruchung: Regenwasser
Vorleistung: Aussparung Wärmedämmung,
 Attikadurchbruch (Rohbau)
Material: Polyurethan
Nenndurchmesser: 80 mm
Ablaufleistung: mind. 5,0 l/s
Einbausituation: Warmdachaufbau

Einbauort: ???

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Menge: 0,000 St; EP: 453,500
DIN 276-18: 363
Leistungsbereiche: 021

**021.10.170 FD-Ablauf, PUR, Klemmflansch, 1tlg, seitlich, DN100**
Flachdachablauf mit Klemmflansch, einteilig, mit seitlichem Attikadurchgang.

Leistungsumfang
- Bemessung durch AN
- Voranstrich
- Flachdachablauf einschl. Los-Fest-Flansch
- Einmörtelung
- Anarbeiten an Flächenabdichtung
- Siebeinheit

Zweck: Dachentwässerung
Beanspruchung: Regenwasser
Vorleistung: Aussparung Wärmedämmung,
 Attikadurchbruch (Rohbau)
Material: Polyurethan
Nenndurchmesser: 100 mm
Ablaufleistung: mind. 5,0 l/s
Einbausituation: Warmdachaufbau

Einbauort: ???

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Menge: 0,000 St; EP: 492,000
DIN 276-18: 363
Leistungsbereiche: 021

**021.10.180 FD-Ablauf, PUR, Klemmflansch, 1tlg, seitlich, DN125**
Flachdachablauf mit Klemmflansch, einteilig, mit seitlichem Attikadurchgang.

Leistungsumfang
- Bemessung durch AN
- Voranstrich
- Flachdachablauf einschl. Los-Fest-Flansch
- Einmörtelung
- Anarbeiten an Flächenabdichtung
- Siebeinheit

Zweck: Dachentwässerung
Beanspruchung: Regenwasser
Vorleistung: Aussparung Wärmedämmung,
 Attikadurchbruch (Rohbau)
Material: Polyurethan
Nenndurchmesser: 125 mm
Ablaufleistung: mind. 5,0 l/s
Einbausituation: Warmdachaufbau

Einbauort: ???

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Menge: 0,000 St; EP: 563,500
DIN 276-18: 363
Leistungsbereiche: 021

**021.10.190 FD-Ablauf, VA, Klebeflansch, 2tlg, seitlich, DN70**
Brandschutz-Flachdachablauf mit Klebeflansch, zweiteilig, seitlicher Ablauf.

Leistungsumfang
- Bemessung durch AN
- Voranstrich
- Flachdachablauf einschl. Klebeflansch
- Aufstockelement einschl. Klebeflansch
- Einmörtelung
- Anarbeiten an Flächenabdichtung
- Siebeinheit

Zweck: Dachentwässerung
Beanspruchung: Regenwasser
Vorleistung: Deckendurchbruch (Rohbau)
Material: Edelstahl 1.4301
Baustoffklasse: A1 "Brandschutz-Ablauf"
Nenndurchmesser: 70 mm
Ablaufleistung: mind. 5,0 l/s
Einbausituation: Warmdachaufbau, neben
 Brandwänden und in
 Brandüberschlagsbereichen

Einbauort: ???

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Menge: 0,000 St; EP: 549,000
DIN 276-18: 363
Leistungsbereiche: 021

**021.10.200 FD-Ablauf, VA, Klebeflansch, 2tlg, seitlich, DN100**
Brandschutz-Flachdachablauf mit Klebeflansch, zweiteilig, seitlicher Ablauf.

Leistungsumfang
- Bemessung durch AN
- Voranstrich
- Flachdachablauf einschl. Klebeflansch
- Aufstockelement einschl. Klebeflansch
- Einmörtelung
- Anarbeiten an Flächenabdichtung
- Siebeinheit

Zweck: Dachentwässerung
Beanspruchung: Regenwasser
Vorleistung: Deckendurchbruch (Rohbau)
Material: Edelstahl 1.4301
Baustoffklasse: A1 "Brandschutz-Ablauf"
Nenndurchmesser: 100 mm
Ablaufleistung: mind. 6,0 l/s
Einbausituation: Warmdachaufbau, neben Brandwänden und in Brandüberschlagsbereichen

Einbauort: ???

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Menge: 0,000 St; EP: 582,000
DIN 276-18: 363
Leistungsbereiche: 021

**021.10.210 FD-Ablauf, VA, Klebeflansch, 2tlg, seitlich, DN125**
Brandschutz-Flachdachablauf mit Klebeflansch, zweiteilig, seitlicher Ablauf.

Leistungsumfang
- Bemessung durch AN
- Voranstrich
- Flachdachablauf einschl. Klebeflansch
- Aufstockelement einschl. Klebeflansch
- Einmörtelung
- Anarbeiten an Flächenabdichtung
- Siebeinheit

Zweck: Dachentwässerung
Beanspruchung: Regenwasser
Vorleistung: Deckendurchbruch (Rohbau)
Material: Edelstahl 1.4301
Baustoffklasse: A1 "Brandschutz-Ablauf"
Nenndurchmesser: 125 mm
Ablaufleistung: mind. 9,0 l/s
Einbausituation: Warmdachaufbau
Einbausituation: Warmdachaufbau, neben
 Brandwänden und in
 Brandüberschlagsbereichen

Einbauort: ???

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Menge: 0,000 St; EP: 678,000
DIN 276-18: 363
Leistungsbereiche: 021

**021.10.220 FD-Ablauf, VA, Klemmflansch, 1tlg, seitlich, DN70**
Brandschutz-Flachdachablauf mit Klemmflansch, einteilig, seitlicher Ablauf.

Leistungsumfang
- Bemessung durch AN
- Voranstrich
- Flachdachablauf einschl. Los-Fest-Flansch
- Einmörtelung
- Anarbeiten an Flächenabdichtung
- Siebeinheit

Zweck: Dachentwässerung
Beanspruchung: Regenwasser
Vorleistung: Aussparung Wärmedämmung
Material: Edelstahl 1.4301
Baustoffklasse: A1 "Brandschutz-Ablauf"
Nenndurchmesser: 80 mm
Ablaufleistung: mind. 5,0 l/s
Einbausituation: Warmdachaufbau, neben
 Brandwänden und in
 Brandüberschlagsbereichen

Einbauort: ???

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Menge: 0,000 St; EP: 496,500
DIN 276-18: 363
Leistungsbereiche: 021

**021.10.230 FD-Ablauf, VA, Klemmflansch, 1tlg, seitlich, DN100**
Brandschutz-Flachdachablauf mit Klemmflansch, einteilig, seitlicher Ablauf.

Leistungsumfang
- Bemessung durch AN
- Voranstrich
- Flachdachablauf einschl. Los-Fest-Flansch
- Einmörtelung
- Anarbeiten an Flächenabdichtung
- Siebeinheit

Zweck: Dachentwässerung
Beanspruchung: Regenwasser
Vorleistung: Aussparung Wärmedämmung
Material: Edelstahl 1.4301
Baustoffklasse: A1 "Brandschutz-Ablauf"
Nenndurchmesser: 100 mm
Ablaufleistung: mind. 5,0 l/s
Einbausituation: Warmdachaufbau, neben
 Brandwänden und in
 Brandüberschlagsbereichen

Einbauort: ???

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Menge: 0,000 St; EP: 515,000
DIN 276-18: 363
Leistungsbereiche: 021

**021.10.240 FD-Ablauf, VA, Klemmflansch, 1tlg, seitlich, DN125**
Brandschutz-Flachdachablauf mit Klemmflansch, einteilig, seitlicher Ablauf.

Leistungsumfang
- Bemessung durch AN
- Voranstrich
- Flachdachablauf einschl. Los-Fest-Flansch
- Einmörtelung
- Anarbeiten an Flächenabdichtung
- Siebeinheit

Zweck: Dachentwässerung
Beanspruchung: Regenwasser
Vorleistung: Aussparung Wärmedämmung
Material: Edelstahl 1.4301
Baustoffklasse: A1 "Brandschutz-Ablauf"
Nenndurchmesser: 125 mm
Einbausituation: Warmdachaufbau, neben
 Brandwänden und in
 Brandüberschlagsbereichen

Einbauort: ???

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Menge: 0,000 St; EP: 601,000
DIN 276-18: 363
Leistungsbereiche: 021

*Hinweis: NOTÜBERLÄUFE*

**021.10.250 Speier, Zn, DN40**
Wasserspeier als Notentwässerung mit Rundrohr.

Leistungsumfang
- Bemessung durch AN
- Speierelement mit Winkelflansch
- Schutzabdeckung
- Einmörtelung
- Anarbeiten an Flächenabdichtung

Zweck: Dachentwässerung
Beanspruchung: Regenwasser
Vorleistung: Attikadurchbruch (Rohbau)
Folgeleistung: Anarbeiten der Dachabdichtung
Material: Titanzink
Nenndurchmesser: 40 mm
Länge: 800 mm
Ablaufleistung: mind. 5,0 l/s
Einbausituation: Warmdachaufbau

Einbauort: Balkone

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Menge: 0,000 St; EP: 219,500
DIN 276-18: 363
Leistungsbereiche: 021

**021.10.260 Speier, Zn, DN50**
Wasserspeier als Notentwässerung mit Rundrohr.

Leistungsumfang
- Bemessung durch AN
- Speierelement mit Winkelflansch
- Schutzabdeckung
- Einmörtelung
- Anarbeiten an Flächenabdichtung

Zweck: Dachentwässerung
Beanspruchung: Regenwasser
Vorleistung: Attikadurchbruch (Rohbau)
Folgeleistung: Anarbeiten der Dachabdichtung
Material: Titanzink
Nenndurchmesser: 50 mm
Länge: 800 mm
Ablaufleistung: mind. 5,0 l/s
Einbausituation: Warmdachaufbau

Einbauort: Balkone

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Menge: 0,000 St; EP: 231,000
DIN 276-18: 363
Leistungsbereiche: 021

**021.10.270 Speier, Zn, DN70**
Wasserspeier als Notentwässerung mit Rundrohr.

Leistungsumfang
- Bemessung durch AN
- Speierelement mit Winkelflansch
- Schutzabdeckung
- Einmörtelung
- Anarbeiten an Flächenabdichtung

Zweck: Dachentwässerung
Beanspruchung: Regenwasser
Vorleistung: Attikadurchbruch (Rohbau)
Folgeleistung: Anarbeiten der Dachabdichtung
Material: Titanzink
Nenndurchmesser: 70 mm
Länge: 800 mm
Ablaufleistung: mind. 5,0 l/s
Einbausituation: Warmdachaufbau

Einbauort: Balkone

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Menge: 0,000 St; EP: 249,500
DIN 276-18: 363
Leistungsbereiche: 021

**021.10.280 Speier, Zn, DN100**
Wasserspeier als Notentwässerung mit Rundrohr.

Leistungsumfang
- Bemessung durch AN
- Speierelement mit Winkelflansch
- Schutzabdeckung
- Einmörtelung
- Anarbeiten an Flächenabdichtung

Zweck: Dachentwässerung
Beanspruchung: Regenwasser
Vorleistung: Attikadurchbruch (Rohbau)
Folgeleistung: Anarbeiten der Dachabdichtung
Material: Titanzink
Nenndurchmesser: 100 mm
Länge: 800 mm
Ablaufleistung: mind. 5,0 l/s
Einbausituation: Warmdachaufbau

Einbauort: ???

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Menge: 0,000 St; EP: 276,000
DIN 276-18: 363
Leistungsbereiche: 021

**021.10.290 Speier, Zn, Rechteckrohr, 100x100mm**
Wasserspeier als Notentwässerung mit Titanzink-Rechteckrundrohr.

Leistungsumfang
- Bemessung durch AN
- Speierelement mit Winkelflansch
- Schutzabdeckung
- Einmörtelung
- Anarbeiten an Flächenabdichtung

Zweck: Dachentwässerung
Beanspruchung: Regenwasser
Vorleistung: Attikadurchbruch (Rohbau)
Folgeleistung: Anarbeiten der Dachabdichtung
Material: Titanzink, gekantet, gelötet
Abmessungen: 200x100 mm
Länge: bis 800 mm
Ablaufleistung: mind. 5,0 l/s
Einbausituation: Warmdachaufbau

Einbauort: ???

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Menge: 0,000 St; EP: 390,500
DIN 276-18: 363
Leistungsbereiche: 021

**021.10.300 Speier, Zn, Rechteckrohr, 200x100mm**
Wasserspeier als Notentwässerung mit Rechteckrohr.

LLeistungsumfang
- Bemessung durch AN
- Speierelement mit Winkelflansch
- Schutzabdeckung
- Einmörtelung
- Anarbeiten an Flächenabdichtung

Zweck: Dachentwässerung
Beanspruchung: Regenwasser
Vorleistung: Attikadurchbruch (Rohbau)
Folgeleistung: Anarbeiten der Dachabdichtung
Material: Titanzink, gekantet, gelötet
Abmessungen: 200x100 mm
Länge: 800 mm
Ablaufleistung: mind. 5,0 l/s
Einbausituation: Warmdachaufbau

Einbauort: ???

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Menge: 0,000 St; EP: 420,000
DIN 276-18: 363
Leistungsbereiche: 021

**021.10.310 Speier, Zn, Rechteckrohr, 300x100mm**
Wasserspeier als Notentwässerung mit Rechteckrohr.

Leistungsumfang
- Bemessung durch AN
- Speierelement mit Winkelflansch
- Schutzabdeckung
- Einmörtelung
- Anarbeiten an Flächenabdichtung

Zweck: Dachentwässerung
Beanspruchung: Regenwasser
Vorleistung: Attikadurchbruch (Rohbau)
Folgeleistung: Anarbeiten der Dachabdichtung
Material: Titanzink, gekantet, gelötet
Abmessungen: 300x100 mm
Länge: 800 mm
Ablaufleistung: mind. 5,0 l/s
Einbausituation: Warmdachaufbau

Einbauort: ???

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Menge: 0,000 St; EP: 448,000
DIN 276-18: 363
Leistungsbereiche: 021

**021.10.320 Notüberlauf, PVC, DN70**
Flachdach-Notüberlauf zum Anschluss in die Flachdachabdichtung.

Leistungsumfang
- Bemessung durch AN
- Voranstrich
- Speierelement mit Winkelflansch
- Schutzabdeckung
- Einmörtelung
- Anarbeiten an Flächenabdichtung
- Siebeinheit
- Aufstockelement

Zweck: Dachentwässerung
Beanspruchung: Regenwasser
Vorleistung: Attikadurchbruch (Rohbau)
Folgeleistung: Anarbeiten der Dachabdichtung
Material: Polyvinylchlorid (PVC)
Nenndurchmesser: 70 mm
Länge: 300 mm
Ablaufleistung: mind. 5,0 l/s
Einbausituation: Warmdachaufbau

Einbauort: ???

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Menge: 0,000 St; EP: 645,000
DIN 276-18: 363
Leistungsbereiche: 021

**021.10.330 Notüberlauf, PVC, DN100**
Flachdach-Notüberlauf zum Anschluss in die Flachdachabdichtung.

Leistungsumfang
- Bemessung durch AN
- Voranstrich
- Speierelement mit Winkelflansch
- Schutzabdeckung
- Einmörtelung
- Anarbeiten an Flächenabdichtung
- Siebeinheit
- Aufstockelement

Zweck: Dachentwässerung
Beanspruchung: Regenwasser
Vorleistung: Attikadurchbruch (Rohbau)
Folgeleistung: Anarbeiten der Dachabdichtung
Material: Polyvinylchlorid (PVC)
Nenndurchmesser: 100 mm
Länge: 300 mm
Ablaufleistung: mind. 5,0 l/s
Einbausituation: Warmdachaufbau

Einbauort: ???

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Menge: 0,000 St; EP: 680,000
DIN 276-18: 363
Leistungsbereiche: 021

**021.10.340 Notüberlauf, PVC, DN125**
Flachdach-Notüberlauf zum Anschluss in die Flachdachabdichtung.

Leistungsumfang
- Bemessung durch AN
- Voranstrich
- Speierelement mit Winkelflansch
- Schutzabdeckung
- Einmörtelung
- Anarbeiten an Flächenabdichtung
- Siebeinheit
- Aufstockelement

Zweck: Dachentwässerung
Beanspruchung: Regenwasser
Vorleistung: Attikadurchbruch (Rohbau)
Folgeleistung: Anarbeiten der Dachabdichtung
Material: Polyvinylchlorid (PVC)
Nenndurchmesser: 125 mm
Länge: 300 mm
Ablaufleistung: mind. 5,0 l/s
Einbausituation: Warmdachaufbau

Einbauort: ???

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Menge: 0,000 St; EP: 730,000
DIN 276-18: 363
Leistungsbereiche: 021

**021.10.350 Notüberlauf, PVC, DN150**
Flachdach-Notüberlauf zum Anschluss in die Flachdachabdichtung.

Leistungsumfang
- Bemessung durch AN
- Voranstrich
- Speierelement mit Winkelflansch
- Schutzabdeckung
- Einmörtelung
- Anarbeiten an Flächenabdichtung
- Siebeinheit
- Aufstockelement

Zweck: Dachentwässerung
Beanspruchung: Regenwasser
Vorleistung: Attikadurchbruch (Rohbau)
Folgeleistung: Anarbeiten der Dachabdichtung
Material: Polyvinylchlorid (PVC)
Nenndurchmesser: 150 mm
Länge: 300 mm
Ablaufleistung: mind. 5,0 l/s
Einbausituation: Warmdachaufbau

Einbauort: ???

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Menge: 0,000 St; EP: 755,000
DIN 276-18: 363
Leistungsbereiche: 021

*Hinweis: FLACHDACHENTLÜFTER*

**021.10.360 Flachdachentlüfter, NW=100mm**
Flachdachentlüfterelement zum Anschluss in die Flachdachabdichtung.

Leistungsbestandteile
- Klebeflasch
- Aufstockelement
- Abdeckhaube

Zweck: Belüftung/Trocknung des Flachdachaufbaus
Vorleistung: Wärmedämmung
Folgeleistung: Dachabdichtung
Nennweite: bis ca. 100 mm

Einbauort: ???

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Menge: 0,000 St; EP: 208,000
DIN 276-18: 363
Leistungsbereiche: 021

*Hinweis: KABEL- UND ROHRDURCHFÜHRUNGEN*

**021.10.370 Schwanenhals für Leitungsdurchtritt DN25**
Flachdachdurchführung als Schwanenhals, komplett mit Anschlussmanschette zum Anschluss der Kunststoffabdichtung.

Leistungsumfang
- Schwanenhals-Formteil
- Dichtflansch als Überwurf
- Einbau
- Anarbeiten an Abdichtung

Zweck: hinterlaufsicherer Durchtritt von Kabeln und Leitungen durch die Dachabdichtung
Vorleistung; Dampfsperre/Dachabdichtung
Folgeleistung: Kabeldurchfädelung (bauseitig) Schrumpfschlauchdichtung zum Kabel (bauseitig)
Material: Verzinktes Stahlrohr
Durchmesser: DN 25
Form: "Spazierstock"-Bogen, Kabelaustritt nach unten
Eindichtung: Flansch in Höhe Dampfsperre, Flansch in Höhe Dachabdichtung
Radius: mind. 25 cm
Material: Stahl, verzinkt oder Edelstahl

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Menge: 0,000 St; EP: 234,000
DIN 276-18: 363
Leistungsbereiche: 021
Zeitansatz: 0,25

**021.10.380 Schwanenhals für Leitungsdurchtritt DN50**
Flachdachdurchführung als Schwanenhals, komplett mit Anschlussmanschette zum Anschluss der Kunststoffabdichtung.

Leistungsumfang
- Schwanenhals-Formteil
- Dichtflansch als Überwurf
- Einbau
- Anarbeiten an Abdichtung

Zweck: hinterlaufsicherer Durchtritt von Kabeln und Leitungen durch die Dachabdichtung
Vorleistung; Dampfsperre/Dachabdichtung
Folgeleistung: Kabeldurchfädelung (bauseitig) Schrumpfschlauchdichtung zum Kabel (bauseitig)
Material: Verzinktes Stahlrohr
Durchmesser: DN 50
Form: "Spazierstock"-Bogen, Kabelaustritt nach unten
Eindichtung: Flansch in Höhe Dampfsperre, Flansch in Höhe Dachabdichtung
Radius: mind. 30 cm
Material: Stahl, verzinkt oder Edelstahl

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Menge: 0,000 St; EP: 262,500
DIN 276-18: 363
Leistungsbereiche: 021
Zeitansatz: 0,25

**021.10.390 Schwanenhals für Leitungsdurchtritt DN75**
Flachdachdurchführung als Schwanenhals, komplett mit Anschlussmanschette zum Anschluss der Kunststoffabdichtung.

Leistungsumfang
- Schwanenhals-Formteil
- Dichtflansch als Überwurf
- Einbau
- Anarbeiten an Abdichtung

Zweck: hinterlaufsicherer Durchtritt von Kabeln und Leitungen durch die Dachabdichtung
Vorleistung; Dampfsperre/Dachabdichtung
Folgeleistung: Kabeldurchfädelung (bauseitig) Schrumpfschlauchdichtung zum Kabel (bauseitig)
Material: Verzinktes Stahlrohr
Durchmesser: DN 75
Form: "Spazierstock"-Bogen, Kabelaustritt nach unten
Eindichtung: Flansch in Höhe Dampfsperre
 Flansch in Höhe Dachabdichtung
Radius: mind. 45 cm
Material: Stahl, verzinkt oder Edelstahl

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Menge: 0,000 St; EP: 310,500
DIN 276-18: 363
Leistungsbereiche: 021
Zeitansatz: 0,25

*Hinweis: ENTWÄSSERUNGSRINNEN*

**021.10.400 Entwässerungsrinne, V2A-Rost, B=15cm, A15**
Entwässerungsrinne mit V2A-Gitterrostabdeckung, Belastungsklasse A15.

Leistungsbestandteil
- Entwässerungsrinne
- Anschluss an die innenliegende Entwässerung
- Gitterrostabdeckung

Zweck: Entwässerung
Beanspruchung: Verkehrslasten durch Personen
Höhe: ca. 15 cm
Breite: ca. 15 cm
Rinnenkörper: Faserzement
Gitterrostabdeckung: Edelstahl, V2A
Belastungsklasse: A15
Einbausituation: vor Fassaden

Einbauort: ???

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Menge: 0,000 m; EP: 236,000
DIN 276-18: 363
Leistungsbereiche: 021

**021.10.410 Entwässerungsrinne, Stahlrost, B=15cm, A15**
Entwässerungsrinne mit Stahlrostabdeckung, Belastungsklasse A15.

Leistungsumfang
- Anschluss an die innenliegende Entwässerung

Leistungsbestandteil
- Gitterrostabdeckung

Zweck: Entwässerung
Beanspruchung: Verkehrslasten durch Personen
Höhe: ca. 15 cm
Breite: ca. 15 cm
Rinnenkörper: Polymerbeton
Gitterrostabdeckung: Stahl, verzinkt
Belastungsklasse: A15
Einbausituation: vor Fassaden

Einbauort: ???

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Menge: 0,000 m; EP: 169,000
DIN 276-18: 363
Leistungsbereiche: 021

**021.10.420 Entwässerungsrinne, Gussrost, B=15cm, C250**
Entwässerungsrinne mit Gussrostabdeckung in einer Breite von 15 cm ausgelegt für die Belastungsklasse A15.

Leistungsumfang
- Anschluss an die innenliegende Entwässerung

Leistungsbestandteil
- Gitterrostabdeckung

Zweck: Entwässerung
Beanspruchung: Verkehrslasten durch Personen
Höhe: ca. 15 cm
Breite: ca. 15 cm
Rinnenkörper: Polymerbeton
Gitterrostabdeckung: Gusseisen
Belastungsklasse: C250
Einbausituation: vor Fassaden

Einbauort: ???

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Menge: 0,000 m; EP: 210,000
DIN 276-18: 363
Leistungsbereiche: 021

#### 021.11 Personensicherung

*Hinweis: DACHRANDGELÄNDER*

**021.11.10 Dachrandgeländer, fest, aufgeschweißt**
Sicherheitsgeländer als Absturzsicherung, aufgeschweißt auf Bitumenbahn, durchdringungsfrei.

Leistungsbestandteile
- Auslegerschiene
- Pfostenmodul
- Geländerholm
- Zwischenholm

Zweck: Absturzsicherung am Dachrand
Vorleistung: Flachdach mit Bitumenabdichtung
Folgeleistung: endfertig
Schutzklasse: A nach DIN 13374
Höhe: mind. 1,10 m ü. OKF
Holmenabstand: < 470 mm
Aufstellung: senkrecht
Befestigung: Bitumenpatches (bauseitig), aufgeschweißt
Ausführung: fest, nicht klappbar
Material: Aluminium

Einbauort: ???

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Menge: 0,000 m; EP: 188,000
DIN 276-18: 369
Leistungsbereiche: 021

**021.11.20 Dachrandgeländer, fest, geklebt**
Sicherheitsgeländer als klappbare Absturzsicherung, geklebt auf Dachfolie, durchdringungsfrei.

Leistungsbestandteile
- Auslegerschiene
- Pfostenmodul
- Geländerholm
- Zwischenholm

Zweck: Absturzsicherung am Dachrand
Vorleistung: Flachdach mit Folienabdichtung
Folgeleistung: endfertig
Schutzklasse: A nach DIN 13374
Höhe: mind. 1,10 m ü. OKF
Holmenabstand: < 470 mm
Aufstellung: senkrecht
Befestigung: Folienpatches (bauseitig), geklebt
Ausführung: fest, nicht klappbar
Material: Aluminium

Einbauort: ???

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Menge: 0,000 m; EP: 184,500
DIN 276-18: 369
Leistungsbereiche: 021

**021.11.30 Dachrandgeländer, fest, Auflast bauseitig**
Sicherheitsgeländer als Absturzsicherung, befestigt durch bauseitige Auflast, durchdringungsfrei.

Leistungsbestandteile
- Auslegerschiene mit Lastaufnahmeflächen
- Schutzvlies
- Pfostenmodul
- Geländerholm
- Zwischenholm

Zweck: Absturzsicherung am Dachrand
Vorleistung: Flachdach mit 0-5° Dachneigung
Folgeleistung: Dachbegrünung, Kies
Schutzklasse: A nach DIN 13374
Höhe: mind. 1,10 m ü. OKF
Holmenabstand: < 470 mm
Aufstellung: senkrecht
Befestigung: durch Gegengewicht wie z. B. Dachbegrünung oder Kies
Ausführung: fest, nicht klappbar
Material: Aluminium

Einbauort: ???

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Menge: 0,000 m; EP: 189,000
DIN 276-18: 369
Leistungsbereiche: 021

**021.11.40 Dachrandgeländer, fest, Auflast Systemgewichte**
Sicherheitsgeländer als Absturzsicherung, befestigt durch Auflast mit Systemgewichten, durchdringungsfrei.

Leistungsbestandteile
- Schutzvlies
- Systemgewichte
- Pfosten
- Geländerholm
- Zwischenholm

Zweck: Absturzsicherung am Dachrand
Vorleistung: Flachdach mit 0-5° Dachneigung
Folgeleistung: endfertig
Schutzklasse: A nach DIN 13374
Höhe: mind. 1,10 m ü OKF
Holmenabstand: < 470 mm
Aufstellung: senkrecht
Befestigung: durch Systemgewichte
Ausführung: fest, nicht klappbar
Material: Aluminium

Einbauort: ???

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Menge: 0,000 m; EP: 170,000
DIN 276-18: 369
Leistungsbereiche: 021

**021.11.50 Dachrandgeländer, klappbar, aufgeschweißt**
Sicherheitsgeländer als klappbare Absturzsicherung, aufgeschweißt auf Bitumenbahn, durchdringungsfrei.

Leistungsbestandteile
- Auslegerschiene
- Pfosten, klappbar
- Geländerholm
- Zwischenholm

Zweck: Absturzsicherung am Dachrand
Vorleistung: Flachdach mit 0-5° Dachneigung
Folgeleistung: endfertig
Schutzklasse: A nach DIN 13374
Höhe: mind. 1,10 m ü. OKF
Holmenabstand: < 470 mm
Aufstellung: senkrecht oder mit Innenneigung
Befestigung: Bitumenpatches (bauseitig), aufgeschweißt
Ausführung: klappbar, umlegbar
Material: Aluminium

Einbauort: ???

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Menge: 0,000 m; EP: 222,500
DIN 276-18: 369
Leistungsbereiche: 021

**021.11.60 Dachrandgeländer, klappbar, geklebt**
Sicherheitsgeländer als klappbare Absturzsicherung, geklebt auf Dachfolie, durchdringungsfrei.

Leistungsbestandteile
- Auslegerschiene
- Pfosten, klappbar
- Geländerholm
- Zwischenholm

Zweck: Absturzsicherung am Dachrand
Vorleistung: Flachdach mit 0-5° Dachneigung
Folgeleistung: endfertig
Schutzklasse: A nach DIN 13374
Höhe: mind. 1,10 m ü. OKF
Holmenabstand: < 470 mm
Aufstellung: senkrecht oder mit Innenneigung
Befestigung: Folienpatches (bauseitig), geklebt
Ausführung: klappbar, umlegbar
Material: Aluminium

Einbauort: ???

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Menge: 0,000 m; EP: 218,500
DIN 276-18: 369
Leistungsbereiche: 021

**021.11.70 Dachrandgeländer, klappbar, Auflast bauseitig**
Sicherheitsgeländer als klappbare Absturzsicherung, befestigt durch bauseitige Auflast, durchdringungsfrei.

Leistungsbestandteile
- Auslegerschiene mit Lastaufnahmeflächen
- Pfosten, klappbar
- Geländerholm
- Zwischenholm

Zweck: Absturzsicherung am Dachrand
Vorleistung: Flachdach mit 0-5° Dachneigung
Folgeleistung: Dachbegrünung, Kies
Schutzklasse: A nach DIN 13374
Höhe: mind. 1,10 m ü. OKF
Holmenabstand: < 470 mm
Aufstellung: senkrecht oder mit Innenneigung
Befestigung: durch Gegengewicht wie z. B. Dachbegrünung oder Kies
Ausführung: klappbar, umlegbar
Material: Aluminium

Einbauort: ???

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Menge: 0,000 m; EP: 223,500
DIN 276-18: 369
Leistungsbereiche: 021

**021.11.80 Dachrandgeländer, klappbar, Auflast Systemgewichte**
Sicherheitsgeländer als klappbare Absturzsicherung, befestigt durch Auflast mit Systemgewichten, durchdringungsfrei.

Leistungsbestandteile
- Auslegerschiene
- Systemgewichte
- Pfosten, klappbar
- Geländerholm
- Zwischenholm

Zweck: Absturzsicherung am Dachrand
Vorleistung: Flachdach mit 0-5° Dachneigung
Folgeleistung: endfertig
Schutzklasse: A nach DIN 13374
Höhe: mind. 1,10 m ü. OKF
Holmenabstand: < 470 mm
Aufstellung: senkrecht oder mit Innenneigung
Befestigung: durch Systemgewichte
Ausführung: klappbar, umlegbar
Material: Aluminium

Einbauort: ???

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Menge: 0,000 m; EP: 204,500
DIN 276-18: 369
Leistungsbereiche: 021

**021.11.90 Eckstück, Dachrandgeländer**
Eckelement für Dachrandgeländer, zweiteilig, für Geländer- und Zwischenholm einschl. Befestigungsset.

Zweck: Ausführung von Ecken und Kurven
Material: Aluminium

Einbauort: ???
Menge: 0,000 St; EP: 28,700
DIN 276-18: 369
Leistungsbereiche: 021

**021.11.100 Bordbrett, Dachrandgeländer, >150mm**
Bordbrett für Dachrandgeländer.

Zweck: Absturzsicherung am Dachrand
Vorleistung: Flachdach ohne Attika oder Umrandung
Folgeleistung: endfertig
Höhe: mind. 150 mm von OKF
Zwischenräume: < 20 mm
Material: Holz

Einbauort: ???
Menge: 0,000 m; EP: 21,000
DIN 276-18: 369
Leistungsbereiche: 021

*Hinweis: LICHTKUPPELGELÄNDER*

**021.11.110 Schutzgeländer, Lichtkuppel, aufgeschweisst**
Schutzgeländer für Lichtkuppeln, zum Aufschweißen auf Bitumenabdichtung, durchdringungsfrei.

Zweck: Absturzsicherung für nicht durchtrittsichere Lichtkuppeln
Vorleistung: Lichtkuppel, Flachdach mit Bitumenfolie
Folgeleistung: endfertig
Material: Alu
Befestigung: aufgeschweißt auf Bitumenfolie
Umwehrungsgröße: ca 2,50x2,50 m
Höhe: mind. 1,10 m ü. OKF

Einbauort: ???
Menge: 0,000 St; EP: 870,000
DIN 276-18: 334
Leistungsbereiche: 031

**021.11.120 Schutzgeländer, Lichtkuppel, geklebt**
Schutzgeländer für Lichtkuppeln, zum Kleben auf Folienabdichtung, durchdringungsfrei.

Zweck: Absturzsicherung für nicht durchtrittsichere Lichtkuppeln
Vorleistung: Lichtkuppel, Flachdach mit Folienabdichtung
Folgeleistung: endfertig
Material: Alu
Befestigung: geklebt auf Folienabdichtung
Umwehrungsgröße: ca 2,50x2,50 m
Höhe: mind. 1,10 m ü. OKF

Einbauort: ???
Menge: 0,000 St; EP: 870,000
DIN 276-18: 334
Leistungsbereiche: 031

**021.11.130 Schutzgeländer, Lichtkuppel, Auflast bauseit.**
Schutzgeländer für Lichtkuppeln, befestigt durch bauseitiges Auflast, durchdringungsfrei.

Zweck: Absturzsicherung für nicht durchtrittsichere Lichtkuppeln
Vorleistung: Lichtkuppel, Flachdach
Folgeleistung: Dachbegrünung, Kies
Material: Alu
Befestigung: durch Gegengewicht wie z. B. Dachbegrünung oder Kies
Umwehrungsgröße: ca 2,50x2,50 m
Höhe: mind. 1,10 m ü. OKF

Einbauort: ???
Menge: 0,000 St; EP: 790,000
DIN 276-18: 334
Leistungsbereiche: 031

**021.11.140 Schutzgeländer, Lichtkuppel, Auflast Systemgewichte**
Schutzgeländer für Lichtkuppeln, befestigt durch Auflast mit Systemgewichten, durchdringungsfrei.

Zweck: Absturzsicherung für nicht durchtrittsichere Lichtkuppeln
Vorleistung: Lichtkuppel, Flachdach
Folgeleistung: endfertig
Material: Alu
Befestigung: mit Systemgewichten
Umwehrungsgröße: ca. 2,50x2,50 m
Höhe: mind. 1,10 m ü. OKF

Einbauort: ???
Menge: 0,000 St; EP: 850,000
DIN 276-18: 334
Leistungsbereiche: 031

*Hinweis: EINZELANSCHLAGPUNKTE*

**021.11.150 Einzelanschlagpunkt, aufgeschweißt**
Einzelanschlagpunkt aufgeschweißt auf Bitumenbahn, nach DIN EN 795, durchdringungsfrei.

Leistungsbestandteile
- Anschlagpunkt mit Öse
- Querstreben zur Aufnahme des Bitumenpatches

Zweck: Absturzsicherungspunkt zum Einhängen eines Sicherungsseils einer persönlichen Schutzausrüstung
Vorleistung: Flachdach mit Bitumenabdichtung
Folgeleistung: endfertig
Typ: A nach DIN EN 795
Befestigungsart: Bitumenpatch (bauseitig), aufgeschweißt

Einbauort: ???
Menge: 0,000 St; EP: 303,500
DIN 276-18: 369
Leistungsbereiche: 021

**021.11.160 Einzelanschlagpunkt, geklebt**
Einzelanschlagpunkt geklebt auf Dachfolie,nach DIN EN 795, durchdringungsfrei.

Leistungsbestandteile
- Anschlagpunkt mit Öse
- Querstreben zur Aufnahme des Folienpatches

Zweck: Absturzsicherungspunkt zum Einhängen eines Sicherungsseils einer persönlichen Schutzausrüstung
Vorleistung: Flachdach mit Folienabdichtung
Folgeleistung: endfertig
Typ: A nach DIN EN 795
Befestigungsart: Folienpatch (bauseitig), geklebt

Einbauort: ???
Menge: 0,000 St; EP: 303,500
DIN 276-18: 369
Leistungsbereiche: 021

**021.11.170 Einzelanschlagpunkt, Auflast bauseitig**
Einzelanschlagpunkt befestigt durch bauseitige Auflast, nach DIN EN 795, durchdringungsfrei.

Leistungsbestandteile
- Anschlagpunkt mit Öse
- Querstreben
- Vliesmatte

Zweck: Absturzsicherungspunkt zum Einhängen eines Sicherungsseils einer persönlichen Schutzausrüstung
Vorleistung: Flachdach
Folgeleistung: Dachbegrünung, Kies
Typ: E nach DIN EN 795
Befestigung: durch Gegengewicht wie z. B. Dachbegrünung oder Kies

Einbauort: ???
Menge: 0,000 St; EP: 332,500
DIN 276-18: 369
Leistungsbereiche: 021

**021.11.180 Einzelanschlagpunkt, Klebeanker, gedämmt**
Einzelanschlagpunkt für gedämmte Flachdächer als Klebeanker im Beton nach DIN EN 795.

Leistungsbestandteile
- Anschlagpunkt mit Öse
- Einarbeitung in Dachabdichtung

Zweck: Absturzsicherungspunkt zum Einhängen eines Sicherungsseils einer persönlichen Schutzausrüstung
Vorleistung: Flachdach (Stb.)
Folgeleistung: endfertig
Typ: A nach DIN EN 795
Material: Edelstahl
Befestigungsart: Klebeanker im Beton
Dachaufbauhöhe: ca. 25-40 cm

Einbauort: ???

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Menge: 0,000 St; EP: 109,000
DIN 276-18: 369
Leistungsbereiche: 021

**021.11.190 Einzelanschlagpunkt, Klebeanker, ungedämmt**
Einzelanschlagpunkt für ungedämmte Flachdächer als Klebeanker im Beton nach DIN EN 795.

Leistungsbestandteile
- Anschlagpunkt mit Öse
- Einarbeitung in Dachabdichtung

Zweck: Absturzsicherungspunkt zum Einhängen eines Sicherungsseils einer persönlichen Schutzausrüstung
Vorleistung: Flachdach (Stb.)
Folgeleistung: endfertig
Typ: A nach DIN EN 795
Material: Edelstahl
Befestigungsart: Klebeanker im Beton
Dachaufbauhöhe: ca. 10 cm

Einbauort: ???
Menge: 0,000 St; EP: 80,000
DIN 276-18: 369
Leistungsbereiche: 021

**021.11.200 Einzelanschlagpunkt, Stahlträger, klemmverschraubt**
Einzelanschlagpunkt für Stahlträger, befestigt mit Trägerklemmen nach DIN EN 795.

Zweck: Absturzsicherungspunkt zum Einhängen eines Sicherungsseils einer persönlichen Schutzausrüstung
Vorleistung: Stahlträger
Folgeleistung: endfertig
Typ: B nach DIN EN 795
Material: Edelstahl
Befestigungsart: klemmverschraubt

Einbauort: ???
Menge: 0,000 St; EP: 149,000
DIN 276-18: 369
Leistungsbereiche: 021

**021.11.210 Einzelanschlagpunkt, Trapezblech, gedämmt**
Einzelanschlagpunkt für gedämmte Trapezbleche nach DIN EN 795.

Leistungsbestandteile
- Anschlagpunkt mit Öse
- Ausfüllung mit Dämmung

Zweck: Absturzsicherungspunkt zum Einhängen eines Sicherungsseils einer persönlichen Schutzausrüstung
Vorleistung: Sandwich oder Trapezblechdach
Folgeleistung: endfertig
Typ: A nach DIN EN 795
Material: Edelstahl
Befestigungsart: verschraubt
Dachaufbauhöhe: ca. 30-50 cm

Einbauort: ???

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Menge: 0,000 St; EP: 156,500
DIN 276-18: 369
Leistungsbereiche: 021

**021.11.220 Einzelanschlagpunkt, Holz, gedämmt**
Einzelanschlagpunkt für gedämmte Flachdächer aus Holz nach DIN EN 795

Leistungsbestandteile
- Anschlagpunkt mit Öse
- Ausfüllung mit Dämmung

Zweck: Absturzsicherungspunkt zum Einhängen eines Sicherungsseils einer persönlichen Schutzausrüstung
Vorleistung: tragende Holzkonstruktion, Wärmedämmung
Folgeleistung: endfertig
Material: Edelstahl
Befestigungsart: verschraubt
Dachaufbauhöhe: ca. 30-50 cm

Einbauort: ???
Menge: 0,000 St; EP: 133,500
DIN 276-18: 369
Leistungsbereiche: 021

**021.11.230 Zulage Dämmhaube**
Zulage für die Ausführung der zuvor beschriebenen Anschlagpunkten mit einer Wärmeschutzhaube gegenüber einer ungedämmter Ausführung.
Menge: 0,000 St; EP: 33,400
DIN 276-18: 369
Leistungsbereiche: 021

**021.11.240 Seil, 10,00m, persönliche Schutzausrüstung**
Seil für die mobile Montage, mit Karabiner und Falldämpfer als Bestandteil persönlicher Schutzausrüstung.

Leistungsbestandteile
- Sicherheitsseil
- 2 Anschlagkarabiner
- Falldämpfer

Zweck: Sicherung bei Begehungen oder Arbeiten auf dem Dach gem. DIN EN 795 und Bau-BG
Länge: ca. 10,00 m

Einbauort: ???
Menge: 0,000 St; EP: 78,500
DIN 276-18: 369
Leistungsbereiche: 021

**021.11.250 Auffang-Gurt, persönliche Schutzausrüstung**
Auffanggurt einschl. Verbindungsseil mit Falldämpfer und Karabiner als Bestandteil persönlicher Schutzausrüstung.

Leistungsbestandteile
- Verbindungsseil
- 2-Karabiner
- Falldämpfer
- Auffanggurt

Zweck: Sicherung bei Begehungen oder Arbeiten auf dem Dach gem. DIN EN 795 und Bau-BG
Seillänge: bis ca. 2,00 m

Einbauort: ???
Menge: 0,000 St; EP: 193,000
DIN 276-18: 369
Leistungsbereiche: 021

*Hinweis: SEILSICHERUNGSSYSTEME*

**021.11.260 Seil, Edelstahl**
Drahtseil als Bestandteil eines Seilsicherungssystems.

Zweck: Absturzsicherung zum Einhängen
 eines Sicherungsseils einer persönlichen Schutzausrüstung
Vorleistung: End-, oder Zwischenverankerung
Folgeleistung: Seilgleiter
Typ: C nach DIN EN 795

Einbauort: ???
Menge: 0,000 m; EP: 8,600
DIN 276-18: 369
Leistungsbereiche: 021

**021.11.270 Zwischenverankerung, überfahrbar**
Zwischenverankerung als Bestandteil eines überfahrbaren Seilsicherungssystems.

Zweck: Absturzsicherung zum Einhängen
 eines Sicherungsseils einer persönlichen Schutzausrüstung
Vorleistung: Einzelanschlagpunkt
Folgeleistung: Sicherungsseil
Typ: C nach DIN EN 795

Einbauort: ???
Menge: 0,000 St; EP: 43,000
DIN 276-18: 369
Leistungsbereiche: 021

**021.11.280 Endstück mit Zugentlastung**
Endbefestigungselement mit Zugentlastung als Bestandsteil eines Seilsicherungssystems.

Zweck: Reduktion der dynamischen Lasten, Kraftableitung
Vorleistung: Sicherungsseil
Folgeleistung: endfertig
Typ: C nach DIN EN 795

Einbauort: ???
Menge: 0,000 St; EP: 248,500
DIN 276-18: 369
Leistungsbereiche: 021

**021.11.290 Seilgleiter**
Rollengleiter für nicht überfahrbare Seilsicherungssysteme.

Vorleistung: Seilsicherungssystem
Folgeleistung: persönliche Schutzausrüstung
Typ: C nach DIN EN 795

Einbauort: ???
Menge: 0,000 St; EP: 62,000
DIN 276-18: 369
Leistungsbereiche: 021

**021.11.300 Seilgleiter, überfahrbar**
Rollengleiter für überfahrbare Seilsicherungssysteme, abnehmbar.

Vorleistung: Seilsicherungssystem
Folgeleistung: persönliche Schutzausrüstung
Typ: C nach DIN EN 795

Einbauort: ???
Menge: 0,000 St; EP: 224,500
DIN 276-18: 369
Leistungsbereiche: 021

*Hinweis: SCHIENENSICHERUNGSSYSTEME*

**021.11.310 Schiene, Alu**
Aluminiumschiene als Bestandteil eines Schienensicherungssystems, Befestigungspunkt in separate Position.

Zweck: Absturzsicherung zum Einhängen eines Sicherungsseils einer persönlichen Schutzausrüstung
Vorleistung: End- oder Zwischenhalter
Folgeleistung: Schienengleiter
Typ: D nach DIN EN 795

Einbauort: ???
Menge: 0,000 m; EP: 55,500
DIN 276-18: 369
Leistungsbereiche: 021

**021.11.320 Kurvenelement, Schienensicherungssystem**
Horizontalkurvenelement für Schienensicherungssysteme.

Zweck: Kurvenausbildung für Schienensicherungssysteme
Vorleistung: Schiene
Folgeleistung: Scheinengleiter
Typ: D nach DIN EN 795

Einbauort: ???
Menge: 0,000 St; EP: 217,000
DIN 276-18: 369
Leistungsbereiche: 021

**021.11.330 3-Wege-Weiche, Schienensicherungssystem**
3-Wege-Weiche für Schienensicherungssysteme.

Leistungsbestandteile
- 3-Wege-Weiche
- Stütze

Zweck: Streckenführung innerhalb einem Schienensicherungssystems
Vorleistung: Flachdach
Folgeleistung: endfertig
Typ: D nach DIN EN 795

Einbauort: ???
Menge: 0,000 St; EP: 930,000
DIN 276-18: 369
Leistungsbereiche: 021

**021.11.340 Zwischenhalter**
Zwischenhalter für Schienensichreungssysteme.

Zweck: Absturzsicherung zum Einhängen eines Sicherungsseils einer persönlichen Schutzausrüstung
Vorleistung: Einzelanschlagpunkt
Folgeleistung: Schienensicherungssystem
Befestigung: am Einzelanschlagpunkt, verschraubt
Typ: D nach DIN EN 795

Einbauort: ???
Menge: 0,000 St; EP: 30,600
DIN 276-18: 369
Leistungsbereiche: 021

**021.11.350 Endbefestigung**
Endbefestigungselement für Schienensichreungssysteme.

Zweck: Absturzsicherung zum Einhängen eines Sicherungsseils einer persönlichen Schutzausrüstung
Vorleistung: Einzelanschlagpunkt
Folgeleistung: Schienensicherungssystem
Befestigung: am Einzelanschlagpunkt, verschraubt
Typ: D nach DIN EN 795

Einbauort: ???
Menge: 0,000 St; EP: 61,000
DIN 276-18: 369
Leistungsbereiche: 021

**021.11.360 Schienengleiter**
Schienengleiter für Schienensicherungssysteme.

Zweck: Absturzsicherung zum Einhängen
 eines Sicherungsseils einer persönlichen Schutzausrüstung
Vorleistung: Schienensicherungssystem
Folgeleistung: persönliche Schutzausrüstung
Typ: D nach DIN EN 795

Einbauort: ???
Menge: 0,000 St; EP: 253,000
DIN 276-18: 369
Leistungsbereiche: 021

#### 021.80 Wartung

**021.80.10 Wartung Dachflächen**
Wartung von Flachdachflächen nach DIN 18531-4.

Leistungsumfang
- Sichtprüfung
- Beseitigung von Verunreinigung und Bewuchs
- Beseitigung Kiesverwehungen
- Reinigung Abläufe und Rinnen
- Reinigung von Be- und Entlüftungsöffnungen
- Prüfung und ggf. Erneuerung dauerelastischer Fugen
- Wartungsdokumentation zum Erhalt der Gewährleistung

Zweck: Sicherstellung der dauerhaften Funktionsfähigkeit von Abdichtungen
Wartungszyklus: 1x jährlich

Abrechnung jährlich nach m2 Dachfläche.

Ausführungsort: ???
Menge: 0,000 m2; EP: 0,300
DIN 276-18: 369
Leistungsbereiche: 021

**021.80.20 Wartung extensiv begrünte Dachflächen**
Wartung von extensiv begrünten Flachdachflächen.

Leistungsumfang
- Sichtprüfung
- Beseitigung Verunreinigungen und Laub
- Beseitigung Kiesverwehungen
- Durcharbeiten Bewuchs, Entfernen nicht erwünschter Aussamungen
- Mähen, Düngen, Nachsaat/Nachpflanzung bei Fehlstellen
- Reinigung Abläufe und Rinnen
- Reinigung von Be- und Entlüftungsöffnungen
- Prüfung und ggf. Erneuerung dauerelastische Fugen
- Wartungsdokumentation zum Erhalt der Gewährleistung.

Zweck: Sicherstellung der dauerhaften Funktionsfähigkeit von Abdichtungen und Begrünungen
Wartungszyklen: 1-2x jährlich

Abrechnung jährlich nach m2 Dachfläche.

Ausführungsort: ???
Menge: 0,000 m2; EP: 4,000
DIN 276-18: 369
Leistungsbereiche: 021

**021.80.30 Wartung intensiv begrünte Dachflächen**
Wartung von intensiv begrünten Flachdachflächen.

Leistungsumfang
- Sichtprüfung
- Beseitigung Verunreinigungen und Laub
- Beseitigung Kiesverwehungen
- Durcharbeiten Bewuchs, Entfernen nicht erwünschter Aussamungen
- Mähen, Düngen, Nachsaat/Nachpflanzung bei Fehlstellen
- Schnittarbeiten, Mulchen
- Nachrichten von Verankerungen
- Reinigung Abläufe und Rinnen
- Reinigung von Be- und Entlüftungsöffnungen
- Prüfung und ggf. Erneuerung dauerelastische Fugen
- Erneuerung dauerelastische Fugen
- Wartungsdokumentation zum Erhalt der Gewährleistung.

Zweck: Sicherstellung der dauerhaften Funktionsfähigkeit von Abdichtungen und Begrünungen
Wartungszyklen: 4-8x jährlich

Abrechnung jährlich nach m2 Dachfläche.

Ausführungsort: ???
Menge: 0,000 m2; EP: 3,600
DIN 276-18: 369
Leistungsbereiche: 021

**021.80.40 Wartung RWA**
Wartung von Rauch- und Wärmeabzugsanlagen.

Leistungsumfang
- Wartung aller Anbauteile und Funktionsbestandteile; Prüfung nach GUV/ASR/BGV

Leistungsbestandteile
- Fehlerbericht und Prüfbuchdokumentation durch anerkannten Sachverständigen
- Wartungsdokumentation zum Erhalt der Gewährleistung.

Zweck: vorbeugender Brandschutz
Wartungszyklus: 1x jährlich

Abrechnung je St RWA pro Jahr.

Ausführungsort: ???
Menge: 0,000 St; EP: 211,000
DIN 276-18: 369
Leistungsbereiche: 021

#### 021.90 Stundenlohnarbeiten

*Hinweis: ABRECHNUNGSHINWEIS Stundenlohnarbeiten*
Stundenlöhne enthalten die Zulagen für Feiertags-, Samstags- und Sonntagsarbeit sowie für Überstunden.

Mit den Stundenlöhnen sind im Weiteren Fahrkosten, Aufwendungen für Verpflegung, Übernachtung sowie Kleinmaterialien, Einsatz von Kleinmaschinen und Verbrauchsmaterialien usw. abgegolten.

Ein Anspruch auf Ableistung der nachstehend genannten Stunden besteht generell nicht.

Ein Vergütungsanspruch für Zeitaufwendungen entsteht nur, wenn die voraussichtlich benötigten Aufwendungen vor Arbeitsausführung von der Bauleitung bestätigt/beauftragt wurden.

Für einfache Tätigkeiten, wie Transport, Reinigung, Stemm- und Abbrucharbeiten etc,. gelangen grundsätzlich nur die Stundensätze für Bauhelfer zur Abrechnung.

Die vom AN angegebenen Stundensätze werden als Grundlage wechselseitiger Zeitaufwandsverrechnung zwischen AN und AG herangezogen.

**021.90.10 Stundensatz: Fachwerker**
*** Bedarfsposition ohne GB
Stundensatz für Leistungen, welche nicht in den Positionen erfasst sind und nur auf ausdrückliche Anweisung der Bauleitung gegen Nachweis zur Ausführung kommen.

Fachwerker
Menge: 0,000 h; EP: 60,000
DIN 276-18: 369
Leistungsbereiche: 021

**021.90.20 Stundensatz: Bauhelfer**
*** Bedarfsposition ohne GB
Stundensatz für Leistungen, welche nicht in den Positionen erfasst sind und nur auf ausdrückliche Anweisung der Bauleitung gegen Nachweis zur Ausführung kommen.

Bauhelfer
Menge: 0,000 h; EP: 56,500
DIN 276-18: 369
Leistungsbereiche: 021

#### 021.99 Kostenberechnungspauschale

**021.99.10 Kostenberechnungspauschale: Dachabdichtungsarbeiten**
Diese Position ist NICHT in einem Leistungsverzeichnis, sondern nur in einer Kostenberechnung zu verwenden. Sie dient dazu, die in einer Kostenberechnung nicht erfassten kleinteiligen Leistungen, die in einem späteren Leistungsverzeichnis separat und detailliert zu erfassen sind, pauschal zu bewerten, so unter anderem:
- Berechnungen zur Windsogsicherheit
- Vollflächige Untersuchung der abzudichtenden Flächen auf Gefälle und Pfützenbildung, Ausgleich von Unebenheiten bis 2 cm
- Sämtliche Fugen-, Kehl- und Eckausbildungen
- Abschluss- und Verwahrprofile im oberen Abschluss von Wandabdichtungen
- Das Anarbeiten bauseits vorhandener Durchbrüche wie Haustechnikinstallationen, Abwasserrohre usw., soweit zum Zeitpunkt der Angebotsabgabe erkennbar, sonst im Umfang wie bei anderen Gebäuden der gleichen Art zu erwarten
- Schutzmaßnahmen/-schichten nach DIN 18531-18535, soweit zum Zeitpunkt Angebotsabgabe erkennbar
- Jegliche Aufwendungen zum Schutz gegen Tagwasser
- Schutzabdeckungen für andere Bauteile zur Vermeidung derer Verschmutzung
- Prüfung von Vorleistungen/Einbauteilen anderer Unternehmer in Bezug auf fachgerecht verstellbare Anschlüsse
- Probeanstaubewässerung über 5 Tage für alle allseitig angeschlossenen Dachflächen
- Berechnung der Entwässerung (Freispiegel) und Notüberläufe nach DIN 1986-100 und DIN EN 12056 mit Ermittlung der Anstauhöhe
- Prüfung der örtlichen Verhältnisse in Bezug auf erforderliche Anstau- und Aufkantungshöhen
- Planung, Ausführung und Dokumentation der Zonierung der Dachflächen nach DIN 18531-1, Punkt 6.10
- Planung Gefälledämmung
- Planung der Montageorte für die Sekuranten
- Ausführung von Dampfsperren als Notabdichtung bei allseitig umschlossenen Dachflächen oder an zu erwartender Pfützenbildung

Unser Kalkulationsvorschlag (objektbezogen anzupassen)
- 5 % der vorstehenden Gewerkesumme
Menge: 0,000 psch; EP: 0,000
DIN 276-18: 399
Leistungsbereiche: 021

### KGR 044 Grundleitungen

#### 044.01 Planung und Dokumentation

**044.01.10 Werkstatt- und Montageplanung**
Menge: 0,000 psch; EP: 0,000
DIN 276-18: 411
Leistungsbereiche: 044

**044.01.20 Dichtheitsprüfung**
Menge: 0,000 psch; EP: 0,000
DIN 276-18: 411
Leistungsbereiche: 044

**044.01.30 Video-Kanalbefahrung**
Menge: 0,000 m; EP: 0,000
DIN 276-18: 411
Leistungsbereiche: 044

**044.01.40 Dokumentation/Revisionsunterlagen**
Menge: 0,000 psch; EP: 0,000
DIN 276-18: 411
Leistungsbereiche: 044

#### 044.02 Erdarbeiten und Verbau

**044.02.10 Rohrgrabenaushub, 0,00<1,25m**
Menge: 0,000 m; EP: 0,000
DIN 276-18: 311
Leistungsbereiche: 044

**044.02.20 Rohrgrabenaushub, 1,25<1,75m, Verbau**
Menge: 0,000 m; EP: 0,000
DIN 276-18: 311
Leistungsbereiche: 044

**044.02.30 Rohrgrabenaushub, 1,75<2,50m, Verbau**
Menge: 0,000 m; EP: 0,000
DIN 276-18: 311
Leistungsbereiche: 044

**044.02.40 Rohrgrabenaushub, Handschachtung**
Menge: 0,000 m3; EP: 0,000
DIN 276-18: 311
Leistungsbereiche: 044

**044.02.50 Verfüllung Rohrgräben Liefermaterial**
Menge: 0,000 m3; EP: 0,000
DIN 276-18: 311
Leistungsbereiche: 044

**044.02.60 Rohrbettung, Sand**
Menge: 0,000 m; EP: 0,000
DIN 276-18: 311
Leistungsbereiche: 044

#### 044.03 KG-Rohrsystem

*Hinweis: ROHRE*

**044.03.10 KG-Rohr, DN100, Bettung**
Menge: 0,000 m; EP: 0,000
DIN 276-18: 411
Leistungsbereiche: 044

**044.03.20 KG-Rohr, DN125, Bettung**
Menge: 0,000 m; EP: 0,000
DIN 276-18: 411
Leistungsbereiche: 044

**044.03.30 KG-Rohr, DN150, Bettung**
Menge: 0,000 m; EP: 0,000
DIN 276-18: 411
Leistungsbereiche: 044

**044.03.40 KG-Rohr, DN200, Bettung**
Menge: 0,000 m; EP: 0,000
DIN 276-18: 411
Leistungsbereiche: 044

**044.03.50 KG-Rohr, DN250, Bettung**
Menge: 0,000 m; EP: 0,000
DIN 276-18: 411
Leistungsbereiche: 044

*Hinweis: FORMTEILE*

*Hinweis: Bögen*

**044.03.60 Bogen, 15-45°, DN100**
Menge: 0,000 St; EP: 0,000
DIN 276-18: 411
Leistungsbereiche: 044

**044.03.70 Bogen, 15-45°, DN125**
Menge: 0,000 St; EP: 0,000
DIN 276-18: 411
Leistungsbereiche: 044

**044.03.80 Bogen, 15-45°, DN150**
Menge: 0,000 St; EP: 0,000
DIN 276-18: 411
Leistungsbereiche: 044

**044.03.90 Bogen, 15-45°, DN200**
Menge: 0,000 St; EP: 0,000
DIN 276-18: 411
Leistungsbereiche: 044

**044.03.100 Bogen, 15-45°, DN250**
Menge: 0,000 St; EP: 0,000
DIN 276-18: 411
Leistungsbereiche: 044

*Hinweis: Abzweige*

**044.03.110 Abzweig, 45°, DN100/100**
Menge: 0,000 St; EP: 0,000
DIN 276-18: 411
Leistungsbereiche: 044

**044.03.120 Abzweig, 45°, DN125/100**
Menge: 0,000 St; EP: 0,000
DIN 276-18: 411
Leistungsbereiche: 044

**044.03.130 Abzweig, 45°, DN125/125**
Menge: 0,000 St; EP: 0,000
DIN 276-18: 411
Leistungsbereiche: 044

**044.03.140 Abzweig, 45°, DN150/100**
Menge: 0,000 St; EP: 0,000
DIN 276-18: 411
Leistungsbereiche: 044

**044.03.150 Abzweig, 45°, DN150/125**
Menge: 0,000 St; EP: 0,000
DIN 276-18: 411
Leistungsbereiche: 044

**044.03.160 Abzweig, 45°, DN150/150**
Menge: 0,000 St; EP: 0,000
DIN 276-18: 411
Leistungsbereiche: 044

**044.03.170 Abzweig, 45°, DN200/100**
Menge: 0,000 St; EP: 0,000
DIN 276-18: 411
Leistungsbereiche: 044

**044.03.180 Abzweig, 45°, DN200/150**
Menge: 0,000 St; EP: 0,000
DIN 276-18: 411
Leistungsbereiche: 044

**044.03.190 Abzweig, 45°, DN200/200**
Menge: 0,000 St; EP: 0,000
DIN 276-18: 411
Leistungsbereiche: 044

**044.03.200 Abzweig, 45°, DN250/150**
Menge: 0,000 St; EP: 0,000
DIN 276-18: 411
Leistungsbereiche: 044

**044.03.210 Abzweig, 45°, DN250/200**
Menge: 0,000 St; EP: 0,000
DIN 276-18: 411
Leistungsbereiche: 044

**044.03.220 Abzweig, 45°, DN250/250**
Menge: 0,000 St; EP: 0,000
DIN 276-18: 411
Leistungsbereiche: 044

*Hinweis: Reduzierstücke*

**044.03.230 Reduzierstück, DN125/100**
Menge: 0,000 St; EP: 0,000
DIN 276-18: 411
Leistungsbereiche: 044

**044.03.240 Reduzierstück, DN150/100**
Menge: 0,000 St; EP: 0,000
DIN 276-18: 411
Leistungsbereiche: 044

**044.03.250 Reduzierstück, DN150/125**
Menge: 0,000 St; EP: 0,000
DIN 276-18: 411
Leistungsbereiche: 044

**044.03.260 Reduzierstück, DN200/150**
Menge: 0,000 St; EP: 0,000
DIN 276-18: 411
Leistungsbereiche: 044

**044.03.270 Reduzierstück, DN250/150**
Menge: 0,000 St; EP: 0,000
DIN 276-18: 411
Leistungsbereiche: 044

*Hinweis: Überschiebmuffe*

**044.03.280 Überschiebmuffe, DN100**
Menge: 0,000 St; EP: 0,000
DIN 276-18: 411
Leistungsbereiche: 044

**044.03.290 Überschiebmuffe, DN125**
Menge: 0,000 St; EP: 0,000
DIN 276-18: 411
Leistungsbereiche: 044

**044.03.300 Überschiebmuffe, DN150**
Menge: 0,000 St; EP: 0,000
DIN 276-18: 411
Leistungsbereiche: 044

**044.03.310 Überschiebmuffe, DN200**
Menge: 0,000 St; EP: 0,000
DIN 276-18: 411
Leistungsbereiche: 044

**044.03.320 Überschiebmuffe, DN250**
Menge: 0,000 St; EP: 0,000
DIN 276-18: 411
Leistungsbereiche: 044

*Hinweis: Doppelsteckmuffe*

**044.03.330 Doppelsteckmuffe, DN100**
Menge: 0,000 St; EP: 0,000
DIN 276-18: 411
Leistungsbereiche: 044

**044.03.340 Doppelsteckmuffe, DN125**
Menge: 0,000 St; EP: 0,000
DIN 276-18: 411
Leistungsbereiche: 044

**044.03.350 Doppelsteckmuffe, DN150**
Menge: 0,000 St; EP: 0,000
DIN 276-18: 411
Leistungsbereiche: 044

**044.03.360 Doppelsteckmuffe, DN200**
Menge: 0,000 St; EP: 0,000
DIN 276-18: 411
Leistungsbereiche: 044

**044.03.370 Doppelsteckmuffe, DN250**
Menge: 0,000 St; EP: 0,000
DIN 276-18: 411
Leistungsbereiche: 044

*Hinweis: Reinigungsrohr*

**044.03.380 Reinigungsrohr, DN100, rund**
Menge: 0,000 St; EP: 0,000
DIN 276-18: 411
Leistungsbereiche: 044

**044.03.390 Reinigungsrohr, DN125, rund**
Menge: 0,000 St; EP: 0,000
DIN 276-18: 411
Leistungsbereiche: 044

**044.03.400 Reinigungsrohr, DN150, rund**
Menge: 0,000 St; EP: 0,000
DIN 276-18: 411
Leistungsbereiche: 044

**044.03.410 Reinigungsrohr, DN200, rund**
Menge: 0,000 St; EP: 0,000
DIN 276-18: 411
Leistungsbereiche: 044

**044.03.420 Reinigungsrohr, DN100, eckig**
Menge: 0,000 St; EP: 0,000
DIN 276-18: 411
Leistungsbereiche: 044

**044.03.430 Reinigungsrohr, DN125, eckig**
Menge: 0,000 St; EP: 0,000
DIN 276-18: 411
Leistungsbereiche: 044

**044.03.440 Reinigungsrohr, DN150, eckig**
Menge: 0,000 St; EP: 0,000
DIN 276-18: 411
Leistungsbereiche: 044

**044.03.450 Reinigungsrohr, DN200, eckig**
Menge: 0,000 St; EP: 0,000
DIN 276-18: 411
Leistungsbereiche: 044

**044.03.460 Reinigungsrohr, DN250, eckig**
Menge: 0,000 St; EP: 0,000
DIN 276-18: 411
Leistungsbereiche: 044

*Hinweis: Rückstauverschlüsse*

**044.03.470 Rückstauverschluss, DN100**
Menge: 0,000 St; EP: 0,000
DIN 276-18: 411
Leistungsbereiche: 044

**044.03.480 Rückstauverschluss, DN125**
Menge: 0,000 St; EP: 0,000
DIN 276-18: 411
Leistungsbereiche: 044

**044.03.490 Rückstauverschluss, DN150**
Menge: 0,000 St; EP: 0,000
DIN 276-18: 411
Leistungsbereiche: 044

**044.03.500 Rückstauverschluss, DN200**
Menge: 0,000 St; EP: 0,000
DIN 276-18: 411
Leistungsbereiche: 044

*Hinweis: WU-Dichtungskragen*

**044.03.510 WU-Dichtungskragen, DN100**
Menge: 0,000 St; EP: 0,000
DIN 276-18: 411
Leistungsbereiche: 044

**044.03.520 WU-Dichtungskragen, DN125**
Menge: 0,000 St; EP: 0,000
DIN 276-18: 411
Leistungsbereiche: 044

**044.03.530 WU-Dichtungskragen, DN150**
Menge: 0,000 St; EP: 0,000
DIN 276-18: 411
Leistungsbereiche: 044

**044.03.540 WU-Dichtungskragen, DN200**
Menge: 0,000 St; EP: 0,000
DIN 276-18: 411
Leistungsbereiche: 044

**044.03.550 WU-Dichtungskragen, DN250**
Menge: 0,000 St; EP: 0,000
DIN 276-18: 411
Leistungsbereiche: 044

*Hinweis: Futterrohre*

**044.03.560 Faserzement-Futterrohr, DN100**
Menge: 0,000 St; EP: 0,000
DIN 276-18: 411
Leistungsbereiche: 044

**044.03.570 Faserzement-Futterrohr, DN125**
Menge: 0,000 St; EP: 0,000
DIN 276-18: 411
Leistungsbereiche: 044

**044.03.580 Faserzement-Futterrohr, DN150**
Menge: 0,000 St; EP: 0,000
DIN 276-18: 411
Leistungsbereiche: 044

**044.03.590 Faserzement-Futterrohr, DN200**
Menge: 0,000 St; EP: 0,000
DIN 276-18: 411
Leistungsbereiche: 044

**044.03.600 Faserzement-Futterrohr, DN250**
Menge: 0,000 St; EP: 0,000
DIN 276-18: 411
Leistungsbereiche: 044

#### 044.04 KG-2000-Rohrsystem

*Hinweis: ROHRE*

**044.04.10 KG-2000-Rohr, DN100, Bettung**
Menge: 0,000 m; EP: 0,000
DIN 276-18: 411
Leistungsbereiche: 044

**044.04.20 KG-2000-Rohr, DN125, Bettung**
Menge: 0,000 m; EP: 0,000
DIN 276-18: 411
Leistungsbereiche: 044

**044.04.30 KG-2000-Rohr, DN150, Bettung**
Menge: 0,000 m; EP: 0,000
DIN 276-18: 411
Leistungsbereiche: 044

**044.04.40 KG-2000-Rohr, DN200, Bettung**
Menge: 0,000 m; EP: 0,000
DIN 276-18: 411
Leistungsbereiche: 044

**044.04.50 KG-2000-Rohr, DN250, Bettung**
Menge: 0,000 m; EP: 0,000
DIN 276-18: 411
Leistungsbereiche: 044

*Hinweis: FORMTEILE*

*Hinweis: Bögen*

**044.04.60 Bogen, 15-45°, DN100**
Menge: 0,000 St; EP: 0,000
DIN 276-18: 411
Leistungsbereiche: 044

**044.04.70 Bogen, 15-45°, DN125**
Menge: 0,000 St; EP: 0,000
DIN 276-18: 411
Leistungsbereiche: 044

**044.04.80 Bogen, 15-45°, DN150**
Menge: 0,000 St; EP: 0,000
DIN 276-18: 411
Leistungsbereiche: 044

**044.04.90 Bogen, 15-45°, DN200**
Menge: 0,000 St; EP: 0,000
DIN 276-18: 411
Leistungsbereiche: 044

**044.04.100 Bogen, 15-45°, DN250**
Menge: 0,000 St; EP: 0,000
DIN 276-18: 411
Leistungsbereiche: 044

*Hinweis: Abzweige*

**044.04.110 Abzweig, 45°, DN100/100**
Menge: 0,000 St; EP: 0,000
DIN 276-18: 411
Leistungsbereiche: 044

**044.04.120 Abzweig, 45°, DN125/100**
Menge: 0,000 St; EP: 0,000
DIN 276-18: 411
Leistungsbereiche: 044

**044.04.130 Abzweig, 45°, DN125/125**
Menge: 0,000 St; EP: 0,000
DIN 276-18: 411
Leistungsbereiche: 044

**044.04.140 Abzweig, 45°, DN150/100**
Menge: 0,000 St; EP: 0,000
DIN 276-18: 411
Leistungsbereiche: 044

**044.04.150 Abzweig, 45°, DN150/125**
Menge: 0,000 St; EP: 0,000
DIN 276-18: 411
Leistungsbereiche: 044

**044.04.160 Abzweig, 45°, DN150/150**
Menge: 0,000 St; EP: 0,000
DIN 276-18: 411
Leistungsbereiche: 044

**044.04.170 Abzweig, 45°, DN200/100**
Menge: 0,000 St; EP: 0,000
DIN 276-18: 411
Leistungsbereiche: 044

**044.04.180 Abzweig, 45°, DN200/150**
Menge: 0,000 St; EP: 0,000
DIN 276-18: 411
Leistungsbereiche: 044

**044.04.190 Abzweig, 45°, DN200/200**
Menge: 0,000 St; EP: 0,000
DIN 276-18: 411
Leistungsbereiche: 044

**044.04.200 Abzweig, 45°, DN250/150**
Menge: 0,000 St; EP: 0,000
DIN 276-18: 411
Leistungsbereiche: 044

**044.04.210 Abzweig, 45°, DN250/200**
Menge: 0,000 St; EP: 0,000
DIN 276-18: 411
Leistungsbereiche: 044

**044.04.220 Abzweig, 45°, DN250/250**
Menge: 0,000 St; EP: 0,000
DIN 276-18: 411
Leistungsbereiche: 044

*Hinweis: Reduzierstücke*

**044.04.230 Reduzierstück, DN125/100**
Menge: 0,000 St; EP: 0,000
DIN 276-18: 411
Leistungsbereiche: 044

**044.04.240 Reduzierstück, DN150/100**
Menge: 0,000 St; EP: 0,000
DIN 276-18: 411
Leistungsbereiche: 044

**044.04.250 Reduzierstück, DN150/125**
Menge: 0,000 St; EP: 0,000
DIN 276-18: 411
Leistungsbereiche: 044

**044.04.260 Reduzierstück, DN200/150**
Menge: 0,000 St; EP: 0,000
DIN 276-18: 411
Leistungsbereiche: 044

**044.04.270 Reduzierstück, DN250/200**
Menge: 0,000 St; EP: 0,000
DIN 276-18: 411
Leistungsbereiche: 044

*Hinweis: Überschiebmuffe*

**044.04.280 Überschiebmuffe, DN100**
Menge: 0,000 St; EP: 0,000
DIN 276-18: 411
Leistungsbereiche: 044

**044.04.290 Überschiebmuffe, DN125**
Menge: 0,000 St; EP: 0,000
DIN 276-18: 411
Leistungsbereiche: 044

**044.04.300 Überschiebmuffe, DN150**
Menge: 0,000 St; EP: 0,000
DIN 276-18: 411
Leistungsbereiche: 044

**044.04.310 Überschiebmuffe, DN200**
Menge: 0,000 St; EP: 0,000
DIN 276-18: 411
Leistungsbereiche: 044

**044.04.320 Überschiebmuffe, DN250**
Menge: 0,000 St; EP: 0,000
DIN 276-18: 411
Leistungsbereiche: 044

*Hinweis: Doppelsteckmuffe*

**044.04.330 Doppelsteckmuffe, DN100**
Menge: 0,000 St; EP: 0,000
DIN 276-18: 411
Leistungsbereiche: 044

**044.04.340 Doppelsteckmuffe, DN125**
Menge: 0,000 St; EP: 0,000
DIN 276-18: 411
Leistungsbereiche: 044

**044.04.350 Doppelsteckmuffe, DN150**
Menge: 0,000 St; EP: 0,000
DIN 276-18: 411
Leistungsbereiche: 044

**044.04.360 Doppelsteckmuffe, DN200**
Menge: 0,000 St; EP: 0,000
DIN 276-18: 411
Leistungsbereiche: 044

**044.04.370 Doppelsteckmuffe, DN250**
Menge: 0,000 St; EP: 0,000
DIN 276-18: 411
Leistungsbereiche: 044

*Hinweis: Reinigungsrohr*

**044.04.380 Reinigungsrohr, DN100, eckig**
Menge: 0,000 St; EP: 0,000
DIN 276-18: 411
Leistungsbereiche: 044

**044.04.390 Reinigungsrohr, DN125, eckig**
Menge: 0,000 St; EP: 0,000
DIN 276-18: 411
Leistungsbereiche: 044

**044.04.400 Reinigungsrohr, DN150, eckig**
Menge: 0,000 St; EP: 0,000
DIN 276-18: 411
Leistungsbereiche: 044

**044.04.410 Reinigungsrohr, DN200, eckig**
Menge: 0,000 St; EP: 0,000
DIN 276-18: 411
Leistungsbereiche: 044

*Hinweis: Rückstauverschlüsse*

**044.04.420 Rückstauverschluss, DN100**
Menge: 0,000 St; EP: 0,000
DIN 276-18: 411
Leistungsbereiche: 044

**044.04.430 Rückstauverschluss, DN125**
Menge: 0,000 St; EP: 0,000
DIN 276-18: 411
Leistungsbereiche: 044

**044.04.440 Rückstauverschluss, DN150**
Menge: 0,000 St; EP: 0,000
DIN 276-18: 411
Leistungsbereiche: 044

**044.04.450 Rückstauverschluss, DN200**
Menge: 0,000 St; EP: 0,000
DIN 276-18: 411
Leistungsbereiche: 044

*Hinweis: WU-Dichtungskragen*

**044.04.460 WU-Dichtungskragen, DN100**
Menge: 0,000 St; EP: 0,000
DIN 276-18: 411
Leistungsbereiche: 044

**044.04.470 WU-Dichtungskragen, DN125**
Menge: 0,000 St; EP: 0,000
DIN 276-18: 411
Leistungsbereiche: 044

**044.04.480 WU-Dichtungskragen, DN150**
Menge: 0,000 St; EP: 0,000
DIN 276-18: 411
Leistungsbereiche: 044

**044.04.490 WU-Dichtungskragen, DN200**
Menge: 0,000 St; EP: 0,000
DIN 276-18: 411
Leistungsbereiche: 044

**044.04.500 WU-Dichtungskragen, DN250**
Menge: 0,000 St; EP: 0,000
DIN 276-18: 411
Leistungsbereiche: 044

*Hinweis: Futterrohre*

**044.04.510 Faserzement-Futterrohr, DN100**
Menge: 0,000 St; EP: 0,000
DIN 276-18: 411
Leistungsbereiche: 044

**044.04.520 Faserzement-Futterrohr, DN125**
Menge: 0,000 St; EP: 0,000
DIN 276-18: 411
Leistungsbereiche: 044

**044.04.530 Faserzement-Futterrohr, DN150**
Menge: 0,000 St; EP: 0,000
DIN 276-18: 411
Leistungsbereiche: 044

**044.04.540 Faserzement-Futterrohr, DN200**
Menge: 0,000 St; EP: 0,000
DIN 276-18: 411
Leistungsbereiche: 044

**044.04.550 Faserzement-Futterrohr, DN250**
Menge: 0,000 St; EP: 0,000
DIN 276-18: 411
Leistungsbereiche: 044

#### 044.05 SML-Rohrsystem

*Hinweis: ROHRE*

**044.05.10 SML-Rohr, DN100, Bettung**
Menge: 0,000 m; EP: 0,000
DIN 276-18: 411
Leistungsbereiche: 044

**044.05.20 SML-Rohr, DN125, Bettung**
Menge: 0,000 m; EP: 0,000
DIN 276-18: 411
Leistungsbereiche: 044

**044.05.30 SML-Rohr, DN150, Bettung**
Menge: 0,000 m; EP: 0,000
DIN 276-18: 411
Leistungsbereiche: 044

**044.05.40 SML-Rohr, DN200, Bettung**
Menge: 0,000 m; EP: 0,000
DIN 276-18: 411
Leistungsbereiche: 044

**044.05.50 SML-Rohr, DN250, Bettung**
Menge: 0,000 m; EP: 0,000
DIN 276-18: 411
Leistungsbereiche: 044

*Hinweis: FORMTEILE*

*Hinweis: Bögen*

**044.05.60 Bogen, 15-45°, DN100**
Menge: 0,000 St; EP: 0,000
DIN 276-18: 411
Leistungsbereiche: 044

**044.05.70 Bogen, 15-45°, DN125**
Menge: 0,000 St; EP: 0,000
DIN 276-18: 411
Leistungsbereiche: 044

**044.05.80 Bogen, 15-45°, DN150**
Menge: 0,000 St; EP: 0,000
DIN 276-18: 411
Leistungsbereiche: 044

**044.05.90 Bogen, 15-45°, DN200**
Menge: 0,000 St; EP: 0,000
DIN 276-18: 411
Leistungsbereiche: 044

**044.05.100 Bogen, 15-45°, DN250**
Menge: 0,000 St; EP: 0,000
DIN 276-18: 411
Leistungsbereiche: 044

*Hinweis: Abzweige*

**044.05.110 Abzweig, 45°, DN100/100**
Menge: 0,000 St; EP: 0,000
DIN 276-18: 411
Leistungsbereiche: 044

**044.05.120 Abzweig, 45°, DN125/100**
Menge: 0,000 St; EP: 0,000
DIN 276-18: 411
Leistungsbereiche: 044

**044.05.130 Abzweig, 45°, DN125/125**
Menge: 0,000 St; EP: 0,000
DIN 276-18: 411
Leistungsbereiche: 044

**044.05.140 Abzweig, 45°, DN150/100**
Menge: 0,000 St; EP: 0,000
DIN 276-18: 411
Leistungsbereiche: 044

**044.05.150 Abzweig, 45°, DN150/125**
Menge: 0,000 St; EP: 0,000
DIN 276-18: 411
Leistungsbereiche: 044

**044.05.160 Abzweig, 45°, DN150/150**
Menge: 0,000 St; EP: 0,000
DIN 276-18: 411
Leistungsbereiche: 044

**044.05.170 Abzweig, 45°, DN200/100**
Menge: 0,000 St; EP: 0,000
DIN 276-18: 411
Leistungsbereiche: 044

**044.05.180 Abzweig, 45°, DN200/150**
Menge: 0,000 St; EP: 0,000
DIN 276-18: 411
Leistungsbereiche: 044

**044.05.190 Abzweig, 45°, DN200/200**
Menge: 0,000 St; EP: 0,000
DIN 276-18: 411
Leistungsbereiche: 044

**044.05.200 Abzweig, 45°, DN250/150**
Menge: 0,000 St; EP: 0,000
DIN 276-18: 411
Leistungsbereiche: 044

**044.05.210 Abzweig, 45°, DN250/200**
Menge: 0,000 St; EP: 0,000
DIN 276-18: 411
Leistungsbereiche: 044

**044.05.220 Abzweig, 45°, DN250/250**
Menge: 0,000 St; EP: 0,000
DIN 276-18: 411
Leistungsbereiche: 044

*Hinweis: Reduzierstücke*

**044.05.230 Reduzierstück, DN200/150**
Menge: 0,000 St; EP: 0,000
DIN 276-18: 411
Leistungsbereiche: 044

**044.05.240 Reduzierstück, DN125/100**
Menge: 0,000 St; EP: 0,000
DIN 276-18: 411
Leistungsbereiche: 044

**044.05.250 Reduzierstück, DN150/100**
Menge: 0,000 St; EP: 0,000
DIN 276-18: 411
Leistungsbereiche: 044

**044.05.260 Reduzierstück, DN150/125**
Menge: 0,000 St; EP: 0,000
DIN 276-18: 411
Leistungsbereiche: 044

**044.05.270 Reduzierstück, DN200/125**
Menge: 0,000 St; EP: 0,000
DIN 276-18: 411
Leistungsbereiche: 044

*Hinweis: Reinigungsrohr*

**044.05.280 Reinigungsrohr, DN100, rund**
Menge: 0,000 St; EP: 0,000
DIN 276-18: 411
Leistungsbereiche: 044

**044.05.290 Reinigungsrohr, DN100, eckig**
Menge: 0,000 St; EP: 0,000
DIN 276-18: 411
Leistungsbereiche: 044

**044.05.300 Reinigungsrohr, DN125, eckig**
Menge: 0,000 St; EP: 0,000
DIN 276-18: 411
Leistungsbereiche: 044

**044.05.310 Reinigungsrohr, DN150, eckig**
Menge: 0,000 St; EP: 0,000
DIN 276-18: 411
Leistungsbereiche: 044

**044.05.320 Reinigungsrohr, DN200, eckig**
Menge: 0,000 St; EP: 0,000
DIN 276-18: 411
Leistungsbereiche: 044

**044.05.330 Reinigungsrohr, DN250-300, eckig**
Menge: 0,000 St; EP: 0,000
DIN 276-18: 411
Leistungsbereiche: 044

*Hinweis: VERBINDER*

**044.05.340 CV-Verbinder, DN50-125**
Menge: 0,000 St; EP: 0,000
DIN 276-18: 411
Leistungsbereiche: 044

**044.05.350 CV-Verbinder, DN150-200**
Menge: 0,000 St; EP: 0,000
DIN 276-18: 411
Leistungsbereiche: 044

**044.05.360 Rapid-Verbinder, DN50-125**
Menge: 0,000 St; EP: 0,000
DIN 276-18: 411
Leistungsbereiche: 044

**044.05.370 Rapid-Verbinder, DN150-200**
Menge: 0,000 St; EP: 0,000
DIN 276-18: 411
Leistungsbereiche: 044

**044.05.380 Zulage Verbinder, Innendruckbelastung, DN50-100**
Menge: 0,000 St; EP: 0,000
DIN 276-18: 411
Leistungsbereiche: 044

**044.05.390 Zulage Verbinder, Innendruckbelastung, DN125-150**
Menge: 0,000 St; EP: 0,000
DIN 276-18: 411
Leistungsbereiche: 044

**044.05.400 Zulage Verbinder, Innendruckbelastung, DN200**
Menge: 0,000 St; EP: 0,000
DIN 276-18: 411
Leistungsbereiche: 044

*Hinweis: SONSTIGES*

*Hinweis: Dichtungseinsatz*

**044.05.410 Dichtungseinsatz, WU-Beton, DN100**
Menge: 0,000 St; EP: 0,000
DIN 276-18: 411
Leistungsbereiche: 044

**044.05.420 Dichtungseinsatz, WU-Beton, DN125**
Menge: 0,000 St; EP: 0,000
DIN 276-18: 411
Leistungsbereiche: 044

**044.05.430 Dichtungseinsatz, WU-Beton, DN150**
Menge: 0,000 St; EP: 0,000
DIN 276-18: 411
Leistungsbereiche: 044

**044.05.440 Dichtungseinsatz, WU-Beton, DN100, drückendes Wasser**
Menge: 0,000 St; EP: 0,000
DIN 276-18: 411
Leistungsbereiche: 044

**044.05.450 Dichtungseinsatz, WU-Beton, DN125, drückendes Wasser**
Menge: 0,000 St; EP: 0,000
DIN 276-18: 411
Leistungsbereiche: 044

**044.05.460 Dichtungseinsatz, WU-Beton, DN150, drückendes Wasser**
Menge: 0,000 St; EP: 0,000
DIN 276-18: 411
Leistungsbereiche: 044

*Hinweis: Futterrohre*

**044.05.470 Faserzement-Futterrohr, DN100**
Menge: 0,000 St; EP: 0,000
DIN 276-18: 411
Leistungsbereiche: 044

**044.05.480 Faserzement-Futterrohr, DN125**
Menge: 0,000 St; EP: 0,000
DIN 276-18: 411
Leistungsbereiche: 044

**044.05.490 Faserzement-Futterrohr, DN150**
Menge: 0,000 St; EP: 0,000
DIN 276-18: 411
Leistungsbereiche: 044

**044.05.500 Faserzement-Futterrohr, DN200**
Menge: 0,000 St; EP: 0,000
DIN 276-18: 411
Leistungsbereiche: 044

**044.05.510 Faserzement-Futterrohr, DN250**
Menge: 0,000 St; EP: 0,000
DIN 276-18: 411
Leistungsbereiche: 044

#### 044.06 Edelstahl-Rohrsystem

*Hinweis: ROHRE*

**044.06.10 Edelstahl-Rohr, DN100, Bettung**
Menge: 0,000 m; EP: 0,000
DIN 276-18: 411
Leistungsbereiche: 044

**044.06.20 Edelstahl-Rohr, DN125, Bettung**
Menge: 0,000 m; EP: 0,000
DIN 276-18: 411
Leistungsbereiche: 044

**044.06.30 Edelstahl-Rohr, DN150, Bettung**
Menge: 0,000 m; EP: 0,000
DIN 276-18: 411
Leistungsbereiche: 044

**044.06.40 Edelstahl-Rohr, DN200, Bettung**
Menge: 0,000 m; EP: 0,000
DIN 276-18: 411
Leistungsbereiche: 044

**044.06.50 Edelstahl-Rohr, DN250, Bettung**
Menge: 0,000 m; EP: 0,000
DIN 276-18: 411
Leistungsbereiche: 044

*Hinweis: FORMTEILE*

*Hinweis: Bögen*

**044.06.60 Bogen, 15-45°, DN100**
Menge: 0,000 St; EP: 0,000
DIN 276-18: 411
Leistungsbereiche: 044

**044.06.70 Bogen, 15-45°, DN125**
Menge: 0,000 St; EP: 0,000
DIN 276-18: 411
Leistungsbereiche: 044

**044.06.80 Bogen, 15-45°, DN150**
Menge: 0,000 St; EP: 0,000
DIN 276-18: 411
Leistungsbereiche: 044

**044.06.90 Bogen, 15-45°, DN200**
Menge: 0,000 St; EP: 0,000
DIN 276-18: 411
Leistungsbereiche: 044

**044.06.100 Bogen, 15-45°, DN250**
Menge: 0,000 St; EP: 0,000
DIN 276-18: 411
Leistungsbereiche: 044

*Hinweis: Abzweige*

**044.06.110 Abzweig, 45°, DN100/100**
Menge: 0,000 St; EP: 0,000
DIN 276-18: 411
Leistungsbereiche: 044

**044.06.120 Abzweig, 45°, DN125/100**
Menge: 0,000 St; EP: 0,000
DIN 276-18: 411
Leistungsbereiche: 044

**044.06.130 Abzweig, 45°, DN125/125**
Menge: 0,000 St; EP: 0,000
DIN 276-18: 411
Leistungsbereiche: 044

**044.06.140 Abzweig, 45°, DN150/100**
Menge: 0,000 St; EP: 0,000
DIN 276-18: 411
Leistungsbereiche: 044

**044.06.150 Abzweig, 45°, DN150/125**
Menge: 0,000 St; EP: 0,000
DIN 276-18: 411
Leistungsbereiche: 044

**044.06.160 Abzweig, 45°, DN150/150**
Menge: 0,000 St; EP: 0,000
DIN 276-18: 411
Leistungsbereiche: 044

**044.06.170 Abzweig, 45°, DN200/100**
Menge: 0,000 St; EP: 0,000
DIN 276-18: 411
Leistungsbereiche: 044

**044.06.180 Abzweig, 45°, DN200/150**
Menge: 0,000 St; EP: 0,000
DIN 276-18: 411
Leistungsbereiche: 044

**044.06.190 Abzweig, 45°, DN200/200**
Menge: 0,000 St; EP: 0,000
DIN 276-18: 411
Leistungsbereiche: 044

**044.06.200 Abzweig, 45°, DN250/100**
Menge: 0,000 St; EP: 0,000
DIN 276-18: 411
Leistungsbereiche: 044

**044.06.210 Abzweig, 45°, DN250/150**
Menge: 0,000 St; EP: 0,000
DIN 276-18: 411
Leistungsbereiche: 044

**044.06.220 Abzweig, 45°, DN250/250**
Menge: 0,000 St; EP: 0,000
DIN 276-18: 411
Leistungsbereiche: 044

*Hinweis: Reduzierstücke*

**044.06.230 Reduzierstück, DN125/100**
Menge: 0,000 St; EP: 0,000
DIN 276-18: 411
Leistungsbereiche: 044

**044.06.240 Reduzierstück, DN150/100**
Menge: 0,000 St; EP: 0,000
DIN 276-18: 411
Leistungsbereiche: 044

**044.06.250 Reduzierstück, DN150/125**
Menge: 0,000 St; EP: 0,000
DIN 276-18: 411
Leistungsbereiche: 044

**044.06.260 Reduzierstück, DN200/150**
Menge: 0,000 St; EP: 0,000
DIN 276-18: 411
Leistungsbereiche: 044

**044.06.270 Reduzierstück, DN250/200**
Menge: 0,000 St; EP: 0,000
DIN 276-18: 411
Leistungsbereiche: 044

*Hinweis: Überschiebmuffe*

**044.06.280 Überschiebmuffe, DN100**
Menge: 0,000 St; EP: 0,000
DIN 276-18: 411
Leistungsbereiche: 044

**044.06.290 Überschiebmuffe, DN125**
Menge: 0,000 St; EP: 0,000
DIN 276-18: 411
Leistungsbereiche: 044

**044.06.300 Überschiebmuffe, DN150**
Menge: 0,000 St; EP: 0,000
DIN 276-18: 411
Leistungsbereiche: 044

**044.06.310 Überschiebmuffe, DN200**
Menge: 0,000 St; EP: 0,000
DIN 276-18: 411
Leistungsbereiche: 044

**044.06.320 Überschiebmuffe, DN250**
Menge: 0,000 St; EP: 0,000
DIN 276-18: 411
Leistungsbereiche: 044

*Hinweis: Doppelsteckmuffe*

**044.06.330 Doppelsteckmuffe, DN100**
Menge: 0,000 St; EP: 0,000
DIN 276-18: 411
Leistungsbereiche: 044

**044.06.340 Doppelsteckmuffe, DN125**
Menge: 0,000 St; EP: 0,000
DIN 276-18: 411
Leistungsbereiche: 044

**044.06.350 Doppelsteckmuffe, DN150**
Menge: 0,000 St; EP: 0,000
DIN 276-18: 411
Leistungsbereiche: 044

**044.06.360 Doppelsteckmuffe, DN200**
Menge: 0,000 St; EP: 0,000
DIN 276-18: 411
Leistungsbereiche: 044

**044.06.370 Doppelsteckmuffe, DN250**
Menge: 0,000 St; EP: 0,000
DIN 276-18: 411
Leistungsbereiche: 044

*Hinweis: Reinigungsrohr*

**044.06.380 Reinigungsrohr, DN100, rund**
Menge: 0,000 St; EP: 0,000
DIN 276-18: 411
Leistungsbereiche: 044

**044.06.390 Reinigungsrohr, DN125, rund**
Menge: 0,000 St; EP: 0,000
DIN 276-18: 411
Leistungsbereiche: 044

**044.06.400 Reinigungsrohr, DN150, rund**
Menge: 0,000 St; EP: 0,000
DIN 276-18: 411
Leistungsbereiche: 044

**044.06.410 Reinigungsrohr, DN200, rund**
Menge: 0,000 St; EP: 0,000
DIN 276-18: 411
Leistungsbereiche: 044

**044.06.420 Reinigungsrohr, DN250, rund**
Menge: 0,000 St; EP: 0,000
DIN 276-18: 411
Leistungsbereiche: 044

*Hinweis: SONSTIGES*

**044.06.430 Steckmuffensicherung, 2tlg, DN100**
Menge: 0,000 St; EP: 0,000
DIN 276-18: 411
Leistungsbereiche: 044

**044.06.440 Steckmuffensicherung, 2tlg, DN150**
Menge: 0,000 St; EP: 0,000
DIN 276-18: 411
Leistungsbereiche: 044

**044.06.450 Steckmuffensicherung, 2tlg, DN125**
Menge: 0,000 St; EP: 0,000
DIN 276-18: 411
Leistungsbereiche: 044

**044.06.460 Steckmuffensicherung, 2tlg, DN200**
Menge: 0,000 St; EP: 0,000
DIN 276-18: 411
Leistungsbereiche: 044

**044.06.470 Steckmuffensicherung, 2tlg, DN250**
Menge: 0,000 St; EP: 0,000
DIN 276-18: 411
Leistungsbereiche: 044

*Hinweis: Futterrohre*

**044.06.480 Faserzement-Futterrohr, DN100**
Menge: 0,000 St; EP: 0,000
DIN 276-18: 411
Leistungsbereiche: 044

**044.06.490 Faserzement-Futterrohr, DN125**
Menge: 0,000 St; EP: 0,000
DIN 276-18: 411
Leistungsbereiche: 044

**044.06.500 Faserzement-Futterrohr, DN150**
Menge: 0,000 St; EP: 0,000
DIN 276-18: 411
Leistungsbereiche: 044

**044.06.510 Faserzement-Futterrohr, DN200**
Menge: 0,000 St; EP: 0,000
DIN 276-18: 411
Leistungsbereiche: 044

**044.06.520 Faserzement-Futterrohr, DN250**
Menge: 0,000 St; EP: 0,000
DIN 276-18: 411
Leistungsbereiche: 044

#### 044.07 Betonschächte

**044.07.10 Schachtunterteile, DN1000, rund**
Menge: 0,000 St; EP: 0,000
DIN 276-18: 411
Leistungsbereiche: 044

**044.07.20 Schachtring, DN1000, H=25cm**
Menge: 0,000 St; EP: 0,000
DIN 276-18: 411
Leistungsbereiche: 044

**044.07.30 Schachtring, DN1000, H=50cm**
Menge: 0,000 St; EP: 0,000
DIN 276-18: 411
Leistungsbereiche: 044

**044.07.40 Schachtring, DN1000, H=75cm**
Menge: 0,000 St; EP: 0,000
DIN 276-18: 411
Leistungsbereiche: 044

**044.07.50 Schachtring, DN1000, H=100cm**
Menge: 0,000 St; EP: 0,000
DIN 276-18: 411
Leistungsbereiche: 044

**044.07.60 Schachtkonus, DN1000**
Menge: 0,000 St; EP: 0,000
DIN 276-18: 411
Leistungsbereiche: 044

**044.07.70 Steigeisen, nachträglich**
Menge: 0,000 St; EP: 0,000
DIN 276-18: 411
Leistungsbereiche: 044

**044.07.80 Zulage Steigbügel**
Menge: 0,000 St; EP: 0,000
DIN 276-18: 411
Leistungsbereiche: 044

**044.07.90 Zulage Edelstahlsteigbügel**
Menge: 0,000 St; EP: 0,000
DIN 276-18: 411
Leistungsbereiche: 044

**044.07.100 Auflagerringe/Ausgleichsringe, DN800**
Menge: 0,000 St; EP: 0,000
DIN 276-18: 411
Leistungsbereiche: 044

**044.07.110 Auflagerringe/Ausgleichsringe, DN800, glatt**
Menge: 0,000 St; EP: 0,000
DIN 276-18: 411
Leistungsbereiche: 044

**044.07.120 Auflagerringe/Ausgleichsringe, DN800**
Menge: 0,000 St; EP: 0,000
DIN 276-18: 411
Leistungsbereiche: 044

**044.07.130 Übergangsplatte, DN1000**
Menge: 0,000 St; EP: 0,000
DIN 276-18: 411
Leistungsbereiche: 044

**044.07.140 Abdeckplatten, DN625**
Menge: 0,000 St; EP: 0,000
DIN 276-18: 411
Leistungsbereiche: 044

**044.07.150 Abdeckplatten, DN800**
Menge: 0,000 St; EP: 0,000
DIN 276-18: 411
Leistungsbereiche: 044

**044.07.160 Schachtabdeckung, rund, Beton**
Menge: 0,000 St; EP: 0,000
DIN 276-18: 411
Leistungsbereiche: 044

**044.07.170 Schachtabdeckung, rund, Beton-Gusseisen**
Menge: 0,000 St; EP: 0,000
DIN 276-18: 411
Leistungsbereiche: 044

**044.07.180 Schachtabdeckung, rund, Gusseisen**
Menge: 0,000 St; EP: 0,000
DIN 276-18: 411
Leistungsbereiche: 044

#### 044.08 Hofeinlauf/Einlaufrinnen

*Hinweis: HOF-/PUNKTEINLÄUFE*

**044.08.10 Hofeinlauf, Gussrost, 300x300mm**
Menge: 0,000 St; EP: 0,000
DIN 276-18: 411
Leistungsbereiche: 044

**044.08.20 Hofeinlauf, Maschenrost, 300x300mm**
Menge: 0,000 St; EP: 0,000
DIN 276-18: 411
Leistungsbereiche: 044

**044.08.30 Punktablauf, Polymerbeton, 540x355mm, Kurzform**
Menge: 0,000 St; EP: 0,000
DIN 276-18: 411
Leistungsbereiche: 044

**044.08.40 Punktablauf, Polymerbeton, 540x355mm, Langform**
Menge: 0,000 St; EP: 0,000
DIN 276-18: 411
Leistungsbereiche: 044

*Hinweis: EINLAUFRINNEN*

*Hinweis: Nennweite 100mm*

**044.08.50 Entwässerungsrinne, Stahlabdeckung, NW100mm**
Menge: 0,000 m; EP: 0,000
DIN 276-18: 411
Leistungsbereiche: 044

**044.08.60 Entwässerungsrinne, Edelstahlabdeckung, NW100mm**
Menge: 0,000 m; EP: 0,000
DIN 276-18: 411
Leistungsbereiche: 044

**044.08.70 Entwässerungsrinne, Gusseisenabdeckung, NW100mm, B125**
Menge: 0,000 m; EP: 0,000
DIN 276-18: 411
Leistungsbereiche: 044

**044.08.80 Entwässerungsrinne, Gusseisenabdeckung, NW100mm, C250**
Menge: 0,000 m; EP: 0,000
DIN 276-18: 411
Leistungsbereiche: 044

**044.08.90 Einlaufkasten, DN100, Stahl verzinkt**
Menge: 0,000 St; EP: 0,000
DIN 276-18: 411
Leistungsbereiche: 044

**044.08.100 Einlaufkasten, DN100, Edelstahl**
Menge: 0,000 St; EP: 0,000
DIN 276-18: 411
Leistungsbereiche: 044

*Hinweis: Nennweite 150mm*

**044.08.110 Entwässerungsrinne, Stahlabdeckung, NW150mm, B125**
Menge: 0,000 m; EP: 0,000
DIN 276-18: 411
Leistungsbereiche: 044

**044.08.120 Entwässerungsrinne, Edelstahlabdeckung, NW150mm, B125**
Menge: 0,000 m; EP: 0,000
DIN 276-18: 411
Leistungsbereiche: 044

**044.08.130 Entwässerungsrinne, Gusseisenabdeckung, NW100mm, C250**
Menge: 0,000 m; EP: 0,000
DIN 276-18: 411
Leistungsbereiche: 044

**044.08.140 Einlaufkasten, DN150, Stahl verzinkt**
Menge: 0,000 St; EP: 0,000
DIN 276-18: 411
Leistungsbereiche: 044

**044.08.150 Einlaufkasten, DN150, Edelstahl**
Menge: 0,000 St; EP: 0,000
DIN 276-18: 411
Leistungsbereiche: 044

### KGR 084 Abbruch-/Rückbauarbeiten

#### 084.01 Vorbereitende Arbeiten/Entrümpelungen

**084.01.10 Medienfreischaltung**
Menge: 0,000 psch; EP: 0,000
DIN 276-18: 394
Leistungsbereiche: 084

**084.01.20 Entrümpelung Gebäude**
Menge: 0,000 m2; EP: 0,000
DIN 276-18: 394
Leistungsbereiche: 084

**084.01.30 Gebäudeentkernung**
Menge: 0,000 m2; EP: 0,000
DIN 276-18: 394
Leistungsbereiche: 084

#### 084.02 Komplettabbruch

**084.02.10 Komplettabbruch freistehendes Gebäude**
Menge: 0,000 m3; EP: 0,000
DIN 276-18: 394
Leistungsbereiche: 084

#### 084.03 Teilabbruch

*Hinweis: FUNDAMENTE/BODENPLATTEN*

**084.03.10 Abbruch Bodenplatte, Stb, d=30cm**
Menge: 0,000 m3; EP: 0,000
DIN 276-18: 394
Leistungsbereiche: 084

**084.03.20 Abbruch Kellersohle, MW**
Menge: 0,000 m3; EP: 0,000
DIN 276-18: 394
Leistungsbereiche: 084

**084.03.30 Abbruch Fundamente, Stb**
Menge: 0,000 m3; EP: 0,000
DIN 276-18: 394
Leistungsbereiche: 084

**084.03.40 Abbruch Fundamente, Naturstein**
Menge: 0,000 m3; EP: 0,000
DIN 276-18: 394
Leistungsbereiche: 084

**084.03.50 Abbruch Fundamente, Mauerwerk**
Menge: 0,000 m3; EP: 0,000
DIN 276-18: 394
Leistungsbereiche: 084

*Hinweis: WÄNDE*

**084.03.60 Abbruch tragende Wände, Stb**
Menge: 0,000 m3; EP: 0,000
DIN 276-18: 394
Leistungsbereiche: 084

**084.03.70 Abbruch tragende Wände, MW, t=>15cm**
Menge: 0,000 m3; EP: 0,000
DIN 276-18: 394
Leistungsbereiche: 084

**084.03.80 Abbruch nicht tragende Wände, MW, t=<15cm**
Menge: 0,000 m2; EP: 0,000
DIN 276-18: 394
Leistungsbereiche: 084

**084.03.90 Abbruch nicht tragende Wände, GK, t=<20cm**
Menge: 0,000 m2; EP: 0,000
DIN 276-18: 394
Leistungsbereiche: 084

**084.03.100 Abbruch tragende Wände, MW, t=>15cm, von Hand**
Menge: 0,000 m3; EP: 0,000
DIN 276-18: 394
Leistungsbereiche: 084

*Hinweis: STÜTZEN/PFEILER*

**084.03.110 Abbruch Stützen, Stb**
Menge: 0,000 m3; EP: 0,000
DIN 276-18: 394
Leistungsbereiche: 084

**084.03.120 Abbruch Pfeiler, MW**
Menge: 0,000 m3; EP: 0,000
DIN 276-18: 394
Leistungsbereiche: 084

*Hinweis: DECKEN/UNTERZÜGE/TREPPEN*

**084.03.130 Abbruch Decke/Unterzüge, Stb**
Menge: 0,000 m3; EP: 0,000
DIN 276-18: 394
Leistungsbereiche: 084

**084.03.140 Abbruch Stahlstein-/Ziegelelementdecke**
Menge: 0,000 m3; EP: 0,000
DIN 276-18: 394
Leistungsbereiche: 084

**084.03.150 Abbruch Holzbalkendecke**
Menge: 0,000 m3; EP: 0,000
DIN 276-18: 394
Leistungsbereiche: 084

**084.03.160 Abbruch Treppe/Rampe, Stb**
Menge: 0,000 m3; EP: 0,000
DIN 276-18: 394
Leistungsbereiche: 084

**084.03.170 Abbruch Holztreppe, 2lfg, Podest, 15 Stg**
Menge: 0,000 St; EP: 0,000
DIN 276-18: 394
Leistungsbereiche: 084

**084.03.180 Abbruch Stahltreppe, 2lfg, Podest, 15 Stg**
Menge: 0,000 St; EP: 0,000
DIN 276-18: 394
Leistungsbereiche: 084

*Hinweis: DÄCHER*

**084.03.190 Abbruch Flachdach, Stb, WD, Abdichtung**
Menge: 0,000 m2; EP: 0,000
DIN 276-18: 394
Leistungsbereiche: 084

**084.03.200 Abbruch Flachdach, Trapezblech, WD, Abdichtung**
Menge: 0,000 m2; EP: 0,000
DIN 276-18: 394
Leistungsbereiche: 084

**084.03.210 Abbruch Holzbalkendach, WD, Abdichtung**
Menge: 0,000 m2; EP: 0,000
DIN 276-18: 394
Leistungsbereiche: 084

**084.03.220 Abbruch Holzdachstuhlkonstruktion**
Menge: 0,000 m3; EP: 0,000
DIN 276-18: 394
Leistungsbereiche: 084

**084.03.230 Abbruch Dachdeckung, Steildach**
Menge: 0,000 m2; EP: 0,000
DIN 276-18: 394
Leistungsbereiche: 084

*Hinweis: ABFANGUNG DÄCHER*

**084.03.240 Stahlverbände für temporäre Abfangungen**
Menge: 0,000 t; EP: 0,000
DIN 276-18: 394
Leistungsbereiche: 084

#### 084.04 Abbruch Wand-/Boden-/Deckenbeläge

*Hinweis: WANDBEKLEIDUNGEN*

**084.04.10 Abbruch Wandfliesen im Dickbett**
Menge: 0,000 m2; EP: 0,000
DIN 276-18: 394
Leistungsbereiche: 084

**084.04.20 Abbruch Wandfliesen im Dünnbett**
Menge: 0,000 m2; EP: 0,000
DIN 276-18: 394
Leistungsbereiche: 084

**084.04.30 Abbruch Wandbekleidung Holzwerkstoff**
Menge: 0,000 m2; EP: 0,000
DIN 276-18: 394
Leistungsbereiche: 084

**084.04.40 Abbruch Wandbekleidung Blechpaneel**
Menge: 0,000 m2; EP: 0,000
DIN 276-18: 394
Leistungsbereiche: 084

**084.04.50 Abbruch Innenwandputz**
Menge: 0,000 m2; EP: 0,000
DIN 276-18: 394
Leistungsbereiche: 084

*Hinweis: BODENBELÄGE*

**084.04.60 Abbruch Estrich, t= bis 7cm**
Menge: 0,000 m2; EP: 0,000
DIN 276-18: 394
Leistungsbereiche: 084

**084.04.70 Abbruch schwimmender Estrich/Dämmung, t= bis 14cm**
Menge: 0,000 m2; EP: 0,000
DIN 276-18: 394
Leistungsbereiche: 084

**084.04.80 Abbruch Bodenbelag, Linoleum/PVC**
Menge: 0,000 m2; EP: 0,000
DIN 276-18: 394
Leistungsbereiche: 084

**084.04.90 Abbruch Bodenbelag, Teppich**
Menge: 0,000 m2; EP: 0,000
DIN 276-18: 394
Leistungsbereiche: 084

**084.04.100 Abbruch Bodenfliesen im Dickbett**
Menge: 0,000 m2; EP: 0,000
DIN 276-18: 394
Leistungsbereiche: 084

**084.04.110 Abbruch Bodenfliesen im Dünnbett**
Menge: 0,000 m2; EP: 0,000
DIN 276-18: 394
Leistungsbereiche: 084

**084.04.120 Abbruch Bodenbelag, Werkstein**
Menge: 0,000 m2; EP: 0,000
DIN 276-18: 394
Leistungsbereiche: 084

**084.04.130 Abbruch Winkelstufen, Werkstein**
Menge: 0,000 St; EP: 0,000
DIN 276-18: 394
Leistungsbereiche: 084

**084.04.140 Abbruch Bodenbelag, Parkett/Dielen**
Menge: 0,000 m2; EP: 0,000
DIN 276-18: 394
Leistungsbereiche: 084

**084.04.150 Abbruch Sockelleisten, Holz/Kunststoff**
Menge: 0,000 m; EP: 0,000
DIN 276-18: 394
Leistungsbereiche: 084

**084.04.160 Abbruch Hohlraumboden**
Menge: 0,000 m2; EP: 0,000
DIN 276-18: 394
Leistungsbereiche: 084

*Hinweis: DECKENBEKLEIDUNGEN*

**084.04.170 Abbruch Deckenputz**
Menge: 0,000 m2; EP: 0,000
DIN 276-18: 394
Leistungsbereiche: 084

**084.04.180 Abbruch GK-Abhangdecken**
Menge: 0,000 m2; EP: 0,000
DIN 276-18: 394
Leistungsbereiche: 084

**084.04.190 Abbruch MF-Abhangdecken**
Menge: 0,000 m2; EP: 0,000
DIN 276-18: 394
Leistungsbereiche: 084

**084.04.200 Abbruch Metall-Abhangdecken**
Menge: 0,000 m2; EP: 0,000
DIN 276-18: 394
Leistungsbereiche: 084

#### 084.05 Abbruch Einbauten

*Hinweis: TÜREN, FENSTER*

**084.05.10 Abbruch Innentüren, 1flg**
Menge: 0,000 St; EP: 0,000
DIN 276-18: 394
Leistungsbereiche: 084

**084.05.20 Abbruch Innentüren, 2flg**
Menge: 0,000 St; EP: 0,000
DIN 276-18: 394
Leistungsbereiche: 084

**084.05.30 Abbruch Stahl-/Alu-Glas-Rahmentür, 1flg**
Menge: 0,000 St; EP: 0,000
DIN 276-18: 394
Leistungsbereiche: 084

**084.05.40 Abbruch Stahl-/Alu-Glas-Rahmentür, 2flg**
Menge: 0,000 St; EP: 0,000
DIN 276-18: 394
Leistungsbereiche: 084

**084.05.50 Abbruch Fenster, <2,50m2**
Menge: 0,000 St; EP: 0,000
DIN 276-18: 394
Leistungsbereiche: 084

**084.05.60 Abbruch Fenster, >2,50m2**
Menge: 0,000 m2; EP: 0,000
DIN 276-18: 394
Leistungsbereiche: 084

**084.05.70 Abbruch Innenfassadenkonstruktion**
Menge: 0,000 m2; EP: 0,000
DIN 276-18: 394
Leistungsbereiche: 084

*Hinweis: EINBAUTEN, TGA*

**084.05.80 Demontage Heizkörper**
Menge: 0,000 St; EP: 0,000
DIN 276-18: 394
Leistungsbereiche: 084

**084.05.90 Demontage Abwasser-, Fall-/Sammelleitung**
Menge: 0,000 m; EP: 0,000
DIN 276-18: 394
Leistungsbereiche: 084

**084.05.100 Demontage TW-Leitungen, Steigestränge**
Menge: 0,000 m; EP: 0,000
DIN 276-18: 394
Leistungsbereiche: 084

**084.05.110 Demontage Waschtisch**
Menge: 0,000 St; EP: 0,000
DIN 276-18: 394
Leistungsbereiche: 084

**084.05.120 Demontage WC-Anlage**
Menge: 0,000 St; EP: 0,000
DIN 276-18: 394
Leistungsbereiche: 084

**084.05.130 Demontage Urinalanlage**
Menge: 0,000 St; EP: 0,000
DIN 276-18: 394
Leistungsbereiche: 084

**084.05.140 Demontage Fußbodenentwässerung**
Menge: 0,000 St; EP: 0,000
DIN 276-18: 394
Leistungsbereiche: 084

*Hinweis: EINBAUTEN, SONSTIGES*

**084.05.150 Abbruch Metallgitterabtrennung**
Menge: 0,000 m2; EP: 0,000
DIN 276-18: 394
Leistungsbereiche: 084

**084.05.160 Abbruch WC-Trennwände**
Menge: 0,000 m2; EP: 0,000
DIN 276-18: 394
Leistungsbereiche: 084

#### 084.06 Decken-/Wanddurchbrüche

*Hinweis: DURCHBRÜCHE BETON/STB.*

**084.06.10 Durchbrüche, Stb, bis 900cm2, t=<25cm**
Menge: 0,000 St; EP: 0,000
DIN 276-18: 394
Leistungsbereiche: 084

**084.06.20 Durchbrüche, Stb, bis 1600cm2, t=<25cm**
Menge: 0,000 St; EP: 0,000
DIN 276-18: 394
Leistungsbereiche: 084

**084.06.30 Durchbrüche, Stb, bis 2500cm2, t=<25cm**
Menge: 0,000 St; EP: 0,000
DIN 276-18: 394
Leistungsbereiche: 084

**084.06.40 Durchbrüche, Stb, bis 6000cm2, t=<25cm**
Menge: 0,000 St; EP: 0,000
DIN 276-18: 394
Leistungsbereiche: 084

*Hinweis: DURCHBRÜCHE MW*

**084.06.50 Wanddurchbruch, MW, <400cm2, t=<17, 5cm**
Menge: 0,000 St; EP: 0,000
DIN 276-18: 394
Leistungsbereiche: 084

**084.06.60 Wanddurchbruch, MW, <400cm2, t=<24cm**
Menge: 0,000 St; EP: 0,000
DIN 276-18: 394
Leistungsbereiche: 084

**084.06.70 Wanddurchbruch, MW, <400cm2, t=<36,5cm**
Menge: 0,000 St; EP: 0,000
DIN 276-18: 394
Leistungsbereiche: 084

**084.06.80 Wanddurchbruch, MW, <400cm2, t=<49cm**
Menge: 0,000 St; EP: 0,000
DIN 276-18: 394
Leistungsbereiche: 084

**084.06.90 Wanddurchbruch, MW, <1600cm2, t=<17, 5cm**
Menge: 0,000 St; EP: 0,000
DIN 276-18: 394
Leistungsbereiche: 084

**084.06.100 Wanddurchbruch, MW, <1600cm2, t=<24cm**
Menge: 0,000 St; EP: 0,000
DIN 276-18: 394
Leistungsbereiche: 084

**084.06.110 Wanddurchbruch, MW, <1600cm2, t=<36, 5cm**
Menge: 0,000 St; EP: 0,000
DIN 276-18: 394
Leistungsbereiche: 084

**084.06.120 Wanddurchbruch, MW, <1600cm2, t=<49cm**
Menge: 0,000 St; EP: 0,000
DIN 276-18: 394
Leistungsbereiche: 084

**084.06.130 Wanddurchbruch, MW, <3000cm2, t=<17, 5cm**
Menge: 0,000 St; EP: 0,000
DIN 276-18: 394
Leistungsbereiche: 084

**084.06.140 Wanddurchbruch, MW, <3000cm2, t=<24cm**
Menge: 0,000 St; EP: 0,000
DIN 276-18: 394
Leistungsbereiche: 084

**084.06.150 Wanddurchbruch, MW, <3000cm2, t=<36, 5cm**
Menge: 0,000 St; EP: 0,000
DIN 276-18: 394
Leistungsbereiche: 084

**084.06.160 Wanddurchbruch, MW, <3000cm2, t=<49cm**
Menge: 0,000 St; EP: 0,000
DIN 276-18: 394
Leistungsbereiche: 084

**084.06.170 Wanddurchbruch, MW, >3000cm2, t=<17, 5cm**
Menge: 0,000 m2; EP: 0,000
DIN 276-18: 394
Leistungsbereiche: 084

**084.06.180 Wanddurchbruch, MW, >3000cm2, t=<24cm**
Menge: 0,000 m2; EP: 0,000
DIN 276-18: 394
Leistungsbereiche: 084

**084.06.190 Wanddurchbruch, MW, >3000cm2, t=<36, 5cm**
Menge: 0,000 m2; EP: 0,000
DIN 276-18: 394
Leistungsbereiche: 084

**084.06.200 Wanddurchbruch, MW, >3000cm2, t=<49cm**
Menge: 0,000 m2; EP: 0,000
DIN 276-18: 394
Leistungsbereiche: 084

#### 084.07 Diamant-Bohr-/Sägearbeiten

*Hinweis: KERNBOHRUNGEN*

**084.07.10 Anfahrtpauschale Kernbohrung**
Menge: 0,000 St; EP: 0,000
DIN 276-18: 394
Leistungsbereiche: 084

**084.07.20 Kernbohrung in Stb, Ø70mm**
Menge: 0,000 cm; EP: 0,000
DIN 276-18: 394
Leistungsbereiche: 084

**084.07.30 Kernbohrung in Stb, Ø100mm**
Menge: 0,000 cm; EP: 0,000
DIN 276-18: 394
Leistungsbereiche: 084

**084.07.40 Kernbohrung in Stb, Ø125mm**
Menge: 0,000 cm; EP: 0,000
DIN 276-18: 394
Leistungsbereiche: 084

**084.07.50 Kernbohrung in Stb, Ø150mm**
Menge: 0,000 cm; EP: 0,000
DIN 276-18: 394
Leistungsbereiche: 084

**084.07.60 Kernbohrung in Stb, Ø200mm**
Menge: 0,000 cm; EP: 0,000
DIN 276-18: 394
Leistungsbereiche: 084

**084.07.70 Kernbohrung in Stb, Ø250mm**
Menge: 0,000 cm; EP: 0,000
DIN 276-18: 394
Leistungsbereiche: 084

**084.07.80 Kernbohrung in Stb, Ø300mm**
Menge: 0,000 cm; EP: 0,000
DIN 276-18: 394
Leistungsbereiche: 084

**084.07.90 Zulage Stahlschnitte bei Kernbohrungen**
Menge: 0,000 cm2; EP: 0,000
DIN 276-18: 394
Leistungsbereiche: 084

**084.07.100 Kernbohrung in Mauerwerk, Ø70mm**
Menge: 0,000 cm; EP: 0,000
DIN 276-18: 394
Leistungsbereiche: 084

**084.07.110 Kernbohrung in Mauerwerk, Ø100mm**
Menge: 0,000 cm; EP: 0,000
DIN 276-18: 394
Leistungsbereiche: 084

**084.07.120 Kernbohrung in Mauerwerk, Ø125mm**
Menge: 0,000 cm; EP: 0,000
DIN 276-18: 394
Leistungsbereiche: 084

**084.07.130 Kernbohrung in Mauerwerk, Ø150mm**
Menge: 0,000 cm; EP: 0,000
DIN 276-18: 394
Leistungsbereiche: 084

**084.07.140 Kernbohrung in Mauerwerk, Ø200mm**
Menge: 0,000 cm; EP: 0,000
DIN 276-18: 394
Leistungsbereiche: 084

**084.07.150 Kernbohrung in Mauerwerk, Ø250mm**
Menge: 0,000 cm; EP: 0,000
DIN 276-18: 394
Leistungsbereiche: 084

*Hinweis: BETONSÄGEN*

**084.07.160 Betonsägearbeiten, Wände**
Menge: 0,000 m2; EP: 0,000
DIN 276-18: 394
Leistungsbereiche: 084

**084.07.170 Betonsägearbeiten, Decken**
Menge: 0,000 m2; EP: 0,000
DIN 276-18: 394
Leistungsbereiche: 084

**084.07.180 Zulage Stahlschnitte bei Betonschnitten**
Menge: 0,000 cm2; EP: 0,000
DIN 276-18: 394
Leistungsbereiche: 084

#### 084.08 Bauschuttbeseitigung

**084.08.10 Absetzcontainer, 7,00m3**
Menge: 0,000 St; EP: 0,000
DIN 276-18: 396
Leistungsbereiche: 084

**084.08.20 Absetzcontainer, Deckel, 7,00m3**
Menge: 0,000 St; EP: 0,000
DIN 276-18: 396
Leistungsbereiche: 084

**084.08.30 Abrollcontainer, 10,00m3, An- und Abfuhr, Grundstandzeit**
Menge: 0,000 St; EP: 0,000
DIN 276-18: 396
Leistungsbereiche: 084

**084.08.40 Abrollcontainer, 30,00m3, An- und Abfuhr, Grundstandzeit**
Menge: 0,000 St; EP: 0,000
DIN 276-18: 396
Leistungsbereiche: 084

**084.08.50 Sortierung/Entsorgung, Baumisch, mineralisch, AVV 170107**
Menge: 0,000 t; EP: 0,000
DIN 276-18: 396
Leistungsbereiche: 084

**084.08.60 Sortierung/Entsorgung, Kunststoff, AVV 170203**
Menge: 0,000 t; EP: 0,000
DIN 276-18: 396
Leistungsbereiche: 084

**084.08.70 Sortierung/Entsorgung, Bitumen, AVV 170302**
Menge: 0,000 t; EP: 0,000
DIN 276-18: 396
Leistungsbereiche: 084

**084.08.80 Sortierung/Entsorgung, Gips, AVV 170802**
Menge: 0,000 t; EP: 0,000
DIN 276-18: 396
Leistungsbereiche: 084

**084.08.90 Sortierung/Entsorgung, Baumisch, AVV 170904**
Menge: 0,000 t; EP: 0,000
DIN 276-18: 396
Leistungsbereiche: 084

**084.08.100 Sortierung/Entsorgung, Holz, AVV 170201**
Menge: 0,000 t; EP: 0,000
DIN 276-18: 396
Leistungsbereiche: 084

**084.08.110 Sortierung/Entsorgung, Dämmung (neu), AVV 170604**
Menge: 0,000 t; EP: 0,000
DIN 276-18: 396
Leistungsbereiche: 084

**084.08.120 Sortierung/Entsorgung, Eisen + Stahl, AVV 170405**
Menge: 0,000 t; EP: 0,000
DIN 276-18: 396
Leistungsbereiche: 084

#### 084.90 Stundenlohnarbeiten

*Hinweis: ABRECHNUNGSHINWEIS Stundenlohnarbeiten*

**084.90.10 Stundensatz: Fachwerker**
*** Bedarfsposition ohne GB
Menge: 0,000 h; EP: 0,000
DIN 276-18: 399
Leistungsbereiche: 084

**084.90.20 Stundensatz: Bauhelfer**
*** Bedarfsposition ohne GB
Menge: 0,000 h; EP: 0,000
DIN 276-18: 399
Leistungsbereiche: 084

USt %: 19,00
